# L.R.003 Bau eines Lärmschutzwalles bei Passau
Angebotsaufforderung (GAEB DA XML 3.2, DA83)
Projekt: A-01611-00
Währung: EUR
Nebenangebote zugelassen: ja
Auftraggeber: Autobahn GmbH des Bundes, Niederlassung Südbayern, Außenstelle Regensburg, Autobahn GmbH-NL BY-S,ASt.Regensb.,Alemannenstr.9,93053 Regensburg, Alemannenstraße 9, 93053 Regensburg, Telefon 0941 69856-02; DV-Nummer: 0017
Erstellt mit: GXML Toolbox V3.3 R20230829, iTWO_64 V25.0.650, 28.05.2026

## A0161100001 A3 Seitenablagerungen und RRB Richterbach
Datum: 28.05.2026
WaGr: 99_99_01

### Abschnitt 00 Allgemein

#### Unterabschnitt 00.01 Baubüro für AG

**00.01.0010 Baubüro für AG auf- und abbauen Stahlschrank*Stellplatz AN**
*** Pauschalposition
StL-Nr. 1910132299100299
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche 'ca. 60 m2 (ohne Fluren und Toiletten).
Baubüro mit Nasszelle, bestehend aus getrennten Toilettenräumen und Waschgelegenheit mit Kalt- und Warmwasser.
Anzahl der Räume: 3, davon 1 Besprechungsraum, jeweils mit Heizung und individuell regulierbarer Klimaanlage .'

Ausstattung 'Anzahl der verschließbaren Schreibtische: 4 zzgl. jeweils
Rollcontainer.
Anzahl der Ablagetische, die zugleich als Zeichentische verwendet werden können: 3
Anzahl der verschließbaren Aktenschränke in Metallausführung: 3
Anzahl der Kleiderschränke: 2
Anzahl der Regale: 3
Anzahl der Stühle: 10, davon 4 Bürodrehstühle
Weitere Ausstattung: Küchenblock mit Kühl- und Gefrierkombination, Herdplatten und Geschirrspüler.'

Aktenschrank aus Stahlblech, Breite mind. 0,80 m, Höhe
mind. 1,80 m, mit hitzedämmender Auskleidung, Feuerfestigkeitsklasse F 30.
Aufstellfläche stellt AN zur Verfügung. Aufstellfläche
herrichten.
Zufahrt 'und Platzbefestigung nach Wahl des AN ausführen.
PKW-Parkplätze sind mit einer Deckschicht ohne Bindemittel zu befestigen.'

Einstellplatz 'für 2 PKW.'
Menge: 1,000 Psch
Leistungsbereichkatalog: 101

**00.01.0020 Baubüro für AG vorhalten**
StL-Nr. 19101327
Baubüro für den AG mit allen Einrichtungen vor- und
unterhalten. Ver- und Entsorgung sicherstellen. Baubüro
heizen. 2 mal wöchentlich reinigen. Zufahrt und befestigte Plätze unterhalten. Teilzeiten nach Tagen werden
zu 1/30 des Einheitspreises vergütet.
Menge: 3,500 Mt
Leistungsbereichkatalog: 101

**00.01.0030 Kombigerät liefern, vorhalten**
Kombigerät (Scannen, Drucken, Kopieren)für die Bauaufsicht des AG liefern und während der Bauzeit vorhalten.
Inkl. Ansteuerung aus jedem einzelenen Büroraum
Anforderungen:
Flexible Papierverarbeitung von A6 bis A3
Tintenersatzmodus
Druckabbruchtaste
Bildschirmdruckfunktion
Automatische Patronenausrichtung und Papiersortenerkennung
Automatisch doppelseitiger Druck
mind. 40 S./min schwarzweiß
mind. 30 S./min Farbe
Farbe: 4800 x 1200 dpi
mind. 250 Blatt Papierzuführung,
optional 500 Blatt Papierzuführung
Windows 7 / 8 / 10 / 11 kompatibel
Schnittstelle USB, LAN
Diese Leistung ist gesondert in Rechnung zu stellen.
Menge: 1,000 St

**00.01.0040 Fernsprechanschluss herstellen und abbauen**
*** Pauschalposition
Fernsprechanschluss im Baubüro der Bauaufsicht des AG herstellen und abbauen.
Die Leistungen sind gesondert in Rechnung zu stellen.
Die Anschlussgebühren und die Verbrauchskosten
trägt der AG auf Nachweis.
DSL-Mehrgeräteanschluss mit TK-Anlage mit Anschluss Extern/Intern 1/1, und tauglich für die Einrichtung von E-mail,
Clipfunktion, mit max. 4 analogen Telefonen
mit Freisprech-, Mithörfunktion, Rufnummernanzeige und integriertem Anrufbeantworter.
Anzahl der Telefone: 4 zzgl. Internetzugang herstellen an allen Geräten
Übertragungsgeschwindigkeit mindestens 50 Mbit/s.
Menge: 1,000 Psch

**00.01.0050 Stromanschluss herstellen**
*** Pauschalposition
Stromanschluss für Baubüro des AG herstellen und abbauen.
Die Leistungen sind gesondert in Rechnung zu stellen.
Die Anschlussgebühren und die Verbrauchskosten trägt der AG auf Nachweis.
Menge: 1,000 Psch

**00.01.0060 Wasseranschluss Baubüro einrichten und räumen**
*** Pauschalposition
Wasseranschluss für Baubüro des AG mit sämtlichen benötigten Leitungen am Hydranten einrichten und räumen.
Leitungen verlegen und anschließen.
Wasseranschluss zzgl. Leitungen frostsicher ausführen.
Die Leistungen sind gesondert in Rechnung zu stellen.
Die Anschlussgebühren und Verbrauchskosten trägt der AG auf Nachweis.
Menge: 1,000 Psch

**00.01.0070 Abwasseranschluss Baubüro einrichten und räumen**
*** Pauschalposition
Abwasseranschluss für Baubüro des AG mit sämtlichen benötigten Leitungen am örtlichen Abwassernetz einrichten und räumen.
Leitungen verlegen und anschließen.
Die Leistungen sind gesondert in Rechnung zu stellen.
Die Anschlussgebühren und Verbrauchskosten trägt der AG auf Nachweis.
Menge: 1,000 Psch

#### Unterabschnitt 00.02 Erdarbeiten

**00.02.0010 Oberboden abtragen und lagern Abrechnung Abtrag**
StL-Nr. 24106110999901
Oberboden ggf. einschließlich Vegetationsdecke abtragen
und lagern. Oberboden in regelmäßig geformten Mieten
locker aufsetzen. Ansaat und Mähen einer Decksaat werden gesondert vergütet. Beschreibung der Homogenbereiche nach Unterlagen des AG.
Homogenbereich 'O.'

Neigung der Abtragsfläche 'bis 1:4.'

Dicke 'im Mittel 25 cm.'

Oberboden 'aus Flächen für das Baubüro des AG incl. Parkplätzen abtragen und innerhalb der Baustelle in Mieten aufsetzen.'

Abrechnung nach Abtragsprofilen.
Menge: 30,000 m3
Leistungsbereichkatalog: 106

**00.02.0020 Oberboden des AG andecken*Boden i. aufnehm. Abrechng.Auftrag**
StL-Nr. 24106150990911
Gelagerten Oberboden des AG profilgerecht andecken. Ho-
mogenbereiche nach Unterlagen des AG.
Homogenbereich 'O.'

Andeckung 'von Flächen für das Baubüro des AG incl. Parkplätzen.'

Dicke der Andeckung '25 cm.'

Oberboden innerhalb der Baustelle aufnehmen.
Abrechnung nach Auftragsprofilen.
Menge: 30,000 m3
Leistungsbereichkatalog: 106

**00.02.0030 Schottertragschicht herstellen*0/45 URA+Einbaudoku*DPr min. 100 v.H. Dicke 25 cm**
Schottertragschicht herstellen.
In Verkehrsflächen 'für das Baubüro des AG incl. Parkplätzen.'

Baustoffgemisch 0/45.
Umweltrelevante Anforderungen beim Einsatz von Baustoffgemischen einschließlich Einbaudokumentation nach
Unterlagen des AG. Einbaudokumentation übergeben.
Verdichtungsgrad DPr mindestens 100 v.H.
Einbaudicke = 25 cm.
Menge: 30,000 m3
Leistungsbereichkatalog: 112

**00.02.0040 Schicht ohne Bindemittel aufnehmen STS Abrechng. Abtrag**
StL-Nr. 24112010499091
Schicht ohne Bindemittel aufnehmen
Schicht aus Baustoffgemisch für Schottertragschichten.
Dicke '25 cm.'

Fläche 'für das Baubüro des AG incl. Parkplätzen.'

Baustoffgemisch 'innerhalb der Baustelle in Mieten aufsetzen.'

Abrechnung nach Abtragsprofilen.
Menge: 30,000 m3
Leistungsbereichkatalog: 112

### Abschnitt 01 Errichtung von wallförmigen Seitenablagerungen

#### Unterabschnitt 01.01 (LB 101) Baustelleneinrichtung, Baubegleitende Leistungen

**01.01.0010 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'Teil 1: Errichtung von wallförmigen Seitenablagerungen.'

Zufahrt zur Baustelle vorhanden.
Menge: 1,000 Psch
Leistungsbereichkatalog: 101

**01.01.0020 Baustelle räumen**
*** Pauschalposition
StL-Nr. 1910111299
Baustelle von allen Geräten, Anlagen, Einrichtungen und
dgl. räumen. Benutzte Flächen und Wege entsprechend dem
ursprünglichen Zustand herrichten. Soweit nicht für
bestimmte Leistungen für das Räumen der Baustelle gesonderte Positionen im Leistungsverzeichnis enthalten
sind, gilt die Pauschale
für 'Teil 1: Errichtung von wallförmigen Seitenablagerungen.'
Menge: 1,000 Psch
Leistungsbereichkatalog: 101

**01.01.0030 Bauzaun aufstellen und entfernen*Stahlgitter-FT**
StL-Nr. 1910120793
Bauzaun nach Unterlagen des AG einschl. der erforderlichen Tore und Pfosten standsicher aufstellen, während
der Bauzeit vorhalten und unterhalten sowie nach Beendigung der Bauzeit entfernen. 70 v.H. des Preises werden nach Aufstellen, der Rest nach Entfernen des Bauzaunes vergütet.
Zaunhöhe '2,00 m, Bauzaun für Absperrungen von Baufeldern.'

Zaun aus Stahlgitter-Fertigteilen.
Menge: 300,000 m
Leistungsbereichkatalog: 101

**01.01.0040 Bauzaun umsetzen*StahlgitterFT**
StL-Nr. 1910121293
Bauzaun innerhalb der Baustelle umsetzen. Nicht wiederverwertbare Teile ersetzen.
Zaunhöhe '2,00 m, Bauzaun für Absperrungen von Baufeldern.'

Zaun aus Stahlgitter-Fertigteilen.
Menge: 150,000 m
Leistungsbereichkatalog: 101

**01.01.0050 Biotopschutzzaun herst. und vorh.**
Schutzzaun für angrenzende Biotope, Vegetationsbestände bzw. Gehölze nach DIN 18920, ZTV-Baumpflege sowie R SBB nach Angaben des AG herstellen, während der Bauzeit vorhalten und unterhalten.
Ausführung im Böschungsbereich der Autobahn, Böschungsneigung bis 1:1, die Anpassung der Bretter an die Böschung ist einzurechnen.
Verlauf bei Gehölzen 1,50 m außerhalb der Kronentraufe, Zaunoberkante min. 2,00 m über GOK.
Zaun aus geschälten Rundhölzern, Pfahllänge 3,00 m, Durchmesser 15 cm.
Einbindung ins Erdreich 1,00 m, erforderliche Erdarbeiten gehören zum Leistungsumfang.
Pfahlabstand 3,00 m.
Pfähle durch Bohlen von mind. 20 cm Breite und einer Stärke von 40 mm miteinander verbinden.
Regelmäßige Kontrolle und Ersatz von beschädigten Bauteilen sind einzurechnen und werden nicht gesondert vergütet.
Menge: 100,000 m

**01.01.0060 Biotopschutzzaun rückbauen**
Biotopschutzzaun nach Beendigung der Baumaßnahme fachgerecht rückbauen, in Eigentum des AN übernehmen und einer Verwertung nach Wahl des AN zuführen.
Nach dem Abbauen sind die Pfostenlöcher mit Erdmaterial
zu verschliessen. Diese Leistung ist einzurechnen und wird nicht gesondert vergütet.
Menge: 100,000 m

**01.01.0070 Verkehrsfläche unterh., ungeb.**
Verkehrsflächen zur Aufrechterhaltung des öffentlichen und Anlieger-Verkehrs sowie des Baustellenverkehrs innerhalb des Baubereiches einschließlich zwischenzeitlich benutzter Behelfsfahrstreifen verkehrssicher unterhalten.
Abgerechnet wird nach Kalendertagen.Befestigung ungebunden.
Verkehrsflächen der ÖFW während der Bauarbeiten.
Bei Trockenheit sind die Wege zu bewässern, um die Staubentwicklung durch den Baustellenverkehr zu unterbinden.
Menge: 105,000 d

**01.01.0080 Verkehrsfläche unterh., geb.**
Verkehrsflächen zur Aufrechterhaltung des öffentlichen und Anlieger-Verkehrs sowie des Baustellenverkehrs innerhalb des Baubereiches einschließlich zwischenzeitlich benutzter Behelfsfahrstreifen verkehrssicher unterhalten.
Abgerechnet wird nach Kalendertagen. Befestigung: Asphalt- und Betonflächen.
Verkehrsflächen der Autobahn, Landstraßen und GVS während der Bauarbeiten.
Menge: 105,000 d

*Hinweis: Vorbemerkung Fotodokumentation*
Durch den AN ist eine Fotodokumentation mit entsprechenden Bildunterschriften des vorhandenen Zustandes und des Bauablaufes bis zur Beendigung der Bauarbeiten für die Seitenablagerung aufzustellen. Abgerechnet wird die folgende LV-Position unabhängig von der Anzahl der Einzelfotos nur einmal.

Die Lichtbilder über den wesentlichen Bauablauf sind wie folgt zu benennen:
JJJJ-MM-TT_123_Str-kmxxx-xxx
JJJJ = Jahr, z. B. 2022
MM = Monat, z. B. 07 für Juli
TT = Tag, z. B. 21
123 = laufende Nummer am selben Tag oder im selben Monat

**01.01.0090 Lichtbilder herst. und liefern**
StL-Nr. 19101620
Lichtbilder über den wesentlichen Bauablauf des Bauwerks in digitalisierter Form (Auflösung mindestens
1024 mal 768 Pixel, 24 Farben) mit Digitalkamera herstellen und auf mit dem AG abgestimmten Datenträger (CD
oder DVD) liefern. Das Komprimierungsverhältnis bzw.
die Bildqualität ist so zu wählen, dass durch die Komprimierung keine für den Sachverhalt wesentlichen Bildinformationen verloren gehen.
Menge: 1,000 St

**01.01.0100 Probenahme gemäß LAGA PN 98 durchf.**
StL-Nr. 2480214099999999
Probe gemäß LAGA PN98 nach Unterlagen des AG
entnehmen, in Probebehälter mit zugehörigem
Verschluss verpacken, bezeichnen, konservieren,
befördern und aufbewahren. Entnahme von
Einzelproben nach LAGA PN98 Tab. 2. Herstellung
von Mischproben, Sammelproben und Laborproben nach
LAGA PN98 Tab. 2. Probeentnahme durch Probenehmer
mit Fachkundenachweis nach LAGA PN98 für
umwelttechnische Untersuchungen, Nachweis nicht
älter als 5 Jahre. Probenüberschuss aus nicht
aufbereiteter Probenmasse als Rückstellprobe
aufbewahren.
Beprobung nach LAGA PN 98 als '/ DIN ISO 18400-104 als Flächenmischprobe.
Mind. 20 Einzelproben je Flächenmischprobe, Entnahme aus gleichmäßigem Raster.
Entnahme der Einzelproben, Zusammenführung und Homogenisierung zu einer repräsentativen Flächenmischprobe, Dokumentation der Probenahme, fachgerechte Verpackung und Kennzeichnung.'

Volumen/Anzahl/Länge '2 Flächenmischproben je Seitenablagerung je 1/4 der Einbaumenge gemäß Baubeschreibung.'

Von 'Überschussmassen der JVA Passau zum Einbau in die Seitenablagerungen.'

Probe 'an akkreditiertes Labor nach DIN EN ISO 17025 nach Wahl des AN mit Probenahme- und gesondertem Probenbegleitprotokoll nach Unterlagen des AG übergeben.
Die Vergütung erfolgt je Flächenmischprobe.'
Menge: 16,000 St

**01.01.0110 Deklarationsanalyse durchführen EBVTab.3 Sp. 6 Rückstellp.12Mon**
StL-Nr. 2480216010000902
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben Bodenmaterial BM
und Baggergut BG gemäß Ersatzbaustoffverordnung.
Bestimmung der Materialklasse nach Anlage 1,
Tabelle 3, Spalte 6 einschließlich pH-Wert.
Laborbericht als Deklarationsanalyse 'als PDF-Dokument dem AG übergeben.'

Aufbewahrung und Lagerung von Rückstellproben
mindestens 12 Monate nach Vorlage Laborbericht als
Deklarationsanalyse.
Menge: 16,000 St

**01.01.0120 Beweissicherungsprobenahme Ackerflächen**
Beweissicherungsprobenahme von Ackerflächen auf Anordnung des AG durchführen.
Öffnen, Entnahme der Probe und Verfüllen der Schürfe/des Bohrlochs inkl. sämtlicher erforderlicher Geräte.
Probenahme nach Wahl des AN, z.B. durch Baggerschürfe, Rammkernsonden, o.ä.
Probe bis mind. 60 cm unter GOK.
Enthalten ist jeweils eine Probenahme vor Beginn und nach Abschluss der Bauarbeiten.
Inkl. vorher/nachher-Dokumentation und Vermessung der Ansatzpunkte.
Probe an akkreditiertes Labor nach DIN EN ISO 17025 nach Wahl des AN mit Probenahme- und gesondertem Probenbegleitprotokoll nach Unterlagen des AG übergeben.
Dokumentation als PDF-Dokument dem AG übergeben.
Die Vergütung erfolgt nach der Übergabe der Dokumentation.
Menge: 6,000 St

**01.01.0130 Deklarationsanalyse durchführen Rückstellp.12Mon**
StL-Nr. 2480216009000902
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben Boden 'gemäß BBodSchV. Bestimmung der Prüf- und Maßnahmenwerte für den Wirkungspfad Boden-Nutzpflanze nach Anlage 2, Tabellen 6 bis 8.'

Laborbericht als Deklarationsanalyse 'als PDF-Dokument dem AG übergeben.'

Aufbewahrung und Lagerung von Rückstellproben
mindestens 12 Monate nach Vorlage Laborbericht als
Deklarationsanalyse.
Menge: 12,000 St

**01.01.0140 Erfassung des Zustands Straßen usw.**
*** Pauschalposition
Erfassung und Dokumentation des Zustands von Straßen, Geländeoberfläche, der Vorfluter und Vorfluterleitungen, sowie der baulichen Anlagen im Baubereich.
Die Erfassung ist unter Beteiligung des AG und des Straßenbaulastträgers bzw. Eigentümers vor Beginn der Arbeiten durchzuführen.
Begehung und Dokumentation des Zustands vor Beginn der Arbeiten sowie nach Beendigung der Arbeiten.
Dokumentationsunterlagen herstellen, zur Durchsicht, Prüfung und Freigabe übergeben.
Nach Überarbeitung dem AG in 3-facher Ausfertigung sowie digital übergeben.
Menge: 1,000 Psch

**01.01.0150 Beweissicherung durchführen**
*** Pauschalposition
Beweissicherung des Bestandes im Bereich der Baustelle und den vom Baubetrieb betroffenen Bereichen mit Gebäuden, Bauwerken, Entwässerungseinrichtungen, Wällen, Banketten, Fahrbahnrändern, Asphaltschichten, Pflasterungen, Borden u. dgl. durchführen.
Die Beweissicherung ist von einem öffentlich bestellten und vereidigten Sachverständigen durchzuführen. Maßnahmen wie der Einsatz einer Kanalkamera, die Durchführung einer Bauwerksprüfung aus besonderem Anlass u. dgl. werden gesondert vergütet. Laufende Kontrollen wie Messprogramme u. dgl., die die Durchführung der Baumaßnahme begleiten, werden gesondert vergütet.
Erforderliche Hilfskräfte und Hilfsmittel sind einzurechnen
Bestand: sämtliche vom AN in Anspruch genommenen Straßen und Wege, angrenzenden landwirtschaftlichen Flächen, PV-Anlagen mit Umzäunung, Schächte, Bauwerke, Durchlässe.
Die Beweissicherung besteht aus je einer Bestandsaufnahme vor Beginn der Arbeiten sowie nach Fertigstellung der Arbeiten, jedoch vor der Abnahme der Baumaßnahme.
Die beiden Bestandsaufnahmen sind so durchzuführen, dass Veränderungen am Bestand, die möglicherweise durch die Baumaßnahme verursacht sind, festgestellt werden können.
Schäden sind monetär zu bewerten.
Dokumentation in 3-facher Ausfertigung und digital liefern.
Menge: 1,000 Psch

**01.01.0160 Termin- und Ressourcenplanung**
*** Pauschalposition
Termin- und Ressourcenplanung erstellen.
Auf der Grundlage der Vertragstermine Bauablaufpläne- und Detailterminpläne gemäß Baubeschreibung erstellen und dem AG in digitaler Form übergeben. Die Bauablauf- und die Detailterminpläne sind als vernetztes Balkenpläne auszuarbeiten.In den Detailterminplänen sind die wesentlichen Vorlauf- und Bauablaufvorgänge und deren Abhängigkeiten erkennbar darzustellen (Verknüpfungen) für Teilabschnitte, Bauwerke sowie wesentliche Gewerke sind die Fertigstellungstermine anzugeben.
Menge: 1,000 Psch

**01.01.0170 Vermessung für die Ausführung**
*** Pauschalposition
Vermessungsarbeiten für die Ausführung / Absteckung von Bauteilen nach Unterlagen des AG einschließlich aller Geräte- und Personalkosten durchführen. Für Seitenablagerungen, Verkehrsflächen, Entwässerungseinrichtungen, Fahrzeugrückhaltesysteme und Kabeltrassen.
Die ggfs. erforderlich Verdichtung des Lage- und Höhenfestpunktfeldes gemäß Baubeschreibung ist Bestandteil der Leistung.
Die Daten sind als DGM aufzubereiten und dem AG vor Beginn der Arbeiten in den jeweiligen Bereich zur Überprüfung vorzulegen. Erst nach Freigabe dürfen die Arbeiten begonnen werden.
Die Aufnahme und Vorlage der Daten kann auch in Teilabschnitten erfolgen.
Die überprüften und vom AG freigegebenen Daten bilden die Basis für die Abrechnung.
Das Aufnehmen der Daten in Teilabschnitten, die Datenaufbereitung sowie -übergabe sind in diese Position einzurechnen.
Ebenso ist die Transformation der vom AG übergebenen Daten aus dem Lagesystem GK4 (EPSG: 31468) ins Lagesystem UTM32 ohne Zonenkennzahl (EPSG: 25832) in diese Position einzurechnen und wird nicht gesondert vergütet.
Menge: 1,000 Psch

**01.01.0180 Vermessung für die Bestandsaufnahme**
*** Pauschalposition
Vermessungsarbeiten für die Bestandsaufnahme einschließlich aller Geräte- und Personalkosten durchführen.
Vermessung des Bestandes nach Fertigstellung der Baumaßnahme. Aufnahme von Seitenablagerungen, Fahrbahn- und Wegrändern, Entwässerungseinrichtungen und Leitungen, Durchlässen, Ein- und Ausläufen, Schächten, Fahrzeugrückhaltesystemen, Zäunen, Kabeltrassen, Bauwerken aller Art, Groß- und Kleinbeschilderung, usw.
Die Übermittlung der Daten in digitaler Form erfolgt über die Position "Bestandsunterlagen herst. und liefern".
Menge: 1,000 Psch

**01.01.0190 Spartenabfrage**
*** Pauschalposition
Durchführung einer Spartenabfrage bei den jeweiligen Ver- und Entsorgungsunternehmen und Spartenträgern im Bereich der Maßnahme.
Mit dieser Position werden die Aufwendungen für die Spartenabfrage und die Dokumentation des Vorganges abgegolten. Die Dokumentation ist dem AG digital zu übergeben.
Menge: 1,000 Psch

**01.01.0200 Bestandsunterlagen herst. und liefern**
*** Pauschalposition
Bestandsunterlegen gem. Baubeschreibung mit
sämtlichen Entwässerungseinrichtungen und
-leitungen, Durchlässen, Ein- und Ausläufen,
Schächten, Kabel, Bauwerke aller Art, Groß- und
Kleinbeschilderung, Fahrzeugrückhaltesysteme, Zäune,
Seitenablagerungen, usw. nach Fertigstellung der Maßnahme herstellen und liefern.
Die Bestandsunterlagen sind dem AG spätestens mit der Schlussrechnung zu übergeben.
Erforderliche Vermessungsleistungen für die Bestandsaufnahme werden gesondert vergütet.
Alle Bestandsunterlagen müssen beinhalten:
Projektbezeichnung, Bezeichnung der Unterlage, Datum der Herstellung der Bauleistung, Datum der Erstellung der Unterlage, Lokalisierung gemäß Anweisung Straßendatenbank (ASB), Stationierung, Ersteller der Bestandsunterlage, Maßstab, Höhen- und Lagesystem.
Sämtliche Angaben sind im Lagesystem UTM32 ohne Zonenkennzahl (EPSG: 25832) und im Höhensystem DHHN 2016 (EPSG: 7837) zu machen.
Lagepläne müssen folgende Fachdaten enthalten:
sichtbare Querschnittsteile, Breiten, Nordrichtung, Grundstücksgrenzen und Flurnummern, Straßennamen und Hausnummern, Entässerungseinrichtungen einschließlich der Lage der Leitungen und der Fließrichtung, Leitungsbestand von Dritten.
Querschnitte müssen folgende Fachdaten enthalten.
Sämtlich Schichten des Aufbaus der Seitenablagerungen und angrenzenden Wege, Untergrund/-bau, Bauteile, Zäune, Grundstücksgrenzen.
Die Bestandsunterlagen sind auf Grundlage der Bauausführungsunterlagen und auf Grundlage der Aufnahme des Urgeländes durch den AN zu erstellen.
Die restlichen Unterlagen sind vom AN selbst zu beschaffen.
Die Bestandsunterlagen bestehen aus:
Lageplan M 1:1.000
Querschnitte LSW SÜD und LSW SÜD 5 je M 1:50
Die Planunterlagen sind dem AG 2-fach als Papierpause und in digitaler Form im icd-Format, als Plot-Datei sowie im pdf-Format zu übergeben.
Menge: 1,000 Psch

**01.01.0210 Mehraufwendungen wegen vorhandener Leitungen**
*** Pauschalposition
Mehraufwendungen die wegen Behinderung durch vorhandene Ver- und Entsorgungsleitungen, Kabelanlagen usw. bei allen durchzuführenden Bauleistungen im kompletten Baubereich entstehen.
Menge: 1,000 Psch

**01.01.0220 Mehraufwendungen aufgrund beengter Platzverhältnisse**
*** Pauschalposition
Mehraufwendungen die wegen beengten Platzverhältnissen, schlechter Zugänglichkeit wie z.B. Baustellenzu- und -abfahrten, Wartezeiten von Fahrzeugen und Geräten usw. bei allen durchzuführenden Bauleistungen im kompletten Baubereich entstehen.
Menge: 1,000 Psch

#### Unterabschnitt 01.02 (LB 802) Entsorgung

**01.02.0010 EBV-Dokumentation mit ZEDAL**
*** Pauschalposition
Dokumentation des Einbaus, der Wiederverwendung sowie Entsorgung sämtlicher mineralischer Ersatzbaustoffe in elektronischer Form über die ZEDAL-Plattform, EBV-Modul, gemäß Baubeschreibung.
Menge: 1,000 Psch

**01.02.0020 Probenahme gemäß LAGA PN 98 durchf. Bepr.HFW Schürf.**
StL-Nr. 2480214001999999
Probe gemäß LAGA PN98 nach Unterlagen des AG
entnehmen, in Probebehälter mit zugehörigem
Verschluss verpacken, bezeichnen, konservieren,
befördern und aufbewahren. Entnahme von
Einzelproben nach LAGA PN98 Tab. 2. Herstellung
von Mischproben, Sammelproben und Laborproben nach
LAGA PN98 Tab. 2. Probeentnahme durch Probenehmer
mit Fachkundenachweis nach LAGA PN98 für
umwelttechnische Untersuchungen, Nachweis nicht
älter als 5 Jahre. Probenüberschuss aus nicht
aufbereiteter Probenmasse als Rückstellprobe
aufbewahren.
Beprobung nach LAGA PN98 9.1.1a von Haufwerken
durch Entnahme aus bereits aufgeschütteten
Haufwerken mittels Anlegens von Schürfschlitzen.
Volumen/Anzahl/Länge 'Haufwerke mit Volumen bis 500 m3.'

Von 'Boden, Steinen, SoB, etc.'

Probe 'an akkreditiertes Labor nach DIN EN ISO 17025 nach Wahl des AN mit Probenahme- und gesondertem Probenbegleitprotokoll nach Unterlagen des AG übergeben.'
Menge: 13,000 St

**01.02.0030 Deklarationsanalyse durchführen EBVTab.3 Sp. 6 Rückstellp.12Mon**
StL-Nr. 2480216010000902
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben Bodenmaterial BM
und Baggergut BG gemäß Ersatzbaustoffverordnung.
Bestimmung der Materialklasse nach Anlage 1,
Tabelle 3, Spalte 6 einschließlich pH-Wert.
Laborbericht als Deklarationsanalyse 'als PDF-Dokument dem AG übergeben.'

Aufbewahrung und Lagerung von Rückstellproben
mindestens 12 Monate nach Vorlage Laborbericht als
Deklarationsanalyse.
Menge: 7,000 St

**01.02.0040 Deklarationsanalyse durchführen Rückstellp.12Mon**
StL-Nr. 2480216009000902
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben Boden 'gemäß BBodSchV. Bestimmung der Vorsorgewerte nach Tabellen 1 bis 4.'

Laborbericht als Deklarationsanalyse 'als PDF-Dokument dem AG übergeben.'

Aufbewahrung und Lagerung von Rückstellproben
mindestens 12 Monate nach Vorlage Laborbericht als
Deklarationsanalyse.
Menge: 4,000 St

**01.02.0050 Deklarationsanalyse durchführen Analyt.DepV Bau Rückstellp.12Mon**
StL-Nr. 2480216000100902
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben Bauschutt gemäß
DepV. Bestimmung einer Deponieklasse nach Anhang
3, Tab. 2, Spalte 5.
Laborbericht als Deklarationsanalyse 'als PDF-Dokument dem AG übergeben.'

Aufbewahrung und Lagerung von Rückstellproben
mindestens 12 Monate nach Vorlage Laborbericht als
Deklarationsanalyse.
Menge: 2,000 St

**01.02.0060 Analyse Zusatzparameter durchf. Unters. Boden*Säureneutr.-kap. Atmungsakt. AT4*Brennwert Gasbild. GB21*EOX Feststoff Schwermet. Fest.**
StL-Nr. 2480217011111119
Ergänzende chemische Analyse von Proben für
Deklarationsanalyse zur Bestimmung der
Deponieklasse durchführen. Bestimmung von
Zusatzparametern nach DepV Anhang 3, Tab. 2 Spalte
5, EBV Anlage 1 und länderspezifischen Parametern.
Bestimmungsverfahren nach EBV Anlage 5,
Untersuchungsverfahren nach BBodSchV Anlage 3 und
Vorgaben zur Beprobung nach DepV Anhang 4 durch
akkreditierte Untersuchungsstelle. Ergänzende
Ergebnisse im Laborbericht für Deklarationsanalyse
gesondert ausweisen. Deklarationsanalyse zur
Bestimmung der Deponieklasse durchführen wird
gesondert vergütet.
Untersuchung von Materialproben Boden.
Säureneutralisationskapazität.
Atmungsaktivität AT4.
Brennwert.
Gasbildungsrate GB 21.
EOX im Feststoff.
Schwermetalle im Feststoff.
Zusatzparameter 'werden je zusätzlich untersuchtem Paramter abgerechnet.
Ausführung erfolgt nur nach Anordnung durch den AG.'
Menge: 4,000 St

**01.02.0070 Material entsorgen, Oberboden**
Material mit umweltrelevanten Inhaltsstoﬀen aus Haufwerken innerhalb der Baustelle lösen, laden, fördern und einer fachgerechten Verwertung zuführen.
AN übernimmt Pflichten des Abfallbesitzers.
Verwertung nach Wahl des AN.
Abfall = Oberboden
AVV-Schlüssel = 170504
Kosten der Verbleibsdokumentation sind einzurechnen.
Dokumentation nach Unterlagen des AG.
Abgerechnet wird nach Wiegescheinen.
Menge: 2080,000 t

**01.02.0080 Material entsorgen, DK-1**
Material mit umweltrelevanten Inhaltsstoﬀen aus Haufwerken innerhalb der Baustelle lösen, laden, fördern und einer fachgerechten Verwertung zuführen.
AN übernimmt Pflichten des Abfallbesitzers.
Verwertung nach Wahl des AN.
Materialwert DK-1.
Abfall = Boden und Steine
AVV-Schlüssel = 170504
Kosten der Verbleibsdokumentation sind einzurechnen.
Dokumentation nach Unterlagen des AG.
Abgerechnet wird nach Wiegescheinen.
Menge: 80,000 t

**01.02.0090 Material entsorgen, DK-2**
Material mit umweltrelevanten Inhaltsstoﬀen aus Haufwerken innerhalb der Baustelle lösen, laden, fördern und einer fachgerechten Verwertung zuführen.
AN übernimmt Pflichten des Abfallbesitzers.
Verwertung nach Wahl des AN.
Materialwert DK-2.
Abfall = Boden und Steine
AVV-Schlüssel = 170504
Kosten der Verbleibsdokumentation sind einzurechnen.
Dokumentation nach Unterlagen des AG.
Abgerechnet wird nach Wiegescheinen.
Menge: 400,000 t

**01.02.0100 Material entsorgen, BM-F0***
Material mit umweltrelevanten Inhaltsstoﬀen aus Haufwerken innerhalb der Baustelle lösen, laden, fördern und einer fachgerechten Verwertung zuführen.
AN übernimmt Pflichten des Abfallbesitzers.
Verwertung nach Wahl des AN.
Materialwert Bodenmaterial BM-F0*.
Abfall = Boden und Steine
AVV-Schlüssel = 170504
Kosten der Verbleibsdokumentation sind einzurechnen.
Dokumentation nach Unterlagen des AG.
Abgerechnet wird nach Wiegescheinen.
Menge: 390,000 t

**01.02.0110 Material entsorgen, BM-F1**
Material mit umweltrelevanten Inhaltsstoﬀen aus Haufwerken innerhalb der Baustelle lösen, laden, fördern und einer fachgerechten Verwertung zuführen.
AN übernimmt Pflichten des Abfallbesitzers.
Verwertung nach Wahl des AN.
Materialwert Bodenmaterial BM-F1.
Abfall = Boden und Steine
AVV-Schlüssel = 170504
Kosten der Verbleibsdokumentation sind einzurechnen.
Dokumentation nach Unterlagen des AG.
Abgerechnet wird nach Wiegescheinen.
Menge: 680,000 t

**01.02.0120 Material entsorgen, BM-F2**
Material mit umweltrelevanten Inhaltsstoﬀen aus Haufwerken innerhalb der Baustelle lösen, laden, fördern und einer fachgerechten Verwertung zuführen.
AN übernimmt Pflichten des Abfallbesitzers.
Verwertung nach Wahl des AN.
Materialwert Bodenmaterial BM-F2.
Abfall = Boden und Steine
AVV-Schlüssel = 170504
Kosten der Verbleibsdokumentation sind einzurechnen.
Dokumentation nach Unterlagen des AG.
Abgerechnet wird nach Wiegescheinen.
Menge: 1200,000 t

**01.02.0130 Überschussmaterial Zwischenlager JVA entsorgen**
Überschüssiges Material aus Haufwerken innerhalb der Zwischenlagerfläche der JVA Passau lösen, laden, fördern und fachgerecht bei der Fa. Uhrmann wieder einbauen.
Transport zur Fa. Uhrmann gem. Baubeschreibung.
Einfache Transportentfernung i.M. 21km.
Homogenbereich B2.
Dokumentation nach Unterlagen des AG.
Abgerechnet wird nach Wiegescheinen.
Die Leistung ist gesondert in Rechnung zu stellen.
Menge: 9000,000 t

#### Unterabschnitt 01.05 (LB 105) Verkehrssicherung an Arbeitsstellen

*Hinweis: Hinweise zur Verkehrssicherung*
HINWEISE ZUR VERKEHRSSICHERUNG

Vorhaltezeiten von Verkehrsschildern, Baken usw. beginnen grundsätzlich erst ab Übergabe des betriebsfertigen Aufbaus der Verkehrssicherung an den AG und enden mit dem Beginn der Abbauarbeiten.
Die Kontrolle der Verkehrssicherung ist bis zum vollständigen Abbau durchzuführen.
Die in den Verkehrszeichenplänen dargestellten Verkehrszeichen sowie Absperreinrichtungen werden in den Positionen Verkehrssicherung längerer Dauer vergütet.
Dies gilt auch für dargestellte Veränderungen an der  Bestandsbeschilderung (=  Auskreuzung sowie nach Beendigung der Arbeiten wieder aktivieren, jeweils ggf. inkl. Einsatzes eines Hubsteigers).
Das Außerkraftsetzen vorhandener Verkehrsschilder hat berührungslos zu erfolgen.
Wiederholungen der Verkehrszeichen werden nicht gesondert
vergütet.
Die in den Regelplänen enthaltenen VZ 123 sind zusätzlich mit Blinkleuchten inkl. Nachtabsenkung auszustatten.
Für sämtliche Bakenstandorte sind Pfeilbaken zu verwenden.
Die auf den Baken und Absperrschranken montierten Dauerleuchten sind mit Nachtabsenkung auszustatten.
Wenn nicht anders beschrieben sind alle Verkehrszeichen,
auch die auf Trägertafeln, in Schildergröße 3 herzustellen.
Die Schriftgröße beträgt 210 mm.

*Hinweis: Hinweise für transportable Schutzeinrichtungen*
HINWEISE FÜR TRANSPORTABLE SCHUTZEINRICHTUNGEN

Sämtliche transportablen Schutzeinrichtungen T3/W2 und H1/W4 sind zur Vermeidung von Abdrücken in Asphaltflächen
belagsschonend aufzubauen.
Die Kosten für erforderliche Reinigungsmaßnahmen mittels Kehr-Saugmaschine nach Abbau der Schutzeinrichtung sind einzukalkulieren und werden nicht gesondert vergütet.

**01.05.0010 Verkehrszeichenpläne**
*** Pauschalposition
Verkehrszeichenpläne für sämtliche Verkehrsführungsphasen auf allen Straßen und Wegen gemäß Unterlagen des AG erstellen.
In den Verkehrszeichenplänen sind auch Querschnitte mit eingetragenen Behelfsfahrstreifen und Schutzeinrichtungen darzustellen.
Die Pläne sind mindestens zwei Wochen vor Baubeginn in digitaler Form (im cdr-, dxf- oder pdf-Format) bei der Außenstelle Regensburg einzureichen.
Einschließlich Teilnahme an Verkehrsbesprechungen.
Die Ergebnisse der Verkehrsbesprechung sind durch den AN zu protokollieren und innerhalb von zwei Tagen in die Verkehrszeichenpläne einzuarbeiten und elektronisch an die Außenstelle Regensburg zu liefern.
Menge: 1,000 Psch

**01.05.0020 Mitarbeiter MVAS**
*** Pauschalposition
Verantwortlichen Mitarbeiter gemäß MVAS 1999 und
ZTV-SA 97 mit Nachweis über Eignung und Qualifikation für die Arbeitsstellensicherung stellen.
MVAS-Schein darf nicht älter als 3 Jahre sein.
Die Richtigkeit der Verkehrssicherungen und Beschilderungen über die gesamte Bauzeit prüfen.
Menge: 1,000 Psch

*Hinweis: VAO Autobahn GmbH*
Nachfolgende Position gilt für Verkehrsrechtliche Anordnungen der Autobahn GmbH.

**01.05.0030 Verkehrsrechtliche Anordnung einh. gebührenfrei**
*** Pauschalposition
StL-Nr. 2110592001
Verkehrsrechtliche Anordnung für Einrichtung und Be-
trieb der Verkehrssicherung sämtlicher Abschnitte des
Leistungsverzeichnisses nach Unterlagen des AG einholen
und zugehörige Unterlagen erstellen. Erforderliche
Ortsbesichtigungen zur Erstellung der Planunterlagen
durchführen.
Gebührenfrei.
Menge: 1,000 Psch
Leistungsbereichkatalog: 105

*Hinweis: VAO weitere Straßenbaubehörden*
Nachfolgende Position gilt für Verkehrsrechtliche Anordnungen weiterer Straßenbaubehörden.

**01.05.0040 Verkehrsrechtliche Anordnung einh. Geb.ü.100b.200Eu.**
*** Pauschalposition
StL-Nr. 2110592004
Verkehrsrechtliche Anordnung für Einrichtung und Be-
trieb der Verkehrssicherung sämtlicher Abschnitte des
Leistungsverzeichnisses nach Unterlagen des AG einholen
und zugehörige Unterlagen erstellen. Erforderliche
Ortsbesichtigungen zur Erstellung der Planunterlagen
durchführen.
Anfallende Gebühren über 100,00 Euro bis 200,00 Euro.
Menge: 1,000 Psch
Leistungsbereichkatalog: 105

**01.05.0050 Kontrolle d. Verkehrss. BAB**
Kontrollfahrten gem. Ziff. 7 der ZTV-SA 97, wie in
der Baubeschreibung beschrieben, täglich durchführen.
Bei der Durchführung der Kontrollfahrten sind folgende
Zeitvorgaben bindend einzuhalten:
Anzahl der Kontrollen pro Arbeitstag: 3
Anzahl der Kontrollen an arbeitsfreien Tagen: 2
- 1. Kontrolle: zwischen 4:00 Uhr und  6:00 Uhr
  (vor Einsetzen des Berufsverkehrs)
- 2. Kontrolle: zwischen 12:00 Uhr und 15:00 Uhr
- 3. Kontrolle: bei Einbruch der Dunkelheit

Es ist über jede Kontrollfahrt ein handschriftliches Protokoll zu fertigen und dem AG einmal wöchentlich zu übergeben.

Abarbeiten aller unter Ziff. 7 Abs. 6 der ZTV-SA 97 geforderten Aufgaben.
Erstellung eines schriftlichen Berichts über alle, die Verkehrsführung-  und Verkehrssicherung betreffenden,  Vorkommnisse und durchgeführte Arbeiten.
Die Kontrollausdrucke sind der örtlichen Bauleitung
bzw. der zuständigen AM unaufgefordert vorzulegen.

In einer Kontrollfahrt sind beide Fahrtrichtungen zu kontrollieren.
Dies ist bei der Kalkulation zu berücksichtigen.
Menge: 285,000 St
Leistungsbereichkatalog: 105

**01.05.0060 Kontrolle d. Verkehrss. unterg.**
Kontrolle der temporären Verkehrsschilder, vorübergehenden Markierungen, transportablen Lichtsignalanlagen,
baulichen Leitelemente und transportablen Schutzeinrichtungen im untergeordneten Straßennetz gemäß ZTV-SA durchführen.
Die Kontrolle ist unmittelbar nach deren Durchführung
zu erfassen und zu dokumentieren. Arbeits- und
Hilfsmittel sind vom AN zu stellen und dem AG jederzeit
zugänglich zu machen.
Kontrolle zweimal täglich, an arbeitsfreien Tagen einmal täglich.
Schriftliche Dokumentation der Kontrolle nach Unterlagen des AG.
Menge: 180,000 St
Leistungsbereichkatalog: 105

**01.05.0070 Verkehrsschild abbauen Gr.>5 bis 10 m2*2 Gabelständer Fundament entf.*neben d. Fahrbahn säubern u. lagern*Boden a.Bst.verf.**
StL-Nr. 2113001130261111
Verkehrsschild ggf. mit Aufstellvorrichtung abbauen.
Schildgröße über 5 m2 bis 10 m2.
Aufstellvorrichtung = 2 Gabelständer abbauen.
Fundament entfernen.
Schild neben der Fahrbahn.
Wieder verwendbare Stoffe säubern, fördern und nach Un-
terlagen des AG lagern. Restliches Abbruchgut nach Wahl
des AN verwerten.
Fundamentlöcher mit Boden aus dem Baubereich flächenhaft verfüllen und verdichten.
Menge: 1,000 St
Leistungsbereichkatalog: 130

**01.05.0080 Verk.sich. kürzerer Dauer durchf.*stat. Arbeitsst.**
StL-Nr. 2110513590199000
Verkehrssicherung an Arbeitsstellen von kürzerer Dauer
betriebsfertig aufbauen, vorhalten, warten, instand
setzen, betreiben und abbauen. Vorübergehende Verkehrssicherungsmaßnahmen durchführen.
Nach RSA, Regelplan 'analog Unterlage 1.5, Blatt 4,
Arbeitsstelle kürzerer Dauer auf dem Seitenstreifen.'

Für stationäre Arbeitsstelle.
Länge des Arbeitsbereiches 'bis 500 m.'

Gesamtdauer der Verkehrsführung 'bis 10h.'
Menge: 2,000 St
Leistungsbereichkatalog: 105

**01.05.0090 Verk.sich. kürzerer Dauer durchf.*stat. Arbeitsst.**
StL-Nr. 2110513590199000
Verkehrssicherung an Arbeitsstellen von kürzerer Dauer
betriebsfertig aufbauen, vorhalten, warten, instand
setzen, betreiben und abbauen. Vorübergehende Verkehrssicherungsmaßnahmen durchführen.
Nach RSA, Regelplan 'D III/1r,
gemäß Unterlage 1.5, Blatt 5.'

Für stationäre Arbeitsstelle.
Länge des Arbeitsbereiches 'bis 500 m.'

Gesamtdauer der Verkehrsführung 'bis 10h.'
Menge: 2,000 St
Leistungsbereichkatalog: 105

*Hinweis: A 3 - FAHRTRICHTUNG LINZ*

**01.05.0100 Verkehrssich. läng. Dauer aufbauen Arbeitsstelle**
*** Pauschalposition
StL-Nr. 2110510519999000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'D I / 2 modifiziert gemäß Unterlage 1.5, Blatt 1.'

Vorhandene Verkehrsschilder 'nach Unterlagen des AG außer Kraft setzen.'

Länge des Arbeitsbereiches 'gemäß Unterlagen des AG.'

Für Verkehrsführungsphase 'Bau der Seitenablagerung SÜD5 in Fahrtrichtung Linz.'
Menge: 1,000 Psch
Leistungsbereichkatalog: 105

**01.05.0110 Verkehrssich. läng. Dauer vorhalten wie Vorposition**
StL-Nr. 2110511019
Verkehrssicherung längerer Dauer vorhalten, warten, instand setzen und betreiben. Vorübergehende Verkehrssicherungsmaßnahmen durchführen. Die Kontrolle der Verkehrssicherung wird gesondert vergütet.
Verkehrssicherung wie in Vorposition beschrieben.
Für Verkehrsführungsphase 'gemäß Unterlage 1.5, Blatt 1.'
Menge: 105,000 d
Leistungsbereichkatalog: 105

**01.05.0120 Verkehrssich. läng. Dauer abbauen in Kraft setzen**
*** Pauschalposition
StL-Nr. 211051200209
Verkehrssicherung an Arbeitsstellen längerer Dauer abbauen. Vorübergehende Verkehrssicherungsmaßnahmen
durchführen. Vorübergehende Markierung entfernen,
transportable Lichtsignalanlage, bauliches Leitelement,
mobile Stauwarnanlage, LED-Anzeigetafel und transportable Schutzeinrichtung abbauen werden gesondert
vergütet.
Vorhandene Verkehrsschilder nach Unterlagen des AG wieder in Kraft setzen.
Für Verkehrsführungsphase 'gemäß Unterlage 1.5, Blatt 1.'
Menge: 1,000 Psch
Leistungsbereichkatalog: 105

*Hinweis: A 3 - FAHRTRICHTUNG NÜRNBERG*

**01.05.0130 Verkehrssich. läng. Dauer aufbauen Arbeitsstelle**
*** Pauschalposition
StL-Nr. 2110510519999000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'D I / 2 modifiziert gemäß Unterlage 1.5, Blatt 2.'

Vorhandene Verkehrsschilder 'nach Unterlagen des AG außer Kraft setzen.'

Länge des Arbeitsbereiches 'gemäß Unterlagen des AG.'

Für Verkehrsführungsphase 'Bau der Seitenablagerung SÜD in Fahrtrichtung Nürnberg.'
Menge: 1,000 Psch
Leistungsbereichkatalog: 105

**01.05.0140 Verkehrssich. läng. Dauer vorhalten wie Vorposition**
StL-Nr. 2110511019
Verkehrssicherung längerer Dauer vorhalten, warten, instand setzen und betreiben. Vorübergehende Verkehrssicherungsmaßnahmen durchführen. Die Kontrolle der Verkehrssicherung wird gesondert vergütet.
Verkehrssicherung wie in Vorposition beschrieben.
Für Verkehrsführungsphase 'gemäß Unterlage 1.5, Blatt 2.'
Menge: 105,000 d
Leistungsbereichkatalog: 105

**01.05.0150 Verkehrssich. läng. Dauer abbauen in Kraft setzen**
*** Pauschalposition
StL-Nr. 211051200209
Verkehrssicherung an Arbeitsstellen längerer Dauer abbauen. Vorübergehende Verkehrssicherungsmaßnahmen
durchführen. Vorübergehende Markierung entfernen,
transportable Lichtsignalanlage, bauliches Leitelement,
mobile Stauwarnanlage, LED-Anzeigetafel und transportable Schutzeinrichtung abbauen werden gesondert
vergütet.
Vorhandene Verkehrsschilder nach Unterlagen des AG wieder in Kraft setzen.
Für Verkehrsführungsphase 'gemäß Unterlage 1.5, Blatt 2.'
Menge: 1,000 Psch
Leistungsbereichkatalog: 105

*Hinweis: UNTERGEORDNETES STRASSENNETZ*

**01.05.0160 Verkehrssich. läng. Dauer aufbauen Arbeitsstelle*Verk.konzept AG auß. Kraft setzen**
*** Pauschalposition
StL-Nr. 2110510512209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder nach Unterlagen des AG außer Kraft setzen.
Für Verkehrsführungsphase ': Verkehrsführung im untergeordneten Straßennetz bei Vollsperrung der Richerstraße auf Grundlage der vom AN erstellten Verkehrszeichenpläne.'
Menge: 1,000 Psch
Leistungsbereichkatalog: 105

**01.05.0170 Verkehrssich. läng. Dauer vorhalten wie Vorposition**
StL-Nr. 2110511019
Verkehrssicherung längerer Dauer vorhalten, warten, instand setzen und betreiben. Vorübergehende Verkehrssicherungsmaßnahmen durchführen. Die Kontrolle der Verkehrssicherung wird gesondert vergütet.
Verkehrssicherung wie in Vorposition beschrieben.
Für Verkehrsführungsphase ': Verkehrsführung im untergeordneten Straßennetz bei Vollsperrung der Richerstraße auf Grundlage der vom AN erstellten Verkehrszeichenpläne.'
Menge: 10,000 d
Leistungsbereichkatalog: 105

**01.05.0180 Verkehrssich. läng. Dauer abbauen in Kraft setzen**
*** Pauschalposition
StL-Nr. 211051200209
Verkehrssicherung an Arbeitsstellen längerer Dauer abbauen. Vorübergehende Verkehrssicherungsmaßnahmen
durchführen. Vorübergehende Markierung entfernen,
transportable Lichtsignalanlage, bauliches Leitelement,
mobile Stauwarnanlage, LED-Anzeigetafel und transportable Schutzeinrichtung abbauen werden gesondert
vergütet.
Vorhandene Verkehrsschilder nach Unterlagen des AG wieder in Kraft setzen.
Für Verkehrsführungsphase ': Verkehrsführung im untergeordneten Straßennetz bei Vollsperrung der Richerstraße auf Grundlage der vom AN erstellten Verkehrszeichenpläne.'
Menge: 1,000 Psch
Leistungsbereichkatalog: 105

*Hinweis: VORÜBERGEHENDE GELBMARKIERUNG*

**01.05.0190 Markierungsfläche trocknen**
StL-Nr. 21105312
Fläche für Markierung auf Anordnung des AG schonend
trocknen. Vorübergehende Verkehrssicherungsmaßnahmen
durchführen. Abgerechnet wird die zu markierende
Fläche. Bei Pfeil, Buchstabe, Ziffer, Verkehrsschild
und Piktogramm ergibt sich die Fläche aus dem kleinsten
umschriebenen Rechteck.
Menge: 200,000 m2
Leistungsbereichkatalog: 105

**01.05.0200 Markierungsfläche reinigen Wasserhochdruck**
StL-Nr. 2110531601
Fläche der Markierung reinigen.
Kehrgut aufnehmen und nach Wahl des AN verwerten.
Vorübergehende Verkehrssicherungsmaßnahmen durchführen.
Abgerechnet wird die zu markierende Fläche. Bei Pfeil,
Buchstabe, Ziffer, Verkehrsschild und Piktogramm ergibt
sich die Fläche aus dem kleinsten umschriebenen Rechteck.
Reinigung mit Wasserhochdruckverfahren.
Menge: 200,000 m2
Leistungsbereichkatalog: 105

**01.05.0210 Längsmarkierung Typ II herstellen durchg.Fstr.begr.*Breite 0,15 m Folie P 7**
StL-Nr. 2110533222493900
Längsmarkierung Typ II einschl. evtl. Sperrflächenumrandung als vorübergehende Markierung herstellen, warten und instand setzen. Vormarkieren. Vorübergehende
Verkehrssicherungsmaßnahmen durchführen. Abgerechnet
wird der markierte Strich, bei Doppelstrichen zwei
Striche.
Durchgehend als Fahrstreifenbegrenzung.
Strichbreite = 0,15 m.
Markierungssystem aus Folie.
Schichtdicke 'mind. 2,5 mm, profiliert.'

Verkehrsklasse = P 7.
Markierung auf 'Asphaltdeckschicht.'
Menge: 1000,000 m
Leistungsbereichkatalog: 105

**01.05.0220 Längsmarkierung Typ II herstellen Str/L 1zu2 Leitl.*Breite 0,15 m Folie P 7**
StL-Nr. 2110533232493900
Längsmarkierung Typ II einschl. evtl. Sperrflächenumrandung als vorübergehende Markierung herstellen, warten und instand setzen. Vormarkieren. Vorübergehende
Verkehrssicherungsmaßnahmen durchführen. Abgerechnet
wird der markierte Strich, bei Doppelstrichen zwei
Striche.
Unterbrochen; Verhältnis Strich/Lücke 1 zu 2 als Leitlinie.
Strichbreite = 0,15 m.
Markierungssystem aus Folie.
Schichtdicke 'mind. 2,5 mm, profiliert.'

Verkehrsklasse = P 7.
Markierung auf 'Asphaltdeckschicht.'
Menge: 340,000 m
Leistungsbereichkatalog: 105

**01.05.0230 Längsmarkierung entfernen durchg.Fstr.begr.*Breite 0,15 m Folie*Asphaltdecksch. veränd.Verkehrsf.*Wasserhochdruck Verwert. Wahl AN**
StL-Nr. 2110530422414201
Längsmarkierung als vorübergehende Markierung einschl.
evtl. Sperrflächenumrandung entfernen. Abgerechnet wird
der entfernte Strich, bei Doppelstrichen zwei Striche.
Vorübergehende Verkehrssicherungsmaßnahmen durchführen.
Durchgehender Strich als Fahrstreifenbegrenzung.
Strichbreite = 0,15 m.
Markierungsstoffart = Folie.
Auf Asphaltdeckschicht.
Entfernen für Veränderung der Verkehrsführung.
Durch Wasserhochdruckverfahren.
Abfall aufnehmen und nach Wahl des AN verwerten.
Menge: 1000,000 m
Leistungsbereichkatalog: 105

**01.05.0240 Längsmarkierung entfernen Leitlinie 1zu2*Breite 0,15 m Folie*Asphaltdecksch. veränd.Verkehrsf.*Wasserhochdruck Verwert. Wahl AN**
StL-Nr. 2110530432414201
Längsmarkierung als vorübergehende Markierung einschl.
evtl. Sperrflächenumrandung entfernen. Abgerechnet wird
der entfernte Strich, bei Doppelstrichen zwei Striche.
Vorübergehende Verkehrssicherungsmaßnahmen durchführen.
Unterbrochener Strich, Verhältnis Strich/Lücke 1 zu 2
als Leitlinie.
Strichbreite = 0,15 m.
Markierungsstoffart = Folie.
Auf Asphaltdeckschicht.
Entfernen für Veränderung der Verkehrsführung.
Durch Wasserhochdruckverfahren.
Abfall aufnehmen und nach Wahl des AN verwerten.
Menge: 340,000 m
Leistungsbereichkatalog: 105

*Hinweis: TSE FR LINZ*
TRANSPORTABLE SCHUTZEINRICHTUNGEN
FAHRTRICHTUNG LINZ

**01.05.0250 Transp.Schutzeinrichtung aufbauen Arb.st./fl. Verk.*Aufhaltest. T3 Wirkungsber.maxW2**
StL-Nr. 21105605232099
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Aufstellung 'unverankert.
Fahrtrichtung Linz, für Verkehrsführungsphase
gemäß Unterlage 1.5, Blatt 1.'
Menge: 700,000 m
Leistungsbereichkatalog: 105

**01.05.0260 Transport. Schutzeinr. vorhalten**
StL-Nr. 2110561099
Transportable Schutzeinrichtung vorhalten, warten und
instand setzen. Vorübergehende Verkehrssicherungsmaßnahmen durchführen. Die Kontrolle wird gesondert
vergütet.
Transportable Schutzeinrichtung der OZ '"Transp.Schutzeinrichtung aufbauen, T3 / W2,
Fahrtrichtung Linz, für Verkehrsführungsphase
gemäß Unterlage 1.5, Blatt 1."'
Menge: 73500,000 md
Leistungsbereichkatalog: 105

**01.05.0270 AEK f. transp. Schutzeinr. aufb.*Absenkung**
StL-Nr. 2110562591
Anfangs-/Endkonstruktion (AEK) für transportable
Schutzeinrichtung aufbauen und abbauen. Vorhalten, Kontrolle, Wartung und Instandsetzung werden gesondert
vergütet. Vorübergehende Verkehrssicherungsmaßnahmen
durchführen. 70 v. H. des Preises werden nach Aufbau,
der Rest nach Abbau vergütet.
AEK an OZ '"Transp.Schutzeinrichtung aufbauen, T3 / W2,
Fahrtrichtung Linz, für Verkehrsführungsphasen
gemäß Unterlage 1.5, Blatt 1."'

Als Absenkung.
Menge: 1,000 St
Leistungsbereichkatalog: 105

**01.05.0280 AEK vorhalten**
StL-Nr. 2110563099
Anfangs-/Endkonstruktion (AEK) für transportable
Schutzeinrichtung vorhalten, warten und instand setzen.
Vorübergehende Verkehrssicherungsmaßnahmen durchführen.
Die Kontrolle wird gesondert vergütet.
AEK der OZ 'AEK, T3 / W2, Fahrtrichtung Linz.'
Menge: 2520,000 Std
Leistungsbereichkatalog: 105

**01.05.0290 Transp.Schutzeinrichtung aufbauen Arb.st./ank.Verk.*Aufhaltest. H1 Wirkungsber.maxW4**
StL-Nr. 21105605144099
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 4 (W max. 1,30 m).
Aufstellung 'unverankert.
Fahrtrichtung Linz, für Verkehrsführungsphase
gemäß Unterlage 1.5, Blatt 1.'
Menge: 100,000 m
Leistungsbereichkatalog: 105

**01.05.0300 Transport. Schutzeinr. vorhalten**
StL-Nr. 2110561099
Transportable Schutzeinrichtung vorhalten, warten und
instand setzen. Vorübergehende Verkehrssicherungsmaßnahmen durchführen. Die Kontrolle wird gesondert
vergütet.
Transportable Schutzeinrichtung der OZ '"Transp.Schutzeinrichtung aufbauen, H1 / W4,
Fahrtrichtung Linz, für Verkehrsführungsphase
gemäß Unterlage 1.5, Blatt 1."'
Menge: 10500,000 md
Leistungsbereichkatalog: 105

**01.05.0310 AEK f. transp. Schutzeinr. aufb.*Absenkung**
StL-Nr. 2110562591
Anfangs-/Endkonstruktion (AEK) für transportable
Schutzeinrichtung aufbauen und abbauen. Vorhalten, Kontrolle, Wartung und Instandsetzung werden gesondert
vergütet. Vorübergehende Verkehrssicherungsmaßnahmen
durchführen. 70 v. H. des Preises werden nach Aufbau,
der Rest nach Abbau vergütet.
AEK an OZ '"Transp.Schutzeinrichtung aufbauen, H1 / W4,
Fahrtrichtung Linz, für Verkehrsführungsphasen
gemäß Unterlage 1.5, Blatt 1."'

Als Absenkung.
Menge: 1,000 St
Leistungsbereichkatalog: 105

**01.05.0320 AEK vorhalten**
StL-Nr. 2110563099
Anfangs-/Endkonstruktion (AEK) für transportable
Schutzeinrichtung vorhalten, warten und instand setzen.
Vorübergehende Verkehrssicherungsmaßnahmen durchführen.
Die Kontrolle wird gesondert vergütet.
AEK der OZ 'AEK, H1 / W4, Fahrtrichtung Linz.'
Menge: 2520,000 Std
Leistungsbereichkatalog: 105

**01.05.0330 Adapter f.tr.Schutzeinr. aufb.(Zul)**
StL-Nr. 211056359999
Adapter als mechanische kraftschlüssige Verbindung für
transportable Schutzeinrichtungen aufbauen und abbauen.
Vergütet wird der Mehraufwand gegenüber der angegebenen
Position als Zulage. Vorhalten, Kontrolle, Wartung und
Instandsetzung werden gesondert vergütet. Vorübergehende Verkehrssicherungsmaßnahmen durchführen. 70 v. H.
des Preises werden nach Aufbau, der Rest nach Abbau
vergütet.
Adapter von OZ 'T3 / W2, FR Linz.'

Adapter an OZ 'H1 / W4, FR Linz.'

Zulage zu OZ 'H1 / W4, FR Linz.'
Menge: 1,000 St
Leistungsbereichkatalog: 105

**01.05.0340 Adapter vorhalten**
StL-Nr. 2110564599
Adapter als mechanische kraftschlüssige Verbindung für
transportable Schutzeinrichtungen vorhalten, warten und
instand setzen. Vorübergehende Verkehrssicherungsmaßnahmen durchführen. Die Kontrolle wird gesondert
vergütet.
Adapter der OZ 'FR Linz.'
Menge: 2520,000 Std
Leistungsbereichkatalog: 105

*Hinweis: TSE FR NÜRNBERG*
TRANSPORTABLE SCHUTZEINRICHTUNGEN
FAHRTRICHTUNG NÜRNBERG

**01.05.0350 Transp.Schutzeinrichtung aufbauen Arb.st./fl. Verk.*Aufhaltest. T3 Wirkungsber.maxW2**
StL-Nr. 21105605232099
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Aufstellung 'unverankert.
Fahrtrichtung Nürnberg, für Verkehrsführungsphase
gemäß Unterlage 1.5, Blatt 2.'
Menge: 500,000 m
Leistungsbereichkatalog: 105

**01.05.0360 Transport. Schutzeinr. vorhalten**
StL-Nr. 2110561099
Transportable Schutzeinrichtung vorhalten, warten und
instand setzen. Vorübergehende Verkehrssicherungsmaßnahmen durchführen. Die Kontrolle wird gesondert
vergütet.
Transportable Schutzeinrichtung der OZ '"Transp.Schutzeinrichtung aufbauen, T3 / W2,
Fahrtrichtung Nürnberg, für Verkehrsführungsphase
gemäß Unterlage 1.5, Blatt 2."'
Menge: 52500,000 md
Leistungsbereichkatalog: 105

**01.05.0370 AEK f. transp. Schutzeinr. aufb.*Absenkung**
StL-Nr. 2110562591
Anfangs-/Endkonstruktion (AEK) für transportable
Schutzeinrichtung aufbauen und abbauen. Vorhalten, Kontrolle, Wartung und Instandsetzung werden gesondert
vergütet. Vorübergehende Verkehrssicherungsmaßnahmen
durchführen. 70 v. H. des Preises werden nach Aufbau,
der Rest nach Abbau vergütet.
AEK an OZ '"Transp.Schutzeinrichtung aufbauen, T3 / W2,
Fahrtrichtung Nürnberg, für Verkehrsführungsphasen
gemäß Unterlage 1.5, Blatt 2."'

Als Absenkung.
Menge: 1,000 St
Leistungsbereichkatalog: 105

**01.05.0380 AEK vorhalten**
StL-Nr. 2110563099
Anfangs-/Endkonstruktion (AEK) für transportable
Schutzeinrichtung vorhalten, warten und instand setzen.
Vorübergehende Verkehrssicherungsmaßnahmen durchführen.
Die Kontrolle wird gesondert vergütet.
AEK der OZ 'AEK, T3 / W2, Fahrtrichtung Nürnberg.'
Menge: 2520,000 Std
Leistungsbereichkatalog: 105

**01.05.0390 Transp.Schutzeinrichtung aufbauen Arb.st./ank.Verk.*Aufhaltest. H1 Wirkungsber.maxW4**
StL-Nr. 21105605144099
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 4 (W max. 1,30 m).
Aufstellung 'unverankert.
Fahrtrichtung Nürnberg, für Verkehrsführungsphase
gemäß Unterlage 1.5, Blatt 2.'
Menge: 100,000 m
Leistungsbereichkatalog: 105

**01.05.0400 Transport. Schutzeinr. vorhalten**
StL-Nr. 2110561099
Transportable Schutzeinrichtung vorhalten, warten und
instand setzen. Vorübergehende Verkehrssicherungsmaßnahmen durchführen. Die Kontrolle wird gesondert
vergütet.
Transportable Schutzeinrichtung der OZ '"Transp.Schutzeinrichtung aufbauen, H1 / W4,
Fahrtrichtung Nürnberg, für Verkehrsführungsphase
gemäß Unterlage 1.5, Blatt 2."'
Menge: 10500,000 md
Leistungsbereichkatalog: 105

**01.05.0410 AEK f. transp. Schutzeinr. aufb.*Absenkung**
StL-Nr. 2110562591
Anfangs-/Endkonstruktion (AEK) für transportable
Schutzeinrichtung aufbauen und abbauen. Vorhalten, Kontrolle, Wartung und Instandsetzung werden gesondert
vergütet. Vorübergehende Verkehrssicherungsmaßnahmen
durchführen. 70 v. H. des Preises werden nach Aufbau,
der Rest nach Abbau vergütet.
AEK an OZ '"Transp.Schutzeinrichtung aufbauen, H1 / W4,
Fahrtrichtung Nürnberg, für Verkehrsführungsphasen
gemäß Unterlage 1.5, Blatt 2."'

Als Absenkung.
Menge: 1,000 St
Leistungsbereichkatalog: 105

**01.05.0420 AEK vorhalten**
StL-Nr. 2110563099
Anfangs-/Endkonstruktion (AEK) für transportable
Schutzeinrichtung vorhalten, warten und instand setzen.
Vorübergehende Verkehrssicherungsmaßnahmen durchführen.
Die Kontrolle wird gesondert vergütet.
AEK der OZ 'AEK, H1 / W4, Fahrtrichtung Nürnberg.'
Menge: 2520,000 Std
Leistungsbereichkatalog: 105

**01.05.0430 Adapter f.tr.Schutzeinr. aufb.(Zul)**
StL-Nr. 211056359999
Adapter als mechanische kraftschlüssige Verbindung für
transportable Schutzeinrichtungen aufbauen und abbauen.
Vergütet wird der Mehraufwand gegenüber der angegebenen
Position als Zulage. Vorhalten, Kontrolle, Wartung und
Instandsetzung werden gesondert vergütet. Vorübergehende Verkehrssicherungsmaßnahmen durchführen. 70 v. H.
des Preises werden nach Aufbau, der Rest nach Abbau
vergütet.
Adapter von OZ 'T3 / W2, FR Nürnberg.'

Adapter an OZ 'H1 / W4, FR Nürnberg.'

Zulage zu OZ 'H1 / W4, FR Nürnberg.'
Menge: 1,000 St
Leistungsbereichkatalog: 105

**01.05.0440 Adapter vorhalten**
StL-Nr. 2110564599
Adapter als mechanische kraftschlüssige Verbindung für
transportable Schutzeinrichtungen vorhalten, warten und
instand setzen. Vorübergehende Verkehrssicherungsmaßnahmen durchführen. Die Kontrolle wird gesondert
vergütet.
Adapter der OZ 'FR Nürnberg.'
Menge: 2520,000 Std
Leistungsbereichkatalog: 105

#### Unterabschnitt 01.06 (LB 106) Erdbau

*Hinweis: FREIMACHEN DES BAUGELÄNDES*

**01.06.0010 Strauchbestand roden Höhe bis 2 m verfüll/Boden AG*Wst.Verw.AN S.Abr. Verw. AN**
StL-Nr. 24106010191101
Strauchbestand und sonstiger Aufwuchs bis 0,10 m Stammdurchmesser, in 1,00 m Höhe über dem Erdboden gemessen,
mit Wurzelwerk roden. Abrechnung nach Fläche der
größten Ausdehnung des Strauchwerks.
Mittlere Höhe bis 2,00 m.
Neigung der Rodungsfläche 'ca. 1:1,5. Die Rodungsflächen sind nicht zusammenhängend. Es
handelt sich um Einzelflächen von ca. 100 m2
bis 200 m2'

Wurzellöcher mit geeignetem Boden verfüllen.
Boden aus Abtragsbereichen profilgerecht lösen.
Wurzelstöcke nach Wahl des AN verwerten.
Schlagabraum nach Wahl des AN verwerten.
Menge: 500,000 m2
Leistungsbereichkatalog: 106

**01.06.0020 Strauchbestand roden Höhe bis 2 m verfüll/Boden AG*Wst.Verw.AN S.Abr. Verw. AN**
StL-Nr. 24106010191101
Strauchbestand und sonstiger Aufwuchs bis 0,10 m Stammdurchmesser, in 1,00 m Höhe über dem Erdboden gemessen,
mit Wurzelwerk roden. Abrechnung nach Fläche der
größten Ausdehnung des Strauchwerks.
Mittlere Höhe bis 2,00 m.
Neigung der Rodungsfläche 'ca. 1:1,5.
Rodungsflächen: Böschungen der Bodenmieten auf der Zwischenlagerfläche der JVA Passau.'

Wurzellöcher mit geeignetem Boden verfüllen.
Boden aus Abtragsbereichen profilgerecht lösen.
Wurzelstöcke nach Wahl des AN verwerten.
Schlagabraum nach Wahl des AN verwerten.
Menge: 4000,000 m2
Leistungsbereichkatalog: 106

**01.06.0030 Bodenlager mähen**
Aufwuchs auf Bodenlager und unmittelbar angrenzenden Flächen nach Aufforderung durch den AG mähen.
Mähgut aufnehmen und nach Wahl des AN verwerten.
Böschungen der Bodenmieten auf der Zwischenlagerfläche der JVA Passau.
Menge: 4000,000 m2
Leistungsbereichkatalog: 106

*Hinweis: OBERBODENABTRAG*

**01.06.0040 Oberboden abtragen und lagern Abrechnung Abtrag**
StL-Nr. 24106110999901
Oberboden ggf. einschließlich Vegetationsdecke abtragen
und lagern. Oberboden in regelmäßig geformten Mieten
locker aufsetzen. Ansaat und Mähen einer Decksaat werden gesondert vergütet. Beschreibung der Homogenbereiche nach Unterlagen des AG.
Homogenbereich 'O.'

Neigung der Abtragsfläche 'bis 1:1,5.'

Dicke 'im Mittel 25 cm.'

Oberboden 'von Böschungen der A3 und dem anstehenden Gelände im Bereich der Seitenablagerungen und der ÖFW abtragen, laden, fördern und innerhalb der Baustelle in Mieten aufsetzen.'

Abrechnung nach Abtragsprofilen.
Menge: 4800,000 m3
Leistungsbereichkatalog: 106

**01.06.0050 Oberboden abtragen und andecken Abtr.über 10-30cm Andeck. ü.15-25cm*Abrechnung Abtrag**
StL-Nr. 2410611399290301
Oberboden ggf. einschließlich Vegetationsdecke abtragen
und profilgerecht wieder andecken einschließlich erforderlicher Zwischenlagerung auf Flächen nach Wahl des
AN. Beschreibung der Homogenbereiche nach Unterlagen
des AG.
Homogenbereich 'O'

Neigung der Abtragsfläche '0 bis 1:1,5'

Dicke des Abtrages über 10 bis 30 cm.
Andeckung 'Leitungsgräben, Baugruben'

Dicke der Andeckung über 15 bis 25 cm.
Abrechnung nach Abtragsprofilen.
Menge: 130,000 m3

*Hinweis: OBERBODENANDECKUNG*
Der gelagerte Oberboden des AG ist vor dem Andecken durch Fräsen aufzubereiten.
Der hierfür erforderliche Aufwand ist in die einschlägigen Positionen einzukalkulieren und wird nicht gesondert vergütet.

**01.06.0060 Oberboden des AG andecken*Boden i. aufnehm. Abrechng.Auftrag**
StL-Nr. 24106150990911
Gelagerten Oberboden des AG profilgerecht andecken. Ho-
mogenbereiche nach Unterlagen des AG.
Homogenbereich 'O.'

Andeckung 'an der Seitenablagerung SÜD mit einer Böschungsneigung von 1:1,5.'

Dicke der Andeckung '10 cm.
Oberboden aufnehmen, fördern, und profilgerecht andecken.'

Oberboden innerhalb der Baustelle aufnehmen.
Abrechnung nach Auftragsprofilen.
Menge: 700,000 m3
Leistungsbereichkatalog: 106

**01.06.0070 Oberboden des AG andecken*Boden i. aufnehm. Abrechng.Auftrag**
StL-Nr. 24106150990911
Gelagerten Oberboden des AG profilgerecht andecken. Ho-
mogenbereiche nach Unterlagen des AG.
Homogenbereich 'O.'

Andeckung 'an der Seitenablagerung SÜD 5 mit einer Böschungsneigung von 1:1,5.'

Dicke der Andeckung '10 cm.
Oberboden aufnehmen, fördern, und profilgerecht andecken.'

Oberboden innerhalb der Baustelle aufnehmen.
Abrechnung nach Auftragsprofilen.
Menge: 1000,000 m3
Leistungsbereichkatalog: 106

**01.06.0080 Oberboden des AG andecken*Boden i. aufnehm. Abrechng.Auftrag**
StL-Nr. 24106150990911
Gelagerten Oberboden des AG profilgerecht andecken. Ho-
mogenbereiche nach Unterlagen des AG.
Homogenbereich 'O.'

Andeckung 'in Abstimmung mit dem AG in Pflanzbereichen an der Seitenablagerung SÜD mit einer Böschungsneigung von 1:1,5.'

Dicke der Andeckung '20 cm,
in Streifen mit ca. 4 m Breite gemäß Unterlage 1.4.
Oberboden aufnehmen, fördern, und profilgerecht andecken.'

Oberboden innerhalb der Baustelle aufnehmen.
Abrechnung nach Auftragsprofilen.
Menge: 180,000 m3
Leistungsbereichkatalog: 106

**01.06.0090 Oberboden des AG andecken*Boden i. aufnehm. Abrechng.Auftrag**
StL-Nr. 24106150990911
Gelagerten Oberboden des AG profilgerecht andecken. Ho-
mogenbereiche nach Unterlagen des AG.
Homogenbereich 'O.'

Andeckung 'in Abstimmung mit dem AG in Pflanzbereichen an der Seitenablagerung SÜD 5 mit einer Böschungsneigung von 1:1,5.'

Dicke der Andeckung '20 cm,
in Streifen mit ca. 4 m Breite.
Oberboden aufnehmen, fördern, und profilgerecht andecken.'

Oberboden innerhalb der Baustelle aufnehmen.
Abrechnung nach Auftragsprofilen.
Menge: 220,000 m3
Leistungsbereichkatalog: 106

**01.06.0100 Oberboden des AG andecken*Boden i. aufnehm. Abrechng.Auftrag**
StL-Nr. 24106150990911
Gelagerten Oberboden des AG profilgerecht andecken. Ho-
mogenbereiche nach Unterlagen des AG.
Homogenbereich 'O.'

Andeckung 'in Mulden und Entwässerungsgräben.'

Dicke der Andeckung '15 cm.
Oberboden aufnehmen, fördern, und profilgerecht andecken.'

Oberboden innerhalb der Baustelle aufnehmen.
Abrechnung nach Auftragsprofilen.
Menge: 400,000 m3
Leistungsbereichkatalog: 106

**01.06.0110 Oberboden des AG andecken*Boden i. aufnehm. Abrechng.Auftrag**
StL-Nr. 24106150990911
Gelagerten Oberboden des AG profilgerecht andecken. Ho-
mogenbereiche nach Unterlagen des AG.
Homogenbereich 'O.'

Andeckung 'in Abstimmung mit dem AG innerhalb der Baustelle zur Geländeangleichung, Rekultivierung und dgl.'

Dicke der Andeckung '15 cm.
Oberboden aufnehmen, fördern, und profilgerecht andecken.'

Oberboden innerhalb der Baustelle aufnehmen.
Abrechnung nach Auftragsprofilen.
Menge: 1000,000 m3
Leistungsbereichkatalog: 106

**01.06.0120 Oberbodenlager mähen**
StL-Nr. 2410614099
Aufwuchs auf Oberbodenlager und unmittelbar angrenzenden Flächen nach Aufforderung durch den AG mähen.
Mähgut 'aufnehmen und nach Wahl des AN verwerten.
Oberbodenlager auf der Zwischenlagerfläche der JVA Passau.'
Menge: 12600,000 m2
Leistungsbereichkatalog: 106

**01.06.0130 Oberboden des AG andecken*Boden n.Unterl.AG Abrechng.Auftrag**
StL-Nr. 24106150990921
Gelagerten Oberboden des AG profilgerecht andecken. Ho-
mogenbereiche nach Unterlagen des AG.
Homogenbereich 'O.'

Andeckung 'auf der Zwischenlagerfläche der JVA Passau zum Ende der Maßnahme.
Boden lagert in Mieten auf der Zwischenlagerfläche der JVA Passau.'

Dicke der Andeckung 'i.M. 40 cm.
Oberboden lösen, aufnehmen, fördern, und profilgerecht andecken.'

Oberboden außerhalb der Baustelle auf Flächen nach Un-
terlagen des AG aufnehmen und fördern.
Abrechnung nach Auftragsprofilen.
Menge: 6790,000 m3
Leistungsbereichkatalog: 106

*Hinweis: BODENBEWEGUNG*
BODENBEWEGUNG

Bei der Kalkulation ist zu berücksichtigen, dass das Material auf der Zwischenlagerfläche der JVA Passau in Abhängigkeit von den Ergebnissen der Probenahme nur zum Teil zum Einbau geeignet ist.
Mehraufwendungen für die Separierung von ungeeignetem Material, die Erreichbarkeit des geeigneten Materials, etc. sind in die folgenden LV-Positionen einzurechnen.

**01.06.0140 Gel. Boden bzw. Fels des AG aufn.*Planum nicht ges. Abrechng. Auftrag**
StL-Nr. 2410623099901002
Gelagerten Boden bzw. Fels des AG aufnehmen. Beschreibung der Homogenbereiche nach Unterlagen des AG.
Homogenbereich 'B2,
Materialklasse gemäß Baubeschreibung.'

Einbaustelle 'Seitenablagerung SÜD.'

Boden 'lagert außerhalb der Baustelle auf der Zwischenlagerfläche der JVA Passau gemäß Baubeschreibung.
Boden lösen, laden, fördern und in Auftragsbereichen profilgerecht nach Unterlagen des AG einbauen und verdichten einschließlich ggf. erforderlicher Wasserzugabe.
Bodenverbesserung wird gesondert vergütet.
Einfache Transportentfernung i.M. 2,5 km.'

Das Herstellen des Planums wird nicht gesondert
vergütet.
Abrechnung nach Auftragsprofilen.
Menge: 19000,000 m3
Leistungsbereichkatalog: 106

**01.06.0150 Gel. Boden bzw. Fels des AG aufn.*Planum nicht ges. Abrechng. Auftrag**
StL-Nr. 2410623099901002
Gelagerten Boden bzw. Fels des AG aufnehmen. Beschreibung der Homogenbereiche nach Unterlagen des AG.
Homogenbereich 'B2,
Materialklasse gemäß Baubeschreibung.'

Einbaustelle 'Seitenablagerung SÜD 5.'

Boden 'lagert außerhalb der Baustelle auf der Zwischenlagerfläche der JVA Passau gemäß Baubeschreibung.
Boden lösen, laden, fördern und in Auftragsbereichen profilgerecht nach Unterlagen des AG einbauen und verdichten einschließlich ggf. erforderlicher Wasserzugabe.
Bodenverbesserung wird gesondert vergütet.
Einfache Transportentfernung i.M. 2,5 km.'

Das Herstellen des Planums wird nicht gesondert
vergütet.
Abrechnung nach Auftragsprofilen.
Menge: 35800,000 m3
Leistungsbereichkatalog: 106

**01.06.0160 Abtrag Kleinflächen**
Boden bzw. Fels aus Abtragsbereichen profilgerecht lösen und in den Auftragsbereichen profilgerecht einbauen und verdichten einschließlich ggf. erforderlicher Wasserzugabe. Beschreibung der Homogenbereiche nach Unterlagen des AG. Die Herstellung von Mulden und Gräben wird gesondert vergütet.
Homogenbereich B1.
Abtrag aus Kleinflächen, z. B. neben der Fahrbahn der Autobahn, im Bereich der ÖFW, etc.
Das Herstellen des Planums wird nicht gesondert vergütet.
Abrechnung nach Abtragsprofilen.
Menge: 200,000 m3

**01.06.0170 Abtreppung herstellen Abrechnung Abtrag**
StL-Nr. 2410623301
Abtreppung nach Unterlagen des AG in geneigter Grundfläche für Anschüttung herstellen, Sohle der Abtreppung
verdichten einschließlich ggf. erforderlicher Wasserzugabe. Boden bzw. Fels in Auftragsbereichen einbauen
und verdichten einschließlich ggf. erforderlicher Wasserzugabe. Beschreibung der Homogenbereiche nach Unterlagen des AG.
Abrechnung nach Abtragsprofilen.
Menge: 5500,000 m3
Leistungsbereichkatalog: 106

**01.06.0180 Baustoff liefern und einbauen Planum nicht ges.*Abrechng. Auftrag**
StL-Nr. 24106243909101
Geeigneten Baustoff liefern, in Auftragsbereichen profilgerecht einbauen und verdichten.
Baustoff 'FSS 0/45.'

Einbaustelle 'in den Seitenablagerungen als Sicker- und Filterschicht gegen Schichtenwasser gemäß Unterlage 1.4.
Einbaustärke 30 cm.
Überschüttung bis 15 m.
Erschwernisse für die Herstellung in Abtreppungen in verschiedenen Breiten sind einzurechnen.'

Das Herstellen des Planums wird nicht gesondert
vergütet.
Abrechnung nach Auftragsprofilen.
Menge: 860,000 m3
Leistungsbereichkatalog: 106

**01.06.0190 Baustoff liefern und einbauen Planum nicht ges.*Abrechng. Auftrag**
StL-Nr. 24106243909101
Geeigneten Baustoff liefern, in Auftragsbereichen profilgerecht einbauen und verdichten.
Baustoff 'FSS 0/45.'

Einbaustelle 'in den Seitenablagerungen als Sickerstrang am Fuß der bestehenden Dammböschungen der A3 gemäß Unterlage 1.4.
Einbaustärke 30 cm.
Einbaubreite 30 cm.'

Das Herstellen des Planums wird nicht gesondert
vergütet.
Abrechnung nach Auftragsprofilen.
Menge: 30,000 m3
Leistungsbereichkatalog: 106

*Hinweis: BODEN- UND UNTERGRUNDVERBESSERUNG*

**01.06.0200 Planum herstellen**
Planum herstellen nach Unterlagen des AG.
Herstellen eines Grobplanums, vor der Qualifizierten Bodenverbesserung.
Menge: 9200,000 m2

**01.06.0210 Bindemittel ausstreuen**
StL-Nr. 2410631099
Bindemittel zur Vorbereitung der Bodenverbesserung oder
Bodenverfestigung ausstreuen. Bindemittelmenge nach
Eignungsprüfung.
Bindemittel 'Kalk-Zement-Gemisch.
Anteil Kalk 70 M.-%.
Anteil Zement 30 M.-%,
Bindemittel für die qualifizierte Bodenverbesserung von anstehendem Boden in der Dammaufstandsfläche der Seitenablagerungen sowie im Planum der ÖFW entlang der Seitenablagerungen.'
Menge: 270,000 t
Leistungsbereichkatalog: 106

**01.06.0220 Bodenverbesserung durchführen Boden verdichtet*Boden steinig**
StL-Nr. 241063131199
Bodenverbesserung in Bezug auf Einbaufähigkeit und Verdichtbarkeit durchführen. Boden und ausgestreutes Bindemittel mit Bodenmischgerät gleichmäßig durchmischen
und verdichten einschließlich ggf. erforderlicher Wasserzugabe. Die Bodenverbesserung erfolgt in einer oder
mehreren Lagen. Anfallende Erdarbeiten bei Verbesserung
in mehreren Lagen ausführen. Ausstreuen des Bindemittels wird gesondert vergütet.
Gewachsenen oder verdichteten Boden verbessern.
Boden mit Steinen durchsetzt.
Dicke der verbesserten Schicht '40 cm.
Bodenverbesserung in bis zu drei Durchgängen
von anstehendem Boden in der Dammaufstandsfläche der Seitenablagerungen.
Die Erstellung der Eignungsprüfung gehört zum Leistungsumfang.'
Menge: 9200,000 m2
Leistungsbereichkatalog: 106

**01.06.0230 Qualifiz. Bodenverb. durchführen*Boden verdichtet Boden steinig*Schichtdicke 40cm**
StL-Nr. 241063209114
Qualifizierte Bodenverbesserung nach Unterlagen des AG
durchführen. Boden und ausgestreutes Bindemittel mit
Bodenmischgerät gleichmäßig durchmischen und verdichten
einschließlich ggf. erforderlicher Wasserzugabe. Die
qualifizierte Bodenverbesserung erfolgt in einer oder
mehreren Lagen. Anfallende Erdarbeiten bei Verbesserung
in mehreren Lagen ausführen. Ausstreuen des Bindemittels wird gesondert vergütet.
Bodenverbesserung 'in bis zu drei Durchgängen
von anstehendem Boden im Planum der ÖFW entlang der Seitenablagerungen.
Die Erstellung der Eignungsprüfung gehört zum Leistungsumfang.'

Gewachsenen oder verdichteten Boden verbessern.
Boden mit Steinen durchsetzt.
Dicke der verbesserten Schicht = 40 cm.
Menge: 3700,000 m2
Leistungsbereichkatalog: 106

**01.06.0240 Bindemittel ausstreuen**
StL-Nr. 2410631099
Bindemittel zur Vorbereitung der Bodenverbesserung oder
Bodenverfestigung ausstreuen. Bindemittelmenge nach
Eignungsprüfung.
Bindemittel 'Kalk-Zement-Gemisch.
Anteil Kalk 70 M.-%.
Anteil Zement 30 M.-%,
Bindemittel für die qualifizierte Bodenverbesserung von Dammbaumaterial der Seitenablagerungen.'
Menge: 2800,000 t
Leistungsbereichkatalog: 106

**01.06.0250 Qualifiz. Bodenverb. durchführen Dammbaumaterial**
Qualifizierte Bodenverbesserung nach Unterlagen des AG
durchführen. Boden und ausgestreutes Bindemittel mit
Bodenmischgerät gleichmäßig durchmischen und verdichten
einschließlich ggf. erforderlicher Wasserzugabe. Die
qualifizierte Bodenverbesserung erfolgt in einer oder
mehreren Lagen. Anfallende Erdarbeiten bei Verbesserung
in mehreren Lagen ausführen. Ausstreuen des Bindemittels wird gesondert vergütet.
Bodenverbesserung 'in bis zu drei Durchgängen von Dammbaumaterial.
Die Erstellung der Eignungsprüfung gehört zum Leistungsumfang.'

Die Abrechnung erfolgt nach Auftragsprofilen nach der Verdichtung.
Nicht verdichteten Boden verbessern.
Boden mit Steinen durchsetzt.
Menge: 54800,000 m3
Leistungsbereichkatalog: 106

*Hinweis: MULDEN*

**01.06.0260 Suchgraben herstellen Tiefe bis 1,25 m*mitMasch.unterst. Boden einb.u.v.*Abrechnung Abtrag**
StL-Nr. 2410891201200101
Suchgraben nach Unterlagen des AG einschließlich Handschachtung herstellen. Aushub zur Wiederverwendung
seitlich lagern. Beschreibung der Homogenbereiche nach
Unterlagen des AG.
Grabentiefe bis 1,25 m.
Handschachtung mit Maschinenunterstützung.
Seitlich gelagerten Boden einbauen und verdichten.
Abrechnung nach Abtragsprofilen.
Menge: 15,000 m3

**01.06.0270 Muldenprofil wiederherstellen Aushub -0,25 m3/m**
StL-Nr. 241065032900
Mulde ausräumen und profilgerecht wiederherstellen.
Mittlere Aushubmenge über 0,10 bis 0,25 m3/m.
Räumgut 'laden, fördern und innerhalb der Baustelle in Mieten aufsetzen.'
Menge: 50,000 m
Leistungsbereichkatalog: 106

**01.06.0280 Mulde herstellen eingeb.verd. Bod. Breite 2,50 m*Tiefe ü. 0,3-0,5m 1:3 und flacher**
StL-Nr. 2410651319321900
Mulde nach Unterlagen des AG herstellen.
In eingebautem und verdichtetem Boden.
Mulde 'zwischen Autobahn und Seitenablagerung.
Behinderungen durch Schilder, Entwässerungseinrichtungen usw. sind einzurechnen und werden nicht gesondert vergütet.'

Muldenbreite = 2,50 m.
Tiefe über 0,30 bis 0,50 m.
Sohlgefälle 1:3 und flacher.
Boden bzw. Fels 'laden, fördern und innerhalb der Baustelle in Mieten aufsetzen.'
Menge: 690,000 m
Leistungsbereichkatalog: 106

**01.06.0290 Mulde herstellen eingeb.verd. Bod. Breite 2,50 m*Tiefe ü. 0,3-0,5m**
StL-Nr. 2410651319329900
Mulde nach Unterlagen des AG herstellen.
In eingebautem und verdichtetem Boden.
Mulde 'in Böschungen der A3 und der Seitenablagerungen für die Herstellung von Raubettmulden.
Das Befestigen als Raubettmulde wird gesondert vergütet.'

Muldenbreite = 2,50 m.
Tiefe über 0,30 bis 0,50 m.
Sohlgefälle 'bis 1:1,5.'

Boden bzw. Fels 'laden, fördern und innerhalb der Baustelle in Mieten aufsetzen.'
Menge: 60,000 m
Leistungsbereichkatalog: 106

**01.06.0300 Mulde herstellen eingeb.verd. Bod.*Tiefe ü. 0,2-0,3m**
StL-Nr. 2410651319919900
Mulde nach Unterlagen des AG herstellen.
In eingebautem und verdichtetem Boden.
Mulde 'zwischen Seitenablagerung und ÖFW.'

Muldenbreite '1,00 bis 1,50 m.'

Tiefe über 0,20 bis 0,30 m.
Sohlgefälle 'bis 1:1,5.'

Boden bzw. Fels 'laden, fördern und innerhalb der Baustelle in Mieten aufsetzen.'
Menge: 720,000 m
Leistungsbereichkatalog: 106

#### Unterabschnitt 01.07 (LB 107) Landschaftsbauarbeiten

**01.07.0010 Rasen mähen Mähgut Verw. AN**
StL-Nr. 21107606990030
Rasen mähen.
Fläche 'mit Neigung bis 1:1,5.'

Mähfläche 'sämtliche in der Baustelle befindlichen Böschungen und Flächen.'

Mähgut nach Wahl des AN verwerten.
Menge: 27800,000 m2
Leistungsbereichkatalog: 107

**01.07.0020 Nassansaat mit RSM Regio herstellen 100 g Zellulose*10 g Kleber 30g Natrium-Alg.*40 g NPKMg Saatgut 5 g/m2*Grundmischung UG 19**
StL-Nr. 2110722011112119
Nassansaat mit RSM Regio herstellen. Mischgut in
gleichmäßiger Mischung halten. Mischgut auf die Flächen
aufbringen. Ansaat auch auf Flächen steiler 1:4. Die
nachfolgend festgelegten Mengen der Zuschlagstoffe beziehen sich jeweils auf 1 m2 Fläche.
Mulchstoff, 100 g Zellulose, Basis 40 v.H. absolut trocken. Bei Verwendung einer höheren Konzentration entsprechende Mindermenge.
Kleber aus Kunststoff-Emulsion, 10 g, bei Konzentraten
5 g.
Natrium-Alginat, 30 g mind. 40 v.H. Polyuronsäure.
40 g NPKMg-Dünger, mind. 14 v.H. N, chloridarm.
Saatgutmenge = 5 g/m2.
Standortvariante Grundmischung.
Regiosaatgutmischung (RSM Regio), Ursprungsgebiet 19,
Bayrischer und Oberpfälzer Wald.
Menge: 11000,000 m2
Leistungsbereichkatalog: 107

**01.07.0030 Nassansaat mit RSM Regio herstellen 100 g Zellulose*10 g Kleber 30g Natrium-Alg.*40 g NPKMg Saatgut 5 g/m2*Grundmischung**
StL-Nr. 2110722011112199
Nassansaat mit RSM Regio herstellen. Mischgut in
gleichmäßiger Mischung halten. Mischgut auf die Flächen
aufbringen. Ansaat auch auf Flächen steiler 1:4. Die
nachfolgend festgelegten Mengen der Zuschlagstoffe beziehen sich jeweils auf 1 m2 Fläche.
Mulchstoff, 100 g Zellulose, Basis 40 v.H. absolut trocken. Bei Verwendung einer höheren Konzentration entsprechende Mindermenge.
Kleber aus Kunststoff-Emulsion, 10 g, bei Konzentraten
5 g.
Natrium-Alginat, 30 g mind. 40 v.H. Polyuronsäure.
40 g NPKMg-Dünger, mind. 14 v.H. N, chloridarm.
Saatgutmenge = 5 g/m2.
Standortvariante Grundmischung.
Regiosaatgutmischung '(RSM Regio), Ursprungsgebiet 19,
Bayrischer und Oberpfälzer Wald.
Nassansaat auf der Zwischenlagerfläche der JVA Passau zum Ende der Maßnahme.'
Menge: 17000,000 m2
Leistungsbereichkatalog: 107

**01.07.0040 Vegetationsfläche vorbereiten*grubbern**
StL-Nr. 2110710490019000
Vegetationsfläche mit einer Neigung flacher als 1:4
vorbereiten. Boden lockern, Rand- und Restflächen bearbeiten.
Fläche ': Vorbereitung der Flächen für landschaftspflegerische Maßnahmen in Abstimmung mit dem AG zum Ende der Maßnahme.'

Boden grubbern.
Lockerungstiefe 'bis 50 cm.'
Menge: 3100,000 m2
Leistungsbereichkatalog: 107

#### Unterabschnitt 01.08 (LB 108) Baugruben, Leitungsgräben

**01.08.0010 Baugrube herstellen*Tiefe >1,25-1,75m**
StL-Nr. 24108107092090
Baugrube nach Unterlagen des AG herstellen.
Beschreibung der Homogenbereiche nach Unterlagen des
AG. Verbau wird gesondert vergütet.
Baugrube 'für Durchlass DN 600,
Ausbau des Böschungsstückes und Verlängerung des Durchlasses.'

Baugrubentiefe über 1,25 bis 1,75 m.
Aushub 'lösen, laden, fördern und im Bereich der Seitenablagerung einbauen und verdichten.'
Menge: 30,000 m3
Leistungsbereichkatalog: 108

**01.08.0020 Boden des AG in Baugrube einbauen Abrechng.Auftrag**
StL-Nr. 241081179902
Boden des AG in Baugrube nach Unterlagen des AG einbauen und verdichten einschl. ggf. erforderlicher
Wasserzugabe.
Boden 'lagert außerhalb der Baustelle auf der Zwischenlagerfläche der JVA Passau gemäß Baubeschreibung.
Boden lösen, laden, fördern und in Auftragsbereichen profilgerecht einbauen und verdichten einschließlich ggf. erforderlicher Wasserzugabe.'

Baugrube für 'Verlängerung des Durchlasses DN 600.'

Abrechnung nach Auftragsprofilen.
Menge: 20,000 m3
Leistungsbereichkatalog: 108

**01.08.0030 Leitungsgr. m. Schachtbaugr. herst. eing. verd. Boden*Tiefe bis 1,25 m Rohr bis DN 150*Wasserhltg. 10 m3 lag. i./ver.o.Lz.*Aush.verdichten**
StL-Nr. 2410821511171010
Leitungsgraben einschließlich Schachtbaugruben herstellen. Straßenaufbruch wird gesondert vergütet. Schachtdurchmesser und -abstände nach Unterlagen des AG.
In eingebautem und verdichtetem Boden.
Grabentiefe bis 1,25 m.
Breite der Grabensohle für Rohr bis DN 150.
Offene Wasserhaltung bis zu einer Pumpenleistung von 10
m3 Fördermenge und 5,00 m Förderhöhe je Stunde und Haltung ausführen.
Aushub zur Wiederverwendung innerhalb der Baustelle
lagern, nach Verlegen der Leitung in Graben oberhalb
der Leitungszone und in Baugruben einbauen und verdichten einschl. ggf. erforderlicher Wasserzugabe.
Zum Verfüllen nicht verwendeten Aushub in Auftragsbereichen profilgerecht einbauen und verdichten
einschl. ggf. erforderlicher Wasserzugabe.
Menge: 350,000 m3
Leistungsbereichkatalog: 108

**01.08.0040 Leitungsgr. m. Schachtbaugr. herst.*Tiefe >1,25-1,75m Rohr DN 600*Wasserhltg. 10 m3 lag. i./ver.o.Lz.*Aush.verdichten**
StL-Nr. 2410821592571010
Leitungsgraben einschließlich Schachtbaugruben herstellen. Straßenaufbruch wird gesondert vergütet. Schachtdurchmesser und -abstände nach Unterlagen des AG.
In gewachsenem Boden. Homogenbereiche 'B1.'

Grabentiefe über 1,25 bis 1,75 m.
Breite der Grabensohle für Rohr DN 600.
Offene Wasserhaltung bis zu einer Pumpenleistung von 10
m3 Fördermenge und 5,00 m Förderhöhe je Stunde und Haltung ausführen.
Aushub zur Wiederverwendung innerhalb der Baustelle
lagern, nach Verlegen der Leitung in Graben oberhalb
der Leitungszone und in Baugruben einbauen und verdichten einschl. ggf. erforderlicher Wasserzugabe.
Zum Verfüllen nicht verwendeten Aushub in Auftragsbereichen profilgerecht einbauen und verdichten
einschl. ggf. erforderlicher Wasserzugabe.
Menge: 20,000 m3
Leistungsbereichkatalog: 108

#### Unterabschnitt 01.10 (LB 110) Entwässerung für Straßen

*Hinweis: ABBRUCH FÜR VERLÄNGERUNG DURCHLASS DN 600*
ABBRUCH FÜR VERLÄNGERUNG DURCHLASS DN 600

Die folgende Position bezieht sich auf den Abbruch für die Verlängerung des Durchlasses DN 600 im Bereich der A3.

**01.10.0010 Entwässerungsrohrleitung abbrechen*Stahlbeton-Rohr Bettung abbrechen*Tiefe ü.1,25-1,75**
StL-Nr. 24110305921299
Entwässerungsrohrleitung abbrechen. Entwässerungsrohrleitung liegt bis Oberkante Rohr frei. Erdarbeiten in
der verbliebenen Leitungszone ausführen. Offene Wasserhaltung bis zu einer Pumpenleistung von 10 m3 Fördermenge und 5,00 m Förderhöhe je Stunde und Haltung ausführen. Das Ausbauen von Schächten wird gesondert vergütet.
Rohr DN/ID '600 inkl. Böschungsstück.'

Rohr aus Stahlbeton.
Bettung aus Beton bis 20 cm Dicke abbrechen.
Fließsohlentiefe über 1,25 bis 1,75 m.
Ausbaustoffe 'in Eigentum des AN übernehmen, von der Baustelle entfernen und fachgerecht entsorgen.'
Menge: 2,000 m
Leistungsbereichkatalog: 110

*Hinweis: ABBRUCH DURCHLASS DN 600 RICHTERSTRASSE*
ABBRUCH DURCHLASS DN 600 IM BEREICH DER RICHTERSTRASSE

Die folgende Position bezieht sich auf den Abbruch von Durchlässen im Bereich von Weganbindungen an die Richterstraße.

**01.10.0020 Entwässerungsrohrleitung abbrechen*Stahlbeton-Rohr Bettung abbrechen*Tiefe ü.1,25-1,75**
StL-Nr. 24110305921299
Entwässerungsrohrleitung abbrechen. Entwässerungsrohrleitung liegt bis Oberkante Rohr frei. Erdarbeiten in
der verbliebenen Leitungszone ausführen. Offene Wasserhaltung bis zu einer Pumpenleistung von 10 m3 Fördermenge und 5,00 m Förderhöhe je Stunde und Haltung ausführen. Das Ausbauen von Schächten wird gesondert vergütet.
Rohr DN/ID '600.'

Rohr aus Stahlbeton.
Bettung aus Beton bis 20 cm Dicke abbrechen.
Fließsohlentiefe über 1,25 bis 1,75 m.
Ausbaustoffe 'in Eigentum des AN übernehmen, von der Baustelle entfernen und fachgerecht entsorgen.'
Menge: 10,000 m
Leistungsbereichkatalog: 110

**01.10.0030 Betonrohrleitung herstellen Rohr DN 600*Stahlbeton-Rohr K Dichtung T ü. 1,25-1,75 m LM 1, Statik**
StL-Nr. 2411032043192903
Entwässerungsrohrleitung aus Betonrohren nach statischen und konstruktiven Erfordernissen herstellen. An-
schluss an Schacht sowie Formstücke werden gesondert
vergütet.
Rohr DN/ID 600.
Rohr aus Stahlbeton, Form K.
Rohrverbindung mittels Muffe mit fest integrierter
Dichtung aus Elastomeren.
Bettung 'nach DIN EN 1610 Typ 1 herstellen.
Bettung aus Beton C 12/15.
Dicke der unteren Bettungsschicht: 25 cm.'

Fließsohlentiefe über 1,25 bis 1,75 m.
Überdeckungshöhe 'im Bereich der Seitenablagerung SÜD5 bis 10,0 m.'

Straßenverkehrslast = LM 1 nach DIN EN 1991-2. Statische Berechnung aufstellen und liefern.
Menge: 23,000 m
Leistungsbereichkatalog: 110

**01.10.0040 Betonrohrleitung herstellen Rohr DN 600*Stahlbeton-Rohr K Dichtung T ü. 1,25-1,75 m LM 1, Statik**
StL-Nr. 2411032043192903
Entwässerungsrohrleitung aus Betonrohren nach statischen und konstruktiven Erfordernissen herstellen. An-
schluss an Schacht sowie Formstücke werden gesondert
vergütet.
Rohr DN/ID 600.
Rohr aus Stahlbeton, Form K.
Rohrverbindung mittels Muffe mit fest integrierter
Dichtung aus Elastomeren.
Bettung 'nach DIN EN 1610 Typ 1 herstellen.
Bettung aus Beton C 12/15.
Dicke der unteren Bettungsschicht: 25 cm.'

Fließsohlentiefe über 1,25 bis 1,75 m.
Überdeckungshöhe 'im Bereich von Weganbindungen an die Richterstraße bis 1,0 m.'

Straßenverkehrslast = LM 1 nach DIN EN 1991-2. Statische Berechnung aufstellen und liefern.
Menge: 16,000 m
Leistungsbereichkatalog: 110

**01.10.0050 Leitungszone verfüllen*Rohr DN 600**
StL-Nr. 241103449909
Boden in Leitungszone über Bettung einbauen und verdichten.
Boden 'der Bodengruppe GE, Größtkorn 32 mm liefern,
Leitungszonenhöhe mind. nach DIN EN 1610.'

Rohr DN/ID 600.
Menge: 39,000 m
Leistungsbereichkatalog: 110

**01.10.0060 Formstück einbauen (Zul.)*Stahlbeton-Rohr Rohr DN 600**
StL-Nr. 24110369990210
Formstück in Rohrleitung einbauen. Vergütet wird der
Mehraufwand für den Einbau des Formstückes gegenüber
der bis zur Innenfläche der Sammelrohrleitung durchgemessenen Rohrleitung.
Formstück 'Reparaturschelle.'

Rohr aus Stahlbeton.
Durchgangsrohr DN/ID 600.
Menge: 1,000 St
Leistungsbereichkatalog: 110

**01.10.0070 Böschungsstück einbauen (Zul.) Rohr DN 600*Stahlbeton-Rohr Anlauf 1 zu 1,5**
StL-Nr. 241103740422
Böschungsstück einbauen. Vergütet wird der Mehraufwand
gegenüber der bis zur unteren Vorderkante des
Böschungsstückes durchgemessenen Rohrleitung.
Rohr DN/ID 600.
Rohr aus Stahlbeton.
Neigung des Anlaufs 1 zu 1,5.
Menge: 1,000 St
Leistungsbereichkatalog: 110

**01.10.0080 Böschungsstück einbauen (Zul.) Rohr DN 600*Stahlbeton-Rohr Anlauf 1 zu 1**
StL-Nr. 241103740421
Böschungsstück einbauen. Vergütet wird der Mehraufwand
gegenüber der bis zur unteren Vorderkante des
Böschungsstückes durchgemessenen Rohrleitung.
Rohr DN/ID 600.
Rohr aus Stahlbeton.
Neigung des Anlaufs 1 zu 1.
Menge: 2,000 St
Leistungsbereichkatalog: 110

*Hinweis: TEILSICKERROHRE*

**01.10.0090 Sickerrohrltg. herst.m.Erdarbeiten Rohr DN 150*Teilsickerrohr PE-HD-Rohr,Typ R2*Tiefe 0,50-1,00 m*eing. verd. Bod.**
StL-Nr. 2411023132129190
Sickerrohrleitung herstellen, Erdarbeiten ausführen.
Offene Wasserhaltung bis zu einer Pumpenleistung von
10 m3 Fördermenge und 5,00 m Förderhöhe je Stunde und
Haltung ausführen. Die Grabensohle als Sickerraumsohle
ausbilden. Restlichen Grabenraum mit Filtermaterial
verfüllen und verdichten. Schächte und Anschlüsse an Schächte
werden gesondert vergütet.
Rohr DN/ID 150.
Teilsickerrohr (LP).
Rohr aus PE-HD Typ R 2 (innen glatt, außen gewellt).
Grabentiefe über 0,50 bis 1,00 m.
Filter ': Seitenverfüllung und Abdeckung aus Kies 8/16.
Bettung nach DIN EN 1610 Typ 1 aus Beton C12/15 herstellen.
Dicke der unteren Bettungsschicht: 15 cm.
Die Oberfläche der Bettung ist mit einer zum Rohr hinweisenden Neigung auszubilden und zu glätten.'

In vom AN eingebauten und verdichteten Boden.
Aushub 'des Leitungsgrabens und Verfüllung oberhalb der Leitungszone werden gesondert vergütet.'
Menge: 350,000 m
Leistungsbereichkatalog: 110

**01.10.0100 Formstück einbauen (Zulage)**
StL-Nr. 241102559900
Formstück in Sickerrohrleitung einbauen. Vergütet wird
der Mehraufwand für den Einbau des Formstückes gegenüber der bis zur Innenfläche der Sammelrohrleitung
durchgemessenen Rohrleitung.
Formstück 'aller Art für Teilsickerrohr DN 150.'
Menge: 10,000 St
Leistungsbereichkatalog: 110

**01.10.0110 Schachtanschluss herstellen (Zul.)*Kunststoff-Rohr Betonfertigteile*Anschluss+Gelenk**
StL-Nr. 24110362994103
Rohrleitung an Schacht anschließen, Anschluss abdichten. Vergütet wird der Mehraufwand für das Herstellen
des Anschlusses einschließlich Passstücke gegenüber der
bis zur Innenfläche des Schachtes durchgemessenen Rohrleitung.
Rohrleitung DN/ID '150 Teilsickerrohr.'

Rohr aus Kunststoff.
Schacht aus Betonfertigteilen.
Anschluss mit Schachtanschlussstück und Gelenkstück.
Menge: 13,000 St
Leistungsbereichkatalog: 110

**01.10.0120 Schachtanschluss herstellen (Zul.)*Kunststoff-Rohr Betonfertigteile*Öffnung herst. Anschluss+Gelenk**
StL-Nr. 24110362994113
Rohrleitung an Schacht anschließen, Anschluss abdichten. Vergütet wird der Mehraufwand für das Herstellen
des Anschlusses einschließlich Passstücke gegenüber der
bis zur Innenfläche des Schachtes durchgemessenen Rohrleitung.
Rohrleitung DN/ID '150 Teilsickerrohr.'

Rohr aus Kunststoff.
Schacht aus Betonfertigteilen.
Öffnung für Rohranschluss durch Bohren herstellen.
Anschluss mit Schachtanschlussstück und Gelenkstück.
Menge: 3,000 St
Leistungsbereichkatalog: 110

*Hinweis: SCHÄCHTE*

**01.10.0130 Fertigteil-Schacht herstellen BFT*DU 1000 mm*Steig. DIN 19555A T ü.1,00 - 2,00 m*Aufl. C 8/10,10cm integr.Dichtsyst.**
StL-Nr. 2411041511223299
Fertigteil-Schacht mit Schachthals einschließlich der
Öffnungen für die Rohranschlüsse herstellen. Erforderliche Auflageringe einbauen. Schachtabdeckung und An-
schluss der Rohrleitungen werden gesondert vergütet.
Schacht aus Betonfertigteilen.
Schacht DU = 1000 mm.
Steigeisen einläufig nach DIN 19 555 Form A, 4 St/m
einbauen.
Lichte Schachttiefe über 1,00 bis 2,00 m.
Auflager aus Beton C 8/10, 10 cm dick, herstellen.
Fugendichtung mit integriertem Dichtungssystem aus E-
lastomeren und Lastübertragungsring.
Schachtsohle 'zusammen mit dem Schachtunterteil in einem Guss gefertigt, Gerinne und Auftritt aus Beton C 40/50, Auftritt in Scheitelhöhe.'
Menge: 2,000 St
Leistungsbereichkatalog: 110

**01.10.0140 Fertigteil-Schacht herstellen BFT, Abdeckpl.*DU 1000 mm Steig. DIN 19555A*Tiefe bis 1,00 m Aufl. C 8/10,10cm*integr.Dichtsyst.**
StL-Nr. 2411041521213299
Fertigteil-Schacht mit Schachthals einschließlich der
Öffnungen für die Rohranschlüsse herstellen. Erforderliche Auflageringe einbauen. Schachtabdeckung und An-
schluss der Rohrleitungen werden gesondert vergütet.
Schacht aus Betonfertigteilen, jedoch mit Abdeckplatte.
Schacht DU = 1000 mm.
Steigeisen einläufig nach DIN 19 555 Form A, 4 St/m
einbauen.
Lichte Schachttiefe bis 1,00 m.
Auflager aus Beton C 8/10, 10 cm dick, herstellen.
Fugendichtung mit integriertem Dichtungssystem aus E-
lastomeren und Lastübertragungsring.
Schachtsohle 'zusammen mit dem Schachtunterteil in einem Guss gefertigt, Gerinne und Auftritt aus Beton C 40/50, Auftritt in Scheitelhöhe.'
Menge: 6,000 St
Leistungsbereichkatalog: 110

**01.10.0150 Schachtabdeckung aufsetzen DIN 19584, D, B*m. Schmutzfänger Deckel/Einlage*Höhe Zug um Zug Mörtel M20**
StL-Nr. 24110454131201
Schachtabdeckung, mit lichter Weite mindestens 610 mm
und rundem Rahmen, aufsetzen.
Klasse D 400, Ausführung nach DIN 19584, mit Rahmen aus
Gusseisen mit Beton.
Ausführung = mit Schmutzfänger.
Deckel mit dämpfender Einlage.
Schachtabdeckung zunächst provisorisch auflegen und
entsprechend Bauablauf Zug um Zug bis auf planmäßige
Höhe setzen.
Fuge zwischen Fertigteilen mit Mörtel M20 vollflächig
unter Verwendung von mindestens drei Distanzstücken
entsprechender Festigkeit herstellen, Fugen glattstreichen.
Menge: 8,000 St
Leistungsbereichkatalog: 110

*Hinweis: KANALPRÜFUNGEN*

**01.10.0160 Entwässerungsleitung reinigen betriebl. Gründe Kunststoff*Haltung ü. 30-60m Füll. bis 25 v.H.*Räumg. verwerten**
StL-Nr. 24110903394221
Entwässerungsleitung im Hochdruck- oder Vakuumspülverfahren reinigen. Räumgut vorentwässern.
Reinigung aus betrieblichen Gründen.
Rohr DN/ID '150 Teilsickerrohr.'

Rohr aus Kunststoff.
Haltungslänge über 30,00 bis 60,00 m.
Verschmutzung bis 25 v.H. der Profilhöhe.
Räumgut nach Wahl des AN verwerten.
Menge: 350,000 m
Leistungsbereichkatalog: 110

**01.10.0170 Durchlass reinigen betriebl. Gründe Stahlbeton*Haltung 40m Füll. bis 10 v.H.*Räumg. verwerten**
Durchlass im Hochdruck- oder Vakuumspülverfahren reinigen. Räumgut vorentwässern.
Reinigung aus betrieblichen Gründen.
Verlängerter Durchlass DN 600.
Rohr aus Stahlbeton.
Haltungslänge über 40 m.
Verschmutzung bis 10 v.H. der Profilhöhe.
Räumgut nach Wahl des AN verwerten.
Menge: 40,000 m
Leistungsbereichkatalog: 110

**01.10.0180 Durchlass reinigen betriebl. Gründe Stahlbeton*Haltung 40m Füll. bis 10 v.H.*Räumg. verwerten**
Durchlass im Hochdruck- oder Vakuumspülverfahren reinigen. Räumgut vorentwässern.
Reinigung aus betrieblichen Gründen.
Durchlass DN 600 im Bereich der Weganbindung an die Richterstraße.
Rohr aus Stahlbeton.
Haltungslänge über 10 bis 20 m.
Verschmutzung bis 10 v.H. der Profilhöhe.
Räumgut nach Wahl des AN verwerten.
Menge: 16,000 m
Leistungsbereichkatalog: 110

**01.10.0190 Schacht reinigen Kamera/Dicht.*DN 1,00 - 1,50 m Betonfertigteile Räumg. verwerten**
StL-Nr. 2411090512190001
Entwässerungsschacht im Hochdruck- oder Vakuumspülverfahren reinigen. Räumgut vorentwässern.
Reinigung zur Vorbereitung auf die Kameradurchfahrung
bzw. Dichtheitsprüfung.
Runder Schacht, DN/ID 1 bis 1,50 m.
Schacht aus Betonfertigteilen.
Schachttiefe 'bis 1,75 m.'

Räumgut nach Wahl des AN verwerten.
Menge: 8,000 St
Leistungsbereichkatalog: 110

**01.10.0200 Dichtheit Schacht prüfen DN 1,00 - 1,50 m*Betonfertigteile*Prüf. m. Wasser**
StL-Nr. 241109092191
Entwässerungsschacht auf Dichtheit prüfen. Erforderliche Verankerungen und Verschlüsse herstellen und beseitigen. Notwendigen Füllstoff liefern und ableiten.
Prüfprotokoll erstellen und dem AG übergeben.
Runder Schacht, DN/ID 1,00 bis 1,50 m.
Schacht aus Betonfertigteilen.
Schachttiefe 'bis 1,75 m.'

Prüfung mit Wasser.
Menge: 8,000 St
Leistungsbereichkatalog: 110

#### Unterabschnitt 01.12 (LB 112) Schichten ohne Bindemittel

**01.12.0010 Schicht ohne Bindemittel aufnehmen SfM Abrechng. Abtrag**
StL-Nr. 24112010199091
Schicht ohne Bindemittel aufnehmen
Schicht aus frostunempfindlichem Material.
Dicke 'i.M. 40 cm.'

Fläche 'FSS der Richterstraße.'

Baustoffgemisch 'lösen, laden, innerhalb der Baustelle fördern und in Mieten aufsetzen.'

Abrechnung nach Abtragsprofilen.
Menge: 400,000 m3
Leistungsbereichkatalog: 112

**01.12.0020 Bankett abtragen Br.ü.0,50-1,00 m*Dicke 25-35 cm Mit Veg.decke**
StL-Nr. 24112045230299
Bankett abtragen ggf. einschließlich Vegetationsdecke.
Breite über 0,50 bis 1,00 m.
Dicke über 25 bis 35 cm.
Ausbauen mit Vegetationsdecke.
Ausbaustoff 'lösen, laden, innerhalb der Baustelle fördern und in Mieten aufsetzen.'
Menge: 50,000 m3
Leistungsbereichkatalog: 112

**01.12.0030 Bankett abtragen Br.ü.1,00-1,50 m*Dicke 25-35 cm Mit Veg.decke**
StL-Nr. 24112045330299
Bankett abtragen ggf. einschließlich Vegetationsdecke.
Breite über 1,00 bis 1,50 m.
Dicke über 25 bis 35 cm.
Ausbauen mit Vegetationsdecke.
Ausbaustoff 'lösen, laden, innerhalb der Baustelle fördern und in Mieten aufsetzen.'
Menge: 250,000 m3
Leistungsbereichkatalog: 112

**01.12.0040 Planum herstellen**
Planum herstellen nach Unterlagen des AG.
Herstellen eines Planums vor dem Einbau der Frostschutzschicht der Richterstraße.
Menge: 1000,000 m2

**01.12.0050 Frostschutzschicht herstellen*0/45 URA+Einbaudoku*DPr min. 100 v.H.*Abrechng. Auftrag**
StL-Nr. 2411221090061191
Frostschutzschicht herstellen.
In Verkehrsflächen 'der Richterstraße.'

Baustoffgemisch 0/45.
Umweltrelevante Anforderungen beim Einsatz von Baustoffgemischen einschließlich Einbaudokumentation nach
Unterlagen des AG. Einbaudokumentation übergeben.
Verdichtungsgrad DPr mindestens 100 v.H.
Einbaudicke '40 cm.'

Abrechnung nach Auftragsprofilen.
Menge: 400,000 m3
Leistungsbereichkatalog: 112

**01.12.0060 Bankett profilgerecht herstellen*Baustoff. C 90/3 URA+Einbaudoku 12 tief+ 6 hoch*3 cm tiefer EV2 mind. 100MPa**
StL-Nr. 2411270291191101
Bankett gemäß ZTV E-StB profilgerecht herstellen.
Lage 'Bankette der Richterstraße.'

Baustoffgemisch, Kategorie C 90/3, Größtkorn
von 32 mm. Der Feinkornanteil muss im eingebauten Zu-
Stand 8 M.-v.H. bis 12 M.-v.H. betragen.
Umweltrelevante Anforderungen beim Einsatz von Baustoffgemischen einschließlich Einbaudokumentation nach
Unterlagen des AG. Einbaudokumentation übergeben.
Einbau 'in einer Breite von ca. 1,00 m.'

Querneigung 12 v.H. am tiefliegenden und 6 v.H. am
hochliegenden Fahrbahnrand.
Einbau 3 cm tiefer als Fahrbahnrand.
Verformungsmodul EV2 auf der Oberfläche mindestens
100 MPa.
Menge: 50,000 m3
Leistungsbereichkatalog: 112

**01.12.0070 Bankett profilgerecht herstellen*Baustoff. C 90/3 URA+Einbaudoku 12 tief+ 6 hoch*3 cm tiefer EV2 mind. 100MPa**
StL-Nr. 2411270291191101
Bankett gemäß ZTV E-StB profilgerecht herstellen.
Lage 'Bankette der A3.'

Baustoffgemisch, Kategorie C 90/3, Größtkorn
von 32 mm. Der Feinkornanteil muss im eingebauten Zu-
Stand 8 M.-v.H. bis 12 M.-v.H. betragen.
Umweltrelevante Anforderungen beim Einsatz von Baustoffgemischen einschließlich Einbaudokumentation nach
Unterlagen des AG. Einbaudokumentation übergeben.
Einbau 'in einer Breite von 1,00 bis 1,50 m.'

Querneigung 12 v.H. am tiefliegenden und 6 v.H. am
hochliegenden Fahrbahnrand.
Einbau 3 cm tiefer als Fahrbahnrand.
Verformungsmodul EV2 auf der Oberfläche mindestens
100 MPa.
Menge: 600,000 m3
Leistungsbereichkatalog: 112

#### Unterabschnitt 01.13 (LB 113) Asphaltbauweisen

*Hinweis: BEREICH ÖFW*

**01.13.0010 Asphaltbefestigung trennen*schneiden Dicke ü. 12-18 cm**
StL-Nr. 231130389104
Asphaltbefestigung geradlinig trennen.
Bereich 'Anbaubereich der asphaltierten Bereiche der
Parallelwege an vorhandene Asphaltbefestigungen,
einschließlich Abtragen des Randkeiles.'

Trennen durch Schneiden.
Dicke der Asphaltbefestigung über 12 bis 18 cm.
Menge: 15,000 m
Leistungsbereichkatalog: 113

**01.13.0020 Asphalt fräsen ATD*Asphaltbeton*Tiefe ü.8-10 cm Fräsasph. verw.**
StL-Nr. 2311300542609910
Asphalt fräsen und Fräsgut aufnehmen. Anschlusskante
geradlinig auf Frästiefe herstellen. Der Schnittlinienabstand darf maximal 15 mm betragen.
Asphalttragdeckschicht.
Asphaltdeckschicht = Asphaltbeton.
Frästiefe über 8 bis 10 cm.
Fläche 'Asphaltabstreifer im Bereich von Weganbindungen an die Richterstraße.'

Breite 'über 2 m.
Verwertungsklasse B.'

Fräsasphalt nach Wahl des AN verwerten.
Menge: 50,000 m2
Leistungsbereichkatalog: 113

**01.13.0030 Asphalttragd. aus AC 16 TD herst.*Dicke 8 cm Bitumen 70/100*C90/1, E CS 35 Abböschung 2 zu 1**
StL-Nr. 23113822911102
Asphalttragdeckschicht aus Asphalttragdeckschichtmischgut AC 16 TD herstellen. Anlieferung des Asphaltmischguts in thermoisolierten Transportbehältern.
In Verkehrsflächen ': asphaltierte Bereiche der Parallelwege (Steigung > 8%) sowie Anbindungen an das bestehende Wegenetz.'

Einbaudicke = 8 cm.
Bindemittel = 70/100.
Grobe Gesteinskörnung = Kategorie C 90/1, Feine
Gesteinskörnung = Fließkoeffizient Kategorie E CS 35
Mindestanteil 35 M.-v.H.
Seitliche Abböschungen 2 zu 1 herstellen.
Menge: 630,000 m2
Leistungsbereichkatalog: 113

**01.13.0040 Anschl. a. Fuge m. B-fugenb. herst.*Anschl.längs+quer*bis 20 m Breite 10 mm**
StL-Nr. 23113917939101
Anschluss als Fuge an bestehende Asphaltschicht oder
Bauteil in der Dicke der Asphaltschicht mit Bitumenfugenband einschließlich zugehörigem und zuvor aufgetragenem Voranstrichmittel herstellen.
Anschluss 'Randfuge zum Anschluss an bestehende Asphaltbefestigungen.'

Längs- und Querfuge.
Dicke der Asphaltschicht '8 cm.'

Einzellängen bis 20,00 m.
Breite des Bitumenfugenbandes = 10 mm.
Menge: 35,000 m
Leistungsbereichkatalog: 113

**01.13.0050 Abstumpfungsmaßnahme durchführen LFK 2/5*Menge 1 kg/m2**
StL-Nr. 231139522010
Abstumpfungsmaßnahme zur Erhöhung der Anfangsgriffigkeit durch gleichmäßiges Aufbringen und Einwalzen von
Abstreukörnung durchführen. Nicht gebundene Abstreukörnung aufnehmen und nach Wahl des AN verwerten.
Abstreukörnung = Lieferkörnung 2/5.
Abstreumenge = 1 kg/m2.
Menge: 630,000 m2
Leistungsbereichkatalog: 113

*Hinweis: RICHTERSTRASSE*

**01.13.0060 Asphalt fräsen ADS*Asphaltbeton*Tiefe ü.2,5-4,5cm Fräsasph. verw.**
StL-Nr. 2311300512309910
Asphalt fräsen und Fräsgut aufnehmen. Anschlusskante
geradlinig auf Frästiefe herstellen. Der Schnittlinienabstand darf maximal 15 mm betragen.
Asphaltdeckschicht.
Asphaltdeckschicht = Asphaltbeton.
Frästiefe über 2,5 bis 4,5 cm.
Fläche 'Fahrbahn der Richterstraße zwischen Scherlweg und Deglgasse.'

Breite 'über 5 bis 7 m.
Verwertungsklasse B.'

Fräsasphalt nach Wahl des AN verwerten.
Menge: 1000,000 m2
Leistungsbereichkatalog: 113

**01.13.0070 Erschwernis infolge Einfassungen Erschwer. fräsen*A.deckschicht Bord**
StL-Nr. 231130832102
Erschwernis infolge Einfassungen, Borden und Fahrbahnübergängen. Abgerechnet wird die Länge der Einfassung.
Erschwernis beim Fräsen.
Asphaltdeckschicht.
Bord.
Menge: 140,000 m
Leistungsbereichkatalog: 113

**01.13.0080 Asphalt fräsen ATS*Asphaltbeton Fräsasph. verw.**
StL-Nr. 2311300532909910
Asphalt fräsen und Fräsgut aufnehmen. Anschlusskante
geradlinig auf Frästiefe herstellen. Der Schnittlinienabstand darf maximal 15 mm betragen.
Asphalttragschicht.
Asphaltdeckschicht = Asphaltbeton.
Frästiefe 'i. M. 10 cm.'

Fläche 'Fahrbahn der Richterstraße zwischen Scherlweg und Deglgasse.'

Breite 'über 5 bis 7 m.
Verwertungsklasse B.'

Fräsasphalt nach Wahl des AN verwerten.
Menge: 1000,000 m2
Leistungsbereichkatalog: 113

**01.13.0090 Erschwernis infolge Einfassungen Erschwer. fräsen*A.tragschicht Bord**
StL-Nr. 231130832402
Erschwernis infolge Einfassungen, Borden und Fahrbahnübergängen. Abgerechnet wird die Länge der Einfassung.
Erschwernis beim Fräsen.
Asphalttragschicht.
Bord.
Menge: 140,000 m
Leistungsbereichkatalog: 113

**01.13.0100 Asphalttragsch. aus AC 32 T N herst*Dicke 10 cm Bitumen 70/100**
StL-Nr. 23113138941000
Asphalttragschicht aus Asphalttragschichtmischgut
AC 32 T N herstellen. Anlieferung des Asphaltmischguts
in thermoisolierten Transportbehältern.
In Verkehrsflächen 'der Richterstraße.'

Einbaudicke = 10 cm.
Bindemittel = 70/100.
Menge: 1000,000 m2
Leistungsbereichkatalog: 113

**01.13.0110 Erschwernis infolge Einfassungen Erschw.herstellen*A.tragschicht Bord**
StL-Nr. 231130835402
Erschwernis infolge Einfassungen, Borden und Fahrbahnübergängen. Abgerechnet wird die Länge der Einfassung.
Erschwernis beim Herstellen von Asphaltschichten.
Asphalttragschicht.
Bord.
Menge: 140,000 m
Leistungsbereichkatalog: 113

**01.13.0120 Unterlage reinigen Asphaltbefestig.*zus. Flächen Hochdr.-Sauganl.**
StL-Nr. 231130581012
Unterlage reinigen. Anfallendes Kehrgut nach Wahl des
AN verwerten.
Unterlage = Asphaltbefestigung.
Zusammenhängende Teilflächen.
Selbstaufnehmende Kehrmaschine. Letzter Arbeitsgang mit
Wasserhochdruckreinigungsgeräten mit rotierenden Düsen
und Absaugeinrichtung.
Menge: 1000,000 m2
Leistungsbereichkatalog: 113

**01.13.0130 Bitumenemulsion aufsprühen*Asphalt frisch Rampenspritzgerät*C40B5-S Menge 300 g/m2*vor A.deckschicht**
StL-Nr. 23113063911233
Bitumenemulsion zur Herstellung des Schichtenverbundes
aufsprühen.
Auf Verkehrsflächen '..........'

Unterlage = Asphaltbefestigung, frisch.
Mit Rampenspritzgerät.
Bindemittel = C40B5-S.
Bindemittelmenge = 300 g/m2.
Vor Einbau Asphaltdeckschicht.
Menge: 1000,000 m2
Leistungsbereichkatalog: 113

**01.13.0140 Erschwernis infolge Einfassungen Erschw.aufsprühen*A.deckschicht Bord**
StL-Nr. 231130834102
Erschwernis infolge Einfassungen, Borden und Fahrbahnübergängen. Abgerechnet wird die Länge der Einfassung.
Erschwernis beim Aufsprühen von Bitumenemulsionen.
Asphaltdeckschicht.
Bord.
Menge: 140,000 m
Leistungsbereichkatalog: 113

**01.13.0150 Asphaltdecksch. aus AC 8 D N herst.*Dicke 4 cm Bitumen 70/100**
StL-Nr. 2311334891100000
Asphaltdeckschicht aus Asphaltbeton für Asphaltdeckschichten AC 8 D N herstellen. Anlieferung des
Asphaltmischguts in thermoisolierten
Transportbehältern.
In Verkehrsflächen 'der Richterstraße.'

Einbaudicke = 4 cm.
Bindemittel = 70/100.
Menge: 1000,000 m2
Leistungsbereichkatalog: 113

**01.13.0160 Erschwernis infolge Einfassungen Erschw.herstellen*A.deckschicht Bord**
StL-Nr. 231130835102
Erschwernis infolge Einfassungen, Borden und Fahrbahnübergängen. Abgerechnet wird die Länge der Einfassung.
Erschwernis beim Herstellen von Asphaltschichten.
Asphaltdeckschicht.
Bord.
Menge: 140,000 m
Leistungsbereichkatalog: 113

**01.13.0170 Anschl. a. Fuge m. B-fugenb. herst.*Anschluss längs*über 20-100 m Breite 10 mm**
StL-Nr. 23113917919201
Anschluss als Fuge an bestehende Asphaltschicht oder
Bauteil in der Dicke der Asphaltschicht mit Bitumenfugenband einschließlich zugehörigem und zuvor aufgetragenem Voranstrichmittel herstellen.
Anschluss 'Randfuge zu Borden im Bereich der Unterführung der Richterstraße.'

Längsfuge.
Dicke der Asphaltschicht 'bis 14 cm.'

Einzellängen über 20,00 m bis 100,00 m.
Breite des Bitumenfugenbandes = 10 mm.
Menge: 140,000 m
Leistungsbereichkatalog: 113

**01.13.0180 Randabdichtung herstellen Flankenfl. rein.*Randmasse zwei Arbeitsgänge*über 12-14 cm**
StL-Nr. 231139221324
Flankenfläche des hochliegenden Randes der Asphaltschichten abdichten.
Reinigen der Flankenfläche mit Hochdruckreiniger.
Abdichtung mit heiß zu verarbeitender bitumenhaltiger Masse zur Randabdichtung.
Herstellung in zwei Arbeitsgängen. Zusätzlich je Ausführungsgang auf der horizontalen Fläche zwischen je
zwei Schichten in 10 cm Breite Bindemittel in einer
Menge von mindestens 150 g/m auftragen.
Dicke der abzudichtenden Asphaltbefestigung über 12 bis
14 cm.
Menge: 170,000 m
Leistungsbereichkatalog: 113

**01.13.0190 Abstumpfungsmaßnahme durchführen LFK 2/5*Menge 1 kg/m2**
StL-Nr. 231139522010
Abstumpfungsmaßnahme zur Erhöhung der Anfangsgriffigkeit durch gleichmäßiges Aufbringen und Einwalzen von
Abstreukörnung durchführen. Nicht gebundene Abstreukörnung aufnehmen und nach Wahl des AN verwerten.
Abstreukörnung = Lieferkörnung 2/5.
Abstreumenge = 1 kg/m2.
Menge: 1000,000 m2
Leistungsbereichkatalog: 113

**01.13.0200 Verkehrsfläche kehren*VSM durchführen**
StL-Nr. 2311397791
Verkehrsfläche mit einer selbstaufnehmenden Kehrmaschine nach Verkehrsfreigabe unverzüglich nach Aufforderung
durch den AG kehren. Kehrgut aufnehmen und nach Wahl
des AN verwerten.
Verkehrsfläche 'Fahrbahn der Richterstraße.'

Erforderliche Verkehrssicherungsmaßnahmen durchführen.
Menge: 1000,000 m2
Leistungsbereichkatalog: 113

#### Unterabschnitt 01.15 (LB 115) Pflaster, Plattenbel., Einfassungen

**01.15.0010 Natursteinpflasterdecke aufnehmen Kantenl. ü. 12 cm*Granit Fugenmörtel hydr.*Beton**
StL-Nr. 23115002313499
Natursteinpflasterdecke aufnehmen. Aufnehmen der Tragschicht wird gesondert vergütet.
Abmessung = Pflasterstein mit Kantenlänge über 12 cm.
Pflasterstein aus Granit.
Mit Fugenfüllung aus hydraulisch gebundenem Fugenmörtel.
Bettung aus Beton.
Steine ': Natursteinpflasterdecke als Umpflasterung von Durchlässen in Böschungen aufbrechen und aufnehmen.
Steine und übriges Aufbruchgut nach Wahl des AN verwerten.'
Menge: 10,000 m2
Leistungsbereichkatalog: 115

**01.15.0020 Streifen/Rinne aus Naturstein aufn. Dicke 8 cm Granit*Fugenmörtel Fund.bet. ü.10-20*Verwertung AN**
StL-Nr. 2311504619112100
Streifen oder Rinne aus Naturstein aufnehmen. Aufbruch
der Tragschicht wird gesondert vergütet.
Dicke ca. 8 cm.
Breite des Streifens/der Rinne 'ca. 30-35 cm.
4 Zeilen, als Muldenprofil ausgebildet im Bereich des Anschlusses des Scherlwegs an die Richterstraße.'

Pflasterstein aus Granit.
Mit Fugenfüllung aus hydraulisch gebundenem Fu-
genmörtel.
Fundament aus Beton/Mörtel, über 10 bis 20 cm dick,
aufbrechen.
Steine und Aufbruchgut nach Wahl des AN verwerten.
Menge: 10,000 m
Leistungsbereichkatalog: 115

**01.15.0030 Mulden u. Grabenbefestig. ausbauen Natursteine, Kantenlänge 20-60cm**
Befestigung der Sohle und Böschungen von Mulden und
Gräben freilegen und ausbauen.
Befestigung = Natursteine im Bereich des zu verlängernden Durchlasses DN600 im Bereich der Seitenablagerung SÜD5.
Kantenlänge ca. 20 bis 60 cm.
Muldenbreite 0,6 bis 1,5 m.
Sämtliche erforderlichen Erdarbeiten sind einzurechnen.
Natursteine nach Wahl des AN verwerten.
Menge: 25,000 t
Leistungsbereichkatalog: 110

**01.15.0040 Mulde als Raubettmulde befestigen*Gefälle ü.1:2,5-1 Steinhöhe 30 cm*in Beton Naturstein*bewehren Rundst. einebnen**
StL-Nr. 2411011993311201
Mulde als Raubettmulde durch Einbau witterungsbeständiger Bruchsteine befestigen einschließlich Erdarbeiten.
Muldenbreite '2,50 m.
Höhendifferenz über 4,00 bis 9,00 m.'

Sohlgefälle über 1 zu 2 bis 1 zu 1.
Mittlere Steinhöhe h = 30 cm.
Steinsatz in Beton C 20/25, Bettungsdicke = h/2 + 10
cm. Splitt in Steinsatz einstreuen. Fugen mit Pflasterfugenmörtel Typ A verschließen.
Splitt = gebrochenes Naturgestein.
Betonbettung konstruktiv bewehren, Rundstähle, DN 28
mit einer Mindestlänge von 0,80 m,
1 St/m2 Muldenfläche, einschlagen.
Überschüssigen Boden seitlich einebnen.
Menge: 60,000 m
Leistungsbereichkatalog: 110

**01.15.0050 Rinne mit Pflast. aus Nst. herst. Muldenrinne*St. 80/80/80 Granit*4-zeilig*Fundamentbet. XF2 Fuge Typ A**
StL-Nr. 2311542647142190
Rinne mit Pflastersteinen aus Naturstein herstellen.
Mehrzeilige Rinne ist mit beidseitigen Schnurkanten
herzustellen.
Muldenrinne nach Unterlagen des AG.
Format für Rastermaß des Pflastersteins = 80/80/80 mm.
Pflasterstein aus Granit.
Breite 4-zeilig.
Beton für Fundament und Rückenstütze mit einer Druckfestigkeit (Einzelwert) am Bohrkern von mind. 12 MPa,
Expositionsklasse XF 2.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Verlegung 'im Bereich des Anschlusses des Scherlwegs an die Richterstraße.
Die Ausbildung eines Muldenprofils ist einzurechnen.'
Menge: 10,000 m
Leistungsbereichkatalog: 115

**01.15.0060 Flächenbef. aus Naturstein herstellen, Muldenbef.**
Flächenbefestigung aus Naturpflastersteinen in unregelmäßigem Verband, eingebettet in einem 15 cm dicken Pflasterbett, ebenflächig und profilgerecht auf maximal 5 cm breiten Fugen herstellen.
Steine bruchrau, mit weitgehend kubischer Form Steinkantenlänge von 10 bis 30 cm,
Material Granit
als Muldenbefestigung im Anschluss an Raubettmulden bzw. Kaskaden.
auf Pflasterbett aus Beton C 12/15,
Ausbreitmaßklasse F1,
verfugen mit Fertigzementmörtel,
Druckfestigkeit fck,cube des Mörtels min. 25 N/mm2,
Zement Art CEM I, max. w/z 0,50,
frost-/tausalzbeständig, Ausbreitmaßklasse F5.
Menge: 30,000 m2

**01.15.0070 Flächenbef. aus Naturstein herstellen, Durchlass**
Flächenbefestigung aus Naturpflastersteinen in unregelmäßigem Verband, eingebettet in einem 15 cm dicken Pflasterbett, ebenflächig und profilgerecht auf maximal 5 cm breiten Fugen herstellen.
Steine bruchrau, mit weitgehend kubischer Form Steinkantenlänge von 10 bis 30 cm,
Material Granit
auf der Böschung mit einer Neigung von 1:1,5 als Umpflasterung von Durchlässen in einer Breite von 50 cm
auf Pflasterbett aus Beton C 12/15,
Ausbreitmaßklasse F1,
verfugen mit Fertigzementmörtel,
Druckfestigkeit fck,cube des Mörtels min. 25 N/mm2,
Zement Art CEM I, max. w/z 0,50,
frost-/tausalzbeständig, Ausbreitmaßklasse F5.
Menge: 5,000 m2

**01.15.0080 Umpflasterung von Einbauten herst. Schacht, DN 625*2-zeilig Nst. 160/160/160*F-beton 12 MPa bis 10 cm unt.OK*Fuge Typ A**
StL-Nr. 2311590610241101
Umpflasterung von Einbauten in unbefestigten Flächen
herstellen. Abgerechnet wird je Stück Einbauteil.
Einbauteil = Schachtabdeckung, DN 625.
Umpflasterung 2-zeilig.
Naturstein, Format für Rastermaß des Pflastersteins =
160/160/160 mm.
Beton für Fundament und Rückenstütze mit einer Druckfestigkeit (Einzelwert) am Bohrkern von mind. 12 MPa.
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 17,000 St
Leistungsbereichkatalog: 115

**01.15.0090 Beton abbrechen*Unbewehrter Beton Bis C12/15*O.Erschütterung Verw. u. Nachweis**
StL-Nr. 22118013911202
Beton nach Unterlagen des AG abbrechen.
Bauteil 'Fundamente, Ummantelungen, Bettungen, Sicherungen und dgl. in Teilmengen unterschiedlicher Größe abbrechen.'

Material = Unbewehrter Beton.
Druckfestigkeitsklasse bis C12/15.
Abbruch ohne Erschütterungen.
Abbruchgut nach Wahl des AN verwerten.
Für nicht gefährlichen Abfall Nachweis nach Unterlagen
des AG führen.
Menge: 10,000 m3
Leistungsbereichkatalog: 118

**01.15.0100 Unbewehrten Beton herstellen*C12/15 X0*Ohne Schalung**
StL-Nr. 22118338921010
Unbewehrten Beton nach Unterlagen des AG herstellen.
Beton 'für Fundamente, Ummantelungen, Sicherungen und dgl.
Beton in Kleinmengen liefern und in Teilmengen unterschiedlicher Größe einbauen.'

Druckfestigkeitsklasse C12/15.
Expositionsklasse X0.
Beton ohne Schalung herstellen.
Menge: 10,000 m3
Leistungsbereichkatalog: 118

#### Unterabschnitt 01.28 (LB 128) Zäune, Holzgeländer

*Hinweis: ABBAU BESTAND*
ABBAU BESTAND

Vor Beginn der Arbeiten ist der bestehende
Wildschutzzaun abzubauen.

Die Arbeiten sind so zu koordinieren, dass der
Abbau erst erfolgt, sobald der provisorische Zaun
entlang der A3 steht und zu jeder Zeit vollflächig
geschlossen wird.

Die provisorischen Verbindungen während des Abbaus
werden nicht gesondert vergütet.

**01.28.0010 Zaun aufnehmen Wildschutzzaun*Höhe 1,50-2,00 m Pfosten Stahl*Abstand2,00-3,00m Pf.i.Beton30/80*Löcher schließen Material verwert.**
StL-Nr. 2112810113222101
Zaun aufnehmen, einschließlich Verstrebungen.
Wildschutzzaun.
Zaunhöhe über 1,50 bis 2,00 m.
Pfosten aus Stahl.
Pfostenabstand über 2,00 bis 3,00 m.
Pfosten mit Einzelfundament aus Beton, Durchmesser bis
30 cm, Tiefe bis 80 cm.
Pfostenlöcher entsprechend der sie umgebenden Fläche
schließen. Material aus Baubereich.
Ausgebautes Material nach Wahl des AN verwerten.
Menge: 800,000 m
Leistungsbereichkatalog: 128

**01.28.0020 Knotengeflecht trennen**
Knotengeflecht 1,60 m hoch mit Stacheldraht trennen.
Menge: 50,000 St

**01.28.0030 Anschluss an WSZ-Tor abbauen**
Anschluss an WSZ-Tor, einschl. aller Kleinteile abbauen.
Sämtliches Material geht in Eigentum des AN über und ist von der Baustelle restlos zu entfernen.
Menge: 2,000 St

**01.28.0040 Tür/Tor aufnehmen Wildschutzzaun Br.>4,00m b.6,00m*Pfosten in Beton Löcher schließen*Material verwert.**
StL-Nr. 2112810319320101
Tür/Tor, mit beidseitigen Pfosten, einschließlich der
erforderlichen Erdarbeiten, aufnehmen.
Wildschutzzaun.
Höhe '1,60 m.'

Breite größer 4,00 m bis 6,00 m.
Pfosten in Beton.
Pfostenlöcher entsprechend der sie umgebenden Fläche
schließen. Material aus Baubereich.
Material nach Wahl des AN verwerten.
Menge: 1,000 St
Leistungsbereichkatalog: 128

**01.28.0050 Eingewachsene Büsche und Sträucher**
Eingewachsene Büsche und Sträucher entlang des bestehenden Wildschutzzaunes aus Knotengeflecht in Handarbeit entfernen, Schnittgut in Eigentum des AN übernehmen und restlos von der Baustelle entfernen.
Menge: 800,000 m

*Hinweis: PROVISORISCHER WILDSCHUTZZAUN*
PROVISORISCHER WILDSCHUTZZAUN

Vor der Schüttung der Seitenablagerung ist entlang
der BAB A3 ein provisorischer Wildschutzzaun
herzustellen.

Die Arbeiten sind so zu koordinieren, dass der Zaun entlang der A3 zu jeder Zeit vollflächig geschlossen wird.

Die provisorischen Verbindungen während des Aufbaus
werden nicht gesondert vergütet.

**01.28.0060 Fläche mähen**
Flächen mähen im Anschlussbereich der provisorischen bzw. neuen Zauntrasse an den bestehenden Wildschutzzaun. Mähbreite bis 4,00 m. Mähgut als Mulchdecke auf der Fläche belassen.
Menge: 200,000 m2

**01.28.0070 Vorübergehender Schutzzaun gegen**
Vorübergehender Schutzzaun gegen Wild in Stahlbauweise aus Forstprofil Typ Z und Knotengitter DIN EN 10223-5 herstellen.
Knotengitter aus starkverzinktem Wickelknotengeflecht 160/20/15, leichte Ausführung 2L, Kopf- und Fußdraht 2,0 mm, Fülldrähte senkrecht und quer 1,6 mm, Überzug Klasse A Zink DIN EN 10244-2, mit nach unten enger werdenden Maschen, niederwildsicher.
Geflecht an ausgestanzten Einhängeösen der Pfosten befestigen und mit 2 Stück Drahthaken pro Feld mit max. 10 cm Bodenauflage im Boden befestigen.
Abzuspannen ist jeder Querdraht, mind. einmal pro Zaunflucht, jedoch längstens je 50 m, mit Drahtspanner, Größe 1, verzinkt DIN EN ISO 1461.
Zaunpfosten aus Forstprofil 2100 mm verzinkt Typ Z, 50 x 35 mm, Materialstärke ca. 1,5 mm, Gesamtpfostenlänge 210 cm, für Zaunhöhe ca. 160 cm.
Pfosten mind. 50 cm standfest in den Boden rammen, incl. der erforderlichen Erdarbeiten.
Bodenklasse 3 bis 5.
Fertige Zaunhöhe mind. 150 cm über GOK,
Pfostenabstand ca. 300 cm,
mehrere Teilflächen.
Einzurechnen sind die erforderlichen Endpfosten und Streben/Spannbrücken sowie Rückverspannungen und das Anpassen des Zaungeflechts an den Geländeverlauf.
Abrechnung nach fertiggestellter Zaunlänge.
Genaue Lage, Verlauf und Einbautermin sind vor Ort mit dem AG festzulegen.
Aufstellort: Bankettbereich entlang der A3.
Zaun beidseitig anschließen wird gesondert vergütet.
Der Zaunverlauf im Gelände mit Böschungsneigungen bis 1:1,5 ist einzurechnen und wird nicht gesondert vergütet.
Beschädigungen während der Bauzeit sind umgehend zu reparieren.
Das gesamte Material verbleibt in Eigentum des AN.
Der Abbau nach Beendigung der Arbeiten wird gesondert vergütet.
Menge: 800,000 m

**01.28.0080 Pfosten i.bef.Fläche/Fels set.(Zul)**
StL-Nr. 2112820799
Pfosten/Streben, einschließlich der erforderlichen
Erdarbeiten, in befestigte Fläche setzen. Aushubmaterial nach Wahl des AN verwerten. Vergütet wird der Mehraufwand gegenüber Pfosten in Boden.
Oberfläche 'Bankettbereich der A3.'
Menge: 110,000 St
Leistungsbereichkatalog: 128

**01.28.0090 Fahrbahnsicherung**
Fahrbahnsicherung mit Stellbretter (10/120 mm)
einschließlich der erforderlichen Befestigungspfosten
zum Schutz der Fahrbahn vor herabfallenden Teilen.

Aufstellort: Fuß provisorischer Wildschutzzaun.
Menge: 700,000 m

**01.28.0100 Zulage Herst. WSZ für Behinderung durch prov. Kabeltrasse**
Zulage zur Herstellung des provisorischen Wildschutzzaunes im Bankettbereich der A3 für Behinderungen durch die vorab der Baumaßnahme provisorisch im Bankett aufgeständerte Kabeltrasse.
Menge: 350,000 m

**01.28.0110 Anschl. Wildschutzz. an Bestand herst.**
Anschluss Wildschutzzaun an best. Zauntrasse und best. Tore herstellen.
Sämtliche Stahlteile feuerverzinkt.
Anschluss aus Stahlrohrpfosten Durchmesser = 42 mm mit Belagschellen befestigen.
Anschluss prov. Wildschutzzaun an Bestand.
Menge: 2,000 St

**01.28.0120 Vorübergehenden Schutzzaun umsetzen Pfostenlänge2,10m*Pfostenabst.3,00m**
Vorübergehenden Schutzzaun gegen Wild einschließlich der erforderlichen Erdarbeiten umsetzen. Befestigungsmaterial ersetzen. Nicht wiederverwendbares Material nach Wahl des AN verwerten. Aushubmaterial innerhalb der Baustelle flächenhaft verteilen.
Zaunhöhe ca. 1,60 m.
Pfosten in Stahlbauweise aus Forstprofil Typ Z.
Pfostenlänge = 2,10 m.
Pfostenabstand = 3,00 m.
Menge: 200,000 m
Leistungsbereichkatalog: 128

**01.28.0130 Zaun aufnehmen Pfosten in Boden*Löcher schließen**
StL-Nr. 2112810199991109
Zaun aufnehmen, einschließlich Verstrebungen.
Zaun 'vorübergehender Schutzzaun gegen Wild.'

Zaunhöhe 'ca. 1,60 m.'

Pfosten 'in Stahlbauweise aus Forstprofil Typ Z.'

Pfostenabstand 'ca. 3,00 m.'

Pfosten in Boden.
Pfostenlöcher entsprechend der sie umgebenden Fläche
schließen. Material aus Baubereich.
Material 'inkl. sämtlicher Kleinteile von der Baustelle entfernen. Das gesamte Material verbleibt in Eigentum des AN.'
Menge: 800,000 m
Leistungsbereichkatalog: 128

**01.28.0140 Zulage Abbau WSZ für Behinderung durch prov. Kabeltrasse**
Zulage zum Abbau des provisorischen Wildschutzzaunes im Bankettbereich der A3 für Behinderungen durch die vorab der Baumaßnahme provisorisch im Bankett aufgeständerte Kabeltrasse.
Menge: 350,000 m

*Hinweis: WILDSCHUTZZAUN IN ENDGÜLTIGER LAGE*
WILDSCHUTZZAUN IN ENDGÜLTIGER LAGE

Nach Abschluss Schüttung der Seitenablagerung ist
entlang der BAB A3 der Wildschutzzaun endgültig
herzustellen.

Die Arbeiten sind so zu koordinieren, dass der Zaun entlang der A3 zu jeder Zeit vollflächig geschlossen wird.

Die provisorischen Verbindungen während des Aufbaus
werden nicht gesondert vergütet.

**01.28.0150 Wildschutzzaun herstellen H.1,6m Pf.L.2,4m*Pfostenabst.4,00m St.pf.D42,WD3,25*Bodenklasse 3-5 Kn.gefl.23 Drähte*Metallanker 50 cm**
StL-Nr. 2112820121041169
Wildschutzzaun nach Unterlagen des AG herstellen. Knotengeflecht auf fahrbahnabgewandter Pfostenseite anbringen, mit Ausnahme der Eckpfosten. Die erforderlichen Drahtverbindungen sind mit feuerverzinkten Spannschlössern auszuführen. Mindestens jeder 10. Pfosten
und alle Eckpfosten doppelseitig und die Endpfosten
einseitig verstreben. Pfostenverstrebung wird gesondert
vergütet. Einschließlich der erforderlichen Erdarbeiten. Aushubmaterial innerhalb der Baustelle flächenhaft
verteilen.
Zaunhöhe = 1,60 m, Pfostenlänge = 2,40 m.
Pfostenabstand = 4,00 m.
Stahlrohrpfosten Durchmesser = 42 mm, Wanddicke = 3,25
mm, feuerverzinkt.
Bodenklasse 3 bis 5.
Knotengeflecht aus glattem Draht 2 mm, dickverzinkt,
Kopf- und Fußdraht 2,5 mm, Anzahl der waagerechten
Drähte 23 Stück. In den unteren 80 cm Abstand höchstens
5 cm. Senkrechter Abstand höchstens 15 cm. Reißfestigkeit der waagerechten Drähte mindestens 1150 N/mm2.
Erdanker aus Metall (Hering), Länge = 50 cm, feuerverzinkt, mit Drahteinhängeöse, Materialstärke mind. 2,5
mm, in Feldmitte einschlagen. Zusätzlich entlang des
untersten Drahtes einen Stacheldraht befestigen und
beide in Öse einhängen.
Zaun ': Wildschutzzaun in endgültiger Lage.
Zaun beidseitig anschließen.
Der Zaunverlauf im Gelände mit Böschungsneigungen bis 1:1,5 ist einzurechnen und wird nicht gesondert vergütet.'
Menge: 800,000 m
Leistungsbereichkatalog: 128

**01.28.0160 Pfostenverstrebung herstellen Strebe f.H.1,60 m*Stahlr.D34,WD1,5 Länge 2,70 m**
StL-Nr. 211282031229
Pfostenverstrebung einschließlich der erforderlichen
Erdarbeiten herstellen. Aushubmaterial innerhalb der
Baustelle flächenhaft verteilen.
Strebe für Zaunhöhe = 1,60 m.
Stahlrohr, Durchmesser mind. 34 mm, Wanddicke mind. 1,5
mm, feuerverzinkt, mit Betonfundament C 12/15, Durchmesser = 30 cm, Tiefe = 60 cm.
Länge = 2,70 m.
Boden-/Felsklasse '3 bis 5.
Verstrebung für Wildschutzzaun in endgültiger Lage.'
Menge: 50,000 St
Leistungsbereichkatalog: 128

**01.28.0170 Pfosten in Beton setzen (Zulage) Fund. D.30/60cm**
StL-Nr. 2112820519
Pfosten, einschließlich der erforderlichen Erdarbeiten,
in Betonfundament C 12/15 setzen. Aushubmaterial innerhalb der Baustelle flächenhaft verteilen. Vergütet wird
der Mehraufwand gegenüber Pfosten in Boden.
Betonfundament Durchmesser 30 cm, Tiefe = 60 cm, bis 5
cm unter OK Gelände.
Boden-/Felsklasse '3 bis 5.
Betonfundament für Wildschutzzaun in endgültiger Lage.'
Menge: 80,000 St
Leistungsbereichkatalog: 128

**01.28.0180 Pfosten zusätzlich setzen (Zulage)**
StL-Nr. 21128209
Pfosten zusätzlich setzen.
Menge: 10,000 St
Leistungsbereichkatalog: 128

**01.28.0190 Anschl. Wildschutzz. an Bestand herst.**
Anschluss Wildschutzzaun an best. Zauntrasse und best. Tore herstellen.
Sämtliche Stahlteile feuerverzinkt.
Anschluss aus Stahlrohrpfosten Durchmesser = 42 mm mit Belagschellen befestigen.
Anschluss Wildschutzzaun in endgültiger Lage an Bestand.
Menge: 2,000 St

**01.28.0200 Tor für Wildschutzzaun herstellen Rahmenhöhe 1,60m*Rohr D48zweifl.5m Gefl.50x50x2,5mm*Torpf. D89/WD4,05 Pf.Fu.D40cm,T80cm*Aushub verteilen**
StL-Nr. 2112821714212001
Tor für Wildschutzzaun, Torflügel aushängesicher, herstellen. Tor mit Torfeststeller für den geöffneten Zu-
stand, beidseitig bedienbar. Sämtliche Stahlteile feuerverzinkt.
Rahmenhöhe = 1,60 m.
Rahmen aus Stahlrohr Durchmesser = 48 mm, verwindungssteif, zweiflügelig, mit Feststellriegel der bei geschlossenem Tor nicht geöffnet werden kann. Breite =
5,00 m.
Rahmenbespannung, Viereckgeflecht, 50x50x2,5 mm, dickverzinkt.
Torpfosten, Stahlrohr, Durchmesser = 89 mm, Wanddicke =
4,05 mm, mit erforderlichen Anschlussschienen für
Drahtbefestigung, einschließlich der erforderlichen
Verstrebungen. Oberfläche regensicher abdecken.
Torpfosten in Betonfundament C12/15, Durchmesser = 40
cm, Tiefe = 80 cm. Verstrebung in Betonfundament
C12/15, Durchmesser = 30 cm, Tiefe = 60 cm.
Bodenklasse 3 bis 5, Aushubmaterial innerhalb der Baustelle flächenhaft verteilen.
Menge: 1,000 St
Leistungsbereichkatalog: 128

**01.28.0210 Zulage WSZ herst. auf Dammkrone**
Zulage für Erschwernisse bei der Herstellung des Wildschutzzaunes auf der Dammkrone der Seitenablagerungen.
Menge: 675,000 m

**01.28.0220 Wildschutzzaun ausrichten**
StL-Nr. 21128901
Wildschutzzaun fluchtgerecht ausrichten. Die die Pfosten umgebende Fläche verdichten und wiederherstellen.
Pfostenabstand 4,00 m bis 6,00 m.
Menge: 800,000 m
Leistungsbereichkatalog: 128

#### Unterabschnitt 01.29 (LB 129) FRS und Leiteinrichtungen

*Hinweis: HINWEIS:*
HINWEIS:

Die nachfolgenden Positionen gelten  für den Abbau des
vorhandenen Fahrzeugrückhaltesystems.

Die Arbeiten werden im Rahmen der Verkehrssicherung
ausgeführt.

Ein mehrmaliger Aufzug, sowie das Ausführen der
Arbeiten in Teilbereichen ist bei der Preisbildung zu
berücksichtigen.

**01.29.0010 SE aus Stahl abbauen ESP*Profil B*Pfost. A 2,00 m HB 1*Pf.l. 1900-2500mm**
StL-Nr. 2112900312210299
Schutzeinrichtung (SE) aus Stahl einschließlich sämtlicher Einzelteile abbauen.
SE = Einfache Schutzplanke.
Holm Profil B.
Mit Pfosten, Abstand = 2,00 m.
Pfosten in Boden, Homogenbereich HB 1 - FRS.
Pfostenlöcher entsprechend der sie umgebenden Fläche
schließen.
Pfostenlänge über 1900 bis 2500 mm.
Konstruktionsteile 'aufnehmen, zur AM Passau transportieren und nach Angaben des AG lagern.
Der Transport zur AM ist in die Position einzurechnen und wird nicht gesondert vergütet.
Einfache Transportentfernung bis 12 km.'
Menge: 260,000 m
Leistungsbereichkatalog: 129

**01.29.0020 SE aus Stahl abbauen EDSP*Profil B*Pfost. A 1,33 m HB 1*Pf.l. 1900-2500mm**
StL-Nr. 2112900322310299
Schutzeinrichtung (SE) aus Stahl einschließlich sämtlicher Einzelteile abbauen.
SE = Einfache Distanzschutzplanke.
Holm Profil B.
Mit Pfosten, Abstand = 1,33 m.
Pfosten in Boden, Homogenbereich HB 1 - FRS.
Pfostenlöcher entsprechend der sie umgebenden Fläche
schließen.
Pfostenlänge über 1900 bis 2500 mm.
Konstruktionsteile 'aufnehmen, zur AM Passau transportieren und nach Angaben des AG lagern.
Der Transport zur AM ist in die Position einzurechnen und wird nicht gesondert vergütet.
Einfache Transportentfernung bis 12 km.'
Menge: 40,000 m
Leistungsbereichkatalog: 129

**01.29.0030 SE aus Stahl abbauen*Profil B Pfost. A 2,00 m*HB 1 Pf.l. 1900-2500mm**
StL-Nr. 2112900392210299
Schutzeinrichtung (SE) aus Stahl einschließlich sämtlicher Einzelteile abbauen.
SE '= Eco-Safe.'

Holm Profil B.
Mit Pfosten, Abstand = 2,00 m.
Pfosten in Boden, Homogenbereich HB 1 - FRS.
Pfostenlöcher entsprechend der sie umgebenden Fläche
schließen.
Pfostenlänge über 1900 bis 2500 mm.
Konstruktionsteile 'aufnehmen, zur AM Passau transportieren und nach Angaben des AG lagern.
Der Transport zur AM ist in die Position einzurechnen und wird nicht gesondert vergütet.
Einfache Transportentfernung bis 12 km.'
Menge: 120,000 m
Leistungsbereichkatalog: 129

**01.29.0040 AEK aus Stahl abbauen Anfangsk.*ESP*Profil B Regelabs. 12 m*Pfosten i. Boden HB 1**
StL-Nr. 2112900711211199
Anfangs-/Endkonstruktion (AEK) aus Stahl abbauen.
Anfangskonstruktion.
SE = Einfache Schutzplanke.
Holm Profil B.
Regelabsenkung 12,00 m.
Pfosten im Boden.
Pfosten in Boden, Homogenbereich HB 1 - FRS.
Pfostenlöcher entsprechend der sie umgebenden Fläche
schließen.
Konstruktionsteile 'aufnehmen, zur AM Passau transportieren und nach Angaben des AG lagern.
Der Transport zur AM ist in die Position einzurechnen und wird nicht gesondert vergütet.
Einfache Transportentfernung bis 12 km.'
Menge: 2,000 St
Leistungsbereichkatalog: 129

**01.29.0050 AEK aus Stahl abbauen Endkonstr.*ESP*Profil B Regelabs. 12 m*Pfosten i. Boden HB 1**
StL-Nr. 2112900721211199
Anfangs-/Endkonstruktion (AEK) aus Stahl abbauen.
Endkonstruktion.
SE = Einfache Schutzplanke.
Holm Profil B.
Regelabsenkung 12,00 m.
Pfosten im Boden.
Pfosten in Boden, Homogenbereich HB 1 - FRS.
Pfostenlöcher entsprechend der sie umgebenden Fläche
schließen.
Konstruktionsteile 'aufnehmen, zur AM Passau transportieren und nach Angaben des AG lagern.
Der Transport zur AM ist in die Position einzurechnen und wird nicht gesondert vergütet.
Einfache Transportentfernung bis 12 km.'
Menge: 3,000 St
Leistungsbereichkatalog: 129

**01.29.0060 AEK aus Stahl abbauen Endkonstr. Profil B*Regelabs. 12 m Pfosten i. Boden*HB 1**
StL-Nr. 2112900729211199
Anfangs-/Endkonstruktion (AEK) aus Stahl abbauen.
Endkonstruktion.
SE '= Eco-Safe.'

Holm Profil B.
Regelabsenkung 12,00 m.
Pfosten im Boden.
Pfosten in Boden, Homogenbereich HB 1 - FRS.
Pfostenlöcher entsprechend der sie umgebenden Fläche
schließen.
Konstruktionsteile 'aufnehmen, zur AM Passau transportieren und nach Angaben des AG lagern.
Der Transport zur AM ist in die Position einzurechnen und wird nicht gesondert vergütet.
Einfache Transportentfernung bis 12 km.'
Menge: 1,000 St
Leistungsbereichkatalog: 129

**01.29.0070 Leitpfosten abbauen Aufsatzleitpfost.**
StL-Nr. 211290577099
Leitpfosten abbauen.
Abbauteil = Aufsatzleitpfosten.
Abbauteile 'aufnehmen, zur AM Passau transportieren und nach Angaben des AG lagern.
Der Transport zur AM ist in die Position einzurechnen und wird nicht gesondert vergütet.
Einfache Transportentfernung bis 12 km.'
Menge: 5,000 St
Leistungsbereichkatalog: 129

**01.29.0080 Leitpfosten abbauen Eingrableitpfost.*erf. Erdarbeiten**
StL-Nr. 211290571199
Leitpfosten abbauen.
Abbauteil = Eingrableitpfosten.
Erforderliche Erdarbeiten ausführen. Vorhandene Pfostenlöcher entsprechend der sie umgebenden Fläche
schließen.
Abbauteile 'aufnehmen, zur AM Passau transportieren und nach Angaben des AG lagern.
Der Transport zur AM ist in die Position einzurechnen und wird nicht gesondert vergütet.
Einfache Transportentfernung bis 12 km.'
Menge: 7,000 St
Leistungsbereichkatalog: 129

**01.29.0090 AEK herstellen*Profil B Regelabs. 12 m*Pfosten Sigma HB 1*Erdarb. ausf.**
StL-Nr. 21129217921111
Anfangs-/Endkonstruktion (AEK) einschließlich erforderlicher systembedingter Arbeiten herstellen.
Konstruktion 'Einfache Schutzplanke im Bestand.
Ein fachgerechter Anschluss an den Bestand ist einzurechnen und wird nicht gesondert vergütet.'

Holm Profil B.
AEK = Regelabsenkung 12,00 m.
Pfosten Sigma 100.
Aufstellung in Boden, Homogenbereich HB 1 - FRS.
Erforderliche Erdarbeiten ausführen. Die umgebende
Fläche wiederherstellen, überschüssigen Boden
flächenhaft verteilen.
Menge: 1,000 St
Leistungsbereichkatalog: 129

**01.29.0100 AEK herstellen*Profil B Regelabs. 12 m*Pfosten Sigma HB 1*Erdarb. ausf.**
StL-Nr. 21129217921111
Anfangs-/Endkonstruktion (AEK) einschließlich erforderlicher systembedingter Arbeiten herstellen.
Konstruktion 'Einfache Distanzschutzplanke im Bestand.
Ein fachgerechter Anschluss an den Bestand ist einzurechnen und wird nicht gesondert vergütet.'

Holm Profil B.
AEK = Regelabsenkung 12,00 m.
Pfosten Sigma 100.
Aufstellung in Boden, Homogenbereich HB 1 - FRS.
Erforderliche Erdarbeiten ausführen. Die umgebende
Fläche wiederherstellen, überschüssigen Boden
flächenhaft verteilen.
Menge: 1,000 St
Leistungsbereichkatalog: 129

**01.29.0110 AEK herstellen*Profil B Regelabs. 12 m*Pfosten Sigma HB 1*Erdarb. ausf.**
StL-Nr. 21129217921111
Anfangs-/Endkonstruktion (AEK) einschließlich erforderlicher systembedingter Arbeiten herstellen.
Konstruktion 'Eco-Safe im Bestand.
Ein fachgerechter Anschluss an den Bestand ist einzurechnen und wird nicht gesondert vergütet.'

Holm Profil B.
AEK = Regelabsenkung 12,00 m.
Pfosten Sigma 100.
Aufstellung in Boden, Homogenbereich HB 1 - FRS.
Erforderliche Erdarbeiten ausführen. Die umgebende
Fläche wiederherstellen, überschüssigen Boden
flächenhaft verteilen.
Menge: 1,000 St
Leistungsbereichkatalog: 129

#### Unterabschnitt 01.34 (LB 134) Kabelverlegung

**01.34.0010 Vermessungsarbeiten**
*** Pauschalposition
Vermessung in ETRS89, UTM-, DHHN2016- Koordinaten (X-, Y- und Z-Koordinaten, Bayern Zone 32; +/- 10 cm Genauigkeit).

Die einzelnen Punkte sind nach den vermessungstechnischen Grundlagen der Straßenbauverwaltung auszuführen.

Es ist die gesamte Kabelschutzrohrtrasse, alle Schutzrohrenden, alle Schächte sowie alle vom AN hergestellten Trassen in ihrer Lage und Tiefe (OK Rohr) einzumessen und an den AG digital zu übergeben. Es sind verschiedene Codes zur Indentifizierung der einzelnen Punkte in Absprache mit dem AG zu vergeben.

Übergabeformate:
Koordinatenliste als txt-Datei

Die Vermessung ist baubegleitend auszuführen. Ein wiederholtes Anfahren ist daher in den Preis einzurechnen.

Übergabe der Daten an den AG maximal 1 Woche nach Abschluss der Verlegung der KSR im Titel Seitenablagerung.
Menge: 1,000 Psch

*Hinweis: Vorbemerkung Fotodokumentation*
Durch den AN ist eine Fotodokumentation mit entsprechenden Bildunterschriften des vorhandenen Zustandes und des Bauablaufes bis zur Beendigung der Bauarbeiten Kabelverlegung Seitenablagerung aufzustellen. Abgerechnet wird die folgende LV-Position unabhängig von der Anzahl der Einzelfotos nur einmal.

Die Lichtbilder über den wesentlichen Bauablauf sind wie folgt zu benennen:
JJJJ-MM-TT_123_Str-kmxxx-xxx
JJJJ = Jahr, z. B. 2022
MM = Monat, z. B. 07 für Juli
TT = Tag, z. B. 21
123 = laufende Nummer am selben Tag oder im selben Monat

Festzuhalten sind unter anderem:
- die Kabeltrasse vor und nach der Verlegung mit Angabe der Koordinaten
- die Verlegung der Kabelschutzrohre in offener Bauweise mit Darstellung Grabensohle, Einbau KSR, Sand und Warnband.

Die Fotodokumentation ist gesondert von der übergeordneten Fotodokumentation maximal 1 Woche nach Abschluss der Verlegung der KSR im Titel Seitenablagerung dem AG nach Örtlichkeit und Aufnahmedatum sortiert auf DVD zu übergeben.

**01.34.0020 Lichtbilder herst. und liefern**
StL-Nr. 19101620
Lichtbilder über den wesentlichen Bauablauf des Bauwerks in digitalisierter Form (Auflösung mindestens
1024 mal 768 Pixel, 24 Farben) mit Digitalkamera herstellen und auf mit dem AG abgestimmten Datenträger (CD
oder DVD) liefern. Das Komprimierungsverhältnis bzw.
die Bildqualität ist so zu wählen, dass durch die Komprimierung keine für den Sachverhalt wesentlichen Bildinformationen verloren gehen.
Menge: 1,000 St

**01.34.0030 Graben für Leitungen herst. gew. Boden*Tiefe >0,75-1,00m Breite>0,70-0,90m*lag. i./ver.o.Lz Aush.verdichten**
StL-Nr. 24108222244101
Graben für Sickerleitungen, Druckleitungen, Kabel,
Leerrohre oder dgl. herstellen. Straßenaufbruch wird
gesondert vergütet. Abrechnung nach der Länge des
Grabens, gemessen in der Achse.
In gewachsenem Boden. Homogenbereich nach Unterlagen
des AG.
Grabentiefe über 0,75 bis 1,00 m.
Breite der Grabensohle über 0,70 bis 0,90 m.
Aushub zur Wiederverwendung innerhalb der Baustelle
lagern, nach Verlegen der Leitung in Graben oberhalb
der Leitungszone einbauen und verdichten einschl. ggf.
erforderlicher Wasserzugabe.
Zum Verfüllen nicht verwendeten Aushub in Auftragsbereichen profilgerecht einbauen und verdichten
einschl. ggf. erforderlicher Wasserzugabe.
Menge: 435,000 m

**01.34.0040 Baugrube herstellen*Tiefe bis 1,25 m**
StL-Nr. 24108107091099
Baugrube nach Unterlagen des AG herstellen.
Beschreibung der Homogenbereiche nach Unterlagen des
AG. Verbau wird gesondert vergütet.
Baugrube 'Anschluss Bestandsrohre Str.km 606,975'

Baugrubentiefe bis 1,25 m.
Aushub 'zwischenlagern, wiedereinbauen und verdichten'

Abrechnung 'mit senkrechten Baugrubenwänden'
Menge: 18,000 m3

**01.34.0050 Sandbett herstellen**
Sandbett herstellen. Kabelsand 0/3mm liefern und in
Rohrgrabenbreite 10 cm unter den Kabelschutzrohren und bis 10 cm über die Kabelschutzrohre einbauen.
Menge: 108,000 m3

**01.34.0060 Kabelschutzrohr liefern/einbauen KSR Stange d110*SDR 17,6 PE-HD-Rohr*innen glatt schwarz*in Graben*druckdicht 0,5bar**
StL-Nr. 2113413362111110
Kabelschutzrohr einschließlich der Rohrverbindung liefern und einbauen. Rohröffnungen dicht verschließen.
Erdarbeiten und der Aufbruch von Straßenbefestigungen
werden gesondert vergütet.
Kabelschutzrohr Stangenware d110.
SDR = 17,6.
Rohr aus PE-HD.
Innenwand = glatt.
Farbkennzeichnung = schwarz.
Kabelschutzrohr in Graben verlegen.
Rohrverbinder = druckdicht 0,5 bar.
Menge: 440,000 m

**01.34.0070 Kabelschutzrohr liefern/einbauen KSR Stange d110*SDR 17,6 PE-HD-Rohr*innen glatt rot*in Graben*druckdicht 0,5bar**
StL-Nr. 2113413362112110
Kabelschutzrohr einschließlich der Rohrverbindung liefern und einbauen. Rohröffnungen dicht verschließen.
Erdarbeiten und der Aufbruch von Straßenbefestigungen
werden gesondert vergütet.
Kabelschutzrohr Stangenware d110.
SDR = 17,6.
Rohr aus PE-HD.
Innenwand = glatt.
Farbkennzeichnung = rot.
Kabelschutzrohr in Graben verlegen.
Rohrverbinder = druckdicht 0,5 bar.
Menge: 440,000 m

**01.34.0080 Kabelschutzrohr liefern/einbauen KSR endlos d50*SDR 11 PE-HD-Rohr*innen profiliert schwarz*in Graben*Einblasdr. 10 bar**
StL-Nr. 2113413331121120
Kabelschutzrohr einschließlich der Rohrverbindung liefern und einbauen. Rohröffnungen dicht verschließen.
Erdarbeiten und der Aufbruch von Straßenbefestigungen
werden gesondert vergütet.
Kabelschutzrohr endlos d50.
SDR = 11.
Rohr aus PE-HD.
Innenwand = profilierte Innenfläche.
Farbkennzeichnung = schwarz.
Kabelschutzrohr in Graben verlegen.
Rohrverbinder = Einblasdruck mind. 10 bar.
Menge: 440,000 m

**01.34.0090 Kabelschutzrohr liefern/einbauen KSR endlos d50*SDR 11 PE-HD-Rohr*innen profiliert*in Graben Einblasdr. 10 bar**
StL-Nr. 2113413331129120
Kabelschutzrohr einschließlich der Rohrverbindung liefern und einbauen. Rohröffnungen dicht verschließen.
Erdarbeiten und der Aufbruch von Straßenbefestigungen
werden gesondert vergütet.
Kabelschutzrohr endlos d50.
SDR = 11.
Rohr aus PE-HD.
Innenwand = profilierte Innenfläche.
Farbkennzeichnung 'schwarz mit roten Streifen, siehe LB'

Kabelschutzrohr in Graben verlegen.
Rohrverbinder = Einblasdruck mind. 10 bar.
Menge: 440,000 m

**01.34.0100 Kabelschutzrohr liefern/einbauen KSR endlos d50*SDR 11 PE-HD-Rohr*innen profiliert*in Graben Einblasdr. 10 bar**
StL-Nr. 2113413331129120
Kabelschutzrohr einschließlich der Rohrverbindung liefern und einbauen. Rohröffnungen dicht verschließen.
Erdarbeiten und der Aufbruch von Straßenbefestigungen
werden gesondert vergütet.
Kabelschutzrohr endlos d50.
SDR = 11.
Rohr aus PE-HD.
Innenwand = profilierte Innenfläche.
Farbkennzeichnung 'schwarz mit blauen Streifen, siehe LB'

Kabelschutzrohr in Graben verlegen.
Rohrverbinder = Einblasdruck mind. 10 bar.
Menge: 440,000 m

**01.34.0110 Rohrzugabdichtung ausbauen beseitigen*Durchmesser 50mm unbelegt*Einzelzugabdicht.**
StL-Nr. 21134241111300
Bestehende Rohrzugabdichtung nach Unterlagen des AG
ausbauen.
Rohrzugabdichtung nach dem Ausbau beseitigen.
Lichter Rohrdurchmesser = 50 mm.
Unbelegtes Rohr.
Abdichtung = Einzelzugabdichtung.
Menge: 3,000 St

**01.34.0120 Liefern und Einbauen von Verbindungsmuffen d50**
Lieferung zusätzlicher druckdichter Verbindungsmuffen für unbelegte LWL-Schutzrohre PE-HD 50x4,6 gemäß der allgemeinen Spezifikation für den Neubau von LWL-Kabelschutzrohranlagen (LWL-KSRA) sowie einbauen an den KSR-Enden am Kabelschacht Str.km 606,975.

Das Kürzen und Anpassen der beidseitigen Rohrenden ist einzurechnen.
Menge: 3,000 St

**01.34.0130 KSR-Bögen für d110 liefern und einbauen**
Lange, flexible Segmentbögen (bis 90 Grad biegbar) für Kabelschutzrohre d110 (SDR 17,6), innen glatt liefern, verlegen und beidseitig im Rahmen der Verlegung an KSR d110 anschließen.
Menge: 2,000 St

**01.34.0140 Abbauen und umsetzen provisorischer Kabeltrassen**
LWL- und Datenkabel im Beisein einer Verlegeaufsicht des AG von den Holzpflöcken abnehmen, seitlich bis zu 10m im Bereich der neuen Böschung der Seitenablagerung vertragen und auf dem Gelände ablegen.
Bestehende Holzpflöcke ziehen, seitlich bis zu 10m vertragen und in der neuen Trasse wieder in den Untergrund einschlagen, sodass sich eine Höhe über Gelände von 80 cm ergibt.

Anschließend das auf dem Gelände abgelegte Kabel mit einem UV-beständigen Kabelbinder wieder am Pflock befestigen.

Holzpflöcke: Durchmesser 6-8 cm, Länge ca. 130 cm
Abstand in Längsrichtung 2,5 m bis 3 m

Kabeltypen:
A-DSF(ZN)(L)2Y 8x12 E9/125+Cu2Y 1x2x0,6/1,1 LG
A-02YSF(L)2Y 30x2x0,8 ST III BD

Abgerechnet wird in der Achse der abgebauten provisorischen Kabeltrasse mit 2 Kabeln.
Menge: 435,000 m

**01.34.0150 Umsetzen von Überlängen provisorischer Kabel**
Bestehende, als Ring an der Aufständerung abgelegte Überlänge von LWL- und Datenkabeln im Beisein einer Verlegeaufsicht des AG von den Holzpflöcken abnehmen, ausrollen, seitlich bis zu 10m vertragen und auf dem Gelände ablegen.

Nach Umsetzen der Aufständerung verbleibende Überlänge von LWL- und Datenkabeln wieder zu einem Ring aufrollen, mit UV-beständigen Kabelbindern als Ring fixieren und stehend an der Holzaufständerung befestigen.

Kabeltypen:
A-DSF(ZN)(L)2Y 8x12 E9/125+Cu2Y 1x2x0,6/1,1 LG
A-02YSF(L)2Y 30x2x0,8 ST III BD

Die Kabelüberlängen haben jeweils eine Länge von ca. 10-15m.

Abgerechnet wird je Überlänge.
Menge: 6,000 St

**01.34.0160 Warneinr. Kabel herstellen**
Warneinrichtung für erdverlegte Kabel aus Trassenband des AG herstellen.
Trassenband wird vom AG frei Baustelle gestellt. Trassenband vom Lagerplatz des AN zur Baustelle transportieren und auf der Leitungszonenverfüllung auslegen.

50 mm breites, 0,25 mm dickes, gelbes Trassenband mit perforierten Sollbruchstellen nach DIN EN 12613 aus Polyethylenverbund (folienkaschiert) mit dem einzeiligen Aufdruck:
Achtung LWL und Fernmeldekabel - Die Autobahn GmbH des Bundes +49 89 350 947 0
Menge: 880,000 m

**01.34.0170 Prüfen KSR d 110**
Kalibrieren von KSR HD-PE 110x6,3 gem. Leistungsbeschreibung zwischen zwei Baugruben bei Str.km 606,975 und an der Losgrenze.

Einschl. der erforderlichen Fahrtkosten.

Abgerechnet wird pro m Streckenlänge gemessen aus den Bestandsplänen (2-dimensional).

Einzellängen ca. 440 m.
Menge: 880,000 m

*Hinweis: Vorbemerkung Rückbau*
Im Rahmen der hier beschriebenen Arbeiten werden die bestehenden Kabel und -schutzrohre - in Bereichen, in denen sie die Arbeiten behindern - aus dem Graben ausgebaut und nach Wahl des AN verwertet bzw. entsorgt.

Kabeltyp F24 Streckenfernmeldekabel
AJ-PLEB2Y mit 24 DA, papierisoliert

Kabelschutzrohre HD-PE 50x4,6

Die beiden Notrufsäulenstandorte werden von Dritten außer Betrieb genommen. Vom AN ist der vorhandene Notrufsäulenschacht mit Notrufsäulensockel sowie die Pflasterung einschl. Bettung auszubauen und zu verwerten.

**01.34.0180 Kabel aufnehmen und entfernen Abd. Verwert. AN*Kabel Verwert. AN**
StL-Nr. 21134001900911
Kabel aufnehmen und entfernen. Das Ausbauen von Schächten wird gesondert vergütet. Behinderungen beim Freilegen durch vorhandene Kabel und Kabelschutzrohre werden
nicht gesondert vergütet. Erdarbeiten und der Aufbruch
von Straßenbefestigungen werden gesondert vergütet.
Kabeltyp 'F24-Kabel'

Kabel 'abgedeckt, Kunststoff- oder Tonhauben'

Abdeckung aufnehmen und nach Wahl des AN verwerten. Ka-
bel freilegen.
Kabel nach Wahl des AN verwerten.
Menge: 90,000 m

**01.34.0190 N.gefährl. Abfall aus Abbruch ent. Kunststoffe*Entsorgung AN Gebühr einrechn.**
StL-Nr. 12102113071100
Nicht gefährlichen Abfall aus Abbruch laden, fördern
und entsorgen. Schadstoffbelastung nach Unterlagen des
AG.
Abgerechnet wird nach Wiegescheinen.
Abfall = Kunststoff. Abfallschlüsselnummer 17 02 03.
Entsorgung nach Wahl des AN.
Gebühren der Abfallentsorgung sind einzurechnen.
Menge: 0,200 t

**01.34.0200 Beton abbrechen*Ger.bewehrt.Beton C12/15 bis C20/25*Verwerten**
StL-Nr. 22118013922001
Beton nach Unterlagen des AG abbrechen.
Bauteil 'Auflager, NRS-Schacht und -Sockel.'

Material = Beton, mit geringer Bewehrung.
Druckfestigkeitsklasse über C12/15 bis C20/25.
Abbruchgut nach Wahl des AN verwerten.
Menge: 1,500 m3

**01.34.0210 Bordstein aufnehmen. Tiefbord Beton*Fund.ü10-20/R-St. alles Verw. AN**
StL-Nr. 23115031250200
Bordstein aufnehmen.
Bordstein = Tiefbordstein aus Beton, Höhe bis 30 cm.
Fundament aus Beton, über 10 bis 20 cm dick, und
Rückenstütze aus Beton aufbrechen.
Sämtliche Steine und übriges Aufbruchgut nach Wahl des
AN verwerten.
Menge: 28,000 m

**01.34.0220 Plattenbelag aus Beton aufnehmen 5 cm dick*ungeb. Fugenmat. ungeb. Bettung*Verwertung AN**
StL-Nr. 23115021211300
Plattenbelag mit Platten aus Beton aufnehmen. Aufnehmen
der Tragschicht wird gesondert vergütet.
Platte ca. 5 cm dick.
Mit Fugenfüllung aus ungebundenem Fugenmaterial.
Bettung aus ungebundenem Bettungsmaterial.
Platten und übriges Aufbruchgut nach Wahl des AN verwerten.
Menge: 12,000 m2

#### Unterabschnitt 01.36 (LB 136) Ländlicher Wegebau

**01.36.0010 Unterlage profilieren, zu Beginn Bauarbeiten**
Unterlage für Schicht ohne Bindemittel auf Sollhöhe profilieren und verdichten.
Liefern von Baustoff bzw. Entfernen von überschüssigem Baustoff wird gesondert vergütet.
Erschwernisse durch Einbauten werden gesondert vergütet.
Unterlage = Schicht aus frostunempfindlichem Baustoff oder Baustoffgemisch zur Ertüchtigung der bestehenden ÖFW.
Einbaudicke i. M. 10 cm.
Verformungsmodul der profilierten Unterlage mindestens 100 MPa.
Unebenheit innerhalb einer 4,00 m langen Messstrecke höchstens 2 cm in Längs- und Querrichtung.
Menge: 2400,000 m2

**01.36.0020 Baustoff f. Profilausgleich liefern**
Baustoff für Profilausgleich liefern.
Baustoffgemisch: Schottertragschicht 0/45 mm.
Menge: 450,000 t

**01.36.0030 Unterlage profilieren, vor Ende Bauarbeiten**
Unterlage für Schicht ohne Bindemittel auf Sollhöhe profilieren und verdichten.
Liefern von Baustoff bzw. Entfernen von überschüssigem Baustoff wird gesondert vergütet.
Erschwernisse durch Einbauten werden gesondert vergütet.
Unterlage = Schicht aus frostunempfindlichem Baustoff oder Baustoffgemisch zur Profilierung der ÖFW vor Einbau der Deckschichten.
Entfernen von bis zu 5 cm überschüssigem Material.
Die Ausbildung eines Dachprofils ist einzurechnen.
Verformungsmodul der profilierten Unterlage mindestens 100 MPa.
Unebenheit innerhalb einer 4,00 m langen Messstrecke höchstens 2 cm in Längs- und Querrichtung.
Menge: 6600,000 m2

**01.36.0040 Überschüssigen Baustoff entfernen**
Überschüssigen Baustoff, der bei der Profilierung der Unterlage anfällt, aufnehmen und entfernen.
Material innerhalb der Baustelle zur Beprobung in Mieten einbauen.
Menge: 200,000 m3

**01.36.0050 Schottertragschicht herstellen*0/45 mm DPr 100+EV2 120 natürl. Gstk.*Abrechng. Auftrag**
StL-Nr. 2113635392001911
Schottertragschicht nach ZTV LW herstellen.
Verkehrsflächen 'ÖFW entlang der Seitenablagerungen.
Die Ausbildung eines Dachprofils ist einzurechnen.'

Baustoffgemisch 0/45 mm.
Verdichtungsgrad DPr mindestens 100 v.H. und Verformungsmodul EV2 auf der Oberfläche mindestens 120 MPa.
Einbaudicke '40 cm.'

Baustoffgemisch aus natürlichen Gesteinskörnungen.
Abgerechnet wird nach Auftragsprofilen.
Menge: 1620,000 m3

**01.36.0060 Schottertragschicht herstellen*0/45 mm DPr 100+EV2 120 natürl. Gstk.*Abrechng. Auftrag**
StL-Nr. 2113635392001911
Schottertragschicht nach ZTV LW herstellen.
Verkehrsflächen 'Ausweichstellen an bestehenden ÖFW.'

Baustoffgemisch 0/45 mm.
Verdichtungsgrad DPr mindestens 100 v.H. und Verformungsmodul EV2 auf der Oberfläche mindestens 120 MPa.
Einbaudicke '40 cm.'

Baustoffgemisch aus natürlichen Gesteinskörnungen.
Abgerechnet wird nach Auftragsprofilen.
Menge: 60,000 m3

**01.36.0070 Deckschicht ohne Bindemittel herst.*Sch.-Splitt-Sand 0/16 mm*Dicke 5 cm natürl. Gstk.**
StL-Nr. 21136361913601
Deckschicht ohne Bindemittel nach ZTV LW herstellen.
Verkehrsflächen 'ÖFW entlang der Seitenablagerungen.
Die Ausbildung eines Dachprofils ist einzurechnen.
Breite = 4,50 m.'

Gemisch aus Schotter-Splitt-Sand bzw. Splitt-Sand.
Baustoffgemisch 0/16 mm.
Einbaudicke = 5 cm.
Baustoffgemisch aus natürlichen Gesteinskörnungen.
Menge: 4200,000 m2

**01.36.0080 Deckschicht ohne Bindemittel herst.*Sch.-Splitt-Sand 0/16 mm*Dicke 5 cm natürl. Gstk.**
StL-Nr. 21136361913601
Deckschicht ohne Bindemittel nach ZTV LW herstellen.
Verkehrsflächen 'der bestehenden ÖFW.
Die Ausbildung eines Dachprofils ist einzurechnen.
Breite = i. M. 3,00 m.'

Gemisch aus Schotter-Splitt-Sand bzw. Splitt-Sand.
Baustoffgemisch 0/16 mm.
Einbaudicke = 5 cm.
Baustoffgemisch aus natürlichen Gesteinskörnungen.
Menge: 2400,000 m2

### Abschnitt 02 RRB Richterbach

*Hinweis: Allgemeiner Hinweis zum Lieferumfang*
Sofern in den einzelnen Positionen des Leistungsverzeichnisses nichts Abweichendes ausdrücklich festgelegt ist, gilt, dass das Liefern aller zur Leistungserfüllung erforderlichen Materialien Bestandteil der jeweiligen Position ist, auch wenn dies in der Positionsbeschreibung nicht gesondert erwähnt wird.
Die Einheitspreise beinhalten somit sämtliche Aufwendungen für Beschaffung, Anlieferung zur Baustelle, Transport, Entladung sowie alle hierfür erforderlichen Nebenleistungen, einschließlich Verpackung, Schutz und etwaiger Verluste.

#### Unterabschnitt 02.01 (LB 101) Baustelleneinrichtung, Baubegleitende Leistungen

*Hinweis: Hinweis Zwischenlagerfläche*
Die Herstellung und Vorbereitung der zur Maßnahme benötigten Flächen einschließlich aller erforderlichen Erdarbeiten, Planierungsarbeiten, Schutzmaßnahmen sowie der Aufbringung einer tragfähigen, befahrbaren Fläche ist in die Position "Baustelle einrichten" einzurechnen. Während der gesamten Bauzeit hat der Auftragnehmer die Flächen ordnungsgemäß zu unterhalten, verkehrssicher vorzuhalten und bei Bedarf instand zu setzen, sodass eine uneingeschränkte Nutzung gewährleistet bleibt. Nach Abschluss der Maßnahme ist die Fläche vollständig rückzubauen, sämtliche Materialien aufzunehmen und der ursprüngliche Gelände- und Nutzungszustand wiederherzustellen.

**02.01.0010 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'Arbeiten zum LV Teil 2: Herstellung eines
Regenrückhaltebeckens mit vorgeschalteter Vorreinigung,
einschließlich aller dazugehörigen arbeiten'

Zufahrt zur Baustelle vorhanden.
Menge: 1,000 Psch

**02.01.0020 Baustelle räumen**
*** Pauschalposition
StL-Nr. 1910111299
Baustelle von allen Geräten, Anlagen, Einrichtungen und
dgl. räumen. Benutzte Flächen und Wege entsprechend dem
ursprünglichen Zustand herrichten. Soweit nicht für
bestimmte Leistungen für das Räumen der Baustelle gesonderte Positionen im Leistungsverzeichnis enthalten
sind, gilt die Pauschale
für 'Arbeiten zum LV Teil 2: Herstellung eines
Regenrückhaltebeckens mit vorgeschalteter Vorreinigung,
einschließlich aller dazugehörigen arbeiten'
Menge: 1,000 Psch

**02.01.0030 Bauzaun aufstellen und entfernen Zaunhöhe 2,0 m*Stahlgitter-FT**
StL-Nr. 1910120733
Bauzaun nach Unterlagen des AG einschl. der erforderlichen Tore und Pfosten standsicher aufstellen, während
der Bauzeit vorhalten und unterhalten sowie nach Beendigung der Bauzeit entfernen. 70 v.H. des Preises werden nach Aufstellen, der Rest nach Entfernen des Bauzaunes vergütet.
Zaunhöhe = 2,00 m.
Zaun aus Stahlgitter-Fertigteilen.
Menge: 50,000 m

**02.01.0040 Bauzaun umsetzen Zaunhöhe 2,0 m*StahlgitterFT**
StL-Nr. 1910121233
Bauzaun innerhalb der Baustelle umsetzen. Nicht wiederverwertbare Teile ersetzen.
Zaunhöhe = 2,00 m.
Zaun aus Stahlgitter-Fertigteilen.
Menge: 50,000 m

**02.01.0050 Belastungsfahrzeug bereitstellen**
StL-Nr. 19101707
Belastungsfahrzeug als Gegengewicht (z.B. ausreichend
beladener Lkw) für Plattendruckversuch bei Kontrollprüfungen bereitstellen.
Menge: 10,000 h

**02.01.0060 Kontrollprüfung Plattendruckversuch nach DIN 18134**
Lastplattendruckversuch nach DIN 18134
für Kontrollprüfungen ZTV SoB-StB,
Untersuchungspunkte auf Anordnung des AG
die Prüfpunkte werden von der Bauleitung festgelegt.
einschl. Bereitstellung sämtlicher Geräte und
Hilfmittel (Gegengewicht).
Die Prüfung ist durch eine anerkannte
Materialprüfanstalt mit Auswertung und Darstellung der
Messergebnisse durchführen zu lassen.
Menge: 10,000 St

**02.01.0070 Zustandserfassung**
*** Pauschalposition
Erfassung und Dokumentation des Zustands von
Straßen, Geländeoberfläche, der Vorfluter und Vorflutleitungen,
sowie der baulichen Anlagen im
Baugelände.
Die Erfassung ist unter Beteiligung des AG und des
Straßenbaulastträgers bzw. Eigentümers vor Beginn
der Arbeiten durchzuführen.
Begehung und Dokumentation des Zustandes vor
Beginn der Arbeiten sowie nach Beendigung der
Arbeiten.
Dokumentationsunterlagen herstellen, uir Durchsicht
Prüfung und Freigabe übergeben.
Nach Überarbeitung dem AG in 3-facher Ausfertigung
sowie digital übergeben.
Menge: 1,000 Psch

**02.01.0080 Termin- und Ressourcenplanung**
*** Pauschalposition
Termin- und Ressourcenplanung erstellen.
Auf der Grundlage der Vertragstermine Bauablaufpläne- und Detailterminpläne gemäß Baubeschreibung erstellen und dem AG in digitaler Form übergeben. Die Bauablauf- und die Detailterminpläne sind als vernetztes Balkenpläne
auszuarbeiten.In den Detailterminplänen sind die wesentlichen Vorlauf- und Bauablaufvorgänge und deren Abhängigkeiten erkennbar darzustellen
(Verknüpfungen) für Teilabschnitte, Bauwerke sowie wesentliche Gewerke sind die
Fertigstellungstermine anzugeben.
Menge: 1,000 Psch

**02.01.0090 Lichtbilder herstellen und liefern**
*** Pauschalposition
Lichtbilder über den wesentlichen Bauablauf des Bauwerks
in digitalisierter Form (Auflösung mindestens
1024 mal 768 Pixel, 24 Farben) mit Digitalkamera herstellen
und auf mit dem AG abgestimmten Datenträger (CD
oder DVD) liefern. Das Komprimierungsverhältnis bzw.
die Bildqualität ist so zu wählen, dass durch die Komprimierung
keine für den Sachverhalt wesentlichen Bildinformationen verloren gehen.
Menge: 1,000 Psch

**02.01.0100 Beweissicherungsprobennahme Ackerflächen**
Beweissicherungsprobenahme von Ackerflächen auf Anordnung des AG durchführen.
Öffnen, Entnahme der Probe und Verfüllen der Schürfe/des Bohrlochs inkl. sämtlicher erforderlicher Geräte.
Probenahme nach Wahl des AN, z.B. durch Baggerschürfe, Rammkernsonden, o.ä.
Probe bis mind. 60 cm unter GOK.
Enthalten ist jeweils eine Probenahme vor Beginn und nach Abschluss der Bauarbeiten.
Inkl. vorher/nachher-Dokumentation und Vermessung der Ansatzpunkte.
Probe an akkreditiertes Labor nach DIN EN ISO 17025 nach Wahl des AN mit Probenahme- und gesondertem Probenbegleitprotokoll nach Unterlagen des AG
übergeben.
Dokumentation als PDF-Dokument dem AG übergeben.
Die Vergütung erfolgt nach der Übergabe der Dokumentation.
Menge: 5,000 St

**02.01.0110 Betriebsbuch Beckenanlage herstellen**
*** Pauschalposition
Betriebsbuch für die Beckenanlage einschließlich erforderlicher Vermessung und Bestandsplanerstellung nach Unterlagen des AG herstellen sowie analog (2-fach) und digital liefern
Menge: 1,000 Psch

**02.01.0120 Vermessung für die Ausführung**
*** Pauschalposition
Vermessungsarbeiten für die Ausführung / Absteckung von Bauteilen nach Unterlagen des AG einschließlich aller Geräte- und Personalkosten durchführen.
Für Seitenablagerungen, Verkehrsflächen, Entwässerungseinrichtungen,
Fahrzeugrückhaltesysteme und Kabeltrassen.
Die ggfs. erforderlich Verdichtung des Lage- und Höhenfestpunktfeldes gemäß
Baubeschreibung ist Bestandteil der Leistung.
Die Daten sind als DGM aufzubereiten und dem AG vor Beginn der Arbeiten in den jeweiligen Bereich zur Überprüfung vorzulegen. Erst nach Freigabe dürfen die Arbeiten begonnen werden. Die Aufnahme und Vorlage der Daten kann auch in Teilabschnitten erfolgen.
Die überprüften und vom AG freigegebenen Daten bilden die Basis für die Abrechnung.
Das Aufnehmen der Daten in Teilabschnitten, die Datenaufbereitung sowie -übergabe sind in diese Position einzurechnen.
Ebenso ist die Transformation der vom AG übergebenen Daten aus dem Lagesystem GK4 (EPSG: 31468) ins Lagesystem UTM32 ohne Zonenkennzahl (EPSG:
25832) in diese Position einzurechnen und wird nicht gesondert vergütet.
Menge: 1,000 Psch

**02.01.0130 Vermessung für die Bestandsaufnahme**
*** Pauschalposition
Vermessungsarbeiten für die Bestandsaufnahme einschließlich aller Geräte- und Personalkosten durchführen.
Vermessung des Bestandes nach Fertigstellung der Baumaßnahme. Aufnahme von Seitenablagerungen, Fahrbahn- und Wegrändern, Entwässerungseinrichtungen und
Leitungen, Durchlässen, Ein- und Ausläufen, Schächten,
Fahrzeugrückhaltesystemen, Zäunen, Kabeltrassen, Bauwerken aller Art, Groß- und Kleinbeschilderung, usw.
Die Übermittlung der Daten in digitaler Form erfolgt über die Position
"Bestandsunterlagen herst. und liefern".
Menge: 1,000 Psch

**02.01.0140 Bestandsunterlagen herst. und lief.**
*** Pauschalposition
Bestandsunterlegen gem. Baubeschreibung mit
sämtlichen Entwässerungseinrichtungen und
-leitungen, Durchlässen, Ein- und Ausläufen,
Schächten, Kabel, Bauwerke aller Art, Groß- und
Kleinbeschilderung, Fahrzeugrückhaltesysteme, Zäune,
Seitenablagerungen, usw. nach Fertigstellung der Maßnahme herstellen und liefern.
Die Bestandsunterlagen sind dem AG spätestens mit der Schlussrechnung zu übergeben.
Erforderliche Vermessungsleistungen für die Bestandsaufnahme werden gesondert vergütet.
Alle Bestandsunterlagen müssen beinhalten:
Projektbezeichnung, Bezeichnung der Unterlage, Datum der Herstellung der Bauleistung, Datum der Erstellung der Unterlage, Lokalisierung gemäß Anweisung
Straßendatenbank (ASB), Stationierung, Ersteller der Bestandsunterlage, Maßstab, Höhen- und Lagesystem.
Sämtliche Angaben sind im Lagesystem UTM32 ohne Zonenkennzahl (EPSG: 25832) und im Höhensystem DHHN 2016 (EPSG: 7837) zu machen.
Lagepläne müssen folgende Fachdaten enthalten:
sichtbare Querschnittsteile, Breiten, Nordrichtung, Grundstücksgrenzen und Flurnummern, Straßennamen und Hausnummern, Entwässerungseinrichtungen
einschließlich der Lage der Leitungen und der Fließrichtung, Leitungsbestand von Dritten.
Querschnitte müssen folgende Fachdaten enthalten.
Sämtlich Schichten des Aufbaus der Seitenablagerungen und angrenzenden Wege,
Untergrund/-bau, Bauteile, Zäune, Grundstücksgrenzen.
Die Bestandsunterlagen sind auf Grundlage der Bauausführungsunterlagen und auf
Grundlage der Aufnahme des Urgeländes durch den AN zu erstellen.
Die restlichen Unterlagen sind vom AN selbst zu beschaffen.
Die Bestandsunterlagen bestehen aus:
Lageplan M 1:1.000
Querschnitte LSW SÜD und LSW SÜD 5 je M 1:50
Die Planunterlagen sind dem AG 2-fach als Papierpause und in digitaler Form im
icd-Format, als Plot-Datei sowie im pdf-Format zu übergeben.
Menge: 1,000 Psch

**02.01.0150 Höhenfestpunkt herstellen.**
Höhenfestpunkt in Abstimmung mit dem AG herstellen.
Der Höhenfestpunkt ist kurz nach Auftragserteilung
herzustellen und spätestens vor Durchführung der ersten
Geländeaufnahme durch den AN auf die vom AG
zur Verfügung gestellten Höhenfestpunkte einzumessen.
Während und nach Ablauf der Frostperiode ist die Höhenlage des Festpunktes zu kontrollieren.
Die erforderlichen Erdarbeiten gehören zum Leistungsumfang.
Höhenfestpunkt aus einem mind. 10 cm langen Bolzen
mit Rundkopf, der in einem Stahlbetonkörper mit
einem Querschnitt von 30 x 30 cm, Expositionsklasse
XC4 versetzt ist,
Gründungstiefe 80 cm.
Bei Abschluss der Baumaßnahme Höhenfestpunkt
ausbauen und einer Entsorgung nach Wahl des
AN zuführen.
Menge: 2,000 St

#### Unterabschnitt 02.02 (LB 802) Entsorgung

**02.02.0010 EBV-Dokumentation mit ZEDAL**
*** Pauschalposition
Dokumentation des Einbaus, der Wiederverwendung sowie Entsorgung sämtlicher
mineralischer Ersatzbaustoffe in elektronischer Form über die ZEDAL-Plattorm,
EBV-Modul, gemäß Baubeschreibung.
Menge: 1,000 Psch

**02.02.0020 Probenahme gemäß LAGA PN 98 durchf. Bepr.HFW Schürf.**
StL-Nr. 2480214001999999
Probe gemäß LAGA PN98 nach Unterlagen des AG
entnehmen, in Probebehälter mit zugehörigem
Verschluss verpacken, bezeichnen, konservieren,
befördern und aufbewahren. Entnahme von
Einzelproben nach LAGA PN98 Tab. 2. Herstellung
von Mischproben, Sammelproben und Laborproben nach
LAGA PN98 Tab. 2. Probeentnahme durch Probenehmer
mit Fachkundenachweis nach LAGA PN98 für
umwelttechnische Untersuchungen, Nachweis nicht
älter als 5 Jahre. Probenüberschuss aus nicht
aufbereiteter Probenmasse als Rückstellprobe
aufbewahren.
Beprobung nach LAGA PN98 9.1.1a von Haufwerken
durch Entnahme aus bereits aufgeschütteten
Haufwerken mittels Anlegens von Schürfschlitzen.
Volumen/Anzahl/Länge 'Haufwerke mit Volumen bis 500 m3'

Von 'Boden, Steinen, SoB etc.'

Probe 'an akkreditiertes Labor nach DIN EN ISO 17025
nach Wahl des AN mit Probenahme- und gesondertem
Probenbegleitprotokoll nach Unterlagen des AG
übergeben.'
Menge: 10,000 St

**02.02.0030 Deklarationsanalyse durchführen EBVTab.3 Sp. 6 Rückstellp.12Mon**
StL-Nr. 2480216010000902
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben Bodenmaterial BM
und Baggergut BG gemäß Ersatzbaustoffverordnung.
Bestimmung der Materialklasse nach Anlage 1,
Tabelle 3, Spalte 6 einschließlich pH-Wert.
Laborbericht als Deklarationsanalyse 'als PDF-Dokument dem AG übergeben'

Aufbewahrung und Lagerung von Rückstellproben
mindestens 12 Monate nach Vorlage Laborbericht als
Deklarationsanalyse.
Menge: 5,000 St

**02.02.0040 Deklarationsanalyse durchführen Rückstellp.12Mon**
StL-Nr. 2480216009000902
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben Boden 'gemäß
BBodSchV. Bestimmung der Vorsorgewerte nach
Tabellen 1 bis 4'

Laborbericht als Deklarationsanalyse 'als PDF-Dokument dem AG übergeben'

Aufbewahrung und Lagerung von Rückstellproben
mindestens 12 Monate nach Vorlage Laborbericht als
Deklarationsanalyse.
Menge: 3,000 St

**02.02.0050 Deklarationsanalyse durchführen Analyt.DepV Bau Rückstellp.12Mon**
StL-Nr. 2480216000100902
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben Bauschutt gemäß
DepV. Bestimmung einer Deponieklasse nach Anhang
3, Tab. 2, Spalte 5.
Laborbericht als Deklarationsanalyse 'als PDF-Dokument dem AG übergeben'

Aufbewahrung und Lagerung von Rückstellproben
mindestens 12 Monate nach Vorlage Laborbericht als
Deklarationsanalyse.
Menge: 2,000 St

**02.02.0060 Analyse Zusatzparameter durchf. Unters. Boden*Säureneutr.-kap. Atmungsakt. AT4*Brennwert Gasbild. GB21*EOX Feststoff Schwermet. Fest.**
StL-Nr. 2480217011111119
Ergänzende chemische Analyse von Proben für
Deklarationsanalyse zur Bestimmung der
Deponieklasse durchführen. Bestimmung von
Zusatzparametern nach DepV Anhang 3, Tab. 2 Spalte
5, EBV Anlage 1 und länderspezifischen Parametern.
Bestimmungsverfahren nach EBV Anlage 5,
Untersuchungsverfahren nach BBodSchV Anlage 3 und
Vorgaben zur Beprobung nach DepV Anhang 4 durch
akkreditierte Untersuchungsstelle. Ergänzende
Ergebnisse im Laborbericht für Deklarationsanalyse
gesondert ausweisen. Deklarationsanalyse zur
Bestimmung der Deponieklasse durchführen wird
gesondert vergütet.
Untersuchung von Materialproben Boden.
Säureneutralisationskapazität.
Atmungsaktivität AT4.
Brennwert.
Gasbildungsrate GB 21.
EOX im Feststoff.
Schwermetalle im Feststoff.
Zusatzparameter 'werden je zusätzlich untersuchtem Paramter
abgerechnet. Ausführung erfolgt nur nach
Anordnung durch den AG.'
Menge: 4,000 St

**02.02.0070 Material entsorgen Oberboden**
Material mit umweltrelevanten Inhaltsstoffen aus Haufwerken innerhalb der Baustelle lösen, laden, fördern und einer fachgerechten Verwertung zuführen.
AN übernimmt Pflichten des Abfallbesitzers.
Verwertung nach Wahl des AN.
Abfall = Oberboden
AVV-Schlüssel = 170504
Kosten der Verbleibsdokumentation sind einzurechnen.
Dokumentation nach Unterlagen des AG.
Abgerechnet wird nach Wiegescheinen.
Menge: 1500,000 t

**02.02.0080 Material entsorgen BM-F0***
Material mit umweltrelevanten Inhaltsstoffen aus Haufwerken innerhalb der
Baustelle lösen, laden, fördern und einer fachgerechten Verwertung zuführen.
AN übernimmt Pflichten des Abfallbesitzers.
Verwertung nach Wahl des AN.
Materialwert Bodenmaterial BM-F0*.
Abfall = Boden und Steine
AVV-Schlüssel = 170504
Kosten der Verbleibsdokumentation sind einzurechnen.
Dokumentation nach Unterlagen des AG.
Abgerechnet wird nach Wiegescheinen.
Menge: 250,000 t

**02.02.0090 Matreial entsorgen, BM-F1**
Material mit umweltrelevanten Inhaltsstoffen aus Haufwerken innerhalb der
Baustelle lösen, laden, fördern und einer fachgerechten Verwertung zuführen.
AN übernimmt Pflichten des Abfallbesitzers.
Verwertung nach Wahl des AN.
Materialwert Bodenmaterial BM-F1.
Abfall = Boden und Steine
AVV-Schlüssel = 170504
Kosten der Verbleibsdokumentation sind einzurechnen.
Dokumentation nach Unterlagen des AG.
Abgerechnet wird nach Wiegescheinen.
Menge: 350,000 t

**02.02.0100 Matreial entsorgen, BM-F2**
Material mit umweltrelevanten Inhaltsstoffen aus Haufwerken innerhalb der
Baustelle lösen, laden, fördern und einer fachgerechten Verwertung zuführen.
AN übernimmt Pflichten des Abfallbesitzers.
Verwertung nach Wahl des AN.
Materialwert Bodenmaterial BM-F2.
Abfall = Boden und Steine
AVV-Schlüssel = 170504
Kosten der Verbleibsdokumentation sind einzurechnen.
Dokumentation nach Unterlagen des AG.
Abgerechnet wird nach Wiegescheinen.
Menge: 400,000 t

#### Unterabschnitt 02.05 (LB 105) Verkehrssicherung an Arbeitsstellen

*Hinweis: Hinweis Verkehrssicherung*
Ziel der Bauablaufplanung ist es, die erforderliche Querung der Richterstraße im Zuge der Herstellung des Zulaufs zum Regenklärbecken A1 innerhalb der vorgesehenen Vollsperre für die Sanierung der Richterstraße durchzuführen. Dadurch sollen im Rahmen dieses Leistungsverzeichnisses zusätzliche Vollsperrungen der Richterstraße vermieden werden.

Die Verkehrssicherung im Bereich der Richterstraße wird grundsätzlich in einem gesonderten Leistungsverzeichnis geregelt. Die in diesem Leistungsverzeichnis enthaltenen Positionen zur Verkehrssicherung dienen ausschließlich der Herstellung punktueller und zeitlich begrenzter Sicherungsmaßnahmen. Diese betreffen insbesondere die Absicherung der Baustellenzufahrten an der Richterstraße sowie die zeitweise Sicherung der hergestellten Suchschlitze im Zuge der Leitungsortung.

Hierfür sind lediglich geringfügige und überschaubare Verkehrssicherungseinrichtungen vorzusehen, wie beispielsweise einzelne Absperrschranken, Leitbaken oder Hinweisschilder zur Kennzeichnung der Baustellenzufahrt. Umfangreiche Verkehrsführungen oder längerdauernde Sperrungen der Richterstraße sind im Rahmen dieses Leistungsverzeichnisses nicht vorgesehen.

Der Auftragnehmer hat die in diesem Leistungsverzeichnis enthaltenen Verkehrssicherungspositionen entsprechend ausschließlich für die beschriebenen punktuellen Sicherungen zu kalkulieren. Die grundsätzliche Verkehrssicherung der Richterstraße erfolgt außerhalb dieses Leistungsumfangs.

*Hinweis: Hinweis MVAS Unterweisung*
Der Auftragnehmer hat sicherzustellen, dass alle mit der Verkehrssicherung beauftragten Mitarbeiter über eine gültige Unterweisung gemäß MVAS 99 verfügen. Die entsprechenden Nachweise sind der Bauleitung auf Verlangen vorzulegen. Sämtliche hieraus resultierenden Aufwendungen, einschließlich Schulungskosten, organisatorischer Maßnahmen sowie Bereitstellung qualifizierten Personals, sind vollständig in die Einheitspreise einzurechnen.

**02.05.0010 Verk.sich. kürzerer Dauer durchf.*Anordnung n. Unt.**
StL-Nr. 2110513500900019
Verkehrssicherung an Arbeitsstellen von kürzerer Dauer
betriebsfertig aufbauen, vorhalten, warten, instand
setzen, betreiben und abbauen. Vorübergehende Verkehrssicherungsmaßnahmen durchführen.
Für 'Absicherug der Baustellenzufahrt Richterbach /
Absicherung für die Herstellung von Suchschlitzen'

Verkehrsrechtliche Anordnung nach Unterlagen des AG
einholen und zugehörige Unterlagen erstellen. Erforderliche Ortsbesichtigungen zur Erstellung der Planunterlagen für die verkehrsrechtliche Anordnung durchführen.
Anfallende Gebühren 'werden vom AN übernommen'
Menge: 1,000 St

**02.05.0020 Kontrolle d. Verkehrss. an Arb.st. zwei bzw. einmal*schrift.Dokument**
StL-Nr. 2110590521
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 20,000 d

**02.05.0030 Verkehrsrechtlcihe Anordnung einholen**
*** Pauschalposition
Einholen der erforderlichen verkehrsrechtlichen Anordnung  gemäß Straßenverkehrsordnung (StVO) für Arbeiten im öffentlichen Verkehrsraum. Dies umfasst auch Feld- und Wirtschaftswege, sofern diese dem öffentlichen Verkehr zugänglich sind und somit der Geltung der StVO unterliegen.

Die Leistung beinhaltet eine örtliche Bestandsaufnahme der Verkehrsverhältnisse, die Ermittlung der erforderlichen verkehrsrechtlichen Maßnahmen wie Sperrungen, Umleitungen oder Regelungen des fließenden Verkehrs sowie die Erstellung eines Verkehrszeichenplans nach RSA 21.
Weiterhin umfasst die Leistung das Erstellen aller einzureichenden Unterlagen, wie Lageplan und Angaben zum Zeit- und Bauablauf, die Abstimmung mit der zuständigen Straßenverkehrsbehörde sowie die vollständige behördliche Korrespondenz bis zur Genehmigung.

Die genehmigte verkehrsrechtliche Anordnung ist anschließend der Bauleitung in digitaler und, sofern gefordert, in analoger Form zu übergeben. Die Pflicht zur Einholung der verkehrsrechtlichen Anordnung ergibt sich aus der Anwendung der StVO auf Feld- und Wirtschaftswegen, sofern diese öffentlicher Verkehrsraum sind. Behördliche Gebühren sind in den EP einzurechnen.
Menge: 1,000 Psch

**02.05.0040 Verkehrsrechtlcihe Anordnung einholen - Autobahn**
*** Pauschalposition
Einholen der erforderlichen verkehrsrechtlichen Anordnung (VAO) gemäß Straßenverkehrsordnung (StVO) für Arbeiten auf  Bundesautobahnen (BAB) einschöießlich der zugehörigen Zu- und Abfahrten, Standstreifen, Betriebswege und sonstiger Verkehrsflächen in unmittelbaren Autobahnbereich

Die Leistung beinhaltet eine örtliche Bestandsaufnahme der Verkehrsverhältnisse einschließlich der Bewertung der örtlichen und verkehrlichen Randbedingungen. Hierzu zählen insbesondere Fahrbahnbreiten, Verkehrsbelastung, Sichtverhältnisse, angrenzende Verkehrsflächen sowie vorhandene Verkehrsführungen. Auf dieser Grundlage sind die erforderlichen verkehrsrechtlichen Maßnahmen zu ermitteln, wie Sperrungen, Teilsperrungen, Umleitungen, Einengungen, Verkehrslenkungen oder Regelungen des fließenden Verkehrs.
Weiterhin umfasst die Leistung die Erstellung eines Verkehrszeichenplans gemäß den jeweils gültigen Richtlinien, insbesondere der RSA, einschließlich aller erforderlichen verkehrsrechtlichen Sicherungs- und Beschilderungsmaßnahmen. Bei Arbeiten im Bereich von Bundesautobahnen sind zusätzlich die autobahnspezifischen Vorgaben und Richtlinien zu berücksichtigen.
Die Leistung umfasst ferner das Zusammenstellen und Erstellen sämtlicher bei der zuständigen Straßenverkehrsbehörde einzureichender Unterlagen, insbesondere Lagepläne, Verkehrszeichenpläne, Erläuterungsberichte sowie Angaben zum Zeit- und Bauablauf. Hierzu gehört auch die fachliche und organisatorische Abstimmung mit der zuständigen Straßenverkehrsbehörde, der Straßenbaulastträgerin sowie sonstigen beteiligten Stellen sowie die vollständige behördliche Korrespondenz bis zur Erteilung der Genehmigung.

Die genehmigte verkehrsrechtliche Anordnung ist der Bauleitung in digitaler Form und, sofern gefordert, zusätzlich in analoger Ausfertigung zu übergeben. Behördliche Gebühren, Kosten für Anträge sowie alle mit dem Genehmigungsverfahren verbundenen Aufwendungen gelten als in die Einheitspreise eingerechnet und werden nicht gesondert vergütet.
Menge: 1,000 Psch

**02.05.0050 Absperrung herstellen**
Absperrung herstellen.
Absperrgerät oder Warneinrichtung aufstellen und
beseitigen, für die Bauzeit vorhalten, warten und
betreiben.
Verkehrszeichen mit retroreflektierender Folie,
Retroreflexions-Klasse 2.
Absperrschranke, Zeichen 600- 30 und Zeichen 250
mit 5 Richtstrahler einseitig, rotes Dauerlicht
Menge: 10,000 St

**02.05.0060 Absperrung umsetzen**
Absperrung der OZ 01.05.40
nach Unterlagen des AG umsetzen.
Vorübergehende Sicherungsmaßnahmen
durchführen.
Menge: 10,000 St

**02.05.0070 Absperrung herstellen**
Absperrung herstellen.
Absperrgerät oder Warneinrichtung aufstellen und
beseitigen, für die Bauzeit vorhalten, warten und
betreiben.
Verkehrszeichen mit retroreflektierender Folie,
Retroreflexions-Klasse 2.
Leitbake (Warnbake), Zeichen 605 - 44
mit 1 Richtstrahler einseitig, gelbes Blinklicht
Menge: 5,000 St

**02.05.0080 Absperrung herstellen**
Absperrung herstellen.
Absperrgerät oder Warneinrichtung aufstellen und
beseitigen, für die Bauzeit vorhalten, warten und
betreiben.
Verkehrszeichen mit retroreflektierender Folie,
Retroreflexions-Klasse 2.
Leitbake (Warnbake), Zeichen 605 - 44
Menge: 5,000 St

#### Unterabschnitt 02.06 (LB 106) Erdbau

*Hinweis: Hinweis Erdbau*
Das im Zuge der Erdarbeiten ausgebaute Bodenmaterial ist grundsätzlich wieder auf der Baustelle einzubauen, sofern seine Eignung dies zulässt. Ein unmittelbarer Wiedereinbau hat Vorrang und ist vom Auftragnehmer anzustreben.

Kann das Aushubmaterial aus bauablauf- oder logistischen Gründen nicht umgehend wieder eingebaut werden, ist es auf die in der Baubeschreibung unter Punkt 2.5.1 beschriebene Zwischenlagerfläche zu fördern und dort geordnet in Mieten zwischenzulagern. Die Ausbildung der Mieten hat sachgerecht und getrennt nach Bodenarten bzw. Homogenbereichen zu erfolgen.

Das zwischenzeitlich gelagerte Material ist zu einem späteren Zeitpunkt vom Zwischenlager erneut zu laden, zur jeweiligen Einbaustelle zu fördern und fachgerecht wieder einzubauen. Sämtliche hierfür erforderlichen Transport-, Umschlag- und Zwischenlagerarbeiten sind Bestandteil der Erdarbeiten.
Überschüssiges Bodenmaterial, das nicht wieder eingebaut werden kann, ist zu beproben und zu untersuchen. Die weitere Verwertung oder Entsorgung erfolgt auf Grundlage der vorliegenden Analytik und der geltenden abfall- und bodenschutzrechtlichen Vorschriften. Die Auswahl des Verwertungs- oder Entsorgungsweges hat der Auftragnehmer in Abhängigkeit von den Untersuchungsergebnissen vorzunehmen.

Die Homogenbereiche und weitere relevante Angaben werden im geotechnischen Berichg gbR26.0005.01 vom 12.02.2026 beschrieben.

**02.06.0010 Strauchbestand roden Höhe bis 2 m verfüll/Boden AG*Wst.Verw.AN S.Abr. Verw. AN**
StL-Nr. 24106010191101
Strauchbestand und sonstiger Aufwuchs bis 0,10 m Stammdurchmesser, in 1,00 m Höhe über dem Erdboden gemessen,
mit Wurzelwerk roden. Abrechnung nach Fläche der
größten Ausdehnung des Strauchwerks.
Mittlere Höhe bis 2,00 m.
Neigung der Rodungsfläche 'ca. 1 : 1,5. Die Rodungsflächen
sind nicht zusammenhängend.'

Wurzellöcher mit geeignetem Boden verfüllen.
Boden aus Abtragsbereichen profilgerecht lösen.
Wurzelstöcke nach Wahl des AN verwerten.
Schlagabraum nach Wahl des AN verwerten.
Menge: 300,000 m2

**02.06.0020 Oberboden lösen, laden und lagern**
Oberboden ggf. einschließlich Vegetationsdecke abtragen
laden und lagern auf vorhandener Zwischenlagerfläche. Oberboden in regelmäßig geformten Mieten
locker aufsetzen. Ansaat und Mähen einer Decksaat werden gesondert vergütet. Beschreibung der Homogenbereiche nach Unterlagen des AG.
Homogenbereich O1
Dicke des Abtrages über 10 bis 30 cm.
Abtragsbereich auf ebenen Flächen
Abrechnung nach Abtragsprofilen.
Menge: 1350,000 m3

**02.06.0030 Oberboden lösen, laden und lagern - Böschungen**
Oberboden ggf. einschließlich Vegetationsdecke abtragen
laden und lagern auf vorhandener Zwischenlagerfläche. Oberboden in regelmäßig geformten Mieten
locker aufsetzen. Ansaat und Mähen einer Decksaat werden gesondert vergütet. Beschreibung der Homogenbereiche nach Unterlagen des AG.
Homogenbereich O1
Dicke des Abtrages über 10 bis 30 cm.
Abtragsbereich auf Böschungen
Abrechnung nach Abtragsprofilen.
Menge: 400,000 m3

*Hinweis: Hinweis Oberboden des AG andecken*
Der gelagerte Oberboden des AG ist vor dem Andecken durch Fräsen aufzubereiten.
Der hierfür erforderliche Aufwand ist in die einschlägigen Positionen
einzukalkulieren und wird nicht gesondert vergütet.

**02.06.0040 Oberboden des AG andecken**
Gelagerten Oberboden des AG profilgerecht andecken.
Homogenbereiche nach Unterlagen des AG. Abrechnung nach
angedeckten Flächen.
Homogenbereich O1
Andeckung im Baufeld
Einbau auf ebenen Flächen
Dicke der Andeckung = 15 cm.
Oberboden auf Zwischenlager laden, fördern und inerhalb der Baustelle einbauen.
Menge: 975,000 m2

**02.06.0050 Oberboden des AG andecken - Böschungen**
Gelagerten Oberboden des AG profilgerecht andecken.
Homogenbereiche nach Unterlagen des AG. Abrechnung nach
angedeckten Flächen.
Homogenbereich O1
Andeckung im Baufeld
Einbau im Böschungsbereich von 1 :1,5 bis 1 : 2,5
Dicke der Andeckung = 15 cm.
Oberboden auf Zwischenlager laden, fördern und inerhalb der Baustelle auf Böschungen einbauen.
Menge: 2500,000 m2

**02.06.0060 Oberboden des AG andecken - RRB**
Gelagerten Oberboden des AG profilgerecht andecken.
Homogenbereiche nach Unterlagen des AG. Abrechnung nach
angedeckten Flächen.
Homogenbereich O1
Andeckung im Baufeld
Einbau im Böschungsbereich von 1 :1,5 bis 1 : 2,5
Dicke der Andeckung = 20 cm.
Oberboden auf Zwischenlager laden, fördern und inerhalb der Baustelle auf Böschungen einbauen.
Menge: 975,000 m2

**02.06.0070 Boden bzw. Fels lösen, laden und lagern**
Boden bzw. Fels aus Abtragsbereichen profilgerecht
lösen, laden und auf vorhandenen Zwischenlager transportieren. Beschreibung der Homogenbereiche nach Unterlagen des AG.
Die Herstellung von Mulden und Gräben wird gesondert vergütet.
Abrechnung nach Abtragsprofilen.
Menge: 2100,000 m3

**02.06.0080 Gel. Boden bzw. Fels aufnehmen und andecken**
Gelagerten Boden bzw. Fels vom Zwischenlager aufnehmen. Beschreibung der Homogenbereiche nach Unterlagen des AG.
Einbau im Auffüllbereich der Becken bzw. der Böschungen.
Boden bzw. Fels lagert innerhalb der Baustelle. Boden
bzw. Fels in Auftragsbereichen profilgerecht einbauen und verdichten einschließlich ggf. erforderlicher
Wasserzugabe.
Abrechnung nach Abtragsprofilen am Zwischenlager.
Menge: 2000,000 m3

**02.06.0090 Zulage beengte Verhältnisse**
Zulage zum Rohrgrabenaushub für Erschwernisse durch
beengte Verhältnisse wegen Bebauung oder sonstiger
Hindernisse neben oder über der Trasse, so
dass Aushubzwischenlagerung oder LKW-Einsatz neben
dem Erdarebiten, bzw. üblicher Baggereinsatz aufgrund zu
geringer Höhe oder Breite nicht möglich ist.
Zur Verfügung stehende Baufeldbreite <= 3,5 m.
In den Einheitspreis ist sämtlicher Mehraufwand für
Verkarren des Aushubs zur Verladestelle, erschwerter
Einbau des Verbaus, Mehraufwand beim Verfüllen usw.
einzurechnen.

Im Bereich Richterstraße / Scherlweg
Menge: 100,000 m

**02.06.0100 Planum herstellen**
Planum herstellen nach Unterlagen des AG.
Herstellen eines Grobplanums, vor der Qualifizierten Bodenverbesserung.
Menge: 1250,000 m2

**02.06.0110 Bindemittel ausstreuen**
StL-Nr. 2410631099
Bindemittel zur Vorbereitung der Bodenverbesserung oder
Bodenverfestigung ausstreuen. Bindemittelmenge nach
Eignungsprüfung.
Bindemittel 'für die qualifizierte Bodenverbesserung von
anstehendem Boden im Bereich der Betriebswege
um die Becken.'
Menge: 40,000 t

**02.06.0120 Qualifiz. Bodenverb. durchführen*Boden verdichtet Boden steinig*Schichtdicke 40cm**
StL-Nr. 241063209114
Qualifizierte Bodenverbesserung nach Unterlagen des AG
durchführen. Boden und ausgestreutes Bindemittel mit
Bodenmischgerät gleichmäßig durchmischen und verdichten
einschließlich ggf. erforderlicher Wasserzugabe. Die
qualifizierte Bodenverbesserung erfolgt in einer oder
mehreren Lagen. Anfallende Erdarbeiten bei Verbesserung
in mehreren Lagen ausführen. Ausstreuen des Bindemittels wird gesondert vergütet.
Bodenverbesserung 'in bis zu drei Durchgängen von
anstehendem Boden im Planum der Betriebswege.
Die Erstellung der Eignungsprüfung gehört zum Leistungsumfang.'

Gewachsenen oder verdichteten Boden verbessern.
Boden mit Steinen durchsetzt.
Dicke der verbesserten Schicht = 40 cm.
Menge: 1250,000 m2

**02.06.0130 Baustoff für Bodenaustausch liefern und einbauen**
Baustoff für Bodenaustausch liefern, profilgerecht
einbauen und verdichten einschließlich ggf. erforderlicher Wasserzugabe. Boden bzw. Fels lösen und verwerten
wird gesondert vergütet.
Baustoff = grobkörniger Boden.
Baustoff nach Unterlagen des AG liefern. Einbaudokumentation nach Unterlagen des AG übergeben.
Abrechnung nach Auftragsprofilen

Verwendung von:
- Baustoffgemisch aus natürlichen Gesteinskörnungen
- Mineralischer Ersatzbaustoff gemäß Ersatzbaustoffverordnung (Einbauweise 11 gem. Anhang 2, EBV)

Mögliche mineralische Ersatzbaustoffe:
- Recycling-Material RC-1
- Recycling Material RC-2

Neben den aufgeführten Ersatzbaustoffen können auch andere Ersatzbaustoffe, die sowohl die technischen Eigenschaften als auch die Anforderungen der Ersatzbaustoffverordnung einhalten, angeboten werden.
Das Material ist in den Eintragungsfeldern eindeutig zu benennen und gemäß Ersatzbaustoffverordnung zu klassifizieren.

Angebotenes Material:

-----------------------------------------------------------------------
(vom Bieter einzutragen)

Herkunft des Materials:

----------------------------------------------------------------------
(vom Bieter einzutragen)

Die technische Eignung und die Einhaltung der Ersatzbaustoffverordnung ist vor dem Einbau nachzuweisen.

Bei der Lieferung von mineralischen Ersatzbaustoffen ist dies durch den AN gemäß Vorgaben aus §25 EBV (Lieferscheine und Deckblatt) zu dokumentieren. DIe Dokumente sind unverzüglich nach Abschluss der Baumaßnahme an den Bauherrn zu übergeben. Die Erstellung von Lieferscheinen und Deckblatt hat nach dem Muster Anlage 8, EBV zu erfolgen.
Menge: 200,000 m3

**02.06.0140 Baustoff liefern und einbauen Abrechng. Auftrag**
StL-Nr. 24106243909001
Geeigneten Baustoff liefern, in Auftragsbereichen profilgerecht einbauen und verdichten.
Baustoff 'Schroppen'

Einbaustelle 'RRB nach Unterlagen des AG - Neigung 1 : 2,5'

Abrechnung nach Auftragsprofilen.
Menge: 270,000 m3

**02.06.0150 Geotextil liefern und einbauen**
Geotextil Vliesstoff als Schutzlage für Bodenaustausch liefern und nach Unterlagen des AG einbauen. Erforderliche Nutzungsdauer über 25 Jahre. Überlappung mind. 0,50 m. Ab-
rechnung nach überdeckter Fläche ohne Überlappung.
Schutzlage für im Bereich Bodenaustausch zu bestehenden Böden
Dicke mindestens 5 mm.
Schutzlage im Bereich Bodenaustausch zu bestehenden Böden
Verlegung auf Böschung und horizontalen Flächen.
Menge: 800,000 m2

*Hinweis: Hinweis Überdeckung GTD Bahn*
Die erforderliche Überdeckung der vorgesehenen Tondichtungsbahn kann abhängig vom jeweiligen Hersteller, Produkttyp und den geltenden Verlegevorgaben variieren. Die tatsächliche Überdeckungsstärke ist daher gemäß den verbindlichen Herstellerangaben und technischen Produktinformationen festzulegen.
Der Auftragnehmer hat diese möglichen Abweichungen bei der Kalkulation und Ausführung zu berücksichtigen. Erforderliche Mehrmassen, die sich aus herstellerspezifischen Anforderungen an die Überdeckung ergeben, werden entsprechend den vertraglichen Regelungen vergütet. Ein darüber hinausgehender Mehraufwand, insbesondere für Einbau, Logistik, Zwischenlagerung oder Arbeitszeit, gilt als abgegolten und wird nicht gesondert vergütet.

**02.06.0160 GTD-Bahn liefern und einbauen**
Geosynthetische Tondichtungsbahn (GTD) liefern und nach Unterlagen des AG einbauen. Bahn besteht aus Träger- und Decklage (Vliesstoff mind. 200 g/m2; Gewebe mind. 100 g/m2) mit erosionssicher eingelagertem Bentonit. Bahn aus Natriumbentonit, Bentonitmasse mindestens 4,0 kg/m2 bei max.
15 v.H. Wassergehalt, Quellvolumen mind. 20 v.H..
Kraftschlüssiger, Schubkraft übertragender Verbund von
Träger- und Decklage, Zugfestigkeit längs/quer mind. 10
kN/m. Abgedichtete Überlappungsbreite 30 cm. Erforderliche Nutzungsdauer über 25 Jahre.
Permittivität maximal 5x10 exp-9 l/s.
pH-Wert des Umgebungsmilieus 4 bis 9.
Auflagerfläche bis 1:2,5 geneigt.
Verankerung im Einbindegraben,
Graben ist in die Position mit einzurechnen
Abrechnung nach abgewickelter, überdeckter Fläche
ohne Überlappung.
Menge: 1285,000 m2

**02.06.0170 Dichtungsbahn anschließen GTD*Bauwerk**
StL-Nr. 241068502199
Dichtungsbahn anschließen. Anschluss abdichten nach Un-
terlagen des AG.
Dichtungsbahn = geosynthetische Tondichtungsbahn.
Anschluss an Bauwerk.
Anschlussfläche 'um Rohrleitungen'
Menge: 5,000 m

**02.06.0180 Probe entnehmen GTD*Probe AG übergeb.**
StL-Nr. 2410690221
Probe aus Baustoff entnehmen. Entnahme erfolgt vor Einbau.
Baustoff = geosynthetische Tondichtungsbahn.
Probe fachgerecht verpacken und dem AG übergeben.
Menge: 2,000 St

*Hinweis: HInweis Grabenherstellung*
Die nachfolgenden Positioen 02.05.130 Grabenprofil wiederherstellen wird zur Profilierung des bestehenden Entwässerungsgrabens am östlichen Bauende herangezogen.

Die Position 02.05.140 Graben herstellen wird zur Erstellung des Grabnes auf der südwestseite des ÖFW herangeogen

**02.06.0190 Grabenprofil wiederherstellen Aushub -1,00 m3/m**
StL-Nr. 241065104900
Graben ausräumen und profilgerecht wiederherstellen.
Mittlere Aushubmenge über 0,50 bis 1,00 m3/m.
Räumgut 'geht in Bestitz des AN über und ist
einer Verwertung nach Wahl des AN zuführen'
Menge: 70,000 m

**02.06.0200 Graben herstellen gewachsener Boden*Grab. Unterl. AG Breite 0,5 m*Tiefe ü.0,75-1,5m Böschneig. 1:1,5**
StL-Nr. 2410652021331900
Graben herstellen. Boden bzw. Fels profilgerecht lösen.
In gewachsenem Boden. Homogenbereiche nach Unterlagen
des AG.
Graben nach Unterlagen des AG.
Sohlenbreite = 0,50 m.
Grabentiefe über 0,75 bis 1,00 m.
Böschungsneigung 1:1,5.
Boden bzw. Fels 'auf Zwischenlager fördern und in Mieten zwischenlagern'
Menge: 115,000 m

**02.06.0210 Baust. lief. als BW-Hinterfüll.einb gesamter Bereich*Abrechng.Auftrag**
StL-Nr. 24106610990101
Baustoff liefern und als Bauwerkshinterfüllung profilgerecht einbauen und verdichten.
Hinterfüllung für 'Auffüllung der Baugruben Betonbauwerke'

Baustoff '0/32'

Gesamter Hinterfüllbereich.
Abrechnung nach Auftragsprofilen.
Menge: 250,000 m3

**02.06.0220 Lokale Drahtmatte als Böschungssicherung gegen Grabaktivitäten**
Liefern und einbauen einer Drahtgittermatte zur lokalen Sicherung von Böschungen und Bauwerksanschlüssen gegen Grabaktivitäten von Bibern und anderen Wildtieren.
Die Matte besteht aus punktgeschweißtem Stahldrahtgeflecht,  aus Edelstahl V4A, Maschenweite gemäß Planung. Die Matte ist flächig an die Böschungskontur anzupassen und vollflächig zu verlegen.
Befestigung mittels zugelassener Erdanker, Stahlstäbe oder geeigneter Befestigungsmittel aus Edelstahl V4A. Übergänge an Bauwerken sind kraftschlüssig herzustellen.
Die Verlegung erfolgt so, dass das Untergraben der Matte verhindert wird, einschließlich einer ausreichend tiefen Einbindung am Böschungsfuß.
Alle erforderlichen Nebenarbeiten sind Bestandteil der Position.
Menge: 250,000 m2

#### Unterabschnitt 02.07 (LB 107) Landschaftsbauarbeiten

*Hinweis: Hinweis Rasensaat*
DIe nachfolgende Position Rasensatt bezieht sich auf alle Bereiche der Maßnahme, Erschwernisse beim andecken an Böschungen ist in die Position einzurechnen.

**02.07.0010 Rasenansaat mit RSM Regio herst. Feinplanum herst. UG 19*Grundmischung**
StL-Nr. 2110720499291910
Rasenansaat mit RSM Regio herstellen. Saatgut ohne Entmischung ausbringen, einarbeiten und andrücken.
Neigung '1 : 2,5'

Fläche 'umliegende Flächen RRB'

Feinplanum herstellen.
Saatgutmenge '20 g/m2'

Regiosaatgutmischung (RSM Regio), Ursprungsgebiet 19,
Bayrischer und Oberpfälzer Wald.
Standortvariante Grundmischung.
Menge: 1500,000 m2

**02.07.0020 Rasenansaat mit RSM Regio herst. - Regenrückhaltebecken**
Rasenansaat mit RSM Regio herstellen. Saatgut ohne Entmischung ausbringen, einarbeiten und andrücken.
Neigung 1 : 2,5
Fläche umliegende Flächen RRB
Feinplanum herstellen.
Saatgutmenge 20 g/m2
Regiosaatgutmischung (RSM Regio), Ursprungsgebiet 19,
Bayrischer und Oberpfälzer Wald.
Standortvariante für feuchte Gebiete inklusive Ufer
Menge: 900,000 m2

**02.07.0030 Böschung mähen**
Grüngut mähen.
Fläche Neigung 1 : 1,5 bis 1 : 2,5
Mähfläche = Böschungen.
Mähgut nach Wahl des AN verwerten.
Menge: 2500,000 m2

#### Unterabschnitt 02.08 (LB 108) Baugruben, Leitungsgräben

*Hinweis: Hinweis Leitungsquerung*
Vor Beginn der Bauarbeiten hat der Auftragnehmer im Bereich Richterstraße - Scherlweg die dort verlaufende Trassen insbesondere der Wasserleitung fachgerecht zu suchen und deren exakte Lage sowie Tiefenlage zu ermitteln. Die Öffnung des Sparten, das Freilegen der Leitung und sämtliche hierfür erforderlichen Sicherungsmaßnahmen sind vom AN durchzuführen.

Nach erfolgreicher Freilegung ist die Höhenlage der Sparten aufzunehmen und dem Auftraggeber zur Abstimmung vorzulegen. Anschließend wird gemeinsam festgelegt, wie die Kreuzung mit den geplanten Haltungen und Bauwerken auszuführen ist.

Ergibt die Tiefenprüfung, dass die vorhandene Lage der Sparten nicht mit der geplanten Bauausführung vereinbar ist, sind Anpassungen erforderlich.

**02.08.0010 Baugrube herstellen T 2,00 - 3,00 m**
Baugrube nach Unterlagen des AG herstellen.
Beschreibung der Homogenbereiche nach Unterlagen des
AG.
Ein erforderlicher Baugrubenverbau ist in die Einheitspreise einzurechnen, eine gesonderte Vergütung erfolgt nicht.
Baugrube für Beckenüberlauf.
Baugrubentiefe 2,00 - 3,00 m
Aushub laden, auf Zwischenlager fördern und in Mieten zwischenlagern.
Menge: 65,000 m3

**02.08.0020 Baugrube herstellen T 3,00 - 4,00 m**
Baugrube nach Unterlagen des AG herstellen.
Beschreibung der Homogenbereiche nach Unterlagen des
AG.
Ein erforderlicher Baugrubenverbau ist in die Einheitspreise einzurechnen, eine gesonderte Vergütung erfolgt nicht.
Baugrube für Drosselmönch.
Baugrubentiefe 2,00 - 3,00 m
Aushub laden, auf Zwischenlager fördern und in Mieten zwischenlagern.
Menge: 75,000 m3

**02.08.0030 Baugrube herstellen T 4,00 - 5,00 m**
Baugrube nach Unterlagen des AG herstellen.
Beschreibung der Homogenbereiche nach Unterlagen des
AG.
Ein erforderlicher Baugrubenverbau ist in die Einheitspreise einzurechnen, eine gesonderte Vergütung erfolgt nicht.
Baugrube für Klärüberlauf
Baugrubentiefe 4,00 - 5,00 m
Aushub laden, auf Zwischenlager fördern und in Mieten zwischenlagern.
Menge: 95,000 m3

**02.08.0040 Baugrube herstellen T 5,00 - 6,00 m**
Baugrube nach Unterlagen des AG herstellen.
Beschreibung der Homogenbereiche nach Unterlagen des
AG. Verbau wird gesondert vergütet.
Baugrube für Regenklärbecken A1
Baugrubentiefe 5,00 - 6,00 m
Aushub laden, auf Zwischenlager fördern und in Mieten zwischenlagern.
Menge: 420,000 m3

**02.08.0050 Leitungsgr. m. Schachtbaugr. herst. 1,25 - 1,75 m DN 300**
Leitungsgraben einschließlich Schachtbaugruben herstellen. Straßenaufbruch wird gesondert vergütet. Ab-
rechnung nach der Länge des Leitungsgrabens, gemessen in der Achse der Leitung. Die Schachtbaugruben
werden in der Achse der Leitung durchgemessen. Schachtdurchmesser und -abstände nach Unterlagen des AG.
In gewachsenem Boden.
Homogenbereiche nach geotechnischen Bericht
Grabentiefe über 1,25 bis 1,75 m.
Breite der Grabensohle für Rohr DN 300.
Notwendigen Verbau entsprechend statischen und konstruktiven Erfordernissen herstellen, vorhalten und
entfernen.
Aushub seitlich lagern und zur wiederverfüllung verwenden.
Überschüssiger Aushub laden, zum Zwischenlager fördern und in Mieten zwischenlagern.
Abrechnung mit senkrechten Wänden.
Menge: 35,000 m3

**02.08.0060 Leitungsgr. m. Schachtbaugr. herst. 3,00 - 5,00 m DN 300**
Leitungsgraben einschließlich Schachtbaugruben herstellen. Straßenaufbruch wird gesondert vergütet. Ab-
rechnung nach der Länge des Leitungsgrabens, gemessen in der Achse der Leitung. Die Schachtbaugruben
werden in der Achse der Leitung durchgemessen. Schachtdurchmesser und -abstände nach Unterlagen des AG.
In gewachsenem Boden.
Homogenbereiche nach geotechnischen Bericht
Grabentiefe über 3,00 bis 5,00 m.
Breite der Grabensohle für Rohr DN 300.
Notwendigen Verbau entsprechend statischen und konstruktiven Erfordernissen herstellen, vorhalten und
entfernen.
Aushub seitlich lagern und zur wiederverfüllung verwenden.
Überschüssiger Aushub laden, zum Zwischenlager fördern und in Mieten zwischenlagern.
Abrechnung mit senkrechten Wänden.
Menge: 30,000 m3

**02.08.0070 Leitungsgr. m. Schachtbaugr. herst.1,25 - 1,75 m DN 600**
Leitungsgraben einschließlich Schachtbaugruben herstellen. Straßenaufbruch wird gesondert vergütet. Ab-
rechnung nach der Länge des Leitungsgrabens, gemessen in der Achse der Leitung. Die Schachtbaugruben
werden in der Achse der Leitung durchgemessen. Schachtdurchmesser und -abstände nach Unterlagen des AG.
In gewachsenem Boden.
Homogenbereiche nach geotechnischen Bericht
Grabentiefe über 1,25 bis 1,75 m.
Breite der Grabensohle für Rohr DN 600.
Notwendigen Verbau entsprechend statischen und konstruktiven Erfordernissen herstellen, vorhalten und
entfernen.
Aushub seitlich lagern und zur wiederverfüllung verwenden.
Überschüssiger Aushub laden, zum Zwischenlager fördern und in Mieten zwischenlagern.
Abrechnung mit senkrechten Wänden.
Menge: 95,000 m

**02.08.0080 Leitungsgr. m. Schachtbaugr. herst. 1,75 - 2,25 m DN 600**
Leitungsgraben einschließlich Schachtbaugruben herstellen. Straßenaufbruch wird gesondert vergütet. Ab-
rechnung nach der Länge des Leitungsgrabens, gemessen in der Achse der Leitung. Die Schachtbaugruben
werden in der Achse der Leitung durchgemessen. Schachtdurchmesser und -abstände nach Unterlagen des AG.
In gewachsenem Boden.
Homogenbereiche nach geotechnischen Bericht
Grabentiefe über 1,75 bis 2,25 m.
Breite der Grabensohle für Rohr DN 600.
Notwendigen Verbau entsprechend statischen und konstruktiven Erfordernissen herstellen, vorhalten und
entfernen.
Aushub seitlich lagern und zur wiederverfüllung verwenden.
Überschüssiger Aushub laden, zum Zwischenlager fördern und in Mieten zwischenlagern.
Abrechnung mit senkrechten Wänden.
Menge: 300,000 m

**02.08.0090 Leitungsgr. m. Schachtbaugr. herst. 2,25 - 2,75 m DN 600**
Leitungsgraben einschließlich Schachtbaugruben herstellen. Straßenaufbruch wird gesondert vergütet. Ab-
rechnung nach der Länge des Leitungsgrabens, gemessen in der Achse der Leitung. Die Schachtbaugruben
werden in der Achse der Leitung durchgemessen. Schachtdurchmesser und -abstände nach Unterlagen des AG.
In gewachsenem Boden.
Homogenbereiche nach geotechnischen Bericht
Grabentiefe über 2,25 bis 2,75 m.
Breite der Grabensohle für Rohr DN 600.
Notwendigen Verbau entsprechend statischen und konstruktiven Erfordernissen herstellen, vorhalten und
entfernen.
Aushub seitlich lagern und zur wiederverfüllung verwenden.
Überschüssiger Aushub laden, zum Zwischenlager fördern und in Mieten zwischenlagern.
Abrechnung mit senkrechten Wänden.
Menge: 220,000 m

**02.08.0100 Leitungsgr. m. Schachtbaugr. herst. 3,00 - 5,00 m DN 1200**
Leitungsgraben einschließlich Schachtbaugruben herstellen. Straßenaufbruch wird gesondert vergütet. Ab-
rechnung nach der Länge des Leitungsgrabens, gemessen in der Achse der Leitung. Die Schachtbaugruben
werden in der Achse der Leitung durchgemessen. Schachtdurchmesser und -abstände nach Unterlagen des AG.
In gewachsenem Boden.
Homogenbereiche nach geotechnischen Bericht
Grabentiefe über 3,00 bis 5,00 m.
Breite der Grabensohle DN 1200
Notwendigen Verbau entsprechend statischen und konstruktiven Erfordernissen herstellen, vorhalten und
entfernen.
Aushub seitlich lagern und zur wiederverfüllung verwenden.
Überschüssiger Aushub laden, zum Zwischenlager fördern und in Mieten zwischenlagern.
Abrechnung mit senkrechten Wänden.
Menge: 65,000 m3

**02.08.0110 Zulage ausgesteifter Grabenverbau**
Zulage für die Herstellung eines Leitungsgrabens für Rohrleitungen DN 600 unter Einsatz eines ausgesteiften Grabenverbaus zur Sicherung der Grabenwände, wenn dies aus statischen, sicherheitstechnischen oder örtlichen Gründen erforderlich wird. Der ausgesteifte Verbau ist entsprechend den Boden- und Belastungsverhältnissen sowie der Grabentiefe herzustellen und während der gesamten Dauer der Grabenöffnung standsicher vorzuhalten.
Die Leistung umfasst das Einbauen, Aussteifen, Vorhalten, Umsetzen und Zurückbauen des Grabenverbaus einschließlich aller erforderlichen Aussteifungen, Verbindungselemente und Sicherungseinrichtungen. Der Verbau ist so auszuführen, dass ein sicherer Leitungsbau ohne Gefährdung von Personal, Baugrube oder angrenzenden Bauwerken gewährleistet ist.
Nach Abschluss der Leitungsverlegung ist der Grabenverbau fachgerecht und lagenweise zurückzubauen, ohne die eingebauten Leitungen oder angrenzende Bereiche zu beschädigen. Das Reinigen, Umsetzen sowie der Rückbau des Verbaus sind Bestandteil dieser Zulage.
Nicht enthalten sind der Bodenaushub, der Wiedereinbau, die Leitungsverlegung sowie sonstige Erdarbeiten; diese werden über die entsprechenden Grundpositionen vergütet.

Tiefe Leitungsgraben: 1,50 - 3,00 Meter
Menge: 75,000 m

**02.08.0120 Baustoff lief.,in Leitungsgr. einb .Bodenaustausch T 1,75 - 3,00 m**
Baustoff nach Unterlagen des AG liefern, in Leitungsgraben einschließlich Schachtbaugruben einbauen und
verdichten. Einbaudokumentation nach Unterlagen des AG
übergeben.
Baustoff Material: nichtbindiger, gut verdichtungsfähiger Boden
(Graben- oder Wandkies)
Verdichtungsgrad DPr 100 %
Grabentiefe über 1,75 bis 3,00 m.
Breite der Grabensohle 1,10 - 2,00 Meter
Baustoff nach Verlegen der Leitung in Graben oberhalb
der Leitungszone und in Baugruben einbauen und verdichten.
Menge: 60,000 m3

**02.08.0130 Baustoff lief.,in Leitungsgr. einb .Bodenaustausch T 3,00 - 5,00 m**
Baustoff nach Unterlagen des AG liefern, in Leitungsgraben einschließlich Schachtbaugruben einbauen und
verdichten. Einbaudokumentation nach Unterlagen des AG
übergeben.
Baustoff Material: nichtbindiger, gut verdichtungsfähiger Boden
(Graben- oder Wandkies)
Verdichtungsgrad DPr 100 %
Grabentiefe über 3,00 bis 5,00 m.
Breite der Grabensohle 1,10 bis 2,00 m
Baustoff nach Verlegen der Leitung in Graben oberhalb
der Leitungszone und in Baugruben einbauen und verdichten.
Menge: 105,000 m3

**02.08.0140 Baustoff lief.,in Leitungsgr. einb . Schroppen**
Baustoff nach Unterlagen des AG liefern, in Leitungsgraben einschließlich Schachtbaugruben einbauen und
verdichten. Einbaudokumentation nach Unterlagen des AG
übergeben.
Baustoff Schroppen bis 120 mm
Grabentiefe varriert von 1,75 bis 5,00 m im MIttel 2,50 Meter.
Breite der Grabensohle variert von DN 300 - 1200
Baustoff bei Rohrgrabensohle
Abrechnung mit senkrechten Wänden entsprechend
der Abrechnung beim Aushub.
Menge: 55,000 m3

**02.08.0150 Baustoff lief.,in Leitungsgr. einb . Rollierung**
Baustoff nach Unterlagen des AG liefern, in Leitungsgraben einschließlich Schachtbaugruben einbauen und
verdichten. Einbaudokumentation nach Unterlagen des AG
übergeben.
Baustoff Rollkies 16/32 mm
Grabentiefe varriert von 1,75 bis 5,00 m im MIttel 2,50 Meter.
Breite der Grabensohle variert von DN 300 - 1200
Baustoff bei Rohrgrabensohle
Abrechnung mit senkrechten Wänden entsprechend
der Abrechnung beim Aushub.
Menge: 55,000 m3

**02.08.0160 Suchgraben herstellen**
Suchgraben nach Unterlagen des AG einschließlich Handschachtung herstellen. Aushub zur Wiederverwendung
seitlich lagern. Beschreibung der Homogenbereiche nach
Unterlagen des AG.
Suchschlitze in allen Bereichen der Baustelle zur Lagegerechten Ortung der Sparten.
Grabentiefe 1,25 bis 2,50 m.
Handschachtung mit Maschinenunterstützung.
Seitlich gelagerten Boden einbauen und verdichten.
Abrechnung nach Abtragsprofilen.
Menge: 15,000 m3

**02.08.0170 Rohrleitung B, STZ sichern, 100-300 mm, quer**
Rohrleitung aus Beton oder Steinzeug in Betrieb,
Nennweiten 100 bis 300 mm, sichern, einschl. der
Erschwernisse bei Erd- und Verbauarbeiten.
Länge der Einzelabschnitte über 1 bis 5 m.
Menge: 20,000 m

**02.08.0180 Rohrleitung B, STZ sichern, 100-300 mm, längs**
Rohrleitung aus Beton oder Steinzeug in Betrieb,
Nennweiten 100 bis 300 mm, sichern, einschl. der
Erschwernisse bei Erd- und Verbauarbeiten.
Leitung längslaufend.
Menge: 20,000 m

**02.08.0190 Rohrleitung PVC sichern, 100-300 mm, quer**
Rohrleitung aus Kunststoff, in Betrieb, Nennweiten 100
- 300 mm, sichern, einschl. der Erschwernisse bei Erd-
und Verbauarbeiten.
Länge der Einzelabschnitte über 1 bis 5 m.
Menge: 20,000 m

**02.08.0200 Wasserleitung aus Asbestzement sichern, bis DN 200, quer**
Wasserleitung aus Asbestzement (AZ), in Betrieb, bis Nennweiten DN 200,
sichern, einschl. der Erschwernisse bei Erd- und
Verbauarbeiten.
Länge der Einzelabschnitte über 1 bis 5 m.
Menge: 20,000 m

**02.08.0210 Wasserleitung aus Asbestzement sichern, bis DN 200, längs**
Wasserleitung Asbestzement (AZ), in Betrieb, bis Nennweiten DN 200,
sichern, einschl. der Erschwernisse bei Erd- und
Verbauarbeiten.
Leitung längslaufend.
Menge: 20,000 m

**02.08.0220 Kabel sichern, quer**
Kabel erdverlegt, in Betrieb, Kabel-Außen- bis 50 mm,
sichern, einschl. der Erschwernisse bei Erd- und
Verbauarbeiten.
Länge der Einzelabschnitte über 1 bis 5 m.
Menge: 10,000 m

**02.08.0230 Kabel sichern, längs**
Kabel erdverlegt, in Betrieb, Kabel-Außen- bis 50 mm,
sichern, einschl. der Erschwernisse bei Erd- und
Verbauarbeiten.
Kabel längslaufend.
Menge: 20,000 m

**02.08.0240 Kabel in Schutzrohr sichern, quer**
Kabel in Schutzrohren verlegt, in Betrieb, sichern,
einschl. der Erschwernisse bei Erd- und Verbauarbeiten.
Länge der Einzelabschnitte über 1 bis 5 m.
Menge: 10,000 m

**02.08.0250 Kabel in Schutzrohr sichern, längs**
Kabel in Schutzrohren verlegt, in Betrieb, sichern,
einschl. der Erschwernisse bei Erd- und Verbauarbeiten.
Kabel längslaufend.
Menge: 20,000 m

#### Unterabschnitt 02.09 (LB 109) Wasserhaltung

*Hinweis: Hinweis Wasserhaltung*
Aufgrund der im geotechnischen Bericht beschriebenen Baugrund- und hydrogeologischen Verhältnisse ist im Bereich der Baugruben mit dem Zutritt von Tagwasser, Schichtwasser sowie örtlich auch Grundwasser zu rechnen. Die genauen Wasserzutrittsstellen, -mengen und -höhen können aufgrund der wechselnden Bodenzusammensetzung und der wassersensiblen Lage des Talraums nicht eindeutig prognostiziert werden.

Art und Umfang der Wasserhaltung sind an die örtlichen Verhältnisse anzupassen.
Hierzu sind geeignete Maßnahmen wie offene Wasserhaltung, Pumpensümpfe, Sickerstränge sowie leistungsfähige Pumpen einzusetzen. Pumpensümpfe sind vorauseilend herzustellen und tiefer als die jeweilige Gründungs- bzw. Aushubsohle auszuführen.

Das anfallende Wasser ist schadlos abzuleiten. Eine Beeinträchtigung angrenzender Bauwerke, Verkehrsflächen oder Grundstücke ist auszuschließen. Alle Maßnahmen zur Wasserhaltung sind durch den Auftragnehmer eigenverantwortlich an die örtlichen Verhältnisse anzupassen und kontinuierlich zu überwachen. Erschwernisse infolge wechselnder Wasserzutritte begründen keinen Anspruch auf zusätzliche Vergütung oder Bauzeitverlängerung.

**02.09.0010 Wasserhaltungsanlage vorhalten*Schlauchleitung**
StL-Nr. 21109117900100
Wasserhaltungsanlage nach Wahl des AN zum Trockenlegen
und Freihalten der Baugrube von Wasser betriebsbereit
vorhalten.
Abgerechnet wird nach Kalendertagen.
Baugrube 'für Regenklärbecken A1 zum Ableiten
des anfallenden Grund und Schichtenwassers
im Spundwandkasten.
In die Position sind alle erforderlichen Geräte
und Anlagen sowie deren Rückbau zur Ableitung
des Wassers einzurechnen.'

Ableitung mit Schlauchleitung.
Menge: 21,000 d

**02.09.0020 Einfache Pumpenanlage einrichten*FD 10-30 m3/h Höhe bis 5,0 m*Vorflut 20-50 m**
StL-Nr. 2110910192100200
Einfache Pumpenanlage für offene Wasserhaltung zum Trockenlegen und Freihalten der Baugrube von Wasser sowie
zum Ableiten des geförderten Wassers einrichten. Pumpensumpf nach Wahl des AN herstellen. Der Einsatz umfasst das betriebsbereite Aufbauen innerhalb einer Baugrube, das Abbauen sowie das Herstellen und Beseitigen
der Ableitung zum Vorfluter nach Unterlagen des AG.
Vorhalten und Betreiben werden gesondert vergütet.
Baugrube 'Betonbauwerke'

Förderdurchfluss über 10 bis 30 m3/h.
Förderhöhe bis 5,00 m.
Entfernung zum Vorfluter 20 bis 50,00 m.
Menge: 3,000 St

**02.09.0030 Einfache Pumpenanlage betreiben*Schlauchleitung**
StL-Nr. 211091099100
Einfache Pumpenanlage für offene Wasserhaltung betreiben.
Abgerechnet wird nach Kalendertagen.
Baugrube 'Betonbauwerke'

Ableitung mittels Schlauchleitung.
Menge: 10,000 d

**02.09.0040 Offene Wasserhaltung herstellen und betreiben**
*** Pauschalposition
Herstellen, Betreiben, Unterhalten und Rückbauen einer offenen Wasserhaltung zur Trockenhaltung der Baugruben während der gesamten Dauer der Erd-, Gründungs- und Betonarbeiten. Die Wasserhaltung umfasst das Erfassen und Abführen von Tagwasser, Schichtwasser und ggf. örtlich auftretendem Grundwasser.
Die Leistung beinhaltet insbesondere das Herstellen von Pumpensümpfen, die vorauseilend mindestens 0,50 m unter die jeweilige Aushub- bzw. Gründungssohle zu führen sind, den Einbau von Sickersträngen sowie den Einsatz leistungsfähiger Tauch- oder Schmutzwasserpumpen mit ausreichender Förderleistung entsprechend den örtlichen Wasserzutritten. Das anfallende Wasser ist während der gesamten Bauzeit schadlos abzuleiten.
Umfang der Leistung sind ferner der laufende Betrieb der Wasserhaltung, die Überwachung der Funktion, das Umsetzen oder Anpassen der Einrichtungen bei wechselndem Baufortschritt sowie der vollständige Rückbau nach Abschluss der Arbeiten. Alle erforderlichen Nebenleistungen wie Energieversorgung, Wartung, Ersatzpumpen, Schlauch- und Rohrleitungen, Sicherungsmaßnahmen sowie betriebsbedingte Umlagerungen sind Bestandteil der Position.
Menge: 1,000 Psch

**02.09.0050 Aufrechterhaltung der Entwässerung während der Bauphase**
*** Pauschalposition
Während der Bauausführung ist eine funktionsfähige temporäre Entwässerungseinrichtung herzustellen und aufrechtzuerhalten. Das anfallende Oberflächenwasser aus Böschungen, Arbeitsbereichen und Baugruben ist geordnet zu erfassen, über geeignete provisorische Rinnen, Mulden oder Leitungen zu sammeln, vorzureinigen und kontrolliert in die Vorflut abzuleiten. Hierfür sind alle erforderlichen Maßnahmen wie das Anlegen von temporären Entwässerungsmulden, das Herstellen kleiner Absetz- oder Sammelbereiche zur Sedimentrückhaltung sowie der Einsatz geeigneter Filter- oder Geotextilelemente vorzusehen. In Baugruben und Bauwerksbereichen ist erforderlichenfalls eine offene Wasserhaltung mit Pumpensumpf und Pumpen bereitzustellen, einschließlich aller Schläuche, Leitungen und Befestigungen. Der Auftragnehmer hat den durchgehenden Betrieb, die Reinigung und die Funktionskontrolle der provisorischen Entwässerung sicherzustellen und die Einrichtungen an den Baufortschritt anzupassen. Einleitungen in den Vorfluter dürfen nur vorgereinigtes, sedimentarmes Wasser betreffen. Nach Abschluss der Maßnahme sind sämtliche provisorischen Entwässerungseinrichtungen vollständig zurückzubauen und die betroffenen Flächen ordnungsgemäß herzurichten. Alle zur Durchführung dieser Leistungen erforderlichen Materialien, Geräte und Nebenarbeiten sind in der Position enthalten.
Menge: 1,000 Psch

#### Unterabschnitt 02.10 (LB 110) Entwässerung für Straßen

**02.10.0010 Betonrohrleitung liefern und herstellen Rohr DN 300**
Entwässerungsrohrleitung aus Betonrohren nach statischen und konstruktiven Erfordernissen liefern herstellen.  Formstücke werden gesondert vergütet.
Der Anschluss an Schachtbauwerke ist in die Position einzurechnen.
Rohr DN/ID 300.
Rohr aus Stahlbeton, Form K.
Rohrverbindung mittels Muffe mit fest integrierter
Dichtung aus Elastomeren.
Bettung nach DIN EN 1610, Typ 1 herstellen. Boden für
Leitungszone liefern und einbauen.
Fließsohlentiefe nach Planunterlagen
Menge: 35,000 m

**02.10.0020 Betonrohrleitung liefern und herstellen Rohr DN 600**
Entwässerungsrohrleitung aus Betonrohren nach statischen und konstruktiven Erfordernissen liefern herstellen.  Formstücke werden gesondert vergütet.
Der Anschluss an Schachtbauwerke ist in die Position einzurechnen.
Rohr DN/ID 600.
Rohr aus Stahlbeton, Form K.
Rohrverbindung mittels Muffe mit fest integrierter
Dichtung aus Elastomeren.
Bettung nach DIN EN 1610, Typ 1 herstellen. Boden für
Leitungszone liefern und einbauen.
Fließsohlentiefe nach Planunterlagen
Menge: 210,000 m

**02.10.0030 Betonrohrleitung liefern und herstellen Rohr DN 1200**
Entwässerungsrohrleitung aus Betonrohren nach statischen und konstruktiven Erfordernissen liefern herstellen.  Formstücke werden gesondert vergütet.
Der Anschluss an Schachtbauwerke ist in die Position einzurechnen.
Rohr DN/ID DN 1200
Rohr aus Stahlbeton, Form K.
Rohrverbindung mittels Muffe mit fest integrierter
Dichtung aus Elastomeren.
Bettung nach DIN EN 1610, Typ 1 herstellen. Boden für
Leitungszone liefern und einbauen.
Fließsohlentiefe nach Planunterlagen
Menge: 15,000 m

**02.10.0040 Formstück einbauen (Zul.)*Stahlbeton-Rohr Rohr DN 300**
StL-Nr. 24110369990206
Formstück in Rohrleitung einbauen. Vergütet wird der
Mehraufwand für den Einbau des Formstückes gegenüber
der bis zur Innenfläche der Sammelrohrleitung durchgemessenen Rohrleitung.
Formstück 'Passtück DN 300 inklusive liefern'

Rohr aus Stahlbeton.
Durchgangsrohr DN/ID 300.
Menge: 3,000 St

**02.10.0050 Formstück einbauen (Zul.)*Stahlbeton-Rohr Rohr DN 300**
StL-Nr. 24110369990206
Formstück in Rohrleitung einbauen. Vergütet wird der
Mehraufwand für den Einbau des Formstückes gegenüber
der bis zur Innenfläche der Sammelrohrleitung durchgemessenen Rohrleitung.
Formstück 'Gelenkstück DN 300 inklusive liefern'

Rohr aus Stahlbeton.
Durchgangsrohr DN/ID 300.
Menge: 3,000 St

**02.10.0060 Formstück einbauen (Zul.)*Stahlbeton-Rohr Rohr DN 600**
StL-Nr. 24110369990210
Formstück in Rohrleitung einbauen. Vergütet wird der
Mehraufwand für den Einbau des Formstückes gegenüber
der bis zur Innenfläche der Sammelrohrleitung durchgemessenen Rohrleitung.
Formstück 'Passtück DN 600 inklusive liefern'

Rohr aus Stahlbeton.
Durchgangsrohr DN/ID 600.
Menge: 11,000 St

**02.10.0070 Formstück einbauen (Zul.)*Stahlbeton-Rohr Rohr DN 600**
StL-Nr. 24110369990210
Formstück in Rohrleitung einbauen. Vergütet wird der
Mehraufwand für den Einbau des Formstückes gegenüber
der bis zur Innenfläche der Sammelrohrleitung durchgemessenen Rohrleitung.
Formstück 'Gelenkstück DN 600 inklusive liefern'

Rohr aus Stahlbeton.
Durchgangsrohr DN/ID 600.
Menge: 11,000 St

**02.10.0080 Formstück einbauen (Zul.)*Stahlbeton-Rohr**
StL-Nr. 24110369990299
Formstück in Rohrleitung einbauen. Vergütet wird der
Mehraufwand für den Einbau des Formstückes gegenüber
der bis zur Innenfläche der Sammelrohrleitung durchgemessenen Rohrleitung.
Formstück 'Passtück DN 1200 inklusive liefern'

Rohr aus Stahlbeton.
Durchgangsrohr 'DN1200'
Menge: 1,000 St

**02.10.0090 Formstück einbauen (Zul.)*Stahlbeton-Rohr**
StL-Nr. 24110369990299
Formstück in Rohrleitung einbauen. Vergütet wird der
Mehraufwand für den Einbau des Formstückes gegenüber
der bis zur Innenfläche der Sammelrohrleitung durchgemessenen Rohrleitung.
Formstück 'Gelenkstück DN 1200 inklusive liefern'

Rohr aus Stahlbeton.
Durchgangsrohr 'DN 1200'
Menge: 1,000 St

**02.10.0100 Fertigteilschacht liefern und herst. DN 1000 bis 1,5 m**
Fertigteil-Schacht mit Schachthals einschließlich der
Öffnungen für die Rohranschlüsse liefern und herstellen. Erforderliche Auflageringe einbauen. Erdarbeiten sowie erforderlichen Verbau ausführen. Offene Wasserhaltung bis zu
einer Pumpenleistung von 10 m3 Fördermenge und 5,00 m
Förderhöhe je Stunde und Haltung ausführen. Schachtabdeckung und Anschluss der Rohrleitungen werden gesondert vergütet.
Schacht aus Betonfertigteilen. Steigeisen zweiläufig
nach DIN 1212, 4 St/m einbauen.
Schacht DU = 1000 mm.
Lichte Schachttiefe bis 1,5 m
Fugendichtung mit Gleitringdichtung aus Elastomeren und
Lastübertragungsring.
Schachtsohle mit Beton-Halbschale als Durchlaufrinne,
übrige Sohle aus Beton C 16/20 mit Zementglattstrich
herstellen.
Aushub wird gesondert vergütet

Schachtunterteil inklusive abgewinkeltes Gerinne
Menge: 4,000 St

**02.10.0110 Fertigteilschacht liefern und herst. DN 1000 1,5 - 2,5 m**
Fertigteil-Schacht mit Schachthals einschließlich der
Öffnungen für die Rohranschlüsse liefern und herstellen. Erforderliche Auflageringe einbauen. Erdarbeiten sowie erforderlichen Verbau ausführen. Offene Wasserhaltung bis zu
einer Pumpenleistung von 10 m3 Fördermenge und 5,00 m
Förderhöhe je Stunde und Haltung ausführen. Schachtabdeckung und Anschluss der Rohrleitungen werden gesondert vergütet.
Schacht aus Betonfertigteilen. Steigeisen zweiläufig
nach DIN 1212, 4 St/m einbauen.
Schacht DU = 1000 mm.
Lichte Schachttiefe 1,5 - 2,5 m
Fugendichtung mit Gleitringdichtung aus Elastomeren und
Lastübertragungsring.
Schachtsohle mit Beton-Halbschale als Durchlaufrinne,
übrige Sohle aus Beton C 16/20 mit Zementglattstrich
herstellen.
Aushub wird gesondert vergütet

Schachtunterteil inklusive abgewinkeltes Gerinne
Menge: 2,000 St

**02.10.0120 Fertigteilschacht liefern und herst. DN 1000 2,5-3,5 m**
Fertigteil-Schacht mit Schachthals einschließlich der
Öffnungen für die Rohranschlüsse liefern und herstellen. Erforderliche Auflageringe einbauen. Erdarbeiten sowie erforderlichen Verbau ausführen. Offene Wasserhaltung bis zu
einer Pumpenleistung von 10 m3 Fördermenge und 5,00 m
Förderhöhe je Stunde und Haltung ausführen. Schachtabdeckung und Anschluss der Rohrleitungen werden gesondert vergütet.
Schacht aus Betonfertigteilen. Steigeisen zweiläufig
nach DIN 1212, 4 St/m einbauen.
Schacht DU = 1000 mm.
Lichte Schachttiefe 2,5 - 3,5 m.
Fugendichtung mit Gleitringdichtung aus Elastomeren und
Lastübertragungsring.
Schachtsohle mit Beton-Halbschale als Durchlaufrinne,
übrige Sohle aus Beton C 16/20 mit Zementglattstrich
herstellen.
Aushub wird gesondert vergütet

Schachtunterteil inklusive abgewinkeltes Gerinne
Menge: 2,000 St

**02.10.0130 Entwässerungsrohrleitung abbrechen bis DN 500**
Entwässerungsrohrleitung abbrechen. Entwässerungsrohrleitung liegt bis Oberkante Rohr frei. Erdarbeiten in
der verbliebenen Leitungszone ausführen. Offene Wasserhaltung bis zu einer Pumpenleistung von 10 m3 Fördermenge und 5,00 m Förderhöhe je Stunde und Haltung ausführen. Das Ausbauen von Schächten wird gesondert vergütet.
Rohr DN/ID über 250 bis 500.
Rohr aus Beton.
Bettung aus Beton bis 20 cm Dicke abbrechen.
Fließsohlentiefe über 1,25 bis 1,75 m.
Ausbaustoffe in Eigentum des AN übernehmen
und nach Wahl des AN verwerten.
Menge: 40,000 m

**02.10.0140 Entwässerungsrohrleitung abbrechen DN 600**
Entwässerungsrohrleitung abbrechen. Entwässerungsrohrleitung liegt bis Oberkante Rohr frei. Erdarbeiten in
der verbliebenen Leitungszone ausführen. Offene Wasserhaltung bis zu einer Pumpenleistung von 10 m3 Fördermenge und 5,00 m Förderhöhe je Stunde und Haltung ausführen. Das Ausbauen von Schächten wird gesondert vergütet.
Rohr DN/ID 600
Rohr aus Beton.
Bettung aus Beton bis 20 cm Dicke abbrechen.
Fließsohlentiefe über 1,25 bis 1,75 m.
Ausbaustoffe in Eigentum des AN übernehmen
und nach Wahl des AN verwerten.
Menge: 25,000 m

*Hinweis: Hinweis Position 01.10.150*
Die nachfolgende Position beschreibt den Anschluss des Durchlassrohres an den Schacht auf Höhe der Einfahrt zum RRB.

**02.10.0150 Schachtanschluss nachträglich herstellen**
Rohrleitung an Schacht anschließen, Anschluss abdichten. Vergütet wird der Mehraufwand für das Herstellen
des Anschlusses einschließlich erforderlicher Arbeiten zur Erstellung der Bohrung  sowie des Passstücke gegenüber der
bis zur Innenfläche des Schachtes durchgemessenen Rohrleitung.
Rohrleitung DN/ID 300.
Rohr aus Beton.
Schacht aus Betonfertigteilen.
Menge: 1,000 St

*Hinweis: Hinweis Zulage Seitenzulauf*
Die nachfolgende Position gilt als Zulageposition zu den Positionen Fertigteilschächte zur Erstellung eines Seitenzulaufs.

**02.10.0160 Zulage Seitenzulauf DN 300**
Zulage zur Position Fertigteilschacht liefern und Herstellen für
Seitenzulauf zum Schacht, mit gelenkiger
Rohreinbindung.
Schachtdurchmesser bis DN 1000

Seitenzulauf  Beton DN 300
Menge: 2,000 St

**02.10.0170 Schachtabdeckung liefern und aufsetzen**
Schachtabdeckung, mit lichter Weite mindestens 610 mm
und rundem Rahmen liefern und aufsetzen.
Klasse D 400, Ausführung nach DIN 19584, mit Rahmen aus
Gusseisen mit Beton.
Ausführung = mit Schmutzfänger.
Schachtabdeckung auf planmäßige Höhe setzen.
Menge: 8,000 St

**02.10.0180 Dichtheit Rohrleitung prüfen Rohr DN 300*Stahlbeton Haltung bis 30 m*Prüf. Wahl AN Prüfung SL.**
StL-Nr. 24110907042131
Entwässerungsrohrleitung auf Dichtheit prüfen. Erforderliche Verankerungen und Rohrverschlüsse herstellen
und beseitigen. Notwendigen Füllstoff liefern und ableiten. Prüfprotokoll erstellen und dem AG übergeben.
Rohrleitung DN/ID 300.
Rohr aus Stahlbeton.
Prüfung von Haltungslängen bis 30,00 m.
Prüfung nach Wahl des AN.
Prüfung der Sammelleitung.
Menge: 35,000 St

**02.10.0190 Dichtheit Rohrleitung prüfen Rohr DN 600*Stahlbeton Haltung bis 30 m*Prüf. Wahl AN Prüfung SL.**
StL-Nr. 24110907082131
Entwässerungsrohrleitung auf Dichtheit prüfen. Erforderliche Verankerungen und Rohrverschlüsse herstellen
und beseitigen. Notwendigen Füllstoff liefern und ableiten. Prüfprotokoll erstellen und dem AG übergeben.
Rohrleitung DN/ID 600.
Rohr aus Stahlbeton.
Prüfung von Haltungslängen bis 30,00 m.
Prüfung nach Wahl des AN.
Prüfung der Sammelleitung.
Menge: 210,000 St

**02.10.0200 Dichtheit Rohrleitung prüfen*Stahlbeton Haltung bis 30 m*Prüf. Wahl AN Prüfung SL.**
StL-Nr. 24110907992131
Entwässerungsrohrleitung auf Dichtheit prüfen. Erforderliche Verankerungen und Rohrverschlüsse herstellen
und beseitigen. Notwendigen Füllstoff liefern und ableiten. Prüfprotokoll erstellen und dem AG übergeben.
Rohrleitung DN/ID '1200'

Rohr aus Stahlbeton.
Prüfung von Haltungslängen bis 30,00 m.
Prüfung nach Wahl des AN.
Prüfung der Sammelleitung.
Menge: 15,000 St

**02.10.0210 Dichtheit Schacht prüfen DN 1,00 - 1,50 m*Betonfertigteile*Prüf. Wahl AN**
StL-Nr. 241109092192
Entwässerungsschacht auf Dichtheit prüfen. Erforderliche Verankerungen und Verschlüsse herstellen und beseitigen. Notwendigen Füllstoff liefern und ableiten.
Prüfprotokoll erstellen und dem AG übergeben.
Runder Schacht, DN/ID 1,00 bis 1,50 m.
Schacht aus Betonfertigteilen.
Schachttiefe 'Schachttiefe nach Planunterlagen'

Prüfung nach Wahl des AN.
Menge: 8,000 St

**02.10.0220 Kameradurchfahrung ausführen*Stahlbeton Haltung bis 30 m*vor Betrieb SL.*Dokumentation*ISY-Bau/Unterl.AG**
StL-Nr. 2411091299211111
Kameradurchfahrung von Entwässerungsrohrleitungen ausführen. Auf Schadstellen untersuchen und auf Da-
tenträger dokumentieren. Datenträger dem AG übergeben.
Abrechnung nach Länge der Rohrleitung.
Rohr DN/ID '300 - 1200'

Rohr aus Stahlbeton.
Haltungslänge bis 30,00 m.
Leitung vor Inbetriebnahme prüfen.
Befahrung der Sammelleitung.
Dokumentation mit Angabe von Haltung, Rohrmaterial,
Rohrdurchmesser, Haltungslänge, Gefälle im Rohr und
Stationierung von seitlichen Zuläufen und Schadstellen
schriftlich vorlegen.
Daten im ISY-Bau Austauschformat Abwasser (XML) sowie
aufbereitet in Video-Datenformat nach Unterlagen des AG
übergeben. Datenträger nach Unterlagen des AG.
Menge: 260,000 m

**02.10.0230 Böschungsstück einbauen (Zul.)**
StL-Nr. 241103749999
Böschungsstück einbauen. Vergütet wird der Mehraufwand
gegenüber der bis zur unteren Vorderkante des
Böschungsstückes durchgemessenen Rohrleitung.
Rohr DN/ID 'Stahlbeton 300'

Rohr aus 'Position inklusive liefern des Böschungsstücks
sowie eines dazugehörigen Ein- / Auslaufgitter
für Böschungsstück, Stahlbetonrohr DN 300 liefern
und montieren, Schutzgitter, Form rund,
bestehend aus Rahmen mit eingeschweißten Flachstäben
(Querstreben), incl. Klemmschrauben und Anschlagwinkel
aus V4A
Werkstoff V2A gebeizt und passiviert'

Neigung 'nach Planunterlagen'
Menge: 3,000 St

**02.10.0240 Böschungsstück einbauen (Zul.)**
StL-Nr. 241103749999
Böschungsstück einbauen. Vergütet wird der Mehraufwand
gegenüber der bis zur unteren Vorderkante des
Böschungsstückes durchgemessenen Rohrleitung.
Rohr DN/ID 'Stahlbeton 600'

Rohr aus 'Position inklusive liefern des Böschungsstücks
sowie eines dazugehörigen Ein- / Auslaufgitter
für Böschungsstück, Stahlbetonrohr DN 600 liefern
und montieren, Schutzgitter, Form rund,
bestehend aus Rahmen mit eingeschweißten Flachstäben
(Querstreben), incl. Klemmschrauben und Anschlagwinkel
aus V4A
Werkstoff V2A gebeizt und passiviert'

Neigung 'nach Planunterlagen'
Menge: 6,000 St

**02.10.0250 Böschungsstück einbauen (Zul.)**
StL-Nr. 241103749999
Böschungsstück einbauen. Vergütet wird der Mehraufwand
gegenüber der bis zur unteren Vorderkante des
Böschungsstückes durchgemessenen Rohrleitung.
Rohr DN/ID 'Beton 1200'

Rohr aus 'Position inklusive liefern des Böschungsstücks
sowie eines dazugehörigen Ein- / Auslaufgitter
für Böschungsstück, Stahlbetonrohr DN 1200 liefern
und montieren, Schutzgitter, Form rund,
bestehend aus Rahmen mit eingeschweißten Flachstäben
(Querstreben), incl. Klemmschrauben und Anschlagwinkel
aus V4A
Werkstoff V2A gebeizt und passiviert'

Neigung 'nach Planunterlagen'
Menge: 2,000 St

*Hinweis: Hinweis Sickerleitung*
Die genaue Lager der Sickerleitung wird örtlich festgelegt

**02.10.0260 Sickerrohrltg liefern und herstellen.**
Sickerrohrleitung liefern und herstellen, Erdarbeiten ausführen.
Offene Wasserhaltung bis zu einer Pumpenleistung von
10 m3 Fördermenge und 5,00 m Förderhöhe je Stunde und
Haltung ausführen. Die Grabensohle als Sickerraumsohle
ausbilden. Restlichen Grabenraum mit Filtermaterial
verfüllen und verdichten.
Rohr DN/ID 150 inklusive Verbindungsstücken und Endkappen
Teilsickerrohr (LP).
Rohr aus PE-HD Typ R 2 (innen glatt, außen gewellt).
Grabentiefe bis 3,00 m
Filter aus Kies 8/16 ummantelt mit Filterflies
Homogenbereich nach Unterlagen des AG.
Aushub auf Zwischenlager transportieren und in Mieten lagern.
inklusive liefern und montieren eines Auslaufgittes zum Schutz gegen Tiere.
Menge: 95,000 m

#### Unterabschnitt 02.12 (LB112) Schichten ohne Bindemittel

**02.12.0010 Frostschutzschicht herstellen Bk100 b.1,0 o.F.*0/32 URA+Einbaudoku*DPr min. 100 v.H.*Abrechng. Auftrag**
StL-Nr. 2411221020051191
Frostschutzschicht herstellen.
In Verkehrsflächen der Belastungsklassen Bk100 bis
Bk1,0, ohne Fertiger bei schwieriger Profilgestaltung oder bei zahlreichen Einbauten.
Baustoffgemisch 0/32.
Umweltrelevante Anforderungen beim Einsatz von Baustoffgemischen einschließlich Einbaudokumentation nach
Unterlagen des AG. Einbaudokumentation übergeben.
Verdichtungsgrad DPr mindestens 100 v.H.
Einbaudicke '40 cm'

Abrechnung nach Auftragsprofilen.
Menge: 70,000 m3

**02.12.0020 Schottertragschicht herstellen Bk100 b.1,0 o.F.*0/32 URA+Einbaudoku*DPr min. 100 v.H.*U min.13+Filterst**
StL-Nr. 2411232021110901
Schottertragschicht herstellen.
In Verkehrsflächen der Belastungsklassen Bk100 bis
Bk1,0, ohne Fertiger bei schwieriger Profilgestaltung oder bei zahlreichen Einbauten.
Baustoffgemisch 0/32.
Umweltrelevante Anforderungen beim Einsatz von Baustoffgemischen einschließlich Einbaudokumentation nach
Unterlagen des AG. Einbaudokumentation übergeben.
Verdichtungsgrad DPr mindestens 100 v.H.
Einbaudicke '30 cm'

Ungleichförmigkeitszahl U mindestens 13. Die Filterstabilität gegenüber dem Bettungsstoff muss eingehalten werden. Max. Unebenheit 1,0 cm. Abweichung
von der Sollhöhe max. 1,0cm.
Menge: 350,000 m2

**02.12.0030 Unterlage profilieren*EV2 mind. 120 MPa Unebenheit 2 cm**
StL-Nr. 231130439401
Unterlage aus Schicht ohne Bindemittel auf Sollhöhe
nach Unterlagen des AG profilieren und verdichten. Liefern von Baustoff bzw. Entfernen von überschüssigem
Baustoff wird gesondert vergütet.
Unterlage 'Schottertragschicht'

Verformungsmodul der profilierten Unterlage mindestens
120 MPa.
Unebenheit innerhalb einer 4,00 m langen Messstrecke
höchstens 2 cm in Längs- und Querrichtung.
Menge: 350,000 m2

**02.12.0040 Bankett profilgerecht herstellen*Baustoff. C 90/3 URA+Einbaudoku 12 tief+ 6 hoch*3 cm tiefer EV2 mind. 100MPa**
StL-Nr. 2411270291191101
Bankett gemäß ZTV E-StB profilgerecht herstellen.
Lage 'Entlang Betriebsweg bzw. Scherlweg'

Baustoffgemisch, Kategorie C 90/3, Größtkorn
von 32 mm. Der Feinkornanteil muss im eingebauten Zu-
Stand 8 M.-v.H. bis 12 M.-v.H. betragen.
Umweltrelevante Anforderungen beim Einsatz von Baustoffgemischen einschließlich Einbaudokumentation nach
Unterlagen des AG. Einbaudokumentation übergeben.
Einbau 'in einer Breite von 0,75 -1,00 m'

Querneigung 12 v.H. am tiefliegenden und 6 v.H. am
hochliegenden Fahrbahnrand.
Einbau 3 cm tiefer als Fahrbahnrand.
Verformungsmodul EV2 auf der Oberfläche mindestens
100 MPa.
Menge: 120,000 m3

#### Unterabschnitt 02.13 (LB 113) Asphaltbauweise

*Hinweis: Hinweis Aspahltarbeiten*
Die Sanierung der Richterstraße wird in einem separaten Leistungsverzeichnis behandelt und ist nicht Bestandteil der nachfolgenden Asphaltpositionen dieses Leistungsverzeichnisses. Die nachfolgenden Positionen zu Asphalt- und Straßenbauarbeiten beziehen sich ausschließlich auf die Erneuerung des Scherlwegs sowie auf die im Zuge dieser Maßnahme erforderlichen angrenzenden Verkehrsflächen.
Unabhängig von der gesondert ausgeschriebenen Sanierung der Richterstraße gehören jedoch zu den Leistungen dieser Maßnahme das Suchen, Freilegen sowie das provisorische Wiederverfüllen und Wiederherstellen der Wasserleitung und sonstiger vorhandener Querungen im Bereich der Richterstraße. Die hierfür erforderlichen Arbeiten zur provisorischen Sicherung und Wiederherstellung der Oberfläche sind vom Auftragnehmer auszuführen und in den hierfür vorgesehenen Positionen zu berücksichtigen.

**02.13.0010 Asphaltbefestigung aufnehmen Fahrb./Randstr.*Dicke ü. 6-12 cm*Aufbr. Verw. AN**
StL-Nr. 2311302840309003
Asphaltbefestigung aufbrechen und aufnehmen.
Fläche = Fahrbahn und Randstreifen.
Dicke der Asphaltbefestigung über 6 cm bis 12 cm.
Gesamtaufbruchtiefe 'nach Fahrbahnstärke
Verwertungsklasse B'

Aufbruchgut nach Wahl des AN verwerten.
Menge: 20,000 m2

**02.13.0020 Asphalt feinfräsen ATD*Asphaltbeton**
StL-Nr. 2311300822909090
Asphalt feinfräsen und Fräsgut aufnehmen.
Asphalttragdeckschicht.
Asphaltdeckschicht = Asphaltbeton.
Frästiefe '6 bis 12 cm'

Fläche 'Scherlweg'

Fräsasphalt 'Ververtungsklasse B'
Menge: 300,000 m2

**02.13.0030 Unterlage profilieren Unt. grobk. Boden*EV2 mind. 120 MPa Unebenheit 2 cm**
StL-Nr. 231130431401
Unterlage aus Schicht ohne Bindemittel auf Sollhöhe
nach Unterlagen des AG profilieren und verdichten. Liefern von Baustoff bzw. Entfernen von überschüssigem
Baustoff wird gesondert vergütet.
Unterlage aus grobkörnigem Boden.
Verformungsmodul der profilierten Unterlage mindestens
120 MPa.
Unebenheit innerhalb einer 4,00 m langen Messstrecke
höchstens 2 cm in Längs- und Querrichtung.
Menge: 350,000 m2

**02.13.0040 Asphalttragd. aus AC 16 TD NTA herst.**
Asphalttragdeckschicht aus Asphalttragdeckschichtmischgut
AC 16 TD NTA herstellen. Anlieferung des Asphaltmischguts
in thermoisolierten Transportbehältern.
In Verkehrsflächen ‘: Scherlweg ‘
Einbaudicke = 8 cm.
Bindemittel = 70/100.
Grobe Gesteinskörnung = Kategorie C 90/1, Feine
Gesteinskörnung = Fließkoeffizient Kategorie E CS 35
Mindestanteil 35 M.-v.H.
Seitliche Abböschungen 2 zu 1 herstellen.

Verwendung von:
- Baustoffgemisch aus natürlichen Gesteinskörnungen
- Mineralischer Ersatzbaustoff gemäß Ersatzbaustoffverordnung (Einbauweise 11 gem. Anhang 2, EBV)

Mögliche mineralische Ersatzbaustoffe:
- Recycling-Material RC-1
- Recycling Material RC-2

Neben den aufgeführten Ersatzbaustoffen können auch andere Ersatzbaustoffe, die sowohl die technischen Eigenschaften als auch die Anforderungen der Ersatzbaustoffverordnung einhalten, angeboten werden.
Das Material ist in den Eintragungsfeldern eindeutig zu benennen und gemäß Ersatzbaustoffverordnung zu klassifizieren.

Angebotenes Material:

-----------------------------------------------------------------------
(vom Bieter einzutragen)

Herkunft des Materials:

----------------------------------------------------------------------
(vom Bieter einzutragen)

Die technische Eignung und die Einhaltung der Ersatzbaustoffverordnung ist vor dem Einbau nachzuweisen.

Bei der Lieferung von mineralischen Ersatzbaustoffen ist dies durch den AN gemäß Vorgaben aus §25 EBV (Lieferscheine und Deckblatt) zu dokumentieren. DIe Dokumente sind unverzüglich nach Abschluss der Baumaßnahme an den Bauherrn zu übergeben. Die Erstellung von Lieferscheinen und Deckblatt hat nach dem Muster Anlage 8, EBV zu erfolgen.
Menge: 350,000 m2

**02.13.0050 Asphalttragd. aus AC 16 TD NTA herst. - prov. Straßenauffüllung**
Asphalttragdeckschicht aus Asphalttragdeckschichtmischgut
AC 16 TD NTA herstellen. Anlieferung des Asphaltmischguts
in thermoisolierten Transportbehältern.
In Verkehrsflächen ‘: Rohrgrabenauffüllung ‘
Einbaudicke = 8 cm.
Bindemittel = 70/100.
Grobe Gesteinskörnung = Kategorie C 90/1, Feine
Gesteinskörnung = Fließkoeffizient Kategorie E CS 35
Mindestanteil 35 M.-v.H.
Seitliche Abböschungen 2 zu 1 herstellen.

Verwendung von:
- Baustoffgemisch aus natürlichen Gesteinskörnungen
- Mineralischer Ersatzbaustoff gemäß Ersatzbaustoffverordnung (Einbauweise 11 gem. Anhang 2, EBV)

Mögliche mineralische Ersatzbaustoffe:
- Recycling-Material RC-1
- Recycling Material RC-2

Neben den aufgeführten Ersatzbaustoffen können auch andere Ersatzbaustoffe, die sowohl die technischen Eigenschaften als auch die Anforderungen der Ersatzbaustoffverordnung einhalten, angeboten werden.
Das Material ist in den Eintragungsfeldern eindeutig zu benennen und gemäß Ersatzbaustoffverordnung zu klassifizieren.

Angebotenes Material:

-----------------------------------------------------------------------
(vom Bieter einzutragen)

Herkunft des Materials:

----------------------------------------------------------------------
(vom Bieter einzutragen)

Die technische Eignung und die Einhaltung der Ersatzbaustoffverordnung ist vor dem Einbau nachzuweisen.

Bei der Lieferung von mineralischen Ersatzbaustoffen ist dies durch den AN gemäß Vorgaben aus §25 EBV (Lieferscheine und Deckblatt) zu dokumentieren. DIe Dokumente sind unverzüglich nach Abschluss der Baumaßnahme an den Bauherrn zu übergeben. Die Erstellung von Lieferscheinen und Deckblatt hat nach dem Muster Anlage 8, EBV zu erfolgen.
Menge: 30,000 m2

**02.13.0060 Asphaltbefestigung trennen Einzelfl.*schneiden Dicke ü. 6-12 cm**
StL-Nr. 231130383103
Asphaltbefestigung geradlinig trennen.
in Einzelflächen längs und quer zur Fahrbahnachse,
Trennen durch Schneiden.
Dicke der Asphaltbefestigung über 6 bis 12 cm.
Menge: 15,000 m

**02.13.0070 Anschluss a. Fuge m. Fugenm. herst. Längs-/Querfuge*Deckschicht Tiefe 30 mm*Breite 10 mm Fugenmasse N2**
StL-Nr. 2311391231041001
Anschluss als Fuge mit Fugenmasse herstellen.
Längs- und Querfuge.
In der Asphaltdeckschicht ausbilden.
Fugenspalttiefe = 30 mm.
Fugenspaltbreite = 10 mm.
Mit heiß verarbeitbarer Fugenmasse Typ N2, einschließlich zugehörigem und zuvor aufgetragenem Voranstrichmittel.
Menge: 20,000 m

#### Unterabschnitt 02.14 (LB 114) Betonbauweisen

**02.14.0010 Hydr.gebund. Tragschicht herstellen**
Hydraulisch gebundene Tragschicht herstellen.
Als Abdichtungsbahn im RRB.
Größtkorn Dmax = 32 mm
Bindemittel nach ZTV Beton-StB 07
Einbaudicke 20 cm
Hydraulisch gebundene Tragschicht als Auflager der Abdichtungsbahn zwischen der unteren Schroppenlage
und der Tonabdichtungsbahn im RRB
Menge: 1285,000 m2

**02.14.0020 Ergänzungsgestein liefern und einbauen**
Feine Gesteinskörnung als Ergänzungsgestein zu vorhandenem Baustoffgemisch liefern und einbauen.
Menge: 120,000 t

#### Unterabschnitt 02.15 (LB 115) Pflaster, Plattebel, Einfassungen

*Hinweis: Hinweis Pflasterarbeiten*
Ein wechsel der Pflasterflächen von horizontaler in geneigte Richtung ist in den EP einzukalkulieren.

**02.15.0010 Pflasterd. m. Großpfl.st. liefern und herstellen Wasserbausteine RRB**
Pflasterdecke mit Großpflastersteinen aus Naturstein liefern und herstellen. Bearbeitung der Oberfläche der Großpflastersteine nach Unterlagen des AG.
In Flächen Regenrückhaltebecken
Einzelflächen über 10,00 bis 40,00 m2.
Format für Rastermaß unregelmäßiger Verband  nach vorliegender Planung
Pflasterstein aus Wasserbeusteine 30 - 40 cm
Bettung aus Baustoffgemisch auf einer 20 cm starken Unterbetonschicht
Fuge verschlämmt mit Beton
Verlegen Wasserbausteine im unregelmäßigen Verband
Menge: 165,000 m2

**02.15.0020 Pflasterd. m. Großpfl.st. liefern und herstellen Wasserbausteine Regenklärbecken A2**
Pflasterdecke mit Großpflastersteinen aus Naturstein liefern und herstellen. Bearbeitung der Oberfläche der Großpflastersteine nach Unterlagen des AG.
In Flächen Regenklärbecken A2
Einzelflächen Nach Unterlagen AG
Format für Rastermaß unregelmäßiger Verband  nach vorliegender Planung
Pflasterstein aus Wasserbeusteine 30 - 40 cm
Bettung aus Baustoffgemisch auf einer 20 cm starken Unterbetonschicht
Fuge verschlämmt mit Beton
Verlegen Wasserbausteine im unregelmäßigen Verband
Menge: 310,000 m2

**02.15.0030 Pflasterd. m. Großpfl.st. liefern und herstellen Wasserbausteine Ein- Auslaufbauwerke**
Pflasterdecke mit Großpflastersteinen aus Naturstein liefern und herstellen. Bearbeitung der Oberfläche der Großpflastersteine nach Unterlagen des AG.
In Flächen Ein- Auslaufbauwerke
Einzelflächen bis 10,00 m2.
Format für Rastermaß unregelmäßiger Verband  nach vorliegender Planung
Pflasterstein aus Wasserbeusteine 30 - 40 cm
Bettung aus Baustoffgemisch auf einer 20 cm starken Unterbetonschicht
Fuge verschlämmt mit Beton
Verlegen Wasserbausteine im unregelmäßigen Verband
Menge: 10,000 m2

**02.15.0040 Schneiden und Anpassen von Natursteingroßpflaster / Wasserbausteinen**
Zulage für das Schneiden, Zurichten und Anpassen von Naturstein-Großpflastersteinen bzw. Wasserbausteinen im Bereich des Regenrückhaltebeckens und des  Regenklärbeckens A2 zur Herstellung der Pflasterdecke im unregelmäßigen Verband gemäß Ausführungsunterlagen des AG.
Die Leistung umfasst das maßgerechte Schneiden, Spalten oder Bearbeiten der Pflastersteine zur Anpassung an Randbereiche, Bauwerksanschlüsse, Einzelflächen, Übergänge sowie zur Einhaltung des vorgegebenen Rastermaßes. Das Schneiden erfolgt an Pflastersteinen aus Wasserbausteinen der Größe ca. 30-40 cm.
Eingeschlossen sind alle erforderlichen Arbeiten zur passgenauen Anpassung der Steine an den unregelmäßigen Verband, einschließlich Mehrschnitt, Verschnitt, Auslesen ungeeigneter Steine sowie das fachgerechte Nacharbeiten von Sichtkanten.
Der Mehraufwand für Geräte, Werkzeuge, Schneidtechnik (z. B. Nass- oder Trockenschnitt), Verschnitt, Sortierung und Handarbeit ist Bestandteil dieser Position.
Menge: 100,000 m

**02.15.0050 Zulageposition Umpflastern von Ein- und Ausläufen**
Zulage für das fachgerechte Umpflastern von Ein- und Auslaufbereichen an Bauwerken, Gerinnen und Becken mit Naturstein-Großpflastersteinen bzw. Wasserbausteinen im Bereich der Regenrückahlte- und Regenklärbecken.
Die Leistung umfasst das Anpassen, Zuschneiden, Versetzen und passgenaue Einbauen der vorhandenen bzw. neu gelieferten Pflastersteine aus Wasserbausteinen der Größe ca. 30-40 cm im unmittelbaren Bereich der Ein- und Ausläufe. Die Steine sind entsprechend der Geometrie der Bauwerke, der Anschlussdetails sowie der hydraulischen Erfordernisse im unregelmäßigen Verband gemäß den Ausführungsunterlagen des AG zu verlegen.
Eingeschlossen sind alle erforderlichen Mehrleistungen gegenüber der regulären Flächenpflasterung, insbesondere das Herstellen kleiner Radien, Anschlüsse, Übergänge, Anpassungen an Rohrmündungen, Bauwerkskanten, Schwellen sowie das exakte Ausrichten der Steine zur Sicherstellung eines geordneten Abflusses.
Der erhöhte handwerkliche Aufwand infolge eingeschränkter Zugänglichkeit, erhöhter Maßhaltigkeit, Mehrschnitt, Verschnitt sowie erforderlicher Nachbearbeitung der Steinoberflächen ist Bestandteil dieser Zulage.
Nicht enthalten:
Herstellung der Unterbetonschicht, Lieferung der Pflastersteine, Flächenpflasterung außerhalb der Ein- und Auslaufbereiche; diese Leistungen sind in den jeweiligen Grundpositionen enthalten.
Ein- Auslauf DN 300 1x
Ein- Auslauf DN 600 4x
Ein- Auslauf DN 1200 2x
Menge: 7,000 St

**02.15.0060 Böschungstreppe liefern und herstellen RRB**
Böschungstreppe liefern und nach Unterlagen des AG entsprechend RiZ
Bösch auf mind. 10 cm dickem, konstruktiv bewehrtem Un-
terbeton C12/15, Ausbreitmaßklasse F1 einschließlich
ggf. notwendiger Sporne zur Gleitsicherung und der erforderlichen Erdarbeiten herstellen. Abgerechnet wird
die Treppenlänge in der Neigung von der Vorderkante der
untersten bis Vorderkante der obersten Stufe einschließlich der Stufen an den Podesten.
Stufenbreite 60 cm / Auftrittshöhe 18 cm / Auftrittsbreite 35 cm
Auftrittsbreite und Auftrittshöhe nach Unterlagen des
AG.
Stufen aus Natursteinen nach Unterlagen des AG.
Beidseitige Treppenwange auf Böschungen aus Granitbordsteinen Form B, Größe 7, Breite 100 mm bis 120 mm, auf
gleichem Fundament wie Böschungstreppe herstellen. Den
Fundamentbeton als Rückenstütze mit einer Breite von 15
cm bis 10 cm unter Steinoberkante hochziehen.
Fugen mit Fertigzementmörtel verfüllen, Druckfestigkeit
am Würfel mind. 50 MPa, Zement Art CEM I, w/z höchstens
0,50, frost-/tausalzbeständig, Ausbreitmaßklasse F3.
Menge: 6,000 m

**02.15.0070 Böschungstreppe liefern und herstellen Absetzbecken**
Böschungstreppe liefern nach Unterlagen des AG entsprechend RiZ
Bösch auf mind. 10 cm dickem, konstruktiv bewehrtem Un-
terbeton C12/15, Ausbreitmaßklasse F1 einschließlich
ggf. notwendiger Sporne zur Gleitsicherung und der erforderlichen Erdarbeiten herstellen. Abgerechnet wird
die Treppenlänge in der Neigung von der Vorderkante der
untersten bis Vorderkante der obersten Stufe einschließlich der Stufen an den Podesten.
Stufenbreite 60 cm / Auftrittshöhe 20 cm / Auftrittsbreite 30 cm
Auftrittsbreite und Auftrittshöhe nach Unterlagen des
AG.
Stufen aus Natursteinen nach Unterlagen des AG.
Beidseitige Treppenwange auf Böschungen aus Granitbordsteinen Form B, Größe 7, Breite 100 mm bis 120 mm, auf
gleichem Fundament wie Böschungstreppe herstellen. Den
Fundamentbeton als Rückenstütze mit einer Breite von 15
cm bis 10 cm unter Steinoberkante hochziehen.
Fugen mit Fertigzementmörtel verfüllen, Druckfestigkeit
am Würfel mind. 50 MPa, Zement Art CEM I, w/z höchstens
0,50, frost-/tausalzbeständig, Ausbreitmaßklasse F3.
Menge: 7,000 m

**02.15.0080 Pflasterd. m Kleinsteinpflastersteinen. liefern und herstellen 100 / 100 / 100**
Pflasterdecke mit Kleinpflastersteinen aus Naturstein liefern und herstellen. Bearbeitung der Oberfläche der Kleinpflastersteine nach Unterlagen des AG.
In Flächen um Schachtbauwerke
Einzelflächen bis 2,00 m2.
Format für Rastermaß 100 / 100 / 100
Pflasterstein aus Granit.
Baustoffgemisch für Bettung und Fugen Kategorie
SZ18/LA20.
Bettung aus Baustoffgemisch 0/4, Anteil an Körnung unter 2 mm max. 30 Massenprozent, E CS35, C 90/3.
Fuge aus zementären Material
Fugenmaterial einarbeiten und einschlämmen, Fugenschluss durch Einfegen und Einschlämmen herstellen.
Verlegen zweizeilig um Schachtabdeckung
Menge: 10,000 m2

**02.15.0090 Pflasterd. m Großsteinpflastersteinen. liefern und herstellen 160 / 160 / 160**
Pflasterdecke mit Großpflastersteinen aus Naturstein liefern und herstellen. Bearbeitung der Oberfläche der Großpflastersteine nach Unterlagen des AG.
In Flächen um Schachtbauwerke
Einzelflächen bis 2,00 m2.
Format für Rastermaß 160 / 160 / 160
Pflasterstein aus Granit.
Baustoffgemisch für Bettung und Fugen Kategorie
SZ18/LA20.
Bettung aus Baustoffgemisch 0/4, Anteil an Körnung unter 2 mm max. 30 Massenprozent, E CS35, C 90/3.
Fuge aus zementären Material
Fugenmaterial einarbeiten und einschlämmen, Fugenschluss durch Einfegen und Einschlämmen herstellen.
Verlegen zweizeilig um Schachtabdeckung
Menge: 10,000 m2

**02.15.0100 Bordstein aufnehmen. Hochbord Beton*Fund.ü10-20/R-St. alles Verw. AN**
StL-Nr. 23115031150200
Bordstein aufnehmen.
Bordstein = Hoch- und Rundbordstein aus Beton, Breite
bis 18 cm, Höhe bis 30 cm.
Fundament aus Beton, über 10 bis 20 cm dick, und
Rückenstütze aus Beton aufbrechen.
Sämtliche Steine und übriges Aufbruchgut nach Wahl des
AN verwerten.
Menge: 15,000 m

**02.15.0110 Bordstein aus Beton setzen*Fuge Typ B gerader Stein*bis 10 cm unt. OK F-beton 12 MPa**
StL-Nr. 2311531199010111
Bordstein aus Beton setzen. Breite der Rückenstütze
mind. 15 cm.
Bordstein 'inklusive Absnker passend zum
Besatnd bei der Einfahrt zum Regenklärbecken A1'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 15,000 m

#### Unterabschnitt 02.17 (LB 117) Verbau, Gründung

**02.17.0010 Geräteeinsatz für Stahlspundwand Bauwerk*Spundwand herst. Arb.pl herst/bes.**
StL-Nr. 241172051102
Geräte für Stahlspundwand nach Unterlagen des AG einsetzen. Der Einsatz umfasst das Aufstellen und Abbauen
sowie das Umsetzen im Bereich des Bauteils.
Bauteil = gesamtes Bauwerk.
Einsatz für Spundwand herstellen.
Arbeitsplanum herstellen und beseitigen.
Menge: 1,000 St

**02.17.0020 Stahlspundwand herstellen Baugrubenverbau*Sp., Verank. ges. Lockerungsbohrung**
StL-Nr. 2411721019900210
Stahlspundwand entsprechend statischen und konstruktiven Erfordernissen, einschließlich Eck-, Abzweig sowie
Pass- und Keilbohlen nach Unterlagen des AG herstellen.
Abrechnung nach Länge in der Wandachse, horizontal, multipliziert mit der vom AG freigegebenen Bohlenlänge.
Homogenbereiche nach Unterlagen des AG.
Spundwand für temporären Baugrubenverbau.
Bohlenlänge 'Einbringetiefe nach statischer Berechnung AN'

Stahlsorte 'Spundwandbohlen Larssen 605 oder gleichwertig
inklusive liefern'

Spundwand verankert. Erforderliche Gurtung und Verankerung werden gesondert vergütet.
Einbringhilfe = Lockerungsbohrung durchführen.
Menge: 360,000 m2

**02.17.0030 Statischer Nachweis Spundwandkasten**
*** Pauschalposition
Erstellen des statischen Nachweises für einen Spundwandkasten einschließlich aller erforderlichen Berechnungen zur Standsicherheit und Gebrauchstauglichkeit. Der Nachweis umfasst insbesondere die Bemessung der Spundbohlen, der Einbindetiefen, der Verformungen sowie ggf. erforderlicher Rückverankerungen oder Aussteifungen unter Berücksichtigung der anstehenden Baugrund- und Grundwasserverhältnisse.
Die statische Berechnung ist auf Grundlage der Ausführungsplanung und der geotechnischen Vorgaben zu erstellen und dem Auftraggeber zur Prüfung und Freigabe vorzulegen.
Ausführung und Einbindetiefe des Spundwandkastens erfolgen gemäß der statischen Berechnung und der vom Auftragnehmer erstellten Ausführungsplanung.
Menge: 1,000 Psch

**02.17.0040 Gurtung/Aussteifung f. Verbau herst Spundwand Behelfskonstr.**
StL-Nr. 241172302901
Gurtung/Aussteifung für Verbau entsprechend statischen
und konstruktiven Erfordernissen nach Unterlagen des AG
herstellen.
Gurtung/Aussteifung für Spundwand.
Stahlsorte 'Profil HEB 400'

Gurtung/Aussteifung als Behelfskonstruktion ausbilden,
vorhalten, unterhalten, ausbauen und beseitigen.
Menge: 17,000 t

**02.17.0050 Geräteeinsatz für Stahlspundwand Bauwerk*Spundwand ziehen Arb.pl herst/bes.**
StL-Nr. 241172051202
Geräte für Stahlspundwand nach Unterlagen des AG einsetzen. Der Einsatz umfasst das Aufstellen und Abbauen
sowie das Umsetzen im Bereich des Bauteils.
Bauteil = gesamtes Bauwerk.
Einsatz für Spundwand ziehen.
Arbeitsplanum herstellen und beseitigen.
Menge: 1,000 St

**02.17.0060 Stahlspundwand ziehen ziehen Wahl d. AN Bohlen verwerten**
StL-Nr. 241172151901
Stahlspundwand ziehen. Spundwand nach Unterlagen des
AG. Abrechnung nach Länge in der Wandachse, horizontal, multipliziert mit der tatsächlichen Bohlenlänge.
Ziehen nach Wahl des AN.
Bohlenlänge 'nach statischen Berechnungen AN'

Bohlen nach Wahl des AN verwerten.
Menge: 360,000 m2

#### Unterabschnitt 02.18 (LB 118) Ingenieurbauten aus Beton und Stahlbeton

**02.18.0010 Beton abbrechen*Ger.bewehrt.Beton Verwerten**
StL-Nr. 22118013920001
Beton nach Unterlagen des AG abbrechen.
Bauteil 'z.B. bestehende Ein- und Auslaufbauwerke'

Material = Beton, mit geringer Bewehrung.
Abbruchgut nach Wahl des AN verwerten.
Menge: 5,000 m3

**02.18.0020 Statischen Nachweis durchführen und liefern**
*** Pauschalposition
Erstellung und Fristgerechte Lieferung der prüffähigen sttischen Berechnung aller Bauwerke
Die Leistung umfasst sämtliche für die Ausführung erforderlichen Nachweise gemäß den geltenden technischen Regeln. Hierzu zählen insbesondere die Nachweise der Standsicherheit, der Gebrauchstauglichkeit sowie der Dauerhaftigkeit. Die Bemessung muss alle konstruktiven Bauteile des Betonbauwerks einschließen, wie zum Beispiel Fundamente, Wände oder Decken.
Grundlage der Berechnung sind die einschlägigen Normen und Vorschriften, insbesondere die Eurocodes mit Nationalen Anhängen, die DIN EN 206, DIN 1045-2, DIN 1054 sowie alle weiteren technischen Bestimmungen, die für das konkrete Bauwerk relevant sind.

Vom AN sind alle erforderlichen statischen Unterlagen in vollständiger und prüffähiger Form zu erstellen und digital im PDF-Format bereitzustellen. Hierzu gehören die statische Berechnung, eine Kurzstatik zur Verwendung auf der Baustelle sowie sämtliche erforderlichen Pläne, beispielsweise Bewehrungs- oder Schalpläne.
Die Unterlagen müssen in sich schlüssig, nachvollziehbar und für die weitere Ausführungsplanung geeignet sein.
Der AN ist verpflichtet, alle notwendigen Absprachen mit dem Auftraggeber vorzunehmen, Unstimmigkeiten der bereitgestellten Unterlagen frühzeitig anzuzeigen und erforderliche Ergänzungen nach Rücksprache einzuarbeiten.
Die auf Basis der Ausschreibungsunterlagen des AG vom AN herzustellenden Ausführungsunterlagen, inkl. Statik und Pläne, müssen vor der Ausführung von einem anerkannten bzw. zertifizierten Prüfingenieur und dem AG geprüft und freigegeben worden sein. Die Beauftragung des Prüfingenieurs ist Sache des AN.

Die terminliche Koordination und der mit dem Prüfverfahren einhergehende notwendige Zeitaufwand ist bei der Kalkulation und der Baudurchführung vom AN zu berücksichtigen.
Auf eine rechtzeitige Vorlage der zu prüfenden Unterlagen unter Berücksichtigung eines Prüf- und Freigabelaufes von in der Regel 25 Werktagen wird hingewiesen.
Nach Berücksichtigung und Einarbeitung von Prüfbemerkungen durch den AN ist eine Fertigung der gleichgestellten Ausführungsunterlagen zwei Wochen vor Ausführung digital an die Autobahn GmbH des Bundes, Außenstelle Regensburg, zur Freigabe zu senden.
Der AN fertigt nach Freigabe digitale Unterlagen (PDF, DWG) und drei Abzüge in Papier an und schickt diese zweifach an die Außenstelle Regensburg und einfach an die Bauleitung des AN.
Sämtliche Kosten und Aufwendungen die dem AN aus oben Erläutertem entstehen sind vom AN bei der Kalkulation und der Baudurchführung zu berücksichtigen und mit den Einheitspreisen abgegolten.
Der Auftraggeber stellt dem Auftragnehmer alle verfügbaren Unterlagen zur Verfügung, insbesondere das geotechnische Gutachten, die Ausführungsplanung mit Grundrissen und Schnitten sowie Angaben zu Lastannahmen und bautechnischen Randbedingungen.

Bauwerke: Regenklärbecken / Beckenüberlauf / Klärüberlauf /
  Drosselüberlauf
Menge: 1,000 Psch

*Hinweis: Regenklärbecken A1*
Die nachfolgenden Positionen beziehen sich auf das Regenklärbecken A1.

Grundlage für die Kalkulation der Positionen  02.18.30 bis 02.18.120 sind die beiliegenden Planunterlagen.
Das in der Position angegebene Volumen ist maßgebend. Mehrfaches Ein- und Ausschalen, das Reinigen und Umsetzen der Schalung sowie die Herstellung von Aussparungen sind in dieser Position vollständig einzukalkulieren.

**02.18.0030 Beton einschl. Schalung liefern und herst. - Wand und Überlaufschwelle**
Bewehrten Beton einschließlich Schalung nach Unterlagen
des AG liefern und herstellen. Schalung vorhalten und beseitigen.
Bewehrung und Traggerüst der Bemessungsklasse B werden
gesondert vergütet.
Bauteil Regenklärbecken
Art der Verwendung = Stahlbeton.
Druckfestigkeitsklasse C35/45.
Expositionsklasse WU XC4 / XD3 / XF4 / XA1 / XM1 / WF.
Zusätzliche Anforderungen Betondeckung 5,5 cm
Konsistenzklasse F3

Wandstärke:  30,0 cm
Tauchwand:  20,0 cm

Beim Anschluss unterschiedlicher Wandelemente sind Elastomer-Arbeitsfugenbänder, z. B. Tricosal Elastomer FM 250 oder gleichwertig, einzubauen. Die Fugenbänder sind für den Einsatz in horizontalen und vertikalen Arbeitsfugen vorgesehen und entsprechend der geplanten Fugengeometrie auszuwählen.
Die Fugenbänder sind einschließlich aller erforderlichen Befestigungs- und Verbindungsmittel zu liefern und gemäß den Verarbeitungs- und Einbauvorgaben des jeweiligen Herstellers fachgerecht zu verlegen. Der Einbau hat so zu erfolgen, dass das Fugenband während des Betonierens lage-, flucht- und formstabil fixiert ist und eine ordnungsgemäße Einbindung in den Beton gewährleistet wird.
An sämtlichen Stößen sind die Fugenbänder wasserdicht miteinander zu verbinden, sodass eine durchgehende und dauerhaft wirksame Abdichtung der Arbeitsfugen hergestellt wird. Beschädigungen oder Lageveränderungen des Fugenbandes während des Betonierens sind zu vermeiden.
Sichtflächenschalung = Schaltafeln.
Menge: 35,000 m3

**02.18.0040 Beton einschl. Schalung liefern und herst. - Bodenplatte**
Bewehrten Beton einschließlich Schalung nach Unterlagen
des AG liefern und herstellen. Schalung vorhalten und beseitigen.
Bewehrung und Traggerüst der Bemessungsklasse B werden
gesondert vergütet.
Bauteil Regenklärbecken
Art der Verwendung = Stahlbeton.
Druckfestigkeitsklasse C35/45.
Expositionsklasse WU XC4 / XD3 / XF4 / XA1 / XM1 / WF.
Zusätzliche Anforderungen Betondeckung 5,5 cm
Konsistenzklasse F3

Plattenstärke:  30,0 cm

Beim Anschluss unterschiedlicher Elemente sind Elastomer-Arbeitsfugenbänder, z. B. Tricosal Elastomer FM 250 oder gleichwertig, einzubauen. Die Fugenbänder sind für den Einsatz in horizontalen und vertikalen Arbeitsfugen vorgesehen und entsprechend der geplanten Fugengeometrie auszuwählen.
Die Fugenbänder sind einschließlich aller erforderlichen Befestigungs- und Verbindungsmittel zu liefern und gemäß den Verarbeitungs- und Einbauvorgaben des jeweiligen Herstellers fachgerecht zu verlegen. Der Einbau hat so zu erfolgen, dass das Fugenband während des Betonierens lage-, flucht- und formstabil fixiert ist und eine ordnungsgemäße Einbindung in den Beton gewährleistet wird.
An sämtlichen Stößen sind die Fugenbänder wasserdicht miteinander zu verbinden, sodass eine durchgehende und dauerhaft wirksame Abdichtung der Arbeitsfugen hergestellt wird. Beschädigungen oder Lageveränderungen des Fugenbandes während des Betonierens sind zu vermeiden.
Sichtflächenschalung = Schaltafeln.
Menge: 10,000 m3

**02.18.0050 Unbewehrten Beton liefern und herstellen für Gerinne**
Unbewehrten Beton nach Unterlagen des AG liefern und herstellen.
Beton zur Ausbildung eines Gerinnes
Druckfestigkeitsklasse C35/45
Expositionsklasse WU XC4 / XD3 / XF4 / XA1 / XM1 / WF.
Zusätzliche Anforderungen Ortbeton aus unbewehrtem Beton,
in Ablaufbauwerken als Normalbeton DIN 1045, C 35/45,
wasserundurchlässig,

für Gerinnenausbildung mit Oberfläche geglättet,
Ausführung Füllbeton mit Gefälle bis 3 %,
einschl. Schalarbeiten, falls erforderlich.
Menge: 0,500 m3

**02.18.0060 Betonstahl liefern und einbauen**
Betonstahl entsprechend statischen und konstruktiven
Erfordernissen einbauen.
Bauteil Regenklärbecken A1
Stahlsorte BSt 500 B
Menge: 11,000 t

**02.18.0070 Beton f. Sauberkeitsschicht liefern und herst.**
Beton für Sauberkeitsschicht einschließlich ggf. erforderlicher Schalung nach Unterlagen des AG liefern und herstellen.
Ggf. erforderliche Schalung vorhalten und beseitigen.
Druckfestigkeitsklasse C8/10.
Expositionsklasse X0.
Zusätzliche Anforderungen
inklusive liefern und verlegen einer 0,3 mm starken
gewebeverstärkten Kunststoffolie. Die Kunststoffolie
ist vor dem Einbringen der Sauberkeitssschicht auf das
Kiesplanum ordnungsgemäß und
mit 15 cm Überlappung zu verlegen.

Dicke min. 10 cm.
Menge: 65,000 m2

**02.18.0080 Bohrloch herstellen*Stahlbeton Tiefe bis 0,3 m**
StL-Nr. 22118913992019
Bohrloch nach Unterlagen des AG herstellen. Bohrloch
ausspülen.
Bauteil 'Regenklärbecken A1'

Bohrloch in Stahlbeton.
Bohrloch-Tiefe bis 0,30 m.
Durchmesser 'für Rohr DN 300 inklusive liefern und Einbau
des Schachtfutter aus GFK nach Angaben des Herstellers'
Menge: 1,000 St

**02.18.0090 Bohrloch herstellen*Stahlbeton Tiefe bis 0,3 m**
StL-Nr. 22118913992019
Bohrloch nach Unterlagen des AG herstellen. Bohrloch
ausspülen.
Bauteil 'Regenklärbecken A1'

Bohrloch in Stahlbeton.
Bohrloch-Tiefe bis 0,30 m.
Durchmesser 'für Rohr DN 600 inklusive liefern und Einbau
des Schachtfutter aus GFK nach Angaben des Herstellers'
Menge: 2,000 St

**02.18.0100 Spindelschieber aus Edelstahl V4A**
Spindelschieber aus Edelstahl V4A in quadratischer Form zum
Andüberln. Absperr und Regulierarmatur für Regenwasser.
Vierseitig dichtend zum anschrauben an das
Regenklärbecken liefern und einbauen.
Dichtheit max. 1%, bei Druck auf die Vorderseite, und
max. 5%, bei Druck auf die Rückseit, der zulässigen
Leckagerate gemäß DIN 19569 Teil 4 in eingebauten
Zustand, einschließlich Werkzeugprüfzeugnis nach DIN EN
10204, 2.1 mit Angabe der Leckagerate.
Kompaktarmatur, als selbsttragende Rahmenkonstruktion,
betriebsfertig vormontiert, mit nicht steigender
Spindel und integrierter Spindellagerung. Gleitsystem
der Schieberplatte im Rahmen.
Schieberplatte über den gesamten Hub vibrationsfrei
geführt, in Zwischenstellung einsetztbar. Integreirte
und gekammerte Profildichtung aus Abwasser- und UV-
beständigen EPDM.
Dichtung zum Überlaufbauwerk aus abwasserbeständigen
Moosgummi, betreibsfertig auf den Rahmen montiert.
Geschweißte robuste Rahmenkonstruktion aus Edelstahl

Größe:  300 x 300 mm
Druck auf die Vorder- und Rückseite:  8 mWS.
Abfluss:  DN 300
Menge: 1,000 St

**02.18.0110 Überlaufrinne aus Edelstahl V4A herstellen, liefern und einbauen**
Herstellen, Formen, Liefern und Einbauen einer Überlaufrinne aus Edelstahl V4A (1.4404 / AISI 316L), Materialstärke 3 mm, gemäß den geometrischen Abmessungen, Krümmungen und Profilformen der Ausführungsunterlagen.
Die Überlaufrinne ist als einteiliges bzw. segmentiertes Edelstahlblechprofil gemäß Planung abzukanten bzw. zu rollen und so auszubilden, dass ein gleichmäßiger, Überlauf gewährleistet ist.
Die Befestigung an der Wand des Regenklärbeckens A1 erfolgt über geeignete korrosionsbeständige Verankerungsmittel (Edelstahlanker V4A), einschließlich aller erforderlichen Bohr-, Montage- und Abdichtungsarbeiten.
Alle Kontaktflächen zum Beton sind entsprechend den Ausführungsunterlagen herzustellen, lot- und fluchtrecht auszurichten und dauerhaft dicht anzuschließen. Übergänge, Stoßkanten und Ecken sind fachgerecht auszubilden, einschließlich Verschweißungen oder Dichtfugen gemäß Planung.
Umfasst sind sämtliche Nebenarbeiten zur passgenauen Anpassung, das Reinigen der Oberflächen, das Entgraten der Schnittkanten, der Korrosionsschutz gemäß Edelstahlrichtlinien sowie das vollständige Herstellen einer funktionsfähigen, wasserführenden Überlaufrinne.
Leistungsumfang beinhaltet:

Zuschnitt, Formen/Biegen/Rollen des Edelstahlblechs gemäß Ausführungsunterlagen.
Herstellung von Eck-, Anschluss- und Stoßausbildungen
Lieferung aller Befestigungsmittel aus V4A.
Dübelarbeiten und Montage an der Betonwand.
Abdichtung der Befestigungspunkte nach Vorgabe
Reinigung und Oberflächenfinish.
Einmessen und Ausrichten der Überlaufrinne.
Alle Neben- und Hilfsarbeiten für eine betriebsfertige Überlaufrinne.
Menge: 1,000 St

**02.18.0120 Überlaufschwelle aus Edelstahl V4A doppelschalig herstellen liefern und einbauen**
Liefern, herstellen und einbauen einer doppelschaligen Überlaufschwelle aus Edelstahl V4A (1.4404 / AISI 316L), Materialstärke beidseitig 3 mm, mit den Abmessungen ca. 3,00 m × 1,00 m gemäß den Vorgaben der Ausführungsunterlagen.
Die Überlaufschwelle ist aus zwei verschweißten Edelstahlblechen in Doppelwandbauweise herzustellen, einschließlich aller internen Versteifungen, Anschlusslaschen und Randverstärkungen gemäß Planung. Die Geometrie ist so auszuführen, dass ein gleichmäßiger und definierter Überlauf gewährleistet ist.
Die Montage erfolgt mit boden- und wandseitiger Verankerung an den dafür vorgesehenen Befestigungspunkten im Regenklärbecken A1. Hierzu sind sämtliche erforderlichen Bohr-, Befestigungs-, Verankerungs- und Abdichtungsarbeiten auszuführen.
Alle Befestigungselemente bestehen aus korrosionsbeständigem Edelstahl V4A.
Die Einbaulage ist lot- und fluchtrecht auszurichten, die Dichtflächen fachgerecht herzustellen und alle Anschlüsse dauerhaft wasserdicht auszuführen.
Leistungsumfang umfasst:

Herstellung der doppelschaligen Überlaufschwelle (3 mm außen / 3 mm innen).
Zuschnitt, Formgebung, Kantungen und Vollverschweißung gemäß Ausführungsunterlagen.
Einbringen notwendiger interner Verstärkungen / Steifen
Lieferung sämtlicher Edelstahl-Verankerungsteile (Wand- und Bodenanker V4A).
Bohren, Befestigen und Abdichten an Betonboden und Betonwänden.
Ausrichten der Schwelle in Höhe, Gefälle und Lage
Oberflächenfinish, Entgraten aller Schnittkanten.
Reinigung, Funktionsprüfung und Übergabe einer vollständig einbaufertigen Überlaufschwelle.
Alle Nebenarbeiten wie Rüsten, Hilfskonstruktionen, Transport, Ausrichten, Abdichten.
Menge: 1,000 St

*Hinweis: Beckenüberlauf*
Die nachfolgenden Positionen beziehen sich auf den Beckenüberlauf.

Grundlage für die Kalkulation der Position 02.18.130 bis 02.18.180 sind die beiliegenden Planunterlagen.
Das in der Position angegebene Volumen ist maßgebend. Mehrfaches Ein- und Ausschalen, das Reinigen und Umsetzen der Schalung sowie die Herstellung von Aussparungen sind in dieser Position vollständig einzukalkulieren.

**02.18.0130 Beton einschl. Schalung liefern und herst. - Wand und Überlaufschwelle**
Bewehrten Beton einschließlich Schalung nach Unterlagen
des AG liefern und herstellen. Schalung vorhalten und beseitigen.
Bewehrung und Traggerüst der Bemessungsklasse B werden
gesondert vergütet.
Bauteil Beckenüberlauf
Art der Verwendung = Stahlbeton.
Druckfestigkeitsklasse C35/45.
Expositionsklasse WU XC4 / XD3 / XF4 / XA1 / XM1 / WF.
Zusätzliche Anforderungen Betondeckung 5,5 cm
Konsistenzklasse F3

Wandstärke:  30,0 cm

Beim Anschluss unterschiedlicher Wandelemente sind Elastomer-Arbeitsfugenbänder, z. B. Tricosal Elastomer FM 250 oder gleichwertig, einzubauen. Die Fugenbänder sind für den Einsatz in horizontalen und vertikalen Arbeitsfugen vorgesehen und entsprechend der geplanten Fugengeometrie auszuwählen.
Die Fugenbänder sind einschließlich aller erforderlichen Befestigungs- und Verbindungsmittel zu liefern und gemäß den Verarbeitungs- und Einbauvorgaben des jeweiligen Herstellers fachgerecht zu verlegen. Der Einbau hat so zu erfolgen, dass das Fugenband während des Betonierens lage-, flucht- und formstabil fixiert ist und eine ordnungsgemäße Einbindung in den Beton gewährleistet wird.
An sämtlichen Stößen sind die Fugenbänder wasserdicht miteinander zu verbinden, sodass eine durchgehende und dauerhaft wirksame Abdichtung der Arbeitsfugen hergestellt wird. Beschädigungen oder Lageveränderungen des Fugenbandes während des Betonierens sind zu vermeiden.
Sichtflächenschalung = Schaltafeln.
Menge: 5,000 m3

**02.18.0140 Beton einschl. Schalung liefern und herst. - Bodenplatte**
Bewehrten Beton einschließlich Schalung nach Unterlagen
des AG liefern und herstellen. Schalung vorhalten und beseitigen.
Bewehrung und Traggerüst der Bemessungsklasse B werden
gesondert vergütet.
Bauteil Beckenüberlauf
Art der Verwendung = Stahlbeton.
Druckfestigkeitsklasse C35/45.
Expositionsklasse WU XC4 / XD3 / XF4 / XA1 / XM1 / WF.
Zusätzliche Anforderungen Betondeckung 5,5 cm
Konsistenzklasse F3

Plattenstärke:  30,0 cm

Beim Anschluss unterschiedlicher Elemente sind Elastomer-Arbeitsfugenbänder, z. B. Tricosal Elastomer FM 250 oder gleichwertig, einzubauen. Die Fugenbänder sind für den Einsatz in horizontalen und vertikalen Arbeitsfugen vorgesehen und entsprechend der geplanten Fugengeometrie auszuwählen.
Die Fugenbänder sind einschließlich aller erforderlichen Befestigungs- und Verbindungsmittel zu liefern und gemäß den Verarbeitungs- und Einbauvorgaben des jeweiligen Herstellers fachgerecht zu verlegen. Der Einbau hat so zu erfolgen, dass das Fugenband während des Betonierens lage-, flucht- und formstabil fixiert ist und eine ordnungsgemäße Einbindung in den Beton gewährleistet wird.
An sämtlichen Stößen sind die Fugenbänder wasserdicht miteinander zu verbinden, sodass eine durchgehende und dauerhaft wirksame Abdichtung der Arbeitsfugen hergestellt wird. Beschädigungen oder Lageveränderungen des Fugenbandes während des Betonierens sind zu vermeiden.
Sichtflächenschalung = Schaltafeln.
Menge: 2,000 m3

**02.18.0150 Betonstahl liefern und einbauen**
Betonstahl entsprechend statischen und konstruktiven
Erfordernissen einbauen.
Bauteil Beckenüberlauf
Stahlsorte BSt 500 B
Menge: 1,750 t

**02.18.0160 Beton f. Sauberkeitsschicht liefern und herst.**
Beton für Sauberkeitsschicht einschließlich ggf. erforderlicher Schalung nach Unterlagen des AG herstellen.
Ggf. erforderliche Schalung vorhalten und beseitigen.
Druckfestigkeitsklasse C8/10.
Expositionsklasse X0.
Zusätzliche Anforderungen
inklusive liefern und verlegen einer 0,3 mm starken
gewebeverstärkten Kunststoffolie. Die Kunststoffolie
ist vor dem Einbringen der Sauberkeitssschicht auf das
Kiesplanum ordnungsgemäß und
mit 15 cm Überlappung zu verlegen.
Dicke min. 10 cm.
Menge: 15,000 m2

**02.18.0170 Unbewehrten Beton liefern und herstellen für Gerinne**
Unbewehrten Beton nach Unterlagen des AG liefern und herstellen.
Beton zur Ausbildung eines Gerinnes
Druckfestigkeitsklasse C35/45
Expositionsklasse WU XC4 / XD3 / XF4 / XA1 / XM1 / WF.
Zusätzliche Anforderungen Ortbeton aus unbewehrtem Beton,
in Ablaufbauwerken als Normalbeton DIN 1045, C 35/45,
wasserundurchlässig,

für Gerinnenausbildung mit Oberfläche geglättet,
Ausführung Füllbeton mit Gefälle bis 3 %,
einschl. Schalarbeiten, falls erforderlich.
Menge: 1,000 m3

**02.18.0180 Bohrloch herstellen*Stahlbeton Tiefe bis 0,3 m**
StL-Nr. 22118913992019
Bohrloch nach Unterlagen des AG herstellen. Bohrloch
ausspülen.
Bauteil 'Beckenüberlauf'

Bohrloch in Stahlbeton.
Bohrloch-Tiefe bis 0,30 m.
Durchmesser 'für Rohr DN 600 inklusive liefern und Einbau
des Schachtfutter aus GFK nach Angaben des Herstellers'
Menge: 3,000 St

**02.18.0190 Überlaufschwelle aus Edelstahl V4A doppelschalig herstellen liefern und einbauen**
Liefern, herstellen und einbauen einer doppelschaligen Überlaufschwelle aus Edelstahl V4A (1.4404 / AISI 316L), Materialstärke beidseitig 3 mm, mit den Abmessungen ca. 3,00 m × 0,90 m gemäß den Vorgaben der Ausführungsunterlagen.
Die Überlaufschwelle ist aus zwei verschweißten Edelstahlblechen in Doppelwandbauweise herzustellen, einschließlich aller internen Versteifungen, Anschlusslaschen und Randverstärkungen gemäß Planung. Die Geometrie ist so auszuführen, dass ein gleichmäßiger und definierter Überlauf gewährleistet ist.
Die Montage erfolgt mit boden- und wandseitiger Verankerung an den dafür vorgesehenen Befestigungspunkten im Beckenüberlauf. Hierzu sind sämtliche erforderlichen Bohr-, Befestigungs-, Verankerungs- und Abdichtungsarbeiten auszuführen.
Alle Befestigungselemente bestehen aus korrosionsbeständigem Edelstahl V4A.
Die Einbaulage ist lot- und fluchtrecht auszurichten, die Dichtflächen fachgerecht herzustellen und alle Anschlüsse dauerhaft wasserdicht auszuführen.
Leistungsumfang umfasst:

Herstellung der doppelschaligen Überlaufschwelle (3 mm außen / 3 mm innen).
Zuschnitt, Formgebung, Kantungen und Vollverschweißung gemäß Ausführungsunterlagen.
Einbringen notwendiger interner Verstärkungen / Steifen
Lieferung sämtlicher Edelstahl-Verankerungsteile (Wand- und Bodenanker V4A).
Bohren, Befestigen und Abdichten an Betonboden und Betonwänden.
Ausrichten der Schwelle in Höhe, Gefälle und Lage
Oberflächenfinish, Entgraten aller Schnittkanten.
Reinigung, Funktionsprüfung und Übergabe einer vollständig einbaufertigen Überlaufschwelle.
Alle Nebenarbeiten wie Rüsten, Hilfskonstruktionen, Transport, Ausrichten, Abdichten.
Menge: 1,000 St

*Hinweis: Klärüberlauf*
Die nachfolgenden Positionen beziehen sich auf den Klärüberlauf.

Grundlage für die Kalkulation der Position 02.18.200 bis 02.18.270 sind die beiliegenden Planunterlagen.
Das in der Position angegebene Volumen ist maßgebend. Mehrfaches Ein- und Ausschalen, das Reinigen und Umsetzen der Schalung sowie die Herstellung von Aussparungen sind in dieser Position vollständig einzukalkulieren.

**02.18.0200 Beton einschl. Schalung liefern und herst. - Wand und Überlaufschwelle**
Bewehrten Beton einschließlich Schalung nach Unterlagen
des AG liefern und herstellen. Schalung vorhalten und beseitigen.
Bewehrung und Traggerüst der Bemessungsklasse B werden
gesondert vergütet.
Bauteil Klärüberlauf
Art der Verwendung = Stahlbeton.
Druckfestigkeitsklasse C35/45.
Expositionsklasse WU XC4 / XD3 / XF4 / XA1 / XM1 / WF.
Zusätzliche Anforderungen Betondeckung 5,5 cm
Konsistenzklasse F3

Wandstärke:  30,0 cm
Tauchwand:  20,0 cm

Beim Anschluss unterschiedlicher Wandelemente sind Elastomer-Arbeitsfugenbänder, z. B. Tricosal Elastomer FM 250 oder gleichwertig, einzubauen. Die Fugenbänder sind für den Einsatz in horizontalen und vertikalen Arbeitsfugen vorgesehen und entsprechend der geplanten Fugengeometrie auszuwählen.
Die Fugenbänder sind einschließlich aller erforderlichen Befestigungs- und Verbindungsmittel zu liefern und gemäß den Verarbeitungs- und Einbauvorgaben des jeweiligen Herstellers fachgerecht zu verlegen. Der Einbau hat so zu erfolgen, dass das Fugenband während des Betonierens lage-, flucht- und formstabil fixiert ist und eine ordnungsgemäße Einbindung in den Beton gewährleistet wird.
An sämtlichen Stößen sind die Fugenbänder wasserdicht miteinander zu verbinden, sodass eine durchgehende und dauerhaft wirksame Abdichtung der Arbeitsfugen hergestellt wird. Beschädigungen oder Lageveränderungen des Fugenbandes während des Betonierens sind zu vermeiden.
Sichtflächenschalung = Schaltafeln.
Menge: 11,000 m3

**02.18.0210 Beton einschl. Schalung liefern und herst. - Bodenplatte**
Bewehrten Beton einschließlich Schalung nach Unterlagen
des AG liefern und herstellen. Schalung vorhalten und beseitigen.
Bewehrung und Traggerüst der Bemessungsklasse B werden
gesondert vergütet.
Bauteil Klärüberlauf
Art der Verwendung = Stahlbeton.
Druckfestigkeitsklasse C35/45.
Expositionsklasse WU XC4 / XD3 / XF4 / XA1 / XM1 / WF.
Zusätzliche Anforderungen Betondeckung 5,5 cm
Konsistenzklasse F3

Plattenstärke:  30,0 cm

Beim Anschluss unterschiedlicher Elemente sind Elastomer-Arbeitsfugenbänder, z. B. Tricosal Elastomer FM 250 oder gleichwertig, einzubauen. Die Fugenbänder sind für den Einsatz in horizontalen und vertikalen Arbeitsfugen vorgesehen und entsprechend der geplanten Fugengeometrie auszuwählen.
Die Fugenbänder sind einschließlich aller erforderlichen Befestigungs- und Verbindungsmittel zu liefern und gemäß den Verarbeitungs- und Einbauvorgaben des jeweiligen Herstellers fachgerecht zu verlegen. Der Einbau hat so zu erfolgen, dass das Fugenband während des Betonierens lage-, flucht- und formstabil fixiert ist und eine ordnungsgemäße Einbindung in den Beton gewährleistet wird.
An sämtlichen Stößen sind die Fugenbänder wasserdicht miteinander zu verbinden, sodass eine durchgehende und dauerhaft wirksame Abdichtung der Arbeitsfugen hergestellt wird. Beschädigungen oder Lageveränderungen des Fugenbandes während des Betonierens sind zu vermeiden.
Sichtflächenschalung = Schaltafeln.
Menge: 1,500 m3

**02.18.0220 Unbewehrten Beton liefern und herstellen für Gerinne**
Unbewehrten Beton nach Unterlagen des AG liefern und herstellen.
Beton zur Ausbildung eines Gerinnes
Druckfestigkeitsklasse C35/45
Expositionsklasse WU XC4 / XD3 / XF4 / XA1 / XM1 / WF.
Zusätzliche Anforderungen Ortbeton aus unbewehrtem Beton,
in Ablaufbauwerken als Normalbeton DIN 1045, C 35/45,
wasserundurchlässig,

für Gerinnenausbildung mit Oberfläche geglättet,
Ausführung Füllbeton mit Gefälle bis 3 %,
einschl. Schalarbeiten, falls erforderlich.
Menge: 0,500 m3

**02.18.0230 Betonstahl liefern und einbauen**
Betonstahl entsprechend statischen und konstruktiven
Erfordernissen einbauen.
Bauteil Klärüberlauf
Stahlsorte BSt 500 B
Menge: 3,000 t

**02.18.0240 Beton f. Sauberkeitsschicht liefern und herst.**
Beton für Sauberkeitsschicht einschließlich ggf. erforderlicher Schalung nach Unterlagen des AG liefern und herstellen.
Ggf. erforderliche Schalung vorhalten und beseitigen.
Druckfestigkeitsklasse C8/10.
Expositionsklasse X0.
Zusätzliche Anforderungen
inklusive liefern und verlegen einer 0,3 mm starken
gewebeverstärkten Kunststoffolie. Die Kunststoffolie
ist vor dem Einbringen der Sauberkeitssschicht auf das
Kiesplanum ordnungsgemäß und
mit 15 cm Überlappung zu verlegen.
Dicke min. 10 cm.
Menge: 15,000 m2

**02.18.0250 Spindelschieber aus Edelstahl V4A**
Spindelschieber aus Edelstahl V4A in quadratischer Form zum
Andüberln. Absperr und Regulierarmatur für Regenwasser.
Vierseitig dichtend zum anschrauben an den
Klärüberlauf liefern und einbauen.
Dichtheit max. 1%, bei Druck auf die Vorderseite, und
max. 5%, bei Druck auf die Rückseit, der zulässigen
Leckagerate gemäß DIN 19569 Teil 4 in eingebauten
Zustand, einschließlich Werkzeugprüfzeugnis nach DIN EN
10204, 2.1 mit Angabe der Leckagerate.
Kompaktarmatur, als selbsttragende Rahmenkonstruktion,
betriebsfertig vormontiert, mit nicht steigender
Spindel und integrierter Spindellagerung. Gleitsystem
der Schieberplatte im Rahmen.
Schieberplatte über den gesamten Hub vibrationsfrei
geführt, in Zwischenstellung einsetztbar. Integreirte
und gekammerte Profildichtung aus Abwasser- und UV-
beständigen EPDM.
Dichtung zum Überlaufbauwerk aus abwasserbeständigen
Moosgummi, betreibsfertig auf den Rahmen montiert.
Geschweißte robuste Rahmenkonstruktion aus Edelstahl

Größe:  300 x 300 mm
Druck auf die Vorder- und Rückseite:  8 mWS.
Abfluss:  DN 300
Menge: 1,000 St

**02.18.0260 Bohrloch herstellen*Stahlbeton Tiefe bis 0,3 m**
StL-Nr. 22118913992019
Bohrloch nach Unterlagen des AG herstellen. Bohrloch
ausspülen.
Bauteil 'Klärüberlauf'

Bohrloch in Stahlbeton.
Bohrloch-Tiefe bis 0,30 m.
Durchmesser 'für Rohr DN 300 inklusive liefern und Einbau
des Schachtfutter aus GFK nach Angaben des Herstellers'
Menge: 1,000 St

**02.18.0270 Bohrloch herstellen*Stahlbeton Tiefe bis 0,3 m**
StL-Nr. 22118913992019
Bohrloch nach Unterlagen des AG herstellen. Bohrloch
ausspülen.
Bauteil 'Klärüberlauf'

Bohrloch in Stahlbeton.
Bohrloch-Tiefe bis 0,30 m.
Durchmesser 'für Rohr DN 1200 inklusive liefern und Einbau
des Schachtfutter aus GFK nach Angaben des Herstellers'
Menge: 1,000 St

*Hinweis: Drosselmönch*
Die nachfolgenden Positionen beziehen sich auf den Drosselmönch.

Grundlage für die Kalkulation der Position 02.18.280 bis 02.18.350 sind die beiliegenden Planunterlagen.
Das in der Position angegebene Volumen ist maßgebend. Mehrfaches Ein- und Ausschalen, das Reinigen und Umsetzen der Schalung sowie die Herstellung von Aussparungen sind in dieser Position vollständig einzukalkulieren.

**02.18.0280 Beton einschl. Schalung liefern und herst. - Wand und Überlaufschwelle**
Bewehrten Beton einschließlich Schalung nach Unterlagen
des AG liefern und herstellen. Schalung vorhalten und beseitigen.
Bewehrung und Traggerüst der Bemessungsklasse B werden
gesondert vergütet.
Bauteil Drosselmönch
Art der Verwendung = Stahlbeton.
Druckfestigkeitsklasse C35/45.
Expositionsklasse WU XC4 / XD3 / XF4 / XA1 / XM1 / WF.
Zusätzliche Anforderungen Betondeckung 5,5 cm
Konsistenzklasse F3

Wandstärke:  30,0 cm

Beim Anschluss unterschiedlicher Wandelemente sind Elastomer-Arbeitsfugenbänder, z. B. Tricosal Elastomer FM 250 oder gleichwertig, einzubauen. Die Fugenbänder sind für den Einsatz in horizontalen und vertikalen Arbeitsfugen vorgesehen und entsprechend der geplanten Fugengeometrie auszuwählen.
Die Fugenbänder sind einschließlich aller erforderlichen Befestigungs- und Verbindungsmittel zu liefern und gemäß den Verarbeitungs- und Einbauvorgaben des jeweiligen Herstellers fachgerecht zu verlegen. Der Einbau hat so zu erfolgen, dass das Fugenband während des Betonierens lage-, flucht- und formstabil fixiert ist und eine ordnungsgemäße Einbindung in den Beton gewährleistet wird.
An sämtlichen Stößen sind die Fugenbänder wasserdicht miteinander zu verbinden, sodass eine durchgehende und dauerhaft wirksame Abdichtung der Arbeitsfugen hergestellt wird. Beschädigungen oder Lageveränderungen des Fugenbandes während des Betonierens sind zu vermeiden.
Sichtflächenschalung = Schaltafeln.
Menge: 6,500 m3

**02.18.0290 Beton einschl. Schalung liefern und herst. - Bodenplatte**
Bewehrten Beton einschließlich Schalung nach Unterlagen
des AG liefern und herstellen. Schalung vorhalten und beseitigen.
Bewehrung und Traggerüst der Bemessungsklasse B werden
gesondert vergütet.
Bauteil Drosselmönch
Art der Verwendung = Stahlbeton.
Druckfestigkeitsklasse C35/45.
Expositionsklasse WU XC4 / XD3 / XF4 / XA1 / XM1 / WF.
Zusätzliche Anforderungen Betondeckung 5,5 cm
Konsistenzklasse F3

Plattenstärke:  30,0 cm

Beim Anschluss unterschiedlicher Elemente sind Elastomer-Arbeitsfugenbänder, z. B. Tricosal Elastomer FM 250 oder gleichwertig, einzubauen. Die Fugenbänder sind für den Einsatz in horizontalen und vertikalen Arbeitsfugen vorgesehen und entsprechend der geplanten Fugengeometrie auszuwählen.
Die Fugenbänder sind einschließlich aller erforderlichen Befestigungs- und Verbindungsmittel zu liefern und gemäß den Verarbeitungs- und Einbauvorgaben des jeweiligen Herstellers fachgerecht zu verlegen. Der Einbau hat so zu erfolgen, dass das Fugenband während des Betonierens lage-, flucht- und formstabil fixiert ist und eine ordnungsgemäße Einbindung in den Beton gewährleistet wird.
An sämtlichen Stößen sind die Fugenbänder wasserdicht miteinander zu verbinden, sodass eine durchgehende und dauerhaft wirksame Abdichtung der Arbeitsfugen hergestellt wird. Beschädigungen oder Lageveränderungen des Fugenbandes während des Betonierens sind zu vermeiden.
Sichtflächenschalung = Schaltafeln.
Menge: 1,500 m3

**02.18.0300 Betonstahl liefern und einbauen**
Betonstahl entsprechend statischen und konstruktiven
Erfordernissen liefern und einbauen.
Bauteil Drosselmönch
Stahlsorte BSt 500 B
Menge: 3,000 t

**02.18.0310 Beton f. Sauberkeitsschicht liefern und herst.**
Beton für Sauberkeitsschicht einschließlich ggf. erforderlicher Schalung nach Unterlagen des AG liefern und herstellen.
Ggf. erforderliche Schalung vorhalten und beseitigen.
Druckfestigkeitsklasse C8/10.
Expositionsklasse X0.
Zusätzliche Anforderungen
inklusive liefern und verlegen einer 0,3 mm starken
gewebeverstärkten Kunststoffolie. Die Kunststoffolie
ist vor dem Einbringen der Sauberkeitssschicht auf das
Kiesplanum ordnungsgemäß und
mit 15 cm Überlappung zu verlegen.
Dicke min. 10 cm.
Menge: 15,000 m2

**02.18.0320 Unbewehrten Beton liefern und herstellen für Gerinne**
Unbewehrten Beton nach Unterlagen des AG liefern und herstellen.
Beton zur Ausbildung eines Gerinnes
Druckfestigkeitsklasse C35/45
Expositionsklasse WU XC4 / XD3 / XF4 / XA1 / XM1 / WF.
Zusätzliche Anforderungen Ortbeton aus unbewehrtem Beton,
in Ablaufbauwerken als Normalbeton DIN 1045, C 35/45,
wasserundurchlässig,

für Gerinnenausbildung mit Oberfläche geglättet,
Ausführung Füllbeton mit Gefälle bis 3 %,
einschl. Schalarbeiten, falls erforderlich.
Menge: 0,500 m3

**02.18.0330 Bohrloch herstellen*Stahlbeton Tiefe bis 0,3 m**
StL-Nr. 22118913992019
Bohrloch nach Unterlagen des AG herstellen. Bohrloch
ausspülen.
Bauteil 'Drosselmönch'

Bohrloch in Stahlbeton.
Bohrloch-Tiefe bis 0,30 m.
Durchmesser 'für Rohr DN 600 inklusive liefern und Einbau
des Schachtfutter aus GFK nach Angaben des Herstellers'
Menge: 1,000 St

**02.18.0340 Bohrloch herstellen*Stahlbeton Tiefe bis 0,3 m**
StL-Nr. 22118913992019
Bohrloch nach Unterlagen des AG herstellen. Bohrloch
ausspülen.
Bauteil 'Drosselmönch'

Bohrloch in Stahlbeton.
Bohrloch-Tiefe bis 0,30 m.
Durchmesser 'für Rohr DN 1200 inklusive liefern und Einbau
des Schachtfutter aus GFK nach Angaben des Herstellers'
Menge: 1,000 St

**02.18.0350 Tauchwand aus Holzbohlen liefern und herstellen**
Herstellen und einbauen einer Tauchwand aus massiven Holzbohlen, 8 cm stark, zur Verwendung im Drosselbauwerk des Regenrückhaltebeckens.
Die Tauchwand ist entsprechend der Ausführungsplanung passgenau zuzuschneiden und fachgerecht einzubauen.
Die Bohlen sind in der erforderlichen Länge zu liefern, lot- und fluchtgerecht herzustellen und dauerhaft zu befestigen.
Alle Anschlussdetails, Befestigungsmittel, Dichtfugen sowie erforderliche Bohrungen, Aussparungen oder Anpassarbeiten sind in der Leistung enthalten.
Die Holzbohlen müssen für dauernden Wechselkontakt mit Wasser geeignet und gegen Fäulnis geschützt sein (z. B. Lärche oder gleichwertig).
Es sind alle Nebenleistungen enthalten, einschließlich Transport, Abladen, Zuschneiden, Bohren, Abdichten, Montage sowie Herstellung eines dichten Verbunds zwischen Tauchwand und angrenzenden Bauteilen.
Menge: 1,000 St

#### Unterabschnitt 02.19 (LB 119) Mauerwerk für Ingenieurbauten

**02.19.0010 Boden bzw. Fels lösen, laden und lagern**
Boden bzw. Fels aus Abtragsbereichen profilgerecht
lösen, laden und auf vorhandenen Zwischenlager transportieren. Beschreibung der Homogenbereiche nach Unterlagen des AG.
Die Herstellung von Mulden und Gräben wird gesondert vergütet.
Abrechnung nach Abtragsprofilen.
Menge: 10,000 m3

**02.19.0020 Baustoff für Bodenaustausch liefern und einbauen**
Baustoff für Bodenaustausch liefern, profilgerecht
einbauen und verdichten einschließlich ggf. erforderlicher Wasserzugabe. Boden bzw. Fels lösen und verwerten
wird gesondert vergütet.
Baustoff = grobkörniger Boden.
Baustoff nach Unterlagen des AG liefern. Einbaudokumentation nach Unterlagen des AG übergeben.
Abrechnung nach Auftragsprofilen

Verwendung von:
- Baustoffgemisch aus natürlichen Gesteinskörnungen
- Mineralischer Ersatzbaustoff gemäß Ersatzbaustoffverordnung (Einbauweise 11 gem. Anhang 2, EBV)

Mögliche mineralische Ersatzbaustoffe:
- Recycling-Material RC-1
- Recycling Material RC-2

Neben den aufgeführten Ersatzbaustoffen können auch andere Ersatzbaustoffe, die sowohl die technischen Eigenschaften als auch die Anforderungen der Ersatzbaustoffverordnung einhalten, angeboten werden.
Das Material ist in den Eintragungsfeldern eindeutig zu benennen und gemäß Ersatzbaustoffverordnung zu klassifizieren.

Angebotenes Material:

-----------------------------------------------------------------------
(vom Bieter einzutragen)

Herkunft des Materials:

----------------------------------------------------------------------
(vom Bieter einzutragen)

Die technische Eignung und die Einhaltung der Ersatzbaustoffverordnung ist vor dem Einbau nachzuweisen.

Bei der Lieferung von mineralischen Ersatzbaustoffen ist dies durch den AN gemäß Vorgaben aus §25 EBV (Lieferscheine und Deckblatt) zu dokumentieren. DIe Dokumente sind unverzüglich nach Abschluss der Baumaßnahme an den Bauherrn zu übergeben. Die Erstellung von Lieferscheinen und Deckblatt hat nach dem Muster Anlage 8, EBV zu erfolgen.
Menge: 10,000 m3

**02.19.0030 Beton f. Sauberkeitsschicht liefern und herst.**
Beton für Sauberkeitsschicht einschließlich ggf. erforderlicher Schalung nach Unterlagen des AG liefern und herstellen.
Ggf. erforderliche Schalung vorhalten und beseitigen.
Druckfestigkeitsklasse C8/10.
Expositionsklasse X0.
Zusätzliche Anforderungen
inklusive liefern und verlegen einer 0,3 mm starken
gewebeverstärkten Kunststoffolie. Die Kunststoffolie
ist vor dem Einbringen der Sauberkeitssschicht auf das
Kiesplanum ordnungsgemäß und
mit 15 cm Überlappung zu verlegen.

Dicke min. 10 cm.
Menge: 10,000 m2

**02.19.0040 Naturstein-Mauerwerk herstellen Wand, einseitig*Bruchrauh Steinh. 20-50 cm**
StL-Nr. 1511912319910509
Mauerwerk aus Natursteinen nach Unterlagen des AG einschließlich Form- und Ecksteinen sowie deren besondere
Bearbeitung herstellen. Fugen auskratzen. Ausfugen wird
gesondert vergütet.
Mauerwerk für Wand, einseitig als Sichtmauerwerk.
Art 'Rechteckig'

Gesteinsart 'Naturstein'

Sichtflächen bruchrauh.
Steinhöhe 20 bis 50 cm.
Mauerwerksdicke '40 - 50 cm'
Menge: 15,000 m3

#### Unterabschnitt 02.21 (LB 121) Lager, Übergänge, Geländer für Ingenieurbauten

*Hinweis: Hinweis Kalkulation*
Eckverbindungen der Geländer sind in die Einheitspreise mit einzurechnen.

**02.21.0010 Stahlgeländer herstellen, liefern und einbauen**
Geschweißtes Stahlgeländer nach Unterlagen des AG herstellen, liefern und einbauen.
Abrechnung nach Länge des Handlaufs zwischen den
Achsen der Endpfosten bzw. Endstäbe.
Geländer Beckenüberlauf
Baustoff = Feuerverzinkt nach DIN EN ISO 1461
Oberflächenbeschaffenheit nach Unterlagen des AG.
Höhe des Geländers 1000 mm.
Ausbildung Am Bauwerk
Verankerung an der Betonwand mittels zugelassener Edelstahl-Befestigungsmittel V4A (z. B. Dübel oder Verbundanker) aus Werkstoff-Nr. 1.4401 oder 1.4571.
Korrosionsschutz Feuerverzinkt mit 1
Zwischenbeschichtung  Beschichtungssystem
Nr.: 1 Beschichtungsstoff-Nr.: 687.72 Farbe RAL
oder Bezeichnung grau, DB 702 mit Deckbeschichtung
Menge: 10,000 m

**02.21.0020 Stahlgeländer herstellen, liefern und einbauen .**
Geschweißtes Stahlgeländer nach Unterlagen des AG herstellen, liefern und einbauen.
Abrechnung nach Länge des Handlaufs zwischen den
Achsen der Endpfosten bzw. Endstäbe.
Geländer Regenklärbecken
Baustoff = Feuerverzinkt nach DIN EN ISO 146.
Oberflächenbeschaffenheit nach Unterlagen des AG.
Höhe des Geländers 1000 mm.
Ausbildung Am Bauwerk
Verankerung an der Betonwand mittels zugelassener Edelstahl-Befestigungsmittel V4A (z. B. Dübel oder Verbundanker) aus Werkstoff-Nr. 1.4401 oder 1.4571.
Korrosionsschutz Feuerverzinkt mit 1
Zwischenbeschichtung  Beschichtungssystem
Nr.: 1 Beschichtungsstoff-Nr.: 687.72 Farbe RAL
oder Bezeichnung grau, DB 702 mit Deckbeschichtung
Menge: 32,000 m

**02.21.0030 Tür herstellen, liefern und einbauen Regenklärbecken**
Stahltür einschließlich Rahmen nach RiZ Zug herstellen, liefern und einbauen.
Einbauort Regenklärbecken A1 bei Stahlgeländer
Lichte Durchgangsbreite 1,00 m
Lichte Durchgangshöhe 1,00 m
Tür mit Schubstangenverriegelung und Sicherheitsschloß
nach RiZ Zug 4.
Korrosionsschutz: Stahlteile vorbereiten, Vorbereitungsgrad Sa 3, spritzverzinken, Sollschichtdicke 100
mym. zwei Zwischenbeschichtungen auf Epoxidharz-
Grundlage nach Blatt 87, Sollschichtdicke je 80 mym.
Deckbeschichtung auf Polyurethan-Grundlage nach Blatt
87, Sollschichtdicke 80 mym.
Menge: 3,000 St

**02.21.0040 Gitterrostabdeckung herstellen, liefern und einbauen Klärüberlauf**
Gitterrostabdeckung nach Unterlagen des AG herstellen, liefern und einbauen.
Einbauort Klärüberlauf
Belastung Befahrbarer Rost Klassse D 400
Öffnung Rechteckig 1,80 x 1,80 Meter
Gitterrost, Maschenweite 30/30 mm.
Befestigung Auflager in Bauwerk auf Beton
Baustoff = Stahl, feuerverzinkt. Befestigungs- und Verschlußteile aus nichtrostendem Stahl, Stahlsorte A4
oder A5 bzw. Werkstoff-Nr. 1.4401 oder 1.4571.
Menge: 1,000 St

**02.21.0050 Gitterrostabdeckung herstellen, liefern und einbauen Drosselmönch**
Gitterrostabdeckung nach Unterlagen des AG herstellen, liefern und einbauen.
Einbauort Drosselmönch
Belastung Befahrbarer Rost Klassse D 400
Öffnung Rechteckig 1,80 x 1,80 Meter
Gitterrost, Maschenweite 30/30 mm.
Befestigung Auflager in Bauwerk auf Beton
Baustoff = Stahl, feuerverzinkt. Befestigungs- und Verschlußteile aus nichtrostendem Stahl, Stahlsorte A4
oder A5 bzw. Werkstoff-Nr. 1.4401 oder 1.4571.
Menge: 1,000 St

**02.21.0060 Leiter herstellen, liefern und einbauen Regenklärbecken A1**
Leiter entsprechend statischen und konstruktiven Erfordernissen nach Unterlagen des AG herstellen, leifern und einbauen. Abrechnung
nach Länge zwischen den Achsen der Endsprossen
bzw. Endstufen.
Einbauort Regenklärbecken A1
Senkrechte, ortsfeste Leiter nach DIN 24 532.
Leiter teilweise ausziehbar mit Verschlußeinrichtung.
Baustoff Edelstahl V4A
Mit beidseitig verlängertem Griffholm und Rückenschutz.
Auftritt = Rutschsichere Rechtecksprossen, waagerechte
Auftrittstiefe >= 30mm.
Menge: 15,000 m

**02.21.0070 Handgriff liefern und einbauen Stahl - Steigeisen**
Handgriff aus Rundstahl, DU 25 mm, nach Unterlagen des
AG liefern und einbauen.
Baustoff = Stahl, feuerverzinkt.
Griff, 30 cm lang.
Befestigung mit Ankerschrauben, aus nichtrostendem
Stahl, Stahlsorte A4 oder A5 bzw. Werkstoff-Nr. 1.4401
oder 1.4571.
Menge: 40,000 St

**02.21.0080 Erdungsleitung einbauen**
*** Pauschalposition
StL-Nr. 2412141800
Erdungsleitung einschließlich erforderlicher
Formstücke, der Erdungsplatten, der Erdungsverbinder
sowie erforderlicher Überbrückungseinrichtungen einbauen. Erdungsplatten u. Befestigungsteile aus nichtrostendem Stahl, Stahlsorte A4 oder A5 bzw. Werkstoff-Nr.
1.4401 oder 1.4571.
Menge: 1,000 Psch

#### Unterabschnitt 02.28 (LB 128) Zäune, Holzgeländer

*Hinweis: Hinweis Wildschutzzaun*
ABBAU BESTAND

Vor Beginn der Arbeiten ist der bestehende
Wildschutzzaun abzubauen.

Die Arbeiten sind so zu koordinieren, dass der
Abbau erst erfolgt, sobald der provisorische Zaun
um die Becken steht und zu jeder Zeit vollflächig
geschlossen wird.

Die provisorischen Verbindungen während des Abbaus
werden nicht gesondert vergütet.

**02.28.0010 Zaun aufnehmen Wildschutzzaun*Höhe 1,50-2,00 m Pfosten Stahl*Abstand2,00-3,00m Pf.i.Beton30/80*Löcher schließen Material verwert.**
StL-Nr. 2112810113222101
Zaun aufnehmen, einschließlich Verstrebungen.
Wildschutzzaun.
Zaunhöhe über 1,50 bis 2,00 m.
Pfosten aus Stahl.
Pfostenabstand über 2,00 bis 3,00 m.
Pfosten mit Einzelfundament aus Beton, Durchmesser bis
30 cm, Tiefe bis 80 cm.
Pfostenlöcher entsprechend der sie umgebenden Fläche
schließen. Material aus Baubereich.
Ausgebautes Material nach Wahl des AN verwerten.
Menge: 180,000 m

**02.28.0020 Knotengeflecht trennen**
Knotengeflecht 1,60 m hoch mit Stacheldraht trennen.
Menge: 30,000 St

**02.28.0030 Eingewachsene Büsche und Sträucher entfernen**
Eingewachsene Büsche und Sträucher entlang des bestehenden Wildschutzzaunes
aus Knotengeflecht in Handarbeit entfernen, Schnittgut in Eigentum des AN
übernehmen und restlos von der Baustelle entfernen.
Menge: 180,000 m

*Hinweis: Hinweis provisorischer Wildschutzzaun*
Vor dem Beginn der Erdarbeiten der Böschungsstabilisierung und der Becken ist entlang
der BAB A3 ein provisorischer Wildschutzzaun
herzustellen.
Die Arbeiten sind so zu koordinieren, dass der Zaun entlang der A3 zu jeder Zeit
vollflächig geschlossen wird.
Die provisorischen Verbindungen während des Aufbaus
werden nicht gesondert vergütet.

**02.28.0040 Vorrübergehender Schutzzaun liefern und herstellen.**
Vorübergehender Schutzzaun gegen Wild in Stahlbauweise aus Forstprofil Typ Z
und Knotengitter DIN EN 10223-5 herstellen.
Knotengitter aus starkverzinktem Wickelknotengeflecht 160/20/15, leichte
Ausführung 2L, Kopf- und Fußdraht 2,0 mm, Fülldrähte senkrecht und quer 1,6
mm, Überzug Klasse A Zink DIN EN 10244-2, mit nach unten enger werdenden
Maschen, niederwildsicher.
Geflecht an ausgestanzten Einhängeösen der Pfosten befestigen und mit 2 Stück
Drahthaken pro Feld mit max. 10 cm Bodenauflage im Boden befestigen.
Abzuspannen ist jeder Querdraht, mind. einmal pro Zaunflucht, jedoch längstens je
50 m, mit Drahtspanner, Größe 1, verzinkt DIN EN ISO 1461.
Zaunpfosten aus Forstprofil 2100 mm verzinkt Typ Z, 50 x 35 mm, Materialstärke
ca. 1,5 mm, Gesamtpfostenlänge 210 cm, für Zaunhöhe ca. 160 cm.
Pfosten mind. 50 cm standfest in den Boden rammen, incl. der erforderlichen
Erdarbeiten.
Bodenklasse 3 bis 5.
Fertige Zaunhöhe mind. 150 cm über GOK,
Pfostenabstand ca. 300 cm,
mehrere Teilflächen.
Einzurechnen sind die erforderlichen Endpfosten und Streben/Spannbrücken sowie
Rückverspannungen und das Anpassen des Zaungeflechts an den Geländeverlauf.
Abrechnung nach fertiggestellter Zaunlänge.
Genaue Lage, Verlauf und Einbautermin sind vor Ort mit dem AG festzulegen.
Aufstellort: Im Bereich der Böschungsstabilierung / der Regenrückhalte- und Vorreinigungsbecken
Zaun beidseitigg anschließen wird gesondert vergütet.
Der Zaunverlauf im Gelände mit Böschungsneigungen bis 1:1,5 ist einzurechnen
und wird nicht gesondert vergütet.
Beschädigungen während der Bauzeit sind umgehend zu reparieren.
Das gesamte Material verbleibt in Eigentum des AN.
Der Abbau nach Beendigung der Arbeiten wird gesondert vergütet.
Menge: 180,000 m

**02.28.0050 Pfosten i.bef.Fläche/Fels set.(Zul)**
StL-Nr. 2112820799
Pfosten/Streben, einschließlich der erforderlichen
Erdarbeiten, in befestigte Fläche setzen. Aushubmaterial nach Wahl des AN verwerten. Vergütet wird der Mehraufwand gegenüber Pfosten in Boden.
Oberfläche 'Böschungsbereich entlang der Becken'
Menge: 100,000 St

**02.28.0060 Anschl. Wildschutzz. an Bestand**
Anschluss Wildschutzzaun an best. Zauntrasse und best. Tore herstellen.
Sämtliche Stahlteile feuerverzinkt.
Anschluss aus Stahlrohrpfosten Durchmesser = 42 mm mit Belagschellen
befestigen.
Anschluss prov. Wildschutzzaun an Bestand.
Menge: 2,000 St

**02.28.0070 Vorrübergehenden Schutzzaun umsetzen**
Vorübergehenden Schutzzaun gegen Wild einschließlich der erforderlichen
Erdarbeiten umsetzen. Befestigungsmaterial ersetzen. Nicht wiederverwendbares
Material nach Wahl des AN verwerten. Aushubmaterial innerhalb der Baustelle
flächenhaft verteilen.
Zaunhöhe ca. 1,60 m.
Pfosten in Stahlbauweise aus Forstprofil Typ Z.
Pfostenlänge = 2,10 m.
Pfostenabstand = 3,00 m.
Menge: 180,000 m

**02.28.0080 Zaun aufnehmen Pfosten in Boden*Löcher schließen Material verwert.**
StL-Nr. 2112810199991101
Zaun aufnehmen, einschließlich Verstrebungen.
Zaun 'vorrübergehender Schutzzaun gegen Wild'

Zaunhöhe 'ca. 1,60 m'

Pfosten 'in Stahlbauweise aus Forstprofil Typ Z'

Pfostenabstand 'ca. 3,00 m'

Pfosten in Boden.
Pfostenlöcher entsprechend der sie umgebenden Fläche
schließen. Material aus Baubereich.
Ausgebautes Material nach Wahl des AN verwerten.
Menge: 180,000 m

*Hinweis: HInweis Wildschutzzaun endgültige Lage*
Nach Abschluss der Böschungsstabilisierung und der Beckenanlagen ist entlang der BAB A3 der Wildschutzzaun endgültig herzustellen.

Die Arbeiten sind so zu koordinieren, dass der Zaun entlang der A3 zu jeder Zeit vollflächig geschlossen wird.

Die provisorischen Verbindungen während des Aufbaus
werden nicht gesondert vergütet.

**02.28.0090 Wildschutzzaun herstellen H.1,6m Pf.L.2,4m*Pfostenabst.4,00m St.pf.D42,WD3,25*Bodenklasse 3-5 Kn.gefl.23 Drähte*Metallanker 50 cm**
StL-Nr. 2112820121041169
Wildschutzzaun nach Unterlagen des AG herstellen. Knotengeflecht auf fahrbahnabgewandter Pfostenseite anbringen, mit Ausnahme der Eckpfosten. Die erforderlichen Drahtverbindungen sind mit feuerverzinkten Spannschlössern auszuführen. Mindestens jeder 10. Pfosten
und alle Eckpfosten doppelseitig und die Endpfosten
einseitig verstreben. Pfostenverstrebung wird gesondert
vergütet. Einschließlich der erforderlichen Erdarbeiten. Aushubmaterial innerhalb der Baustelle flächenhaft
verteilen.
Zaunhöhe = 1,60 m, Pfostenlänge = 2,40 m.
Pfostenabstand = 4,00 m.
Stahlrohrpfosten Durchmesser = 42 mm, Wanddicke = 3,25
mm, feuerverzinkt.
Bodenklasse 3 bis 5.
Knotengeflecht aus glattem Draht 2 mm, dickverzinkt,
Kopf- und Fußdraht 2,5 mm, Anzahl der waagerechten
Drähte 23 Stück. In den unteren 80 cm Abstand höchstens
5 cm. Senkrechter Abstand höchstens 15 cm. Reißfestigkeit der waagerechten Drähte mindestens 1150 N/mm2.
Erdanker aus Metall (Hering), Länge = 50 cm, feuerverzinkt, mit Drahteinhängeöse, Materialstärke mind. 2,5
mm, in Feldmitte einschlagen. Zusätzlich entlang des
untersten Drahtes einen Stacheldraht befestigen und
beide in Öse einhängen.
Zaun 'beidseitig anschließen.
Der Zaunverlauf im Gelände mit Böschungsneigungen
bis 1:1,5 ist einzurechnen und wird nicht gesondert
vergütet.
inklusive liefern des Zauns'
Menge: 300,000 m

**02.28.0100 Pfostenverstrebung herstellen Strebe f.H.1,60 m*Stahlr.D34,WD1,5 Länge 2,70 m**
StL-Nr. 211282031229
Pfostenverstrebung einschließlich der erforderlichen
Erdarbeiten herstellen. Aushubmaterial innerhalb der
Baustelle flächenhaft verteilen.
Strebe für Zaunhöhe = 1,60 m.
Stahlrohr, Durchmesser mind. 34 mm, Wanddicke mind. 1,5
mm, feuerverzinkt, mit Betonfundament C 12/15, Durchmesser = 30 cm, Tiefe = 60 cm.
Länge = 2,70 m.
Boden-/Felsklasse '3 bis 5.
Verstrebung für Wildschutzzaun in endgültiger Lage.
Inklusive liefern.'
Menge: 30,000 St

**02.28.0110 Pfosten in Beton setzen (Zulage) Fund. D.30/60cm**
StL-Nr. 2112820519
Pfosten, einschließlich der erforderlichen Erdarbeiten,
in Betonfundament C 12/15 setzen. Aushubmaterial innerhalb der Baustelle flächenhaft verteilen. Vergütet wird
der Mehraufwand gegenüber Pfosten in Boden.
Betonfundament Durchmesser 30 cm, Tiefe = 60 cm, bis 5
cm unter OK Gelände.
Boden-/Felsklasse '3 bis 5.
Betonfundament für Wildschutzzaun in endgültiger Lage.'
Menge: 100,000 St

**02.28.0120 Wildschutzzaun ausrichten**
StL-Nr. 21128901
Wildschutzzaun fluchtgerecht ausrichten. Die die Pfosten umgebende Fläche verdichten und wiederherstellen.
Pfostenabstand 4,00 m bis 6,00 m.
Menge: 300,000 m

**02.28.0130 Tor für Wildschutzzaun herstellen**
Tor für Wildschutzzaun, Torflügel aushängesicher,liefern und herstellen. Tor mit Torfeststeller für den geöffneten Zu-
stand, beidseitig bedienbar. Sämtliche Stahlteile feuerverzinkt.
Rahmenhöhe = 1,60 m.
Rahmen aus Stahlrohr Durchmesser = 48 mm, verwindungssteif, zweiflügelig, mit Feststellriegel der bei geschlossenem Tor nicht geöffnet werden kann. Breite =
5,00 m.
Rahmenbespannung, Viereckgeflecht, 50x50x2,5 mm, dickverzinkt.
Torpfosten, Stahlrohr, Durchmesser = 89 mm, Wanddicke =
4,05 mm, mit erforderlichen Anschlussschienen für
Drahtbefestigung, einschließlich der erforderlichen
Verstrebungen. Oberfläche regensicher abdecken.
Torpfosten in Betonfundament C12/15, Durchmesser = 40
cm, Tiefe = 80 cm. Verstrebung in Betonfundament
C12/15, Durchmesser = 30 cm, Tiefe = 60 cm.
Bodenklasse 3 bis 5, Aushubmaterial innerhalb der Baustelle flächenhaft verteilen.
Menge: 3,000 St

**02.28.0140 Anschl. Wildschutzzaun an Bestand**
Anschluss Wildschutzzaun an best. Zauntrasse und best. Tore herstellen.
Sämtliche Stahlteile feuerverzinkt.
Anschluss aus Stahlrohrpfosten Durchmesser = 42 mm mit Belagschellen
befestigen.
Anschluss Wildschutzzaun in endgültiger Lage an Bestand.
Menge: 2,000 St

**02.28.0150 Biotopschutzzaun liefern und herstellen**
Schutzzaun für angrenzende Biotope, Vegetaionsbestände bzw. Gehölze nach DIN 18920, ZTV-Baumpflege sowie R SBB nach Angaben des AG herstellen, während der
Bauzeit vorhalten und unterhalten.
Ausführung im Böschungsbereich der Autobahn, Böschungsneigung bis 1:1, die
Anpassung der Bretter an die Böschung ist einzurechnen.
Verlauf bei Gehölzen 1,50 m außerhalb der Kronentraufe, Zaunoberkante min. 2,00 m über GOK.
Zaun aus geschälten Rundhölzern, Pfahllänge 3,00 m, Durchmesser 15 cm.
Einbindung ins Erdreich 1,00 m, erforderliche Erdarbeiten gehören zum Leistungsumfang.
Pfahlabstand 3,00 m.
Pfähle durch Bohlen von mind. 20 cm Breite und einer Stärke von 40 mm
miteinander verbinden.
Regelmäßige Kontrolle und Ersatz von beschädigten Bauteilen sind einzurechnen
und werden nicht gesondert vergütet.
Menge: 220,000 m

**02.28.0160 Biotopschutzzaun rückbauen**
Biotopschutzzaun nach Beendigung der Baumaßnahme fachgerecht rückbauen, in
Eigentum des AN übernehmen und einer Verwertung nach Wahl des AN zuführen.
Nach dem Abbauen sind die Pfostenlöcher mit Erdmaterial
zu verschliessen. Diese Leistung ist einzurechnen und wird nicht gesondert
vergütet.
Menge: 220,000 m

#### Unterabschnitt 02.29 (LB 129) Leiteinrichtugen

**02.29.0010 SE aus Stahl abbauen ESP*Profil A*HB 1**
StL-Nr. 2112900311010099
Schutzeinrichtung (SE) aus Stahl einschließlich sämtlicher Einzelteile abbauen.
SE = Einfache Schutzplanke.
Holm Profil A.
Pfosten in Boden, Homogenbereich HB 1 - FRS.
Pfostenlöcher entsprechend der sie umgebenden Fläche
schließen.
Konstruktionsteile 'Material geht in Besitz des AN über
und ist einer Verwertung nach Wahl des AN zuzuführen'
Menge: 30,000 m

#### Unterabschnitt 02.34 (LB 134) Kabelverlegung

*Hinweis: Vorbemerkung Vermessung*
In die Nachfolgende Position isr die Transformation der vom AG übergebenen Daten aus dem Lagesystem GK 4 (EPSG: 31468) ins Lagesystem UTM32 ohne Zonenkennzahl (EPSG: 25832) in diese Position einzurechnen und wird nicht gesondert vergütet.

Samtlichge Angaben sind im Lagesystem UTM32 ohne Zonenkennzahl (EPSG:25832) und im Höhensystem DHHN 2016 (EPSG: 7837) zu machen.

**02.34.0010 Vermessungsarbeiten**
*** Pauschalposition
Vermessung in ETRS89, UTM-, DHHN2016- Koordinaten (X-, Y- und Z-Koordinaten, Bayern Zone 32; +/- 10 cm Genauigkeit).

Die einzelnen Punkte sind nach den vermessungstechnischen Grundlagen der Straßenbauverwaltung auszuführen.

Es ist die gesamte Kabelschutzrohrtrasse, alle Schutzrohrenden, alle Schächte sowie alle vom AN hergestellten Trassen in ihrer Lage und Tiefe (OK Rohr) einzumessen und an den AG digital zu übergeben. Es sind verschiedene Codes zur Indentifizierung der einzelnen Punkte in Absprache mit dem AG zu vergeben.

Übergabeformate:
Koordinatenliste als txt-Datei

Die Vermessung ist baubegleitend auszuführen. Ein wiederholtes Anfahren ist daher in den Preis einzurechnen.

Übergabe der Daten an den AG maximal 1 Woche nach Abschluss der Verlegung der KSR im Titel RRB Richterbach.
Menge: 1,000 Psch

*Hinweis: Vorbemerkung Fotodokumentation*
Durch den AN ist eine Fotodokumentation mit entsprechenden Bildunterschriften des vorhandenen Zustandes und des Bauablaufes bis zur Beendigung der Bauarbeiten Kabelverlegung Seitenablagerung aufzustellen. Abgerechnet wird die folgende LV-Position unabhängig von der Anzahl der Einzelfotos nur einmal.

Die Lichtbilder über den wesentlichen Bauablauf sind wie folgt zu benennen:
JJJJ-MM-TT_123_Str-kmxxx-xxx
JJJJ = Jahr, z. B. 2022
MM = Monat, z. B. 07 für Juli
TT = Tag, z. B. 21
123 = laufende Nummer am selben Tag oder im selben Monat

Festzuhalten sind unter anderem:
- die Kabeltrasse vor und nach der Verlegung mit Angabe der Koordinaten
- die Verlegung der Kabelschutzrohre in offener Bauweise mit Darstellung Grabensohle, Einbau KSR, Sand und Warnband.

Die Fotodokumentation ist maximal 1 Woche nach Abschluss der Verlegung der KSR im Titel Seitenablagerung dem AG nach Örtlichkeit und Aufnahmedatum sortiert auf DVD zu übergeben.

**02.34.0020 Lichtbilder herst. und liefern**
StL-Nr. 19101620
Lichtbilder über den wesentlichen Bauablauf des Bauwerks in digitalisierter Form (Auflösung mindestens
1024 mal 768 Pixel, 24 Farben) mit Digitalkamera herstellen und auf mit dem AG abgestimmten Datenträger (CD
oder DVD) liefern. Das Komprimierungsverhältnis bzw.
die Bildqualität ist so zu wählen, dass durch die Komprimierung keine für den Sachverhalt wesentlichen Bildinformationen verloren gehen.
Menge: 1,000 St

**02.34.0030 Suchgraben herstellen Tiefe bis 1,25 m*mitMasch.unterst. Boden einb.u.v.*Abrechnung Abtrag**
StL-Nr. 2410891201200101
Suchgraben nach Unterlagen des AG einschließlich Handschachtung herstellen. Aushub zur Wiederverwendung
seitlich lagern. Beschreibung der Homogenbereiche nach
Unterlagen des AG.
Grabentiefe bis 1,25 m.
Handschachtung mit Maschinenunterstützung.
Seitlich gelagerten Boden einbauen und verdichten.
Abrechnung nach Abtragsprofilen.
Menge: 15,000 m3

**02.34.0040 Graben für Leitungen herst. gew. Boden*Tiefe >0,75-1,00m Breite>0,70-0,90m*lag. i./ver.o.Lz Aush.verdichten**
StL-Nr. 24108222244101
Graben für Sickerleitungen, Druckleitungen, Kabel,
Leerrohre oder dgl. herstellen. Straßenaufbruch wird
gesondert vergütet. Abrechnung nach der Länge des
Grabens, gemessen in der Achse.
In gewachsenem Boden. Homogenbereich nach Unterlagen
des AG.
Grabentiefe über 0,75 bis 1,00 m.
Breite der Grabensohle über 0,70 bis 0,90 m.
Aushub zur Wiederverwendung innerhalb der Baustelle
lagern, nach Verlegen der Leitung in Graben oberhalb
der Leitungszone einbauen und verdichten einschl. ggf.
erforderlicher Wasserzugabe.
Zum Verfüllen nicht verwendeten Aushub in Auftragsbereichen profilgerecht einbauen und verdichten
einschl. ggf. erforderlicher Wasserzugabe.
Menge: 300,000 m

**02.34.0050 Baugrube herstellen*Tiefe bis 1,25 m**
StL-Nr. 24108107091099
Baugrube nach Unterlagen des AG herstellen.
Beschreibung der Homogenbereiche nach Unterlagen des
AG. Verbau wird gesondert vergütet.
Baugrube 'Anschluss Bestand Losgr. u. Str.km 606,975'

Baugrubentiefe bis 1,25 m.
Aushub 'zwischenlagern, wiedereinbauen und verdichten'

Abrechnung 'mit senkrechten Baugrubenwänden'
Menge: 34,000 m3

**02.34.0060 Sandbett herstellen**
Sandbett herstellen. Kabelsand 0/3mm liefern und in
Rohrgrabenbreite 10 cm unter den Kabelschutzrohren und bis 10 cm über die Kabelschutzrohre einbauen.
Menge: 75,000 m3

**02.34.0070 Kabelschutzrohr liefern/einbauen KSR Stange d110*SDR 17,6 PE-HD-Rohr*innen glatt schwarz*in Graben*druckdicht 0,5bar**
StL-Nr. 2113413362111110
Kabelschutzrohr einschließlich der Rohrverbindung liefern und einbauen. Rohröffnungen dicht verschließen.
Erdarbeiten und der Aufbruch von Straßenbefestigungen
werden gesondert vergütet.
Kabelschutzrohr Stangenware d110.
SDR = 17,6.
Rohr aus PE-HD.
Innenwand = glatt.
Farbkennzeichnung = schwarz.
Kabelschutzrohr in Graben verlegen.
Rohrverbinder = druckdicht 0,5 bar.
Menge: 300,000 m

**02.34.0080 Kabelschutzrohr liefern/einbauen KSR Stange d110*SDR 17,6 PE-HD-Rohr*innen glatt rot*in Graben*druckdicht 0,5bar**
StL-Nr. 2113413362112110
Kabelschutzrohr einschließlich der Rohrverbindung liefern und einbauen. Rohröffnungen dicht verschließen.
Erdarbeiten und der Aufbruch von Straßenbefestigungen
werden gesondert vergütet.
Kabelschutzrohr Stangenware d110.
SDR = 17,6.
Rohr aus PE-HD.
Innenwand = glatt.
Farbkennzeichnung = rot.
Kabelschutzrohr in Graben verlegen.
Rohrverbinder = druckdicht 0,5 bar.
Menge: 300,000 m

**02.34.0090 Kabelschutzrohr liefern/einbauen KSR endlos d50*SDR 11 PE-HD-Rohr*innen profiliert schwarz*in Graben*Einblasdr. 10 bar**
StL-Nr. 2113413331121120
Kabelschutzrohr einschließlich der Rohrverbindung liefern und einbauen. Rohröffnungen dicht verschließen.
Erdarbeiten und der Aufbruch von Straßenbefestigungen
werden gesondert vergütet.
Kabelschutzrohr endlos d50.
SDR = 11.
Rohr aus PE-HD.
Innenwand = profilierte Innenfläche.
Farbkennzeichnung = schwarz.
Kabelschutzrohr in Graben verlegen.
Rohrverbinder = Einblasdruck mind. 10 bar.
Menge: 300,000 m

**02.34.0100 Kabelschutzrohr liefern/einbauen KSR endlos d50*SDR 11 PE-HD-Rohr*innen profiliert*in Graben Einblasdr. 10 bar**
StL-Nr. 2113413331129120
Kabelschutzrohr einschließlich der Rohrverbindung liefern und einbauen. Rohröffnungen dicht verschließen.
Erdarbeiten und der Aufbruch von Straßenbefestigungen
werden gesondert vergütet.
Kabelschutzrohr endlos d50.
SDR = 11.
Rohr aus PE-HD.
Innenwand = profilierte Innenfläche.
Farbkennzeichnung 'schwarz mit roten Streifen, siehe LB'

Kabelschutzrohr in Graben verlegen.
Rohrverbinder = Einblasdruck mind. 10 bar.
Menge: 300,000 m

**02.34.0110 Kabelschutzrohr liefern/einbauen KSR endlos d50*SDR 11 PE-HD-Rohr*innen profiliert*in Graben Einblasdr. 10 bar**
StL-Nr. 2113413331129120
Kabelschutzrohr einschließlich der Rohrverbindung liefern und einbauen. Rohröffnungen dicht verschließen.
Erdarbeiten und der Aufbruch von Straßenbefestigungen
werden gesondert vergütet.
Kabelschutzrohr endlos d50.
SDR = 11.
Rohr aus PE-HD.
Innenwand = profilierte Innenfläche.
Farbkennzeichnung 'schwarz mit blauen Streifen, siehe LB'

Kabelschutzrohr in Graben verlegen.
Rohrverbinder = Einblasdruck mind. 10 bar.
Menge: 300,000 m

**02.34.0120 Rohrzugabdichtung ausbauen beseitigen*Durchmesser 110mm unbelegt**
StL-Nr. 21134241121900
Bestehende Rohrzugabdichtung nach Unterlagen des AG
ausbauen.
Rohrzugabdichtung nach dem Ausbau beseitigen.
Lichter Rohrdurchmesser = 110 mm.
Unbelegtes Rohr.
Abdichtung 'Verschlussbecher'
Menge: 2,000 St

**02.34.0130 Rohrzugabdichtung ausbauen beseitigen*Durchmesser 50mm unbelegt*Einzelzugabdicht.**
StL-Nr. 21134241111300
Bestehende Rohrzugabdichtung nach Unterlagen des AG
ausbauen.
Rohrzugabdichtung nach dem Ausbau beseitigen.
Lichter Rohrdurchmesser = 50 mm.
Unbelegtes Rohr.
Abdichtung = Einzelzugabdichtung.
Menge: 6,000 St

**02.34.0140 Liefern und Einbauen von Verbindungsmuffen d50**
Lieferung zusätzlicher druckdichter Verbindungsmuffen für unbelegte LWL-Schutzrohre PE-HD 50x4,6 gemäß der allgemeinen Spezifikation für den Neubau von LWL-Kabelschutzrohranlagen (LWL-KSRA) sowie einbauen an den KSR-Enden an der Losgrenze sowie am Kabelschacht bei Str.km 607,695.

Das Kürzen und Anpassen der beidseitigen Rohrenden ist einzurechnen.
Menge: 6,000 St

**02.34.0150 Liefern und Einbauen von Überschubmuffen d110**
Liefern von Überschubmuffen zur Anbindung von neu zu verlegenden Kabelschutzrohren d 110 sowie einbauen an den KSR-Enden an der Losgrenze.

Rohrtyp:
HD-PE 110x6,3

Das Kürzen und Anpassen der beidseitigen Rohrenden ist einzurechnen.
Menge: 2,000 St

**02.34.0160 KSR-Bögen für d110 liefern und einbauen**
Lange, flexible Segmentbögen (bis 90 Grad biegbar) für Kabelschutzrohre d110 (SDR 17,6), innen glatt liefern, verlegen und beidseitig im Rahmen der Verlegung an KSR d110 anschließen.
Menge: 4,000 St

**02.34.0170 Abbauen und umsetzen provisorischer Kabeltrassen**
LWL- und Datenkabel im Beisein einer Verlegeaufsicht des AG von den Holzpflöcken abnehmen, seitlich bis zu 10m im Bereich der neuen Böschung der Seitenablagerung vertragen und auf dem Gelände ablegen.
Bestehende Holzpflöcke ziehen, seitlich bis zu 10m vertragen und in der neuen Trasse wieder in den Untergrund einschlagen, sodass sich eine Höhe über Gelände von 80 cm ergibt.

Anschließend das auf dem Gelände abgelegte Kabel mit einem UV-beständigen Kabelbinder wieder am Pflock befestigen.

Holzpflöcke: Durchmesser 6-8 cm, Länge ca. 130 cm
Abstand in Längsrichtung 2,5 m bis 3 m

Kabeltypen:
A-DSF(ZN)(L)2Y 8x12 E9/125+Cu2Y 1x2x0,6/1,1 LG
A-02YSF(L)2Y 30x2x0,8 ST III BD

Abgerechnet wird in der Achse der abgebauten provisorischen Kabeltrasse mit 2 Kabeln.
Menge: 20,000 m

**02.34.0180 Umsetzen von Überlängen provisorischer Kabel**
Bestehende, als Ring an der Aufständerung abgelegte Überlänge von LWL- und Datenkabeln im Beisein einer Verlegeaufsicht des AG von den Holzpflöcken abnehmen, ausrollen, seitlich bis zu 10m vertragen und auf dem Gelände ablegen.

Nach Umsetzen der Aufständerung verbleibende Überlänge von LWL- und Datenkabeln wieder zu einem Ring aufrollen, mit UV-beständigen Kabelbindern als Ring fixieren und stehend an der Holzaufständerung befestigen.

Kabeltypen:
A-DSF(ZN)(L)2Y 8x12 E9/125+Cu2Y 1x2x0,6/1,1 LG
A-02YSF(L)2Y 30x2x0,8 ST III BD

Die Kabelüberlängen haben jeweils eine Länge von ca. 10-15m.

Abgerechnet wird je Überlänge.
Menge: 2,000 St

**02.34.0190 Warneinr. Kabel herstellen**
Warneinrichtung für erdverlegte Kabel aus Trassenband des AG herstellen.
Trassenband wird vom AG frei Baustelle gestellt. Trassenband vom Lagerplatz des AN zur Baustelle transportieren und auf der Leitungszonenverfüllung auslegen.

50 mm breites, 0,25 mm dickes, gelbes Trassenband mit perforierten Sollbruchstellen nach DIN EN 12613 aus Polyethylenverbund (folienkaschiert) mit dem einzeiligen Aufdruck:
Achtung LWL und Fernmeldekabel - Die Autobahn GmbH des Bundes +49 89 350 947 0
Menge: 600,000 m

**02.34.0200 Prüfen KSR d 110**
Kalibrieren von KSR HD-PE 110x6,3 gem. Leistungsbeschreibung zwischen zwei Baugruben an der Losgrenze und bei Str.km 607,695 vor dem Durchverbinden der Rohre an der Losgrenze.

Einschl. der erforderlichen Fahrtkosten.

Abgerechnet wird pro m Streckenlänge gemessen aus den Bestandsplänen (2-dimensional).

Einzellängen ca. 300 m.
Menge: 600,000 m

**02.34.0210 Prüfen KSR d 50**
Druckprüfen und Kalibrieren von KSR HD-PE 50x4,6 gem. Leistungsbeschreibung zwischen zwei Kabelschächten bei Str.km 606,975 und Str.km 607,695 nach dem Durchverbinden der Rohre an der Losgrenze.

Einschl. der erforderlichen Fahrtkosten sowie dem Öffnen und Schließen der Schachtdeckel.

Abgerechnet wird pro m Streckenlänge gemessen aus den Bestandsplänen (2-dimensional).

Einzellängen ca. 740 m
Menge: 2160,000 m

*Hinweis: Vorbemerkung Rückbau von Kabeln*
Im Rahmen der hier beschriebenen Arbeiten werden die bestehenden Kabel und -schutzrohre - sofern sie die Arbeiten behindern - aus dem Graben ausgebaut und nach Wahl des AN verwertet bzw. entsorgt.

Kabeltyp F24 Streckenfernmeldekabel
AJ-PLEB2Y mit 24 DA, papierisoliert

Kabelschutzrohre HD-PE 50x4,6

**02.34.0220 Kabel aufnehmen und entfernen Abd. Verwert. AN*Kabel Verwert. AN**
StL-Nr. 21134001900911
Kabel aufnehmen und entfernen. Das Ausbauen von Schächten wird gesondert vergütet. Behinderungen beim Freilegen durch vorhandene Kabel und Kabelschutzrohre werden
nicht gesondert vergütet. Erdarbeiten und der Aufbruch
von Straßenbefestigungen werden gesondert vergütet.
Kabeltyp 'F24-Kabel'

Kabel 'abgedeckt, Kunststoff- oder Tonhauben'

Abdeckung aufnehmen und nach Wahl des AN verwerten. Ka-
bel freilegen.
Kabel nach Wahl des AN verwerten.
Menge: 250,000 m

**02.34.0230 N.gefährl. Abfall aus Abbruch ent. Kunststoffe*Entsorgung AN Gebühr einrechn.**
StL-Nr. 12102113071100
Nicht gefährlichen Abfall aus Abbruch laden, fördern
und entsorgen. Schadstoffbelastung nach Unterlagen des
AG.
Abgerechnet wird nach Wiegescheinen.
Abfall = Kunststoff. Abfallschlüsselnummer 17 02 03.
Entsorgung nach Wahl des AN.
Gebühren der Abfallentsorgung sind einzurechnen.
Menge: 0,300 t

#### Unterabschnitt 02.36 (LB 136) Ländlicher Wegebau

**02.36.0010 Unterlage profilieren, zu Beginn**
Unterlage für Schicht ohne Bindemittel auf Sollhöhe profilieren und verdichten.
Liefern von Baustoff bzw. Entfernen von überschüssigem Baustoff wird gesondert vergütet.
Erschwernisse durch Einbauten werden gesondert vergütet.
Unterlage = Schicht aus frostunempfindlichem Baustoff oder Baustoffgemisch zur Ertüchtigung der bestehenden ÖFW.
Einbaudicke i. M. 10 cm.
Verformungsmodul der profilierten Unterlage mindestens 100 MPa.
Unebenheit innerhalb einer 4,00 m langen Messstrecke höchstens 2 cm in Längs- und Querrichtung.
Menge: 1250,000 m2

**02.36.0020 Unterlage profilieren vor Ende**
Unterlage für Schicht ohne Bindemittel auf Sollhöhe profilieren und verdichten.
Liefern von Baustoff bzw. Entfernen von überschüssigem Baustoff wird gesondert vergütet.
Erschwernisse durch Einbauten werden gesondert vergütet.
Unterlage = Schicht aus frostunempfindlichem Baustoff oder Baustoffgemisch zur Profilierung der ÖFW vor Einbau der Deckschichten.
Entfernen von bis zu 5 cm überschüssigem Material.
Die Ausbildung eines Dachprofils ist einzurechnen.
Verformungsmodul der profilierten Unterlage mindestens 100 MPa.
Unebenheit innerhalb einer 4,00 m langen Messstrecke höchstens 2 cm in Längs- und Querrichtung.
Menge: 1250,000 m2

**02.36.0030 Überschüssigen Baustoff entfernen**
Überschüssigen Baustoff, der bei der Profilierung der Unterlage anfällt, aufnehmen
und entfernen.
Material innerhalb der Baustelle zur Beprobung in Mieten einbauen.
Menge: 50,000 m3

**02.36.0040 Schottertragschicht herstellen Bk100 b.1,0 o.F.*0/32 URA+Einbaudoku*DPr min. 100 v.H.*U min.13+Filterst**
StL-Nr. 2411232021110901
Schottertragschicht herstellen.
In Verkehrsflächen der Belastungsklassen Bk100 bis
Bk1,0, ohne Fertiger bei schwieriger Profilgestaltung oder bei zahlreichen Einbauten.
Baustoffgemisch 0/32.
Umweltrelevante Anforderungen beim Einsatz von Baustoffgemischen einschließlich Einbaudokumentation nach
Unterlagen des AG. Einbaudokumentation übergeben.
Verdichtungsgrad DPr mindestens 100 v.H.
Einbaudicke '40 cm'

Ungleichförmigkeitszahl U mindestens 13. Die Filterstabilität gegenüber dem Bettungsstoff muss eingehalten werden. Max. Unebenheit 1,0 cm. Abweichung
von der Sollhöhe max. 1,0cm.
Menge: 1250,000 m2

**02.36.0050 Deckschicht ohne Bindem. herst.**
Deckschicht ohne Bindemittel herstellen.
In Verkehrsflächen Betriebsweg
Baustoffgemisch 0/11.
Umweltrelevante Anforderungen beim Einsatz von Baustoffgemischen einschließlich Einbaudokumentation nach
Unterlagen des AG. Einbaudokumentation übergeben.
Einbaudicke 3 - 5 cm

Verwendung von:
- Baustoffgemisch aus natürlichen Gesteinskörnungen
- Mineralischer Ersatzbaustoff gemäß Ersatzbaustoffverordnung (Einbauweise 11 gem. Anhang 2, EBV)

Mögliche mineralische Ersatzbaustoffe:
- Recycling-Material RC-1
- Recycling Bodenmaterial der Klasse 0*

Neben den aufgeführten Ersatzbaustoffen können auch andere Ersatzbaustoffe, die sowohl die technischen Eigenschaften als auch die Anforderungen der Ersatzbaustoffverordnung einhalten, angeboten werden.
Das Material ist in den Eintragungsfeldern eindeutig zu benennen und gemäß Ersatzbaustoffverordnung zu klassifizieren.

Angebotenes Material:

-----------------------------------------------------------------------
(vom Bieter einzutragen)

Herkunft des Materials:

----------------------------------------------------------------------
(vom Bieter einzutragen)

Die technische Eignung und die Einhaltung der Ersatzbaustoffverordnung ist vor dem Einbau nachzuweisen.

Bei der Lieferung von mineralischen Ersatzbaustoffen ist dies durch den AN gemäß Vorgaben aus §25 EBV (Lieferscheine und Deckblatt) zu dokumentieren. DIe Dokumente sind unverzüglich nach Abschluss der Baumaßnahme an den Bauherrn zu übergeben. Die Erstellung von Lieferscheinen und Deckblatt hat nach dem Muster Anlage 8, EBV zu erfolgen.
Menge: 1250,000 m2

**02.36.0060 Erschwernis durch Einbauten**
StL-Nr. 2411290899
Erschwernis durch Einbauten. Abgerechnet wird nach
Stück Einbauteil.
Beim 'herstellen der Frostschutz- und Schottertragschicht'

Einbauten 'Betonbauwerke'
Menge: 2,000 St

**02.36.0070 Erschwernis durch Einbauten*Schächte**
StL-Nr. 2411290892
Erschwernis durch Einbauten. Abgerechnet wird nach
Stück Einbauteil.
Beim 'herstellen der Frostschutz- und Schottertragschicht'

Einbauten = Schächte.
Menge: 5,000 St

#### Unterabschnitt 02.37 Böschungsstabilisierung

**02.37.0010 Ausführungsplanungen aufstellen**
*** Pauschalposition
Ausführungsplanungen für die Böschungsstabilisierungen aufstellen. Vor Beginn der Arbeiten ist vom AN für den Dammböschungsbereich eine
Ausführungsplanung für die Erdbetonstützkörper
aufzustellen.
Hierzu sind jeweils ein Lageplan, ein Höhenplan und Querschnitte an den höhenmäßigen Übergangsbereichen vorzulegen.
Die Planunterlagen sind in den Formaten *.PDF und * . DWG und einfach in Papier dem AG vorzulegen .
Die vorgesehenen Regelprofile für die Erdbetonstützkörper in Abhängigkeit der jeweiligen Böschungshöhe sind bei den Querschnitten mit Lage der zu vermessenden Böschungsunterkante und Böschungsoberkante mit
einzutragen.
Die Ausführungsplanung für den Dammböschungsbereich ist rechtzeitig, mindestens 5 Kalendertage, vor der Ausführung dem AG zur Prüfung und Freigabe vorzulegen.
Menge: 1,000 Psch

**02.37.0020 Bestandsaufnahme - Vermessung**
*** Pauschalposition
Vermessung der Baufelder und Bestandsaufnahme aller
hergestellten Sicherungsmaßnahmen sowie markanter
Geländepunkte nach Abschluß der Arbeiten.
Die Pläne sind in Papierform sowie digital als . dwg
oder . dxf - Datei und als PDF - Datei zu liefern.
Zusätzlich sind die Daten der Vermessung in
tabellarischer Form unter Angabe der
Gauss - K rüger - Koordinaten und im UTM -
Koordinatensystem sowie der Höhenangaben
bezogen auf NN zu liefern.
Jedes Bauteil ( Stützkörper) i st mit einer
laufenden Nummer und Lage sowie Höhe über NN zu versehen .
Anzahl der Ausfertigungen : 2 -fach.
Menge: 1,000 Psch

**02.37.0030 Bestandspläne liefern**
*** Pauschalposition
Bestandspläne liefern
Zeichnungen als berichtigte Bestandspläne
(aktualisierte, genehmigte Ausführungszeichnungen) nach
Fertigstellung und Vermessung aller Einzelbauwerke
(Stützkörper in Lage, geometrische Ausbildung und Tiefe) einschl. eines aktuellen Bestandsübersichtslageplanes mit Vermessungsdaten auf der Basis der
tatsächlich erfolgte Bauausführung als Original und als gefaltete sowie gelochte SW- Pause in Ordnern liefern.
Einschl. Lochverstärkungen und Planverzeichnis.
Die Übereinstimmung der Pläne mit der tatsächlichen
Bauwerksausführung ist vom AN auf den Zeichnungen zu
bescheinigen.
Lieferung der Unterlagen in Papierform und digital.
Anzahl der Ausfertigungen : 2 -fach.
Menge: 1,000 Psch

**02.37.0040 Eignungsprüfung herstellen**
Erstellen einer Eignungsprüfung durch ein zugelassenes Prüfinstitut bestehend aus:

- Klassifizierung des anstehenden Bodens
- Herstellen von Erdbetonmischungen und
  Festlegung einer Rezeptur.
- Ermittlung der Druckfestigkeiten

für den zu sanierenden Dammböschungsbereich .
Menge: 1,000 St

*Hinweis: Hinweis zur Eigenüberwachung*
Bei der Herstellung der Erdbetonstützkörper gilt: Die Gerätschaften ( Mischanlage,
Wasserfaß, Zementsilo usw .) sind im Bereich des Dammfußes aufzustellen.

**02.37.0050 Eigenüberwachung**
*** Pauschalposition
Durchführung der Eigenüberwachung durch ein zugelassenes Prüfinstitut.

- Herstellen von Probekörper
- Prüfung der Suspension und der Tiefe
- Prüfung der Druckfestigkeit.

Hinischtlich der Druckfestigkeit gilt Folgendes:
Bestimmung der Würfeldruckfestigkeit an Probewürfeln
( 15 cm x 15 cm x 15 cm) gemäß DIN 1 2390-3; einschließlich Probenahme, Probenlagerung bis zur Prüfung, sowie sämtliche Probentransporte.
Alle Versuchssergebnisse und die dazugehörigen Aufzeichnungen sind dem AG spätestens nach Versuchsende am darauf folgenden Arbeitstag zu übergeben .
Auf Anfrage des AG sind Zwischenergebnisse zu übermitteln .
Menge: 1,000 Psch

**02.37.0060 Suchgraben herstellen*Tiefe bis 1,25 m mitMasch.unterst.*Aufbruch gesond. o.Verb/o.Wasserh.*Boden einb.u.v. Abrechnung Abtrag**
StL-Nr. 2410891291211101
Suchgraben nach Unterlagen des AG einschließlich Handschachtung herstellen. Aushub zur Wiederverwendung
seitlich lagern. Beschreibung der Homogenbereiche nach
Unterlagen des AG.
Homogenbereiche 'nach Unterlagen des AG'

Grabentiefe bis 1,25 m.
Handschachtung mit Maschinenunterstützung.
Straßenaufbruch wird gesondert vergütet.
Verbau und Wasserhaltung werden gesondert vergütet.
Seitlich gelagerten Boden einbauen und verdichten.
Abrechnung nach Abtragsprofilen.
Menge: 2,500 m3

**02.37.0070 Suchgraben herstellen*Tiefe >1,25-1,75m mitMasch.unterst.*Aufbruch gesond. o.Verb/o.Wasserh.*Boden einb.u.v. Abrechnung Abtrag**
StL-Nr. 2410891292211101
Suchgraben nach Unterlagen des AG einschließlich Handschachtung herstellen. Aushub zur Wiederverwendung
seitlich lagern. Beschreibung der Homogenbereiche nach
Unterlagen des AG.
Homogenbereiche 'nach Unterlagen des AG'

Grabentiefe über 1,25 bis 1,75 m.
Handschachtung mit Maschinenunterstützung.
Straßenaufbruch wird gesondert vergütet.
Verbau und Wasserhaltung werden gesondert vergütet.
Seitlich gelagerten Boden einbauen und verdichten.
Abrechnung nach Abtragsprofilen.
Menge: 1,500 m3

*Hinweis: Hinweis Erdbetonstützkörper*
Die Erdbetonstützkörper sind im " Pilgerschrittverfahren"
herzustellen. Es ist immer eine Station auszusparen und erst im 2 . A rbeitsgang die Lücken zu schließen.

**02.37.0080 Erdbetonstützkörper herstellen**
Erdbetonstützkörper im Hydro-Zementations-Verfahren fachgerecht herstellen.
Einbauort: Dammböschung mit schrägen Länge bis 39,00 m
Breite: 2,00 m .
Tiefe: bis 6,00 m (unter künftigen Dammböschungsprofil)
Länge (senkrecht zur Fahrbahnachse): bis 16,00 m .
Achsabstand zwischen den Erdbetonstützkörpern : 6,0m
Abtreppung gemäß den Regelprofilen (nach Unterlagen AG)
herstellen.

Herstellung von Unterkante Dammböschung aus

Mit Einbindung unterhalb der Dammaufstandsfläche.

Der Aushub und Wiedereinbau der Böden sowie die
Lieferung aller für die Herstellung der Erdbetonstützkörper notwendiger Materialien ist im Einheitspreis zu berücksichtigen. Das Bindemittel wird gesondert vergütet.

Aufbau des Stützkörpers bis ca. 5 cm unter planmäßiger Geländeoberkante der schrägen Dammböschung.

Kalkulativ ist ein Zementverbrauch (Trockenmasse Zement
DIN EN 197-1) von 200 kg/m3 und der entsprechende
Anteil an Erstarrungsbeschleuniger pro m3 Erdbeton zu berücksichtigen.
Der w/ z - G ehalt der Zementsuspension sollte 0 ,9 nicht überschreiten.

Hinsichtlich der Herstellung der Erdbetonstützkörper und der anstehenden
Bodenarten wird auf Punkt 2.7 der Baubeschreibung verwiesen.

Der Nachweis der Druckfestigkeit von mindestens 0,8 MPa erfolgt über Probewürfel und wird gesondert vergütet . Abgerechnet wird nach örtlichen Aufmass. Für Mengen die an den Aussenkanten nachbrechen erfolgt keine
gesonderte Vergütung.

Geologisch bedingter Mehreinbruch an Bodenmassen und dessen Vergütung mit Zementsuspension in Höhe von 40% der Gesamtkubatur ist in den Einheitspreis einzukalkulieren und wird nicht gesondert vergütet.
Einbruchmassen über 40%, die nicht in der Verantwortung des AN stehen, werden gesondert vergütet.
Die 40% beziehen sich nicht auf den jeweiligen Erdbetonstützkörper, sondern auf die gesamte herzustellende Kubatur aller Stützkörper im jeweiligen Dammböschungsabschnitt.
Menge: 2050,000 m3

**02.37.0090 Vermörtelung Mehrmassen**
Vermörtelung von Mehrmassen im Hydro-Zementationsverfahren über die
40% hinaus.
Vermörtelung von geologisch bedingtem Mehreinbruch von über 40% im Hydro-Zementationsverfahren. Der Aushub und Wiedereinbau der Böden unter Zementsuspensionszugabe sowie die Lieferung aller für die Herstellung des Erdbetonstützkörpers notwendiger Materialien sind in
den Einheitspreis einzukalkulieren. Kalkulativ ist ein Zementverbrauch von ca. 200 kg/m3 (Trockenmasse Zement DIN EN 197-1 ) u nd der entsprechende Anteil an Erstarrungsbeschleuniger pro m3 Erdbeton zu
berücksichtigen.
w/z - Faktor der Zementsuspension = 0,9
Menge: 200,000 m3

*Hinweis: Hinweis für Zement Stützkörper*
Herstellung der Erdbetonstützkörper mit für diese
Maßnahme geeigneten Gerätschaften z.B. Kettenbagger, geländegängigen LKW mit Allradantrieb, Langstielbagger, Schreibagger usw .

**02.37.0100 Zement. f. Stützkörper.**
Zement nach DIN EN 197-1 für Erdbetonstützkörper
der Vorpositionen.
Einschließlich entsprechenden Anteil
an Erstarrungsbeschleuniger frei Baustelle liefern und einmischen für die
Herstellung der Erdbetonstützkörper,
kalkulativer Ansatz: 200k g/m3 .
Menge: 450,000 t

*Hinweis: Hinweis Erdmaterial*
Zum Einpanieren unbrauchbares Erdmaterial (aus Überschussmaßen) ist abzufahren und nach Wahl des AN zu verwerten.

**02.37.0110 Böschungen profilieren**
Böschungen profilgerecht herstellen.
Dammböschungsflächen nach Herstellung der Erdbetonstützkörper abziehen und profligerecht nach Angaben des AG herstellen.
Liefern und Einabauen von Rasensaat (Regiosaatgut Nr 17) ist einzurechnen.
Menge: 900,000 m2
